# Jahresvertrag EBE
Angebotsaufforderung (GAEB DA XML 3.2, DA83)
Projekt: 658-24
Währung: EUR
Vergabeart: Innovationspartnerschaft
Erstellt mit: AVAPLAN, AVAPLAN win64bit 23.1.0.3036, 30.07.2024

## Jahres-LV zum Rahmenvertrag für Kanalreparaturen
EP-Anteile: Löhne; Stoffe; Geräte; Sonstige

### 1 Allgemeine Leistungen

#### Titel 1.1 Baustelleneinrichtung

**1.1.10 Baustelle einrichten, sämtl. LV-Abschn. Zufahrt vorh.**
*** Pauschalposition
Geräte, Werkzeuge und sonstige Betriebsmittel, die zur vertragsgemäßen Ausführung der Bauleistungen erforderlich sind, auf die Baustelle bringen, bereitstellen und soweit der Geräteeinsatz nicht gesondert vergütet wird - betriebsfertig aufstellen einschl. der dafür notwendigen Arbeiten. Die erforderlichen festen Anlagen herstellen. Werkstätten, Lagerschuppen und dgl., soweit erforderlich, antransportieren, aufbauen und einrichten. Strom-, Wasser-, Fernsprechanschluss sowie Entsorgungseinrichtungen und dgl. für die Baustelle, soweit erforderlich, herstellen.
Bei Bedarf Lagerplätze, sonstige Platzbefestigungen und Wege im Baustellenbereich anlegen. Oberbodenarbeiten einschl. Beseitigen von Aufwuchs für die Baustelleneinrichtung, soweit erforderlich, ausführen. Flächen beschaffen, sofern die vom AG zur Verfügung gestellten nicht ausreichen. Kosten für Vorhalten, Unterhalten und Betreiben der Geräte, Anlagen und Einrichtungen einschl. Mieten, Pacht, Gebühren und dgl. werden nicht mit dieser Pauschale, sondern mit den Einheitspreisen der betreffenden Teilleistungen vergütet. Soweit nicht für bestimmte Leistungen für das Einrichten der Baustelle gesonderte Positionen im Leistungsverzeichnis enthalten sind, gilt die Pauschale für alle Leistungen sämtlicher Abschnitte des Leistungsverzeichnisses.
Zufahrt zur Baustelle vorhanden.
Menge: 1,000 psch

**1.1.20 Baustelle räumen, sämtl. LV-Abschn.**
*** Pauschalposition
StL-Nr. 1910111201
Baustelle von allen Geräten, Anlagen, Einrichtungen und
dgl. räumen. Benutzte Flächen und Wege entsprechend dem
ursprünglichen Zustand herrichten. Soweit nicht für
bestimmte Leistungen für das Räumen der Baustelle gesonderte Positionen im Leistungsverzeichnis enthalten
sind, gilt die Pauschale
für alle Leistungen sämtlicher Abschnitte des Leistungsverzeichnisses.
Menge: 1,000 Psch

**1.1.30 Zustandsfeststellung Baufeld**
*** Pauschalposition
Durchführung Feststellung des Zustandes der im Bau- und Zufahrtsbereich vorhandenen baulichen Anlagen. Die Zustandsfeststellung ist vor Beginn der Bauarbeiten mit dem AG durchzuführen.
Sämtliche besondere Maßnahmen sind in Abstimmung mit den jeweiligen Anliegern bzw. Eigentümern und dem AG durchführen.
Feststellung des Zustandes der baulichen Anlagen im Baustellen- und Zufahrtsbereich (Straßen, Wege, Gebäude etc.), Versorgungs- und Entsorgungsleitungen, Geländeoberflächen, Hecken, Zäune, Mauern, Gärten, Grünflächen u. dgl. durch Lichtbildaufnahmen und ggf. kurze Textdokumentation.
Sind bereits Risse oder andere Schädigungen vorhanden, so sind diese zu dokumentieren und dem AG umgehend mitzuteilen.
Die Befestigungsart der Zufahrtswege und Straßen ist zu benennen.
Alle erforderlichen Leistungen zu Feststellung und Dokumentation von Schäden an gefährdeten bzw. beeinträchtigten baulichen Anlagen, Leitungen, Schächte, befestigter Flächen o. dgl. sowie benachbarter Grundstücke während der gesamten Bauzeit durchführen.
Nach Beendigung der Bauarbeiten ist eine Schlussbesichtigung mit dem zuständigen Bauleiter des Entwässerungsbetriebes durchzuführen.
Der AN ist für die volle Sicherheit auf der Baustelle und somit auch für die Sicherheit und den Schutz angrenzender Bauwerke und Anlagen verantwortlich.
Menge: 1,000 psch

**1.1.40 Stillliegezeiten**
Stillliegezeiten, bedingt durch Anweisungen im Verantwortungsbereich des AG (z. B. bei kulturhistorischen Funden) im Zuge der Erdarbeiten für Kanäle.
Es werden nur die Stillliegezeiten anerkannt, die der AN nicht zu vertreten hat. Der zuständige Bauleiter des Entwässerungsbetriebes ist zu Beginn der Stillstandszeit sofort zu informieren.
Menge: 1,000 d

**1.1.50 Errichten eines Sammelplatzes für Müllentsorgung**
Errichten eines Sammelplatzes für die Sicherstellung einer reibungslosen Entsorgung aller anfallenden Stoffe (braune, gelbe und blaue Tonne etc.) gemäß Kalender des örtlichen Entsorgers.
Transport zum Sammelplatz und Rücktransport zum Grundstück der Anwohner sind durch den AN zu gewährleisten.
Die Leistung ist grundsätzlich auf besondere Anordnung durch den zuständigen Bauleiter des Erfurter Entwässerungsbetriebes auszuführen.
Menge: 1,000 Wo

**1.1.60 Digitales Einmessen der Entwässerungsanlagen**
*** Pauschalposition
Digitales Einmessen von Entwässerungsanlagen aller Art, schriftliche Dokumentation in digitaler Form und als Ausdruck an AG übergeben
Inhalt der Dokumentation nach Vorgaben des AG .
Die Bestandseinmessung ist vom AN gem. Punkt 7.2 der ZTV (VOB) der Stadtverwaltung Erfurt durchzuführen. Es gilt außerdem die Einmessvorschrift des Tiefbau - und Verkehrsamtes letzte Fassung, abrufbar unter: erfurt.de Ausschreibungen - Zusätzliche Technische Vertragsbedingungen des TVA für die Errichtung von Verkehrs- und Entwässerungsanlagen, Webcode: ef111225.
Menge: 1,000 Psch

#### Titel 1.2 Verkehrssicherung / Baustellensicherung

**1.2.10 Antrag auf verkehrsrechtliche Anordnung**
*** Pauschalposition
Antrag auf Anordnung verkehrsregelnder Maßnahmen vor Baubeginn beim Tiefbau- und Verkehrsamt, SG Untere Straßenverkehrsbehörde einreichen und bestätigen lassen.
Des Weiteren ist vom AN die Sicherung und Beschilderung der Baustelle beim o.g. Amt genehmigen zu lassen.
Einzukalkulieren sind erforderliche Ortsbesichtigungen im Baufeldbereich sowie die Erstellung der erforderlichen Unterlagen und Detailpläne zur verkehrsbehördlichen Bestätigung.
Für die verkehrslenkenden Maßnahmen sind die Straßenverkehrsordnung (StVO), die Allgemeinen Verwaltungsvorschriften zur StVO (VwV-StVO), die Richtlinie für die Sicherung von Arbeitsstellen an Straßen (RSA) sowie ergänzende Regelwerke die Rechtsgrundlage.
Die Fußgängerführung sowie die Zufahrt für Rettungsfahrzeuge sind in der Beantragung umfassend zu berücksichtigen.
Die Gebühren sind in den EP einzurechnen.
Menge: 1,000 Psch

**1.2.20 Kontrolle der Verkehrssicherung**
Kontrolle der Verkehrssicherung an Arbeitsstellen einschließlich temporärer Verkehrsschilder, vorübergehender Markierungen, transportabler Lichtsignalanlagen, baulicher Leitelemente und  transportabler Schutzeinrichtungen gem. ZTV-SA durchführen. Die Kontrolle ist unmittelbar nach deren Durchführung zu erfassen und zu dokumentieren. Arbeits- und Hilfsmittel sind vom AN zu stellen und dem AG jederzeit zugänglich zu machen.
Kontrolle zweimal täglich, an arbeitsfreien Tagen einmal täglich. Schriftliche Dokumentation der Kontrolle nach den Anforderungen der verkehrsrechtlichen Anordnung.
Die Abrechnung dieser Position ist nur für Tage möglich, an denen die Baustelle nicht besetzt.
Menge: 1,000 d

*Hinweis: Hinweis:*
Nachfolgende Positionen sind anzuwenden wenn die von der Straßenverkehrsbehörde angeordneten Verkehrssicherungs- und Regelungsmaßnahmen durch den Baubetrieb selbst ausgeführt werden können.
Bei Verkehrssicherungsmaßnahmen mit hohem organisatorischen und  technischen Aufwand sowie in Kombination mit Umleitungsmaßnahmen hat der AN einen autorisierten Fachbetrieb für die Verkehrssicherung und  für die Sicherung von Arbeitsstellen an Straßen zu beauftragen. Die Abrechnung für die Sicherungsleistungen des beauftragten Fachbetriebes ist Baustellen bezogen mit entsprechenden Leistungsnachweisen vorzulegen.

**1.2.30 Verkehrssicherung längerer Dauer im Fahrbahnbereich, Regelplan BI/1**
*** Pauschalposition
Verkehrssicherung längerer Dauer einschließlich Verkehrszeichen und Verkehrseinrichtungen (Absperrgeräte,
Warnleuchten und Aufstellvorrichtungen) unter Aufrechterhaltung des Verkehrs betriebsfertig aufbauen, vorhalten, unterhalten und betreiben und beseitigen.
Nach RSA, Regelplan ´BI/1´
Nach erstellten Verkehrszeichenplänen des AN.
Der Ersatz beschädigter oder abhanden gekommener Teile der Einrichtungen ist einzukalkulieren.
Einzurechnen ist die Ausführung der gesamten Beschilderung gemäß Forderung des Verkehrsamtes entsprechend verkehrsrechtlicher Anordnung, das Aufstellen der Baken einschließlich deren Fußplatten mit und ohne Beleuchtung sowie deren Stromversorgung wie auch die Absperrschranken mit und ohne Beleuchtung sowie deren Stromversorgung. Vorhandene Verkehrsschilder außer Kraft setzen (berührungsfrei deaktivieren), nach Beendigung der Baumaßnahme wieder aktivieren.
Die Pauschale gilt über die gesamte Bauzeit.
Die Dauer der Sperrungen ist auf ein technologisch notwendiges Minimum zu beschränken.
Menge: 1,000 psch

**1.2.40 Verkehrssicherung längerer Dauer im Fahrbahnbereich, Regelplan BI/2**
*** Pauschalposition
Position wie vor, hier jedoch Verkehrssicherung längerer Dauer im Fahrbahnbereich nach RSA,
Regelplan ´BI/2´
Menge: 1,000 psch

**1.2.50 Verkehrssicherung längerer Dauer im Fahrbahnbereich, Regelplan BI/3**
*** Pauschalposition
Position wie vor, hier jedoch Verkehrssicherung längerer Dauer im Fahrbahnbereich nach RSA,
Regelplan ´BI/3´
Menge: 1,000 psch

**1.2.60 Verkehrssicherung längerer Dauer im Fahrbahnbereich, Regelplan BI/4**
*** Pauschalposition
Position wie vor, hier jedoch Verkehrssicherung längerer Dauer im Fahrbahnbereich nach RSA,
Regelplan ´BI/4´.
Menge: 1,000 psch

**1.2.70 Verkehrssicherung längerer Dauer im Fahrbahnbereich, Regelplan BI/5**
*** Pauschalposition
Position wie vor, hier jedoch Verkehrssicherung längerer Dauer im Fahrbahnbereich nach RSA,
Regelplan ´BI/5´
Menge: 1,000 psch

**1.2.80 Verkehrssicherung längerer Dauer im Fahrbahnbereich, Regelplan BI/6**
*** Pauschalposition
Position wie vor, hier jedoch Verkehrssicherung längerer Dauer im Fahrbahnbereich nach RSA,
Regelplan ´BI/6´
Menge: 1,000 psch

**1.2.90 Verkehrssicherung längerer Dauer im Fahrbahnbereich, Regelplan BI/7**
*** Pauschalposition
Position wie vor, hier jedoch Verkehrssicherung längerer Dauer im Fahrbahnbereich nach RSA,
Regelplan ´BI/7´
Menge: 1,000 psch

**1.2.100 Verkehrssicherung längerer Dauer im Fahrbahnbereich, Regelplan BI/8**
*** Pauschalposition
Position wie vor, hier jedoch Verkehrssicherung längerer Dauer im Fahrbahnbereich nach RSA,
Regelplan ´BI/8´
Menge: 1,000 psch

**1.2.110 Verkehrssicherung längerer Dauer im Fahrbahnbereich, Regelplan BI/9**
*** Pauschalposition
Position wie vor, hier jedoch Verkehrssicherung längerer Dauer im Fahrbahnbereich nach RSA,
Regelplan ´BI/9´
Menge: 1,000 psch

**1.2.120 Verkehrssicherung längerer Dauer im Fahrbahnbereich, Regelplan BI/10**
*** Pauschalposition
Position wie vor, hier jedoch Verkehrssicherung längerer Dauer im Fahrbahnbereich nach RSA,
Regelplan ´BI/10´
Menge: 1,000 psch

**1.2.130 Verkehrssicherung längerer Dauer im Fahrbahnbereich, Regelplan BI/11**
*** Pauschalposition
Position wie vor, hier jedoch Verkehrssicherung längerer Dauer im Fahrbahnbereich nach RSA,
Regelplan ´BI/11´
Menge: 1,000 psch

**1.2.140 Verkehrssicherung längerer Dauer im Fahrbahnbereich, Regelplan BI/12**
*** Pauschalposition
Position wie vor, hier jedoch Verkehrssicherung längerer Dauer im Fahrbahnbereich nach RSA,
Regelplan ´BI/12´
Menge: 1,000 psch

**1.2.150 Verkehrssicherung längerer Dauer im Fahrbahnbereich, Regelplan BI/13**
*** Pauschalposition
Position wie vor, hier jedoch Verkehrssicherung längerer Dauer im Fahrbahnbereich nach RSA,
Regelplan ´BI/13´
Menge: 1,000 psch

**1.2.160 Verkehrssicherung längerer Dauer im Fahrbahnbereich, Regelplan BI/14**
*** Pauschalposition
Position wie vor, hier jedoch Verkehrssicherung längerer Dauer im Fahrbahnbereich nach RSA,
Regelplan ´BI/14´
Menge: 1,000 psch

**1.2.170 Verkehrssicherung längerer Dauer im Fahrbahnbereich, Regelplan BI/15**
*** Pauschalposition
Position wie vor, hier jedoch Verkehrssicherung längerer Dauer im Fahrbahnbereich nach RSA,
Regelplan ´BI/15´
Menge: 1,000 psch

**1.2.180 Verkehrssicherung längerer Dauer im Fahrbahnbereich, Regelplan BI/16**
*** Pauschalposition
Position wie vor, hier jedoch Verkehrssicherung längerer Dauer im Fahrbahnbereich nach RSA,
Regelplan ´BI/16´
Menge: 1,000 psch

**1.2.190 Verkehrssicherung längerer Dauer im Fahrbahnbereich, Regelplan BI/17**
*** Pauschalposition
Position wie vor, hier jedoch Verkehrssicherung längerer Dauer im Fahrbahnbereich nach RSA,
Regelplan ´BI/17´
Menge: 1,000 psch

**1.2.200 Verkehrssicherung längerer Dauer im Fahrbahnbereich, Regelplan BI/18**
*** Pauschalposition
Position wie vor, hier jedoch Verkehrssicherung längerer Dauer im Fahrbahnbereich nach RSA,
Regelplan ´BI/18´
Menge: 1,000 psch

**1.2.210 Verkehrssicherung längerer Dauer im Fahrbahnbereich, Regelplan BI/19**
*** Pauschalposition
Position wie vor, hier jedoch Verkehrssicherung längerer Dauer im Fahrbahnbereich nach RSA,
Regelplan ´BI/19´
Menge: 1,000 psch

**1.2.220 Verkehrssicherung längerer Dauer im Geh- und Radwegbereich, Regelplan BII/1**
*** Pauschalposition
Verkehrssicherung längerer Dauer einschließlich Verkehrszeichen und Verkehrseinrichtungen (Absperrgeräte,
Warnleuchten und Aufstellvorrichtungen) unter Aufrechterhaltung des Verkehrs betriebsfertig aufbauen, vorhalten, unterhalten und betreiben und beseitigen.
Nach RSA, Regelplan ´BII/1´
Nach erstellten Verkehrszeichenplänen des AN.
Der Ersatz beschädigter oder abhanden gekommener Teile der Einrichtungen ist einzukalkulieren.
Einzurechnen ist die Ausführung der gesamten Beschilderung gemäß Forderung des Verkehrsamtes entsprechend verkehrsrechtlicher Anordnung, das Aufstellen der Baken einschließlich deren Fußplatten mit und ohne Beleuchtung sowie deren Stromversorgung wie auch die Absperrschranken mit und ohne Beleuchtung sowie deren Stromversorgung. Vorhandene Verkehrsschilder außer Kraft setzen (berührungsfrei deaktivieren), nach Beendigung der Baumaßnahme wieder aktivieren.
Die Pauschale gilt über die gesamte Bauzeit.
Die Dauer der Sperrungen ist auf ein technologisch notwendiges Minimum zu beschränken.
Menge: 1,000 psch

**1.2.230 Verkehrssicherung längerer Dauer im Geh- und Radwegbereich, Regelplan BII/2**
*** Pauschalposition
Position wie vor, hier jedoch Verkehrssicherung längerer Dauer im Geh- und Radwegbereich nach RSA,
Regelplan ´BII/2´
Menge: 1,000 psch

**1.2.240 Verkehrssicherung längerer Dauer im Geh- und Radwegbereich, Regelplan BII/3**
*** Pauschalposition
Position wie vor, hier jedoch Verkehrssicherung längerer Dauer im Geh- und Radwegbereich nach RSA,
Regelplan ´BII/3´
Menge: 1,000 psch

**1.2.250 Verkehrssicherung längerer Dauer im Geh- und Radwegbereich, Regelplan BII/4**
*** Pauschalposition
Position wie vor, hier jedoch Verkehrssicherung längerer Dauer im Geh- und Radwegbereich nach RSA,
Regelplan ´BII/4´
Menge: 1,000 psch

**1.2.260 Verkehrssicherung längerer Dauer im Geh- und Radwegbereich, Regelplan BII/5**
*** Pauschalposition
Position wie vor, hier jedoch Verkehrssicherung längerer Dauer im Geh- und Radwegbereich nach RSA,
Regelplan ´BII/5´
Menge: 1,000 psch

**1.2.270 Verkehrssicherung längerer Dauer im Geh- und Radwegbereich, Regelplan BII/6**
*** Pauschalposition
Position wie vor, hier jedoch Verkehrssicherung längerer Dauer im Geh- und Radwegbereich nach RSA,
Regelplan ´BII/6´
Menge: 1,000 psch

**1.2.280 Verkehrssicherung längerer Dauer im Geh- und Radwegbereich, Regelplan BII/7**
*** Pauschalposition
Position wie vor, hier jedoch Verkehrssicherung längerer Dauer im Geh- und Radwegbereich nach RSA,
Regelplan ´BII/7´
Menge: 1,000 psch

**1.2.290 Verkehrssicherung längerer Dauer im Geh- und Radwegbereich, Regelplan BII/8**
*** Pauschalposition
Position wie vor, hier jedoch Verkehrssicherung längerer Dauer im Geh- und Radwegbereich nach RSA,
Regelplan ´BII/8´
Menge: 1,000 psch

**1.2.300 Verkehrssicherung längerer Dauer im Geh- und Radwegbereich, Regelplan BII/9**
*** Pauschalposition
Position wie vor, hier jedoch Verkehrssicherung längerer Dauer im Geh- und Radwegbereich nach RSA,
Regelplan ´BII/9´
Menge: 1,000 psch

**1.2.310 Verkehrssicherung längerer Dauer im Geh- und Radwegbereich, Regelplan BII/10**
*** Pauschalposition
Position wie vor, hier jedoch Verkehrssicherung längerer Dauer im Geh- und Radwegbereich nach RSA,
Regelplan ´BII/10´
Menge: 1,000 psch

**1.2.320 Verkehrssicherung längerer Dauer im Bereich von Schienenbahnen, Regelplan BIII/1**
*** Pauschalposition
Verkehrssicherung längerer Dauer einschließlich Verkehrszeichen und Verkehrseinrichtungen (Absperrgeräte,
Warnleuchten und Aufstellvorrichtungen) unter Aufrechterhaltung des Verkehrs betriebsfertig aufbauen, vorhalten, unterhalten und betreiben und beseitigen.
Nach RSA, Regelplan ´BIII/1´
Nach erstellten Verkehrszeichenplänen des AN.
Der Ersatz beschädigter oder abhanden gekommener Teile der Einrichtungen ist einzukalkulieren.
Einzurechnen ist die Ausführung der gesamten Beschilderung gemäß Forderung des Verkehrsamtes entsprechend verkehrsrechtlicher Anordnung, das Aufstellen der Baken einschließlich deren Fußplatten mit und ohne Beleuchtung sowie deren Stromversorgung wie auch die Absperrschranken mit und ohne Beleuchtung sowie deren Stromversorgung. Vorhandene Verkehrsschilder außer Kraft setzen (berührungsfrei deaktivieren), nach Beendigung der Baumaßnahme wieder aktivieren.
Die Pauschale gilt über die gesamte Bauzeit.
Die Dauer der Sperrungen ist auf ein technologisch notwendiges Minimum zu beschränken.
Menge: 1,000 psch

**1.2.330 Verkehrssicherung kürzerer Dauer, Regelplan BIV/1**
*** Pauschalposition
Verkehrssicherung kürzerer Dauer einschließlich Verkehrszeichen und Verkehrseinrichtungen (Absperrgeräte,
Warnleuchten und Aufstellvorrichtungen) unter Aufrechterhaltung des Verkehrs betriebsfertig aufbauen, vorhalten, unterhalten und betreiben und beseitigen.
Nach RSA, Regelplan ´BIV/1´
Nach erstellten Verkehrszeichenplänen des AN.
Der Ersatz beschädigter oder abhanden gekommener Teile der Einrichtungen ist einzukalkulieren.
Einzurechnen ist die Ausführung der gesamten Beschilderung gemäß Forderung des Verkehrsamtes entsprechend verkehrsrechtlicher Anordnung, das Aufstellen der Baken einschließlich deren Fußplatten mit und ohne Beleuchtung sowie deren Stromversorgung wie auch die Absperrschranken mit und ohne Beleuchtung sowie deren Stromversorgung. Vorhandene Verkehrsschilder außer Kraft setzen (berührungsfrei deaktivieren), nach Beendigung der Baumaßnahme wieder aktivieren.
Die Pauschale gilt über die gesamte Bauzeit.
Die Dauer der Sperrungen ist auf ein technologisch notwendiges Minimum zu beschränken.
Menge: 1,000 psch

**1.2.340 Verkehrssicherung kürzerer Dauer, Regelplan BIV/2**
*** Pauschalposition
Position wie vor, hier jedoch Verkehrssicherung kürzerer Dauer nach RSA,
Regelplan ´BIV/2´
Menge: 1,000 psch

**1.2.350 Verkehrssicherung kürzerer Dauer, Regelplan BIV/3**
*** Pauschalposition
Position wie vor, hier jedoch Verkehrssicherung kürzerer Dauer nach RSA,
Regelplan ´BIV/3´
Menge: 1,000 psch

**1.2.360 Verkehrssicherung kürzerer Dauer, Regelplan BIV/4**
*** Pauschalposition
Position wie vor, hier jedoch Verkehrssicherung kürzerer Dauer nach RSA,
Regelplan ´BIV/4´
Menge: 1,000 psch

**1.2.370 Zusätzl. Verkehrsschild aufstellen Ronde, Dreieck, Quadrat**
Zusätzliches Verkehrsschild aufstellen und beseitigen,
für die Bauzeit vorhalten und warten.
Aufstellvorrichtung nach stat. Erfordernissen.
Vorübergehende Sicherungsmaßnahmen durchführen.
Gilt nur für Verkehrsschilder welche zusätzlich zur
Regelplanbeschilderung angeordnet  werden.
Verkehrsschild = VZ 101, 120, 121, 123, 125, 208, 209,
214, 239, 240, 241,  250, 253, 267, 274, 276, 278, 283,
308, 357
Retroreflektierend mit Folie der Bauart Typ 2.
Aufstellvorrichtung nach Wahl des AN aufstellen.
Menge: 1,000 St

**1.2.380 Zusätzl. Verkehrsschild Ronde, Dreieck, Quadrat mit Zusatzzeichen**
Zusätzliches Verkehrsschild aufstellen und beseitigen,
für die Bauzeit vorhalten und warten.
Aufstellvorrichtung nach
stat. Erfordernissen. Vorübergehende
Sicherungsmaßnahmendurchführen.
Verkehrsschild = VZ 101, 120, 121, 123, 125, 208, 209,
214, 239, 240, 241,  250, 253, 267, 274, 276, 278, 283,
308, 357
Kombination = mit Zusatzzeichen VZ 1.000, 1.007, 1.012,
1.026, 1.028, 1.040, 1.042 und sonstige Zusatzzeichen
Retroreflektierend mit Folie der Bauart Typ 2.
Aufstellvorrichtung nach Wahl des AN aufstellen.
Menge: 1,000 St

**1.2.390 Zusätzl. Verkehrsschild aufstellen, Einbahnstraßenbeschilderung**
Zusätzliches Verkehrsschild aufstellen und beseitigen,
für die Bauzeit vorhalten und warten.
Aufstellvorrichtung nach stat. Erfordernissen.
Vorübergehende Sicherungsmaßnahmendurchführen.
Verkehrsschild = VZ 220
Retroreflektierend mit Folie der Bauart Typ 2.
Aufstellvorrichtung nach Wahl des AN aufstellen.
Menge: 1,000 St

**1.2.400 Befahrbare Abdeckung der Baugruben, ca. 3,50 m SLW 60 liefern, vorh.**
Stahlplatten zur behelfsmäßigen Überfahrt
bis 3,50 m Nutzbreite
SLW 60 liefern, vorhalten, verlegen, umsetzen und
beseitigen.
Die Stahlplatten sind gegen Verschieben zu sichern.
Abrechnungsgrundlage: Anzahl der gleichzeitig auf der
Baustelle eingesetzten Stahlplatten.
Menge: 1,000 St

**1.2.410 Fußgängerbrücke über Baugruben, ca. 1,00 m Nutzbreite**
Fußgängersteg herstellen
während der Bauzeit vorhalten,ggf.umsetzen und nach
Abschluss der Arbeiten abbauen.
Bis 5-maliges Umsetzen des Steges ist in die Position
mit einzukalkulieren.
Breite mindestens 1,00 m mit beiderseitigen Geländern
(einschl. Handlauf und Knieleiste).
Die Standsicherheit ist vom AN nachzuweisen.
Menge: 1,000 St

**1.2.420 Bauzaun BH = 1,80 m zur Absicherung einbauen**
Bauzaun als Sicherheitszaun zur Absicherung von Gefahrenstellen nach Wahl des AN liefern, aufstellen vorhalten, unterhalten und nach Aufforderung des AG wieder entfernen.
Zaunhöhe über Boden min.1,80 m.
Elemente sind miteinander zu verschrauben.
Menge: 1,000 m

**1.2.430 Bauzaun aus mobilen Kunststoffelementen, rot - weiß**
Bauzaun aus mobilen Kunststoffelementen, rot - weiß liefern und aufstellen. Stützenfüße aus Beton einschl. sämtlicher Verbindungen, Kupplungen etc. in technologisch erforderlichen Einzellängen zur Absperrung der Baustelle aufstellen, über die gesamte Bauzeit vorhalten, kontinuierlich dem Bauablauf entsprechend mehrfach umsetzen und nach Abschluss der Bauarbeiten wieder abbauen.
Zaunhöhe über Boden min.1,00 m.
Menge: 1,000 m

**1.2.440 Verkehrszeichenpfosten aller Arten aufnehmen und wieder setzen**
Verkehrszeichenpfosten aufnehmen, seitlich lagern,
sichern und nach Beendigung der Arbeiten wieder versetzen, einschließlich Fundament aus Ortbeton C 12/15 ;
ca. 0,40 x 0,40 x 0,80 m.
Aushubmaterial / Aufbruch geht in Eigentum des AN über.
Menge: 1,000 St

**1.2.450 Anrampungen für Baustellenverkehr herstellen und rückbauen**
Linienhafte Anrampungen für Gewährleitung des Baustellenverkehrs einseitig im Bereich der vorhandenen Bordführung, Höhenunterschied bis 0,12 m, aus bituminösen Material in mehreren Lagen mit folgenden Aufbau
herstellen, vorwiegend Handeinbau.:
Aufbau: bis 12 cm Asphalt-Tragdeckschicht AC 16 TD in 2 Lagen Unterlage aus Trenn- und Filtervliesstoff GRK 3 Material liefern, einbauen und verdichten sowie während der Bauzeit und zur Aufrechterhaltung des Baustellenverkehrs bei Spurrinnen- und Senkenbildungen nacharbeiten und laufend unterhalten.
Die Anrampung ist im Längsverlauf den wechselnden Höhenverhältnissen anzupassen, nachzuprofilieren und zu unterhalten.
Die Anrampung muss mit Baustellenfahrzeugen befahrbar sein.
Abrechnung in m2 (Abrechnungsbreite: 1,00 m;
Abrechnungslänge nach örtlichem Aufmaß).
Anrampungen rückbauen
Anrampung in mehreren Lagen mit zuvor beschriebenen Aufbau rückbauen:
Befestigung aufreißen und aufnehmen; Material in Eigentum des AN übernehmen und von der Baustelle entfernen.
Gebühren zur Enstorgung sind einzukalkulieren.
Menge: 1,000 m²

### 2 Vorarbeiten / Aufbruch/ Abbruch

#### Titel 2.1 Baufeldfreimachung

**2.1.10 Buschwerk, Hecken Sträucher beseitigen**
Buschwerk, Hecken, Sträucher und Bäume (Wuchshöhe bis 3,00m) mit einem Stammumfang bis 30 cm (1,00 m über Gelände gemessen) einschl. Wurzelwerk beseitigen bzw. zerschneiden, laden, Schnittgut in Eigentum des AN übernehmen und von der Baustelle entfernen.
Gebühren zur Entsorgung sind einzukalkulieren.
Abgerechnet wird nach gemeinsamen örtlichen Aufmaß.
Menge: 1,000 m²

**2.1.20 Buschwerk, Hecken Sträucher rückschneiden**
Buschwerk, Hecken und Kleingehölze bis Durchmesser 10 cm (1,00 m über Gelände gemessen) und bis max. 3,00m Höhe im Randbereich der Baustelle rückschneiden (Rückschnittiefe : bis 2,50 m), Schnittgut laden, in Eigentum des AN übernehmen und von der Baustelle entfernen.
Gebühren zur Enstorgung sind einzukalkulieren.
Abgerechnet wird nach gemeinsamen örtlichen Aufmaß.
Menge: 1,000 lfm

**2.1.30 Schutz des Wurzelbereiches von Bäumen**
Im Kronenbereich vorhandener Bäume ist bei temporärer unvermeidbarer Belastung (Befahren, Materialablagerungen, Abstellen von Maschinen und Geräten) der Bereich der Baumwurzeln durch Abdeckungen zu schützen.
Art der Abdeckung:
- überfahrbare Auflage aus Bohlen, Platten
- 20 cm Abdeckung aus Schotter 2/32 mit Kiessand
- druckverteilendes Geotextil
Anzahl der zu schützenden Gehölzbereiche: 1 Stck
Größe der einzelnen Wurzelschutzflächen: 5 x 2 m
Nach Fertigstellung der Bauarbeiten im Schutzabschnitt ist die Abdeckung wieder zu beseitigen und von Hand zu lockern.
Abgerechnet wird nach gemeinsamen örtlichen Aufmaß.
Menge: 1,000 m²

**2.1.40 Wurzel mit Wurzelschutzfolie schützen**
Wurzelsperre zum Schutz von Leitungen etc. nach Angabe des AG höhenbündig einbauen.
Wurzelsperre = Kunststoffolie, wurzelfest.
Einbautiefe = 0,75 m.
Graben ausheben, Aushub seitlich lagern und nach dem
Einsetzen der Wurzelsperre verfüllen und lagenweise
verdichten.
Menge: 1,000 m²

**2.1.50 Boden im Wurzelber. von Hand abtragen**
Boden im Wurzelbereich von Bäumen nach Angabe des AG in Einzelbereichen von Hand abtragen. Verletzungen der Wurzeln vermeiden. Unvermeidbare Wurzelabtrennungen mit glattem Schnitt durchführen. Schnitt-, Bruch- und Schürfwunden glattschneiden und mit Wundbehandlungsmittel versehen.
Menge: 1,000 m³

**2.1.60 Rückschnitt an Bäumen zur Gewährleistung des Lichtraumprofiles**
*** Pauschalposition
Rückschnitt an Bäumen zur Gewährleistung des Lichtraumprofiles im Schwenk - und Hebebereich der Maschinen und Geräte bei Sanierungsarbeiten.

Es handelt sich hierbei um Klein- bis Kleinstflächen im unmittelbaren Schwenkbereich

Um Fahrzeugen und Personen ein gefahrloses Passieren von Straßen, Wegen und Plätzen zu ermöglichen, ist der jeweilige Lichtraum entsprechend frei zu halten. Über Gehwegen muss dabei eine lichte Höhe von mindestens 2,50 m und über Fahrbahnen eine lichte Höhe von mindestens 4,50m eingehalten werden. Der seitliche Verkehrsraum ist innerhalb von Ortsdurchfahrten in einer Breite von 0,75 m und außerhalb von Ortsdurchfahrten von 1,25 m freizuhalten.

Schnittgut laden, in Eigentum des AN übernehmen und von der Baustelle entfernen.
Gebühren zur Entsorgung sind einzukalkulieren.
Menge: 1,000 Psch

#### Titel 2.2 Unterminierung, Durchbrüche, Stemmarbeit

**2.2.10 Unterminierung von Fundamenten bis 0,60 m breit**
Erschwernisse bei der Unterminierung von Fundamenten und ähnlichen Hindernissen, bis 0,60 m breit - bei Kanalarbeiten.
Menge: 1,000 m³

**2.2.20 Unterminierung von Fundamenten bis 1,00 m breit**
Erschwernisse bei der Unterminierung von Fundamenten und ähnlichen Hindernissen, bis 1,00 m breit - bei Kanalarbeiten.
Menge: 1,000 m³

**2.2.30 Unterminierung von Fundamenten bis 2,00 m breit**
Erschwernisse bei der Unterminierung von Fundamenten und ähnlichen Hindernissen, bis 2,00 m breit - bei Kanalarbeiten.
Menge: 1,000 m³

**2.2.40 Kreuzungsbereich bei Kanälen bis DN 300 sichern**
Kreuzungsbereich bei Kanälen bis DN 300 mit Versorgungsleitungen, schräg oder längs zur Grabenachse einschließlich aller Vorkehrungen und Einrichtungen zur Sicherung dieser Leitungen, wie Aufhängen, Abfangen Unterstützungen etc.
Menge: 1,000 m

**2.2.50 Kreuzungsbereich bei Kanälen > DN 300 bis DN 600 sichern**
Kreuzungsbereich bei Kanälen > DN 300 bis DN 600 mit Versorgungsleitungen, schräg oder längs zur Grabenachse einschließlich aller Vorkehrungen und Einrichtungen zur Sicherung dieser Leitungen, wie Aufhängen, Abfangen Unterstützungen etc.
Menge: 1,000 m

**2.2.60 Kreuzungsbereich mit Kabelformsteinen oder Kabelrohranlagen sichern**
Kreuzungsbereich bei Kanälen mit Kabelformsteinen oder Kabelrohranlagen sichern, schräg oder längs zur Grabenachse einschließlich aller Vorkehrungen und Einrichtungen zur Sicherung dieser Anlagen, wie Aufhängen, Abfangen Unterstützungen etc.
Menge: 1,000 St

**2.2.70 Kreuzungsbereich bei Kanälen mit Kabeln sichern**
Kreuzungsbereich bei Kanälen mit Kabeln.
Im Preis enthalten ist das Aufnehmen der Kabelschutzsteine /
-hauben, das Einsanden und Abdecken beim Verfüllen.
Mehrere Kabel im Bereich bis 50 cm werden als eine Kreuzung abgerechnet.
Menge: 1,000 St

**2.2.80 Durchbrüche in Ziegel- oder Kellersteinw. 0,5 x 0,5 m ; bis 50 cm dick**
Durchbrüche in Ziegel- oder Kellersteinwänden bei Kanalarbeiten bis zu einer Größe von 0,50 m x 0,50 m herstellen.
Wanddicke : bis 50 cm
Menge: 1,000 m³

**2.2.90 Durchbrüche in unbew. Betonwände 0,5 x 0,5 m; bis 50 cm dick herstellen**
Durchbrüche in unbewehrten Betonwänden bei Kanalarbeiten bis zu einer Größe von 0,50 m x 0,50 m herstellen.
Wanddicke: bis 50 cm
Menge: 1,000 m³

#### Titel 2.3 Aufbruch Verkehrsflächen, Oberflächen

**2.3.10 Betondecke bis 15 cm dick, schneiden.**
Betondecke bis 15 cm dick, schneiden.
Nachweis der Dicke nach gemeinsamen örtlichen Aufmaß.
Menge: 1,000 m

**2.3.20 Mehrdicke bis 5 cm beim Schneiden von Betondecken**
Mehrdicke bis 5 cm beim Schneiden von Betondecken
Nachweis der Dicke nach gemeinsamen örtlichen Aufmaß.
Menge: 1,000 m

**2.3.30 Betondecke bis 15 cm dick, aufbrechen und aufnehmen**
Betondecke bis 15 cm dick,
aufbrechen und aufnehmen.
Alle Aufbruchmaterialien aus Beton sind in Eigentum des AN zu übernehmen.
Belastungsklasse des Aufbruchgutes nach Ersatzbaustoffverordnung bis RC-2,
Deponieklasse I nach DepV, AVV 17 01 01,
Abgerechnet wird nach Abtragsprofilen.
Die Entsorgung wird gesondert vergütet.
Menge: 1,000 m²

**2.3.40 Mehrdicke bis 5 cm beim Aufbrechen von Betondecken**
Mehrdicke bis 5 cm beim Aufbrechen von Betondecken
aufbrechen und aufnehmen.
Alle Aufbruchmaterialien aus Beton sind in Eigentum des AN zu übernehmen.
Belastungsklasse des Aufbruchgutes nach Ersatzbaustoffverordnung bis RC-2,
Deponieklasse I nach DepV, AVV 17 01 01,
Abgerechnet wird nach Abtragsprofilen.
Die Entsorgung wird gesondert vergütet.
Menge: 1,000 m²

**2.3.50 Betonunterbau bis 15 cm dick, aufbrechen und aufnehmen**
Betonunterbau incl. Drainbeton bis 15 cm dick,
aufbrechen und aufnehmen.
Alle Aufbruchmaterialien aus Beton sind in Eigentum des
AN zu übernehmen.
Belastungsklasse des Aufbruchgutes nach Ersatzbaustoffverordnung bis RC-2,
Deponieklasse I nach DepV, AVV 17 01 01,
Abgerechnet wird nach Abtragsprofilen.
Die Entsorgung wird gesondert vergütet.
Menge: 1,000 m²

**2.3.60 Mehrdicke beim Abbruch von Betonunterbau von je 5 cm -**
Mehrdicke beim Abbruch von Betonunterbau incl.
Drainbeton von je 5 cm
Belastungsklasse des Aufbruchgutes nach Ersatzbaustoffverordnung bis RC-2,
Deponieklasse I nach DepV, AVV 17 01 01,
Abgerechnet wird nach Abtragsprofilen.
Die Entsorgung wird gesondert vergütet.
Menge: 1,000 m²

**2.3.70 Unterbau aus Setzpacklage, i.M. 30 cm dick, aufbrechen, aufnehmen**
Unterbau aus Setzpacklage, i.M. 30 cm dick,
aufbrechen und aufnehmen.
Belastungsklasse des Aufbruchgutes nach Ersatzbaustoffverordnung bis RC-2,
Deponieklasse I nach DepV, AVV 17 01 07,
Abgerechnet wird nach Abtragsprofilen.
Die Entsorgung wird gesondert vergütet.
Menge: 1,000 m²

**2.3.80 Tragschicht mit hydr. Bindemittel in Fahrbahn aufnehmen**
Tragschicht mit hydraulischem Bindemittel aufnehmen.
Fläche = Fahrbahn.
Hydraulisch gebundene Tragschicht.
Ausbautiefe bis 15 cm.
Alle Aufbruchmaterialien sind in Eigentum des AN zu
übernehmen.
Belastungsklasse des Aufbruchgutes nach Ersatzbaustoffverordnung bis RC-2,
Deponieklasse I nach DepV, AVV 17 01 01,
Abgerechnet wird nach Abtragsprofilen. Die Entsorgung wird gesondert vergütet.
Menge: 1,000 m²

**2.3.90 Wassergebundene Schotterdecke bis 15 cm dick aufbrechenund aufnehmen**
Wassergebundene Schotterdecke bis 15 cm dick
aufbrechen,aufnehmen und fachgerecht entsorgen.
Alle Aufbruchmaterialien sind in Eigentum des AN zu
übernehmen. Die Entsorgung wird gesondert vergütet.
Abgerechnet wird nach Abtragsprofilen.
Menge: 1,000 m²

**2.3.100 Mehrdicke bis 5 cm wassergebundene Schotterdecke aufbrechen**
Mehrdicke bis 5 cm Wassergebundene Schotterdecke
aufbrechen,aufnehmen und fachgerecht entsorgen.
Alle Aufbruchmaterialien sind in Eigentum des AN zu
übernehmen. Die Entsorgung wird gesondert vergütet.
Abgerechnet wird nach Abtragsprofilen.
Menge: 1,000 m²

**2.3.110 Gehwegplatten bis 50 cm KL, aufnehmen, seitlich lagern**
Gehwegplatten bis 50 cm Kantenlänge und 8 cm Dicke in Sand- oder Kalkmörtelbett aufnehmen, reinigen, auf der Baustelle stapeln.
Menge: 1,000 m²

**2.3.120 Gehwegplatten bis 50 cm KL, aufnehmen, reinigen, auf Bauhof transportieren**
Gehwegplatten bis 50 cm Kantenlänge und 8 cm Dicke in Sand- oder Kalkmörtelbett verlegt aufnehmen, reinigen, auf Paletten stapeln, laden,
zum Bauhof des AG fahren und lagergerecht abladen.
Transportentfernung bis 20 km
Menge: 1,000 m²

**2.3.130 Gehwegplatten bis 50 cm KL, aufnehmen und entsorgen**
Gehwegplatten bis 50 cm Kantenlänge und 8 cm Dicke in Sand-, Kalk- oder Zementmörtelbett verlegt aufnehmen,
Platten und übriges Aufbruchgut in Eigentum des AN
übernehmen. Die Entsorgung wird gesondert vergütet.
Menge: 1,000 m²

**2.3.140 Betonplatten 120 x 120 x 10-15 cm bzw. 120 x 60 x 10-15 aufn., entsorgen**
Betonplatten 120 x 120 x 10-15 cm bzw. 120 x 60 x 10-15 cm
in Sand-, Kalk- oder Zementmörtelbett aufnehmen.
Platten und übriges Aufbruchgut in Eigentum des AN übernehmen. Die Entsorgung wird gesondert vergütet.
Menge: 1,000 m²

**2.3.150 Rasengitterplatten/ Rasengittersteine ausbauen, mit Entsorgung**
Rasengitterplatten/ Rasengittersteine Dicke 8-12 cm ausbauen einschließlich Oberboden oder Füllkies Aufbruch einschließlich Unterbau geht in Eigentum des AN über und ist fachgerecht zu entsorgen. Die Entsorgung von Aushub und Abbruchmaterial wird separat vergütet.
Menge: 1,000 m²

**2.3.160 Einreihige Rinnenplatten 200 x 50 x 20 cm aufnehmen**
Einreihige Rinnenplatten Länge bis 200 x 50 x 20 cm in Beton versetzt aufnehmen und laden.
Aufbruch einschließlich Betonunterbau geht in Eigentum des AN über und ist fachgerecht zu entsorgen.
Die Entsorgung wird separat vergütet.
Menge: 1,000 m

**2.3.170 Einreihige Rinnenplatten aufnehmen, Kantenl.: bis 50 cm**
Einreihige Rinnenplatten mit Abmessungen bis 50 cm
Kantenlänge und Dicken bis 12 cm in Beton versetzt aufnehmen, laden und entsorgen.
Aufbruch einschließlich Betonunterbau geht in Eigentum
des AN über. Die Entsorgung wird gesondert vergütet.
Menge: 1,000 m

**2.3.180 Einreihige Rinnenplatten aufn., seitlich lagern, Kantenl.bis 50cm**
Einreihige Rinnenplatten mit Abmessungen bis 50 cm
Kantenlänge und Dicken bis 12 cm in Beton versetzt aufnehmen, vorsichtig freilegen und seitlich lagern.
nicht wiederverwendbare Platten und übriges Abbruchgut
geht in Eigentum des AN über. Die Entsorgung wird gesondert vergütet.
Menge: 1,000 m

**2.3.190 Einreihige Rinnenplatten aufnehmen und entsorgen Kantenl.: bis 16 cm**
Einreihige Rinnensteine bis 16 cm Kantenlänge,
bis 18 cm dick in Beton versetzt aufnehmen, laden und entsorgen.
Aufbruch einschließlich Betonunterbau geht in Eigentum des AN über. Die Entsorgung wird gesondert vergütet.
Menge: 1,000 m

**2.3.200 Einreihige Rinnenplatten aufn. seitlich lagern; Kantenl. bis 16 cm**
Einreihige Rinnensteine bis 16 cm Kantenlänge,
bis 18 cm dick in Beton versetzt aufnehmen,
vorsichtig freilegen und seitlich lagern.
nicht wiederverwendbare Platten und übriges Abbruchgut geht in Eigentum des AN über. Die Entsorgung wird gesondert vergütet.
Menge: 1,000 m

**2.3.210 Mosaikpflaster aufnehmen, ausgabeln seitlich lagern**
Mosaikpflaster in ungebundener Bauweise aufnehmen, die Steine sauber ausgabeln, und innerhalb der Baustelle seitlich lagern.
Bettung und nicht verwendbare Steine gehen in Eigentum des AN über. Die Entsorgung wird gesondert vergütet.
Menge: 1,000 m²

**2.3.220 Mosaikpflaster aufnehmen, ausgabeln, laden, zum Bauhof transportieren**
Mosaikpflaster in ungebundener Bauweise aufnehmen, die Steine sauber ausgabeln, laden, zum Bauhof des AG in Erfurt-Kühnhausen, Friedrich-Kritz-Str. abfahren und lagergerecht abkippen.
Transportentfernung bis 20 km.
Bettung und nicht verwendbare Steine gehen in Eigentum des AN über. Die Entsorgung wird gesondert vergütet.
Abrechnung erfolgt mit bestätigtem Lieferschein über den Bauhof.
Menge: 1,000 m²

**2.3.230 Kleinpflaster aufnehmen, säubern und seitlich lagern**
Kleinpflaster in ungebundener Bauweise bis 10 cm dick, aufnehmen, säubern und im Baubereich seitlich lagern.
Bettung und nicht verwendbare Steine gehen in Eigentum des AN über und sind zu entsorgen. Die Entsorgung wird gesondert vergütet.
Menge: 1,000 m²

**2.3.240 Kleinpflaster aufnehmen säubern, laden, zum Bauhof transportieren**
Kleinpflaster in ungebundener Bauweise bis 10 cm dick, aufnehmen, säubern, laden, zum Bauhof des AG in Erfurt-Kühnhausen, Friedrich-Kritz-Str. abfahren und lagergerecht abladen.
Transportentfernung 20 km .
Bettung und nicht verwendbare Steine gehen in Eigentum des AN über. Die Entsorgung wird gesondert vergütet.
Abrechnung erfolgt mit bestätigtem Lieferschein über den Bauhof.
Menge: 1,000 m²

**2.3.250 Groß- und Mittelpflaster aufnehmen, säubern und seitlich lagern**
Groß- und Mittelpflaster in ungebundener Bauweise aufnehmen, säubern und im Baubereich seitlich lagern.
Bettung und nicht verwendbare Steine gehen in Eigentum des AN über. Die Entsorgung wird gesondert vergütet.
Menge: 1,000 m²

**2.3.260 Groß- und Mittelpflaster aufnehmen und zum Bauhof transportieren**
Groß- und Mittelpflaster in ungebundener Bauweise aufnehmen, säubern, laden, zum Bauhofdes AG in Erfurt-Kühnhausen, Friedrich-Kritz-Str. abfahren und lagergerecht abladen.
Transportentfernung 20 km
Bettung und nicht verwendbare Steine gehen in Eigentum des AN über. Die Entsorgung wird gesondert vergütet.
Abrechnung erfolgt mit bestätigtem Lieferschein über den Bauhof.
Menge: 1,000 m²

**2.3.270 Betonpflaster aller Arten aufnehmen, säubern, seitlich lagern**
Betonpflaster aller Arten in ungebundener Bauweise aufnehmen, säubern und im Baubereich lagern.
Bettung und nicht verwendbare Steine gehen in Eigentum des AN über. Die Entsorgung wird gesondert vergütet.
Menge: 1,000 m²

**2.3.280 Betonpflaster aller Arten aufnehmen und entsorgen**
Betonpflaster aller Arten in ungebundener Bauweise verlegt aufnehmen (einschließlich Bettung), gesamter Aufbruch geht in Eigentum des AN über. Die Entsorgung wird gesondert vergütet.
Menge: 1,000 m²

**2.3.290 Betonpflaster aller Arten in gebundener Bauweise verlegt aufnehmen**
Betonpflaster aller Arten in gebundener Bauweise, verlegt aufnehmen,
Dicke bis 15 cm,
gesamter Aufbruch geht in Eigentum des AN über. Die Entsorgung wird gesondert vergütet.
Menge: 1,000 m²

**2.3.300 Bordsteine Naturstein aufnehmen, seitlich lagern**
Bordsteine aus Naturstein aufnehmen, unterschiedlicher Größe, Fundament aus Beton, über 10 bis 20 cm dick und Rückenstütze aus Beton aufbrechen.
Wieder verwendbare Bordsteine säubern, innerhalb der Baustelle fördern und sortiert lagern.
Nicht wieder verwendbare Bordsteine und übriges Aufbruchgut der Verwertung nach Wahl des AN zuführen. Die Entsorgung wird gesondert vergütet.
Anteil wieder verwendbarer Bordsteine über 50 bis 75 v. H.
Menge: 1,000 m

**2.3.310 Bordsteine Naturstein aufnehmen, transportieren**
Bordsteine aus Naturstein aufnehmen, unterschiedlicher Größe Fundament aus Beton, über 10 bis 20 cm dick und Rückenstütze aus Beton aufbrechen.
Wieder verwendbare Bordsteine säubern, zum Bauhof des AG fördern, abladen und stapeln.
Transportentfernung bis 20 km.
Nicht wieder verwendbare Bordsteine und übriges Aufbruchgut der Verwertung nach Wahl des AN zuführen. Die Entsorgung wird gesondert vergütet.
Anteil wieder verwendbarer Bordsteine über 50 bis 75 v. H.
Menge: 1,000 m

**2.3.320 Bordsteine Naturstein/Beton aufnehmen und entsorgen**
Bordsteine aus Naturstein/Beton unterschiedliche Größe aufnehmen, Fundament aus Beton, über 10 bis 20 cm dick und Rückenstütze aus Beton aufbrechen.
Sämtliche Steine und übriges Aufbruchgut der Verwertung
nach Wahl des AN zuführen. Die Entsorgung wird gesondert vergütet.
Menge: 1,000 m

**2.3.330 Rund- und Hochborde aus Beton aufnehmen, seitlich lagern**
Bordsteine aufnehmen.
Hoch- und Rundbordsteine aus Beton, Breite bis 18 cm,Höhe bis 30 cm.
Fundament aus Beton, über 10 bis 20 cm dick, und Rückenstütze aus Beton aufbrechen.
Wieder verwendbare Bordsteine säubern, innerhalb der Baustelle fördern und sortiert lagern.
Nicht wieder verwendbare Bordsteine und übriges Aufbruchgut der Verwertung nach Wahl des AN zuführen.
Die Entsorgung wird gesondert vergütet.
Anteil wieder verwendbarer Bordsteine über 50 bis 75 v.H.
Menge: 1,000 m

**2.3.340 Rund- und Hochborde aus Beton aufnehmen, transportieren**
Hoch- und Rundbordsteine aus Beton, Breite bis 18 cm,
Höhe bis 30 cm.
Fundament aus Beton, über 10 bis 20 cm dick, und
Rückenstütze aus Beton aufbrechen.
Wieder verwendbare Bordsteine säubern, zum Bauhof des
AG fördern, abladen und stapeln.
Transportentfernung bis zu 20 km.
Nicht wieder verwendbare Bordsteine und übriges Aufbruchgut der Verwertung nach Wahl des AN zuführen. Die Entsorgung wird gesondert vergütet,
Anteil wieder verwendbarer Bordsteine über 50 bis 75 v. H.
Menge: 1,000 m

**2.3.350 Rund- und Hochborde aus Beton aufnehmen und entsorgen**
Bordsteine aufnehmen.
Hoch- und Rundbordsteine aus Beton, Breite bis 18 cm,
Höhe bis 30 cm.
Fundament aus Beton, über 10 bis 20 cm dick, und
Rückenstütze aus Beton aufbrechen.
Sämtliche Steine und übriges Aufbruchgut der Verwertung
nach Wahl des AN zuführen.
Die Entsorgung wird gesondert vergütet.
Menge: 1,000 m

**2.3.360 Tiefborde aus Beton aufnehmen, seitlich lagern**
Bordsteine aufnehmen.
Tiefbordsteine aus Beton, Höhe bis 30 cm.
Fundament aus Beton, über 10 bis 20 cm dick, und Rückenstütze aus Beton aufbrechen.
Wieder verwendbare Bordsteine säubern, innerhalb der Baustelle fördern und sortiert lagern.
Nicht wieder verwendbare Bordsteine und übriges Aufbruchgut der Verwertung nach Wahl des AN zuführen.
Die Entsorgung wird gesondert vergütet.
Anteil wieder verwendbarer Bordsteine über 50 bis 75 v.H.
Menge: 1,000 m

**2.3.370 Tiefborde aus Beton aufnehmen und transportieren**
Tiefbordsteine aus Beton, Höhe bis 30 cm.
Fundament aus Beton, über 10 bis 20 cm dick, und Rückenstütze aus Beton aufbrechen.
Wieder verwendbare Bordsteine säubern, zum Bauhof des AG befördern, abladen und stapeln.
Transportentfernung bis 20 km .
Nicht wieder verwendbare Bordsteine und übriges Aufbruchgut der Verwertung nach Wahl des AN zuführen. Die Entsorgung wird gesondert vergütet.
Anteil wieder verwendbarer Bordsteine über 50 bis 75 v. H.
Menge: 1,000 m

**2.3.380 Tiefborde aus Beton aufnehmen und entsorgen**
Bordsteine aufnehmen.
Tiefbordsteine aus Beton, Höhe bis 30 cm.
Fundament aus Beton, über 10 bis 20 cm dick, und Rückenstütze aus Beton aufbrechen.
Sämtliche Steine und übriges Aufbruchgut der Verwertung nach Wahl des AN zuführen. Die Entsorgung wird gesondert vergütet.
Menge: 1,000 m

**2.3.390 Asphaltbefestigung trennen Einzelfl. schneiden Dicke > 6-12 cm**
StL-Nr. 191130383113
Asphaltbefestigung geradlinig trennen.
in Einzelflächen längs und quer zur Fahrbahnachse,
Trennen durch Schneiden.
Asphaltunterlage nach Unterlagen des AG abtreppen.
Dicke der Asphaltbefestigung über 6 bis 12 cm.
Menge: 1,000 m

**2.3.400 Asphaltbefestigung trennen Einzelfl. schneiden Dicke >12-18 cm**
StL-Nr. 191130383114
Asphaltbefestigung geradlinig trennen.
in Einzelflächen längs und quer zur Fahrbahnachse,
Trennen durch Schneiden.
Asphaltunterlage nach Unterlagen des AG abtreppen.
Dicke der Asphaltbefestigung über 12 bis 18 cm.
Menge: 1,000 m

**2.3.410 Asphaltbefestigung trennen Einzelfl. schneiden Dicke >18-24 cm**
StL-Nr. 191130383115
Asphaltbefestigung geradlinig trennen.
in Einzelflächen längs und quer zur Fahrbahnachse,
Trennen durch Schneiden.
Asphaltunterlage nach Unterlagen des AG abtreppen.
Dicke der Asphaltbefestigung über 18 bis 24 cm.
Menge: 1,000 m

**2.3.420 Mehrdicke beim Schneiden und Abstemmen, Breite 20 cm, Dicke 5 cm**
Mehrdicke beim Schneiden und Abstemmen von bis 20 cm
breiten bituminösen Befestigungen von je 5 cm
Menge: 1,000 m

**2.3.430 Asphaltbefestigung Verwertungsklasse A aufnehmen, Dicke ü. 6-12 cm**
Asphaltbefestigung bestehend aus mehreren Schichten aufbrechen und aufnehmen.
Fläche = Fahrbahn.
Dicke der Asphaltbefestigung über 6 cm bis 12 cm.
Gesamtaufbruchtiefe bis 12 cm.
Aufbruch Verwertungsklasse A nach RuVA-Stb 01 (2005)
Das Schneiden wird gesondert vergütet.
Aufbruchgut der Verwertung nach Wahl des AN zuführen.
Die Entsorgung wird gesondert vergütet.
Abgerechnet wird nach Abtragsprofilen bzw. nach
örtlichem Aufmaß.
Menge: 1,000 m²

**2.3.440 Asphaltbefestigung Verwertungsklasse A aufnehmen, Dicke ü. >12-24 cm**
Asphaltbefestigung bestehend aus mehreren Schichten aufbrechen und aufnehmen.
Fläche = Fahrbahn.
Dicke der Asphaltbefestigung über 12 cm bis 24 cm.
Gesamtaufbruchtiefe bis 24 cm.
Aufbruch Verwertungsklasse A nach RuVA-Stb 01 (2005)
Das Schneiden wird gesondert vergütet.
Aufbruchgut der Verwertung nach Wahl des AN zuführen.
Die Entsorgung wird gesondert vergütet.
Abgerechnet wird nach Abtragsprofilen bzw. nach
örtlichem Aufmaß.
Menge: 1,000 m²

**2.3.450 wie vor, jedoch für Mehrdicke je 5 cm**
wie vor, 02.03.440, jedoch für Mehrdicke je 5 cm.
Menge: 1,000 m²

**2.3.460 Asphaltbefestigung mittlere Dicke von 6 cm, über Pflaster**
Asphaltbefestigung über Pflasterflächen
aufbrechen und aufnehmen.
Fläche = Fahrbahn, Gehweg über Pflasterflächen.
mittlere Dicke der Asphaltbefestigung 6 cm.
Gesamtaufbruchtiefe bis 6 cm.
Aufbruch Verwertungsklasse A nach RuVA-Stb 01 (2005)
Das Schneiden wird gesondert vergütet.
Pflaster vollständig vom Asphalt befreien und reinigen.
Aufbruchgut der Verwertung nach Wahl des AN zuführen.
Abgerechnet wird nach Abtragsprofilen bzw. nach
örtlichem Aufmaß. Die Entsorgung wird gesondert vergütet.
Menge: 1,000 m²

**2.3.470 Asphaltbefestigung trennen Einzelfl. schneiden, Nachschnitt**
Asphaltbefestigung geradlinig trennen.
in Einzelflächen längs und quer zur Fahrbahnachse,
Trennen durch Schneiden als Nachschnitt.
Asphaltunterlage nach Unterlagen des AG abtreppen.
Dicke der Asphaltbefestigung über 3 bis 6 cm.
Menge: 1,000 m

**2.3.480 Asphaltbefestigung Verwertungsklasse B aufnehmen, Dicke ü. 18-24 cm**
Asphaltbefestigung bestehend aus mehreren Schichten aufbrechen und aufnehmen.
Fläche = Zwickel und Streifen.
Dicke der Asphaltbefestigung über 18 cm bis 24 cm.
Gesamtaufbruchtiefe über 18 bis 24 cm.
Aufbruchgut beseitigen. Entsorgen wird gesondert
vergütet.
Material ist pech- und phenolhaltig, genaue
Beschaffenheit des Materials nach Ergebnis der
Deklarationanalyse.
Phenolindex <=0,1
PAK-Gehalt: > 25 bis = 1.000 mg/kg (und Benzo(a)pyren <
50 mg/kg)
Analyse erfolgt nach begründetem Verdacht nach
Anweisung durch den AG:
Abfallschlüssel 17 03 02; unterhalb der Grenze für
gefährlichen Abfall, aber Verwertungsklasse B
Zwischenlagerung in Kleinmengen bis 5 t in
dichten, geschlossenen Containern bis zu einer Woche.
Menge: 1,000 m²

**2.3.490 Asphaltbefestigung Verwertungsklasse C aufnehmen, Dicke ü. 18-24 cm**
Asphaltbefestigung bestehend aus mehreren Schichten aufbrechen und aufnehmen.
Fläche = Zwickel und Streifen.
Dicke der Asphaltbefestigung über 18 cm bis 24 cm.
Gesamtaufbruchtiefe über 18 bis 24 cm.
Aufbruchgut beseitigen. Entsorgen wird gesondert
vergütet.
Material ist pech- und phenolhaltig, genaue
Beschaffenheit des Materials nach Ergebnis der
Deklarationanalyse.
Phenolindex <=0,1
PAK-Gehalt: > 25 bis = 1.000 mg/kg (und Benzo(a)pyren <
50 mg/kg)
Analyse erfolgt nach begründetem Verdacht nach
Anweisung durch den AG:
Abfallschlüssel 17 03 02; unterhalb der Grenze für
gefährlichen Abfall, aber Verwertungsklasse C
Zwischenlagerung in Kleinmengen bis 5 t in
dichten, geschlossenen Containern bis zu einer Woche.
Menge: 1,000 m²

**2.3.500 Asphaltbefestigung Verwertungsklasse B, gefähr. Abfall aufnehmen**
Asphaltbefestigung aufbrechen und aufnehmen.
Fläche = Zwickel und Streifen.
Dicke der Asphaltbefestigung über 18 cm bis 24 cm.
Gesamtaufbruchtiefe über 18 bis 24 cm.
Aufbruchgut beseitigen. Entsorgen wird gesondert
vergütet.
Material ist pech- und phenolhaltig, genaue
Beschaffenheit des Materials nach Ergebnis der
Deklarationanalyse.
PAK-Gehalt: < 1.000 mg/kg (und Benzo(a)pyren < 50
mg/kg)
Analyse erfolgt nach begründetem Verdacht nach
Anweisung durch den AG:
Abfallschlüssel 17 03 01; gefährlichen Abfall,
Verwertungsklasse B
Zwischenlagerung in Kleinmengen bis 5 t in
dichten, geschlossenen Containern
bis zu einer Woche.
Menge: 1,000 m²

**2.3.510 Asphaltbefestigung Verwertungsklasse C, gefähr. Abfall aufnehmen**
Asphaltbefestigung aufbrechen und aufnehmen.
Fläche = Zwickel und Streifen.
Dicke der Asphaltbefestigung über 18 cm bis 24 cm.
Gesamtaufbruchtiefe über 18 bis 24 cm.
Aufbruchgut beseitigen. Entsorgen wird gesondert
vergütet.
Material ist pech- und phenolhaltig, genaue
Beschaffenheit des Materials nach Ergebnis der
Deklarationanalyse.
PAK-Gehalt: > 1.000 mg/kg (und Benzo(a)pyren >= 50
mg/kg)
Analyse erfolgt nach begründetem Verdacht nach
Anweisung durch den AG:
Abfallschlüssel 17 03 01; gefährlichen Abfall,
Verwertungsklasse C
Zwischenlagerung in Kleinmengen bis 5 t in
dichten, geschlossenen Containern,
bis zu einer Woche.
Menge: 1,000 m²

**2.3.520 Straßeneinlauf aufnehmen, reinigen und lagern**
Straßenablauf einschließlich Aufsatz vollständig aus
bauen. Anschlussleitungen, die bestehen bleiben, soweit
erforderlich abdichten. Das Ausbauen von Rohrleitungen
wird gesondert vergütet.
Straßenablauf aus Betonfertigteilen.
Ausbautiefe ab OK Aufsatz bis 1,50 m.
Aufsatz säubern und sortiert innerhalb der Baustelle
lagern.
Aushub und Entsorgung werden gesondert vergütet.
Menge: 1,000 St

#### Titel 2.4 Rückbau / Austrennen, Abbruch Entwässerungsrohre

**2.4.10 Verdämmen Kanal bis DN 300**
Stillgelegten Kanal/Leitung verfüllen mit hydraulisch gebundenem, fließfähigem Füllmaterial, Druckfestigkeit mind. 2,1 N/mm², bis zum Kanalscheitel, einschl. Entlüftungs- und Einfüllöffnungen anlegen und entfernen, sowie dauerhaftes Verschließen der beim Abbruch der Schächte und Teilabbruch der Kanäle entstehenden und am Ein-/Auslauf offenen Querschnitte.
Kanal bis DN 300.
Abrechnung erfolgt über die vom AG anerkannten Lieferscheine.
Menge: 1,000 m³

**2.4.20 Verdämmen Kanal >= DN 350 bis DN 600**
≥≥Stillgelegten Kanal/Leitung verfüllen mit hydraulisch gebundenem, fließfähigem Füllmaterial, Druckfestigkeit mind. 2,1 N/mm², bis zum Kanalscheitel, einschl. Entlüftungs- und Einfüllöffnungen anlegen und entfernen, sowie dauerhaftes Verschließen der beim Abbruch der Schächte und Teilabbruch der Kanäle entstehenden und am Ein-/Auslauf offenen Querschnitte.
Kanal ≥ DN 350 bis DN 600.
Abrechnung erfolgt über die vom AG anerkannten Lieferscheine.
Menge: 1,000 m³

*Hinweis: Vorbemerkungen Trennen/Abbruch Entwässerungsrohre*
Beim Austrennen des beschädigten Rohrleitungsabschnittes wird nicht nach den einzelnen Materialien (Kunststoff, Steinzeug, Beton, Stahlbeton, Guss, Stahl etc.) unterschieden.
Preisspannen aufgrund des ausgetrennten Materials sind in der Preisbildung mit zu berücksichtigen.

Für das Austrennen, Rückbau/ Abbruch und Entsorgung von Asbestzementrohren sind gesonderte Positionen vorgesehen.

**2.4.30 Austrennen beschädigter Rohre DN 100 - DN 200**
*** Pauschalposition
Austrennen des beschädigten Rohrabschnitts
DN 100 bis DN 200
und vorbereiten neuer Rohrverbindungen.
Vergütet wird der Mehraufwand für das Austrennen/Schneiden der Bestandsrohre, Anpassen der Stirnflächen und säubern der Rohrenden der Bestandsrohre.
Diese Position ist einmal pro Reparaturstelle abzurechnen. Der Rückbau und die Entsorgung des Altrohres werden separat vergütet.
Menge: 1,000 psch

**2.4.40 Austrennen beschädigter Rohre DN 250 - DN 300**
*** Pauschalposition
Austrennen des beschädigten Rohrabschnitts
DN 250 bis DN 300
und vorbereiten neuer Rohrverbindungen.
Vergütet wird der Mehraufwand für das Austrennen/Schneiden der Bestandsrohre, Anpassen der Stirnflächen und säubern der Rohrenden der Bestandsrohre.
Diese Position ist einmal pro Reparaturstelle abzurechnen. Der Rückbau und die Entsorgung des Altrohres werden separat vergütet.
Menge: 1,000 psch

**2.4.50 Austrennen beschädigter Rohre DN 350 - DN 400**
*** Pauschalposition
Austrennen des beschädigten Rohrabschnitts
DN 350 bis DN 400
und vorbereiten neuer Rohrverbindungen.
Vergütet wird der Mehraufwand für das Austrennen/Schneiden der Bestandsrohre, Anpassen der Stirnflächen und säubern der Rohrenden der Bestandsrohre.
Diese Position ist einmal pro Reparaturstelle abzurechnen. Der Rückbau und die Entsorgung des Altrohres werden separat vergütet.
Menge: 1,000 psch

**2.4.60 Austrennen beschädigter Rohre > DN 400 bis DN 600**
*** Pauschalposition
Austrennen des beschädigten Rohrabschnitts
> DN 400 bis DN 600
und vorbereiten neuer Rohrverbindungen.
Vergütet wird der Mehraufwand für das Austrennen/Schneiden der Bestandsrohre, Anpassen der Stirnflächen und säubern der Rohrenden der Bestandsrohre.
Diese Position ist einmal pro Reparaturstelle abzurechnen. Der Rückbau und die Entsorgung des Altrohres werden separat vergütet.
Menge: 1,000 psch

**2.4.70 Stahl-/ Gussrohr DN 100 - DN 200 abbrechen und entsorgen**
Bestandsrohrleitungen aus Stahl- oder Gussmaterial DN 100 - DN 200 zurückbauen/ abbrechen und entsorgen, Entwässerungsrohrleitung liegt frei.
Vorhandene Bettung aus Beton bis 20 cm Dicke abbrechen.
Fließsohlentiefe bis 5,00 m.
Das Material geht in Eigentum des AN über und ist zu entsorgen.
Die Entsorgung von anfallendem Bettungsmaterial wird separat vergütet.
Die Entsorgung des ausgebauten Rohrmaterial inklusive Formstücke sowie der Transport zu einer Entsorgungsstelle nach Wahl des AN sind in diese Position einzukalkulieren.
Menge: 1,000 m

**2.4.80 Stahl-/ Gussrohr DN 250 - DN 500 abbrechen und entsorgen**
Bestandsrohrleitungen aus Stahl- oder Gussmaterial DN 250 bis DN 500 zurückbauen/ abbrechen und entsorgen, Entwässerungsrohrleitung liegt frei.
Vorhandene Bettung aus Beton bis 20 cm Dicke abbrechen.
Fließsohlentiefe bis 5,00 m.
Das Material geht in Eigentum des AN über und ist zu entsorgen. Die Entsorgung von anfallendem Bettungsmaterial wird separat vergütet.
Die Entsorgung des ausgebauten Rohrmaterial inklusive Formstücke sowie der Transport zu einer Entsorgungsstelle nach Wahl des AN sind in diese Position einzukalkulieren.
Menge: 1,000 m

**2.4.90 Beton-/Stahlbetonrohr DN 100 - DN 200 abbrechen und entsorgen**
Bestandsrohrleitungen aus Beton/ Stahlbeton DN 100 - DN 200 zurückbauen/ und entsorgen,
Entwässerungsrohrleitung liegt frei.
Vorhandene Bettung aus Beton bis 20 cm Dicke abbrechen.
Fließsohlentiefe bis 5,00 m.
Das Material geht in Eigentum des AN über und ist zu entsorgen.
Die Entsorgung von anfallendem Bettungsmaterial wird separat vergütet.
Die Entsorgung des ausgebauten Rohrmaterial inklusive Formstücke sowie der Transport zu einer Entsorgungsstelle nach Wahl des AN sind in diese Position einzukalkulieren.
Menge: 1,000 m

**2.4.100 Beton-/Stahlbetonrohr DN 250 - DN 500 abbrechen und entsorgen**
Bestandsrohrleitungen aus Beton-/Stahlbeton DN 250 bis DN 500 zurückbauen/ abbrechen und entsorgen, Entwässerungsrohrleitung liegt frei.
Vorhandene Bettung aus Beton bis 20 cm Dicke abbrechen.
Fließsohlentiefe bis 5,00 m.
Das Material geht in Eigentum des AN über und ist zu entsorgen.
Die Entsorgung von anfallendem Bettungsmaterial wird separat vergütet.
Die Entsorgung des ausgebauten Rohrmaterial inklusive Formstücke sowie der Transport zu einer Entsorgungsstelle nach Wahl des AN sind in diese Position einzukalkulieren.
Menge: 1,000 m

**2.4.110 Beton-/Stahlbetonrohr > DN 500 abbrechen und entsorgen**
Bestandsrohrleitungen aus Beton-/Stahlbeton > DN 500 zurückbauen/ abbrechen und entsorgen, Entwässerungsrohrleitung liegt frei.
Vorhandene Bettung aus Beton bis 20 cm Dicke abbrechen.
Fließsohlentiefe bis 5,00 m.
Das Material geht in Eigentum des AN über und ist zu entsorgen.
Die Entsorgung von anfallendem Bettungsmaterial wird separat vergütet.
Die Entsorgung des ausgebauten Rohrmaterial inklusive Formstücke sowie der Transport zu einer Entsorgungsstelle nach Wahl des AN sind in diese Position einzukalkulieren.
Menge: 1,000 m

**2.4.120 Steinzeugrohr DN 100 - DN 200 abbrechen und entsorgen**
Bestandsrohrleitungen aus Steinzeug DN 100 - DN 200 zurückbauen/ abbrechen und entsorgen,
Entwässerungsrohrleitung liegt frei.
Vorhandene Bettung aus Beton bis 20 cm Dicke abbrechen.
Fließsohlentiefe bis 5,00 m.
Das Material geht in Eigentum des AN über und ist zu entsorgen. Die Entsorgung von anfallendem Bettungsmaterial wird separat vergütet.
Die Entsorgung des ausgebauten Rohrmaterial inklusive Formstücke sowie der Transport zu einer Entsorgungsstelle nach Wahl des AN sind in diese Position einzukalkulieren.
Menge: 1,000 m

**2.4.130 Steinzeugrohr DN 250 - DN 500 abbrechen und entsorgen**
Bestandsrohrleitungen aus Steinzeug DN 250 bis DN 500 zurückbauen/ abbrechen und entsorgen, Entwässerungsrohrleitung liegt frei.
Vorhandene Bettung aus Beton bis 20 cm Dicke abbrechen.
Fließsohlentiefe bis 5,00 m.
Das Material geht in Eigentum des AN über und ist zu entsorgen.
Die Entsorgung von anfallendem Bettungsmaterial wird separat vergütet.
Die Entsorgung des ausgebauten Rohrmaterial inklusive Formstücke sowie der Transport zu einer Entsorgungsstelle nach Wahl des AN sind in diese Position einzukalkulieren.
Menge: 1,000 m

**2.4.140 Kunststoffrohr DN 100 - DN 200 abbrechen und entsorgen**
Bestandsrohrleitungen aus Kunsstoff (PP, KG, PVC, GFK etc.) DN 100 bis DN 200 zurückbauen/ abbrechen und entsorgen, Entwässerungsrohrleitung liegt frei.
Vorhandene Bettung aus Beton bis 20 cm Dicke abbrechen.
Fließsohlentiefe bis 5,00 m.
Das Material geht in Eigentum des AN über und ist zu entsorgen.
Die Entsorgung von anfallendem Bettungsmaterial wird separat vergütet.
Die Entsorgung des ausgebauten Rohrmaterial inklusive Formstücke sowie der Transport zu einer Entsorgungsstelle nach Wahl des AN sind in diese Position einzukalkulieren.
Menge: 1,000 m

**2.4.150 Kunststoffrohr DN 250 - DN 500 abbrechen und entsorgen**
Bestandsrohrleitungen aus Kunsstoff (PP, KG, PVC, GFK etc.) DN 250 bis DN 500 zurückbauen/ abbrechen und entsorgen, Entwässerungsrohrleitung liegt frei.
Vorhandene Bettung aus Beton bis 20 cm Dicke abbrechen.
Fließsohlentiefe bis 5,00 m.
Das Material geht in Eigentum des AN über und ist zu entsorgen.
Die Entsorgung von anfallendem Bettungsmaterial wird separat vergütet.
Die Entsorgung des ausgebauten Rohrmaterial inklusive Formstücke sowie der Transport zu einer Entsorgungsstelle nach Wahl des AN sind in diese Position einzukalkulieren.
Menge: 1,000 m

**2.4.160 Kunststoffrohr > DN 500 abbrechen und entsorgen**
Bestandsrohrleitungen aus Kunsstoff (PP, KG, PVC, GFK etc.) > DN 500 zurückbauen/ abbrechen und entsorgen, Entwässerungsrohrleitung liegt frei.
Vorhandene Bettung aus Beton bis 20 cm Dicke abbrechen.
Fließsohlentiefe bis 5,00 m.
Das Material geht in Eigentum des AN über und ist zu entsorgen.
Die Entsorgung von anfallendem Bettungsmaterial wird separat vergütet.
Die Entsorgung des ausgebauten Rohrmaterial inklusive Formstücke sowie der Transport zu einer Entsorgungsstelle nach Wahl des AN sind in diese Position einzukalkulieren.
Menge: 1,000 m

*Hinweis: Vorbemerkungen Trennen/ Abbruch Entwässerungsrohre aus Asbestzement*
Beim Austrennen, Rückbau und Entsorgung von Rohren aus Asbest ist ein Sachkundiger für Asbest nach TRGS 519 hinzuzuziehen.
Die fachgerechte Entsorgung des Abbruchmaterials ist anhand abfallrechtlich vorgeschriebener Begleitscheine und Wiegekarten dem AG nachzuweisen.

**2.4.170 Austrennen beschädigter AZ-Rohre DN 100 - DN 200**
*** Pauschalposition
Austrennen des beschädigten Rohrabschnitts
AZ-Rohr DN 100 bis DN 200
und vorbereiten neuer Rohrverbindungen.
Vergütet wird der Mehraufwand für das Austrennen/Schneiden der Bestandsrohre, Anpassen der Stirnflächen und säubern der Rohrenden der Bestandsrohre.
Diese Position ist einmal pro Reparaturstelle abzurechnen. Der Rückbau und die Entsorgung des Altrohres werden separat vergütet.
Menge: 1,000 psch

**2.4.180 Austrennen beschädigter AZ-Rohre DN 250 - DN 300**
*** Pauschalposition
Austrennen des beschädigten Rohrabschnitts
AZ-Rohr DN 250 bis DN 300
und vorbereiten neuer Rohrverbindungen.
Vergütet wird der Mehraufwand für das Austrennen/Schneiden der Bestandsrohre, Anpassen der Stirnflächen und säubern der Rohrenden der Bestandsrohre.
Diese Position ist einmal pro Reparaturstelle abzurechnen. Der Rückbau und die Entsorgung des Altrohres werden separat vergütet.
Menge: 1,000 psch

**2.4.190 Austrennen beschädigter AZ-Rohre DN 350 - DN 400**
*** Pauschalposition
Austrennen des beschädigten Rohrabschnitts
AZ-Rohr DN 350 bis DN 400
und vorbereiten neuer Rohrverbindungen.
Vergütet wird der Mehraufwand für das Austrennen/Schneiden der Bestandsrohre, Anpassen der Stirnflächen und säubern der Rohrenden der Bestandsrohre.
Diese Position ist einmal pro Reparaturstelle abzurechnen. Der Rückbau und die Entsorgung des Altrohres werden separat vergütet.
Menge: 1,000 psch

**2.4.200 AZ-Rohr DN 100 - DN 200 abbrechen und entsorgen**
Bestandsrohrleitungen aus Asbestzement DN 100 bis DN 200 zurückbauen/ abbrechen und entsorgen,
Entwässerungsrohrleitung liegt frei.
Vorhandene Bettung aus Beton bis 20 cm Dicke abbrechen.
Fließsohlentiefe bis 5,00 m.
Das Material geht in Eigentum des AN über und ist zu entsorgen. Die Entsorgung von anfallendem Bettungsmaterial wird separat vergütet.
Die Entsorgung des ausgebauten Rohrmaterial inklusive Formstücke sowie der Transport zu einer Entsorgungsstelle nach Wahl des AN sind in diese Position einzukalkulieren.
Menge: 1,000 m

**2.4.210 AZ-Rohr DN 250 - DN 400 abbrechen und entsorgen**
Bestandsrohrleitungen aus Asbestzement DN 250 bis DN 400 zurückbauen/ abbrechen und entsorgen,
Entwässerungsrohrleitung liegt frei.
Vorhandene Bettung aus Beton bis 20 cm Dicke abbrechen.
Fließsohlentiefe bis 5,00 m.
Das Material geht in Eigentum des AN über und ist zu entsorgen. Die Entsorgung von anfallendem Bettungsmaterial wird separat vergütet.
Die Entsorgung des ausgebauten Rohrmaterial inklusive Formstücke sowie der Transport zu einer Entsorgungsstelle nach Wahl des AN sind in diese Position einzukalkulieren.
Menge: 1,000 m

#### Titel 2.5 Rückbau Schachtbauwerke

**2.5.10 Schachtkopf und Schachtteile abbrechen**
Schachtkopf und Schachtteile vom vorhandenen
verbleibenden Schachtbauwerk DN 1000-DN 1200 aus
Stahlbeton oder Kanalklinkern im vorhandenen Zustand
abbrechen,
Abbruchtiefe bis 0,50 m,
Perforierung / Durchlochung der undurchlässigen Schachtsohle bzw. - gründung.
Abbruchgut aufnehmen, transpotieren und entsorgen.
Alle Oberflächen- und Erdarbeiten sowie die Entsorgung des Aufbruchmaterials (Beton/Bauschutt) und Aushubmaterials werden gesondert vergütet.
Die Entsorgung der Schachtabdeckungen, Einbauten (Steigeisen, Steigleiter, innenliegende Abstürze) sind in den EP einzurechnen.
Erschwernisse bei der Sicherung von Kabeln und Versorgungsleitungen neben/ in der Schachtbaugrube sind
mit einzurechnen.
Menge: 1,000 St

**2.5.20 Position wie vor hier : Teilabbruch bis 1,00 m**
Position wie vor 02.05.0010 hier:
Teilabbruch bis 1,00 m
Menge: 1,000 St

**2.5.30 Position wie vor hier : Teilabbruch bis 1,50 m**
Position wie vor 02.05.0010 hier:
Teilabbruch bis 1,50 m
Menge: 1,000 St

**2.5.40 Position wie vor hier : Teilabbruch bis 2,00 m**
Position wie vor 02.05.0010 hier:
Teilabbruch bis 2,00 m
Erforderliche Verbau- bzw. Sicherungsarbeiten werden gesondert vergütet.
Menge: 1,000 St

**2.5.50 Position wie vor hier : Teilabbruch bis 3,00 m**
Position wie vor 02.05.0010 hier:
Teilabbruch bis 3,00 m
Erforderliche Verbau- bzw. Sicherungsarbeiten werden gesondert vergütet.
Menge: 1,000 St

**2.5.60 Position wie vor hier : Teilabbruch bis 4,00 m**
Position wie vor 02.05.0010 hier:
Teilabbruch bis 4,00 m
Erforderliche Verbau- bzw. Sicherungsarbeiten werden gesondert vergütet.
Menge: 1,000 St

**2.5.70 Position wie vor hier : Teilabbruch bis 5,00 m**
Position wie vor 02.05.0010 hier:
Teilabbruch bis 5,00 m
Erforderliche Verbau- bzw. Sicherungsarbeiten werden gesondert vergütet.
Menge: 1,000 St

**2.5.80 Komplettabbruch Schacht DN 1000 bis 2,0 m tief**
Freigelegten Schacht einschließlich Abdeckung vollständig ausbauen.
Runder Schacht, DN/ID bis 1,00 m.
Schacht aus 'Betonfertigteilen / Mauerwerk in Mischbauweise'
Ausbautiefe ab OK Abdeckung über 1,25 bis 2,00 m.
Abbruchgut aufnehmen, transpotieren und entsorgen.
Alle Oberflächen- und Erdarbeiten sowie die Entsorgung des Aufbruchmaterials (Beton/Bauschutt) und Aushubmaterials werden gesondert vergütet.
Die Entsorgung der Schachtabdeckungen, Einbauten (Steigeisen, Steigleiter, innenliegende Abstürze) sind in den EP einzurechnen.
Erschwernisse bei der Sicherung von Kabeln und Versorgungsleitungen neben/ in der Schachtbaugrube sind mit einzurechnen.
Erforderliche Verbau- bzw. Sicherungsarbeiten werden gesondert vergütet.
Menge: 1,000 St

**2.5.90 Komplettabbruch Schacht DN 1000 bis 3,0 m tief**
Schacht freilegen und ausbauen.

wie vor hier: 02.05.0090
Runder Schacht, DN/ID bis 1,00 m.
Schacht aus
'Betonfertigteilen / Mauerwerk in Mischbauweise'
Ausbautiefe ab OK Abdeckung über 2,00 m bis 3,00 m.
Menge: 1,000 St

**2.5.100 Komplettabbruch Schacht DN 1000 bis 4,0 m tief**
Schacht freilegen und ausbauen.

wie vor hier: 02.05.0090
Runder Schacht, DN/ID bis 1,00 m.
Schacht aus
'Betonfertigteilen / Mauerwerk in Mischbauweise'
Ausbautiefe ab OK Abdeckung über 3,00 m bis 4,00 m.
Menge: 1,000 St

**2.5.110 Komplettabbruch Schacht DN 1000 bis 5,0 m tief**
Schacht freilegen und ausbauen.

wie vor hier: 02.05.0090
Runder Schacht, DN/ID bis 1,00 m.
Schacht aus
'Betonfertigteilen / Mauerwerk in Mischbauweise'
Ausbautiefe ab OK Abdeckung über 4,00 m bis 5,00 m.
Menge: 1,000 St

**2.5.120 Komplettabbruch Schacht DN 1200 bis 2,0 m tief**
Schacht freilegen und ausbauen.

wie vor hier: 02.05.0090
Runder Schacht, DN/ID bis 1,20 m.
Schacht aus
'Betonfertigteilen / Mauerwerk in Mischbauweise'
Ausbautiefe ab OK Abdeckung über 1,25 bis 2,00 m.
Menge: 1,000 St

**2.5.130 Komplettabbruch Schacht DN 1200 bis 3,0 m tief**
Schacht freilegen und ausbauen.

wie vor hier: 02.05.0090
Runder Schacht, DN/ID bis 1,20 m.
Schacht aus
'Betonfertigteilen / Mauerwerk in
Mischbauweise'
Ausbautiefe ab OK Abdeckung über 2,00 bis 3,00 m.
Menge: 1,000 St

**2.5.140 Komplettabbruch Schacht DN 1500 bis 2,0 m tief**
Schacht freilegen und ausbauen.

wie vor hier: 02.05.0090
Runder Schacht, DN/ID bis 1,50 m.
Schacht aus
'Betonfertigteilen / Mauerwerk in Mischbauweise'
Ausbautiefe ab OK Abdeckung über 1,25 bis 2,00 m.
Menge: 1,000 St

**2.5.150 Komplettabbruch Schacht DN 1500 bis 3,0 m tief**
Schacht freilegen und ausbauen.

wie vor hier: 02.05.0090
Runder Schacht, DN/ID bis 1,50 m.
Schacht aus
'Betonfertigteilen / Mauerwerk in
Mischbauweise'
Ausbautiefe ab OK Abdeckung über 2,00 bis 3,00 m.
Menge: 1,000 St

**2.5.160 Mauerwerk abbrechen, laden, fördern und entsorgen**
In der Baugrube vorgefundenes Mauerwerk abbrechen,
laden, fördern und entsorgen.
Abbruchmaterialien gehen in Eigentum des AN über. Die Entsorgung des Aufbruchmaterials wird gesondert vergütet.
Abgerechnet wird nach örtlichem Aufmaß der Abbruchkubatur (nicht umbauter Raum) /Abtragsprofilen.
Menge: 1,000 m³

**2.5.170 unbewehrten Beton abbrechen, laden, fördern u. entsorgen**
In der Baugrube vorgefundenen unbewehrten Beton
abbrechen, laden, fördern und entsorgen.
Abbruchmaterialien gehen in Eigentum des AN über. Die Entsorgung des Aufbruchmaterials wird gesondert vergütet.
Abgerechnet wird nach örtlichem Aufmaß der Abbruchkubatur (nicht umbauter Raum) / Abtragsprofilen.
Menge: 1,000 m³

**2.5.180 Stahlbeton abbrechen, laden, fördern und entsorgen**
In der Baugrube vorgefundenen Stahlbeton abbrechen,
laden, fördern und entsorgen.
Abbruchmaterialien gehen in Eigentum des AN über. Die Entsorgung des Aufbruchmaterials wird gesondert vergütet.
Abgerechnet wird nach örtlichem Aufmaß der
Abbruchkubatur (nicht umbauter Raum) /
Abtragsprofilen.
Menge: 1,000 m³

#### Titel 2.6 Entsorgung Abbruchmaterialien

*Hinweis: Vorbemerkung Entsorgung Abbruchmaterial*
Für die Kalkulation ist davon auszugehen, dass die anfallenden Beton- und Bauschuttmaterialien generell wiederzuverwerten sind und in die Materialklasse RC-2 eingestuft werden.

Deklarationsanalysen sind vorzunehmen, wenn sich Anhaltspunkte für eine mögliche Belastung des Abbruchmaterials zeigen.
Die Veranlassung einer Deklarationsanalyse und die erforderliche Probenahme ist mit dem Auftraggeber auf jedem Fall abzustimmen. Die Probenahmen und Deklarationsanalysen sind immer nur auf gesonderte Anweisung des AG durchzuführen.

Die Abrechnung von Beton- und Bauschuttmaterialien in der Belastungsklasse RC-3 kann nur nach erfolgter Deklarationsanalyse und Einstufung in die entsprechende Belastungsklasse erfolgen.

**2.6.10 Material zur Deklarierung Betonaufbruch**
Vorhalten / Zwischenlagern von zu untersuchenden Betonabbruch.
Zwischentransport und Entladen sowie Vorhalten in geschlossenen abgedeckten Containern bis zu 5 t.
Die Vorhaltung hat fachgerecht zu erfolgen bis die Festlegung des endgültigen Entsorgungsweges getroffen ist.
Das Abtransportieren und Entsorgen von deklariertem Abbruchmaterial in die vom AN gewählte Entsorgungs-/Verwertungsanlage ist mit einzurechnen.
Nach Abschluss der Beräumung der Zwischenlagerflächen sind eventuelle Verunreinigungen zu beseitigen und der ursprüngliche Zustand der Flächen wieder herzustellen.
Die Aufwendungen dafür sind in den EP einzukalkulieren.
Menge: 1,000 t

**2.6.20 Probenahme/Deklarationsanalyse Betonabbruch**
*** Pauschalposition
Probenahme/Deklarationsanalyse zur Entsorgung/Verwertung von Abfällen.Die Dokumentation und Bewertung der Untersuchungsergebnisse hat durch die Vorlage eines
Untersuchungsberichtes zu erfolgen.
Im Untersuchungsbericht müssen mindestens die Probenahme (LAGA-Richtlinie PN 98, PN 2/78 K, DIN 51750, Teile 1-3), das zugehörige qualifizierte Probenahmeprotokoll gemäß LAGA PN 98 Anhang C, der Prüfbericht (Deklarationsanalyse/ Analysenergebnisse) und Informationen (z. B. Ausgangsstoffe und deren Zusammensetzung) bezogen auf die vorgesehene Entsorgung (Verwertung/Beseitigung) des Abfalls mit den dazu einzuhaltenden Gesetzen, Verordnungen und Verwaltungs- vorschriften (DepV, Ersatzbaustoffverordnungetc.) dargestellt sein.
Die Deklarationsanalyse dient zur eindeutigen Identifikation der Inhaltsstoffe der Abfälle zur anschließenden ordnungsge- mäßen und schadlosen Entsorgung von gefährlichen Abfällen und nicht gefährlichen Abfällen.
Die chemische Analytik der relevanten Parameter erfolgt nach dem jeweils gültigen Stand der EN/DIN/ISO-Normen der Wasser-, Feststoffanalytik oder der Deutschen Einheitsverfahren (DEV) unter Beachtung der dort angegebenen Anwendungsbereiche durch Feststellung des
- Gesamtgehaltes (im Regelfall Feststoffanalyse)
- verfügbaren (mobilen) Anteiles der Schadstoffe (im Regelfall
Eluatanalyse) sowie sonstiger erforderlicher Parameter.
Der Umfang der Analytik ist mit dem Entsorger abzustimmen und richtet sich nach den Regelungen der Genehmigung bzw. des Zulassungsbescheides, insbesondere der Annahmeparameter der Entsorgungsanlage.
Die Deklarationsanalyse ist u. a. Bestandteil der Entsorgungs- nachweisverfahren.
Die Probenahme und Analytik ist von einer in Thüringen zugelassenen Prüfstelle durchzuführen.

Probenahme/Analyse für Betonabbruch
Menge: 1,000 psch

**2.6.30 Material zur Deklarierung Bauschutt**
Vorhalten / Zwischenlagern von zu untersuchenden Bauschutt.
Zwischentransport und Entladen sowie Vorhalten in geschlossenen abgedeckten Containern bis zu 5 t.
Die Vorhaltung hat fachgerecht zu erfolgen bis die Festlegung des endgültigen Entsorgungsweges getroffen ist.
Das Abtransportieren und Entsorgen von deklariertem Bauschuttmaterial in die vom AN gewählte Entsorgungs-/Verwertungsanlage ist mit einzurechnen.
Nach Abschluss der Beräumung der Zwischenlagerflächen sind eventuelle Verunreinigungen zu beseitigen und der ursprüngliche Zustand der Flächen wieder herzustellen.
Die Aufwendungen dafür sind in den EP einzukalkulieren.
Menge: 1,000 t

**2.6.40 Probenahme/Deklarationsanalyse Bauschutt**
*** Pauschalposition
Probenahme/Deklarationsanalyse zur Entsorgung/Verwertung von Abfällen.Die Dokumentation und Bewertung der Untersuchungsergebnisse hat durch die Vorlage eines
Untersuchungsberichtes zu erfolgen.
Im Untersuchungsbericht müssen mindestens die Probenahme (LAGA-Richtlinie PN 98, PN 2/78 K, DIN 51750, Teile 1-3), das zugehörige qualifizierte Probenahmeprotokoll gemäß LAGA PN 98 Anhang C, der Prüfbericht (Deklarationsanalyse/ Analysenergebnisse) und Informationen (z. B. Ausgangsstoffe und deren Zusammensetzung) bezogen auf die vorgesehene Entsorgung (Verwertung/Beseitigung) des Abfalls mit den dazu einzuhaltenden Gesetzen, Verordnungen und Verwaltungs- vorschriften (DepV, Ersatzbaustoffverordnungetc.) dargestellt sein.
Die Deklarationsanalyse dient zur eindeutigen Identifikation der Inhaltsstoffe der Abfälle zur anschließenden ordnungsge- mäßen und schadlosen Entsorgung von gefährlichen Abfällen und nicht gefährlichen Abfällen.
Die chemische Analytik der relevanten Parameter erfolgt nach dem jeweils gültigen Stand der EN/DIN/ISO-Normen der Wasser-, Feststoffanalytik oder der Deutschen Einheitsverfahren (DEV) unter Beachtung der dort angegebenen Anwendungsbereiche durch Feststellung des
- Gesamtgehaltes (im Regelfall Feststoffanalyse)
- verfügbaren (mobilen) Anteiles der Schadstoffe (im Regelfall
Eluatanalyse) sowie sonstiger erforderlicher Parameter.
Der Umfang der Analytik ist mit dem Entsorger abzustimmen und richtet sich nach den Regelungen der Genehmigung bzw. des Zulassungsbescheides, insbesondere der Annahmeparameter der Entsorgungsanlage.
Die Deklarationsanalyse ist u. a. Bestandteil der Entsorgungs- nachweisverfahren.
Die Probenahme und Analytik ist von einer in Thüringen zugelassenen Prüfstelle durchzuführen.

Probenahme/Analyse für Betonabbruch
Menge: 1,000 psch

**2.6.50 Abfall aus Betonabbruch RC-2**
Abfall aus Betonabbruch laden, befördern
und entsorgen.
Abgerechnet wird nach Wiegescheinen.
Abfall: 'Betonabbruch AVV 170101,
Deponieklasse: DK I
Klassifizierung EBV: RC-2'
Gebühren der Abfallentsorgung sind einzurechnen.
Nachweis nach Unterlagen des AG führen.
Menge: 1,000 t

**2.6.60 Abfall aus Betonabbruch RC-3**
Abfall aus Betonabbruch laden, befördern
und entsorgen.
Abgerechnet wird nach Wiegescheinen.
Abfall: 'Betonabbruch AVV 170101,
Deponieklasse: DK I,
Klassifizierung EBV: RC-3'
Gebühren der Abfallentsorgung sind einzurechnen.
Nachweis nach Unterlagen des AG führen.
Menge: 1,000 t

**2.6.70 Abfall aus Bauschutt RC-2**
Abfall aus Bauschutt laden, befördern
und entsorgen.
Abgerechnet wird nach Wiegescheinen.
Abfall: 'Bauschutt AVV 170107,
Deponieklasse: DK I,
Klassifizierung EBV: RC-2'
Gebühren der Abfallentsorgung sind einzurechnen.
Nachweis nach Unterlagen des AG führen.
Menge: 1,000 t

**2.6.80 Abfall aus Bauschutt RC-3**
Abfall aus Bauschutt laden, befördern
und entsorgen.
Abgerechnet wird nach Wiegescheinen.
Abfall: 'Bauschutt AVV 170107,
Deponieklasse: DK I,
Klassifizierung EBV: RC-3'
Gebühren der Abfallentsorgung sind einzurechnen.
Nachweis nach Unterlagen des AG führen.
Menge: 1,000 t

**2.6.90 Asphaltabbruch entsorgen Verwertungsklasse A**
StL-Nr. 12102113991100
Nicht gefährlichen Abfall aus Abbruch laden, fördern
und entsorgen. Schadstoffbelastung nach Unterlagen des
AG.
Abgerechnet wird nach Wiegescheinen.
Abfall '170302; Verwertungsklasse A'
Entsorgung nach Wahl des AN.
Gebühren der Abfallentsorgung sind einzurechnen.
Menge: 1,000 t

**2.6.100 Asphaltabbruch entsorgen Verwertungsklasse B**
StL-Nr. 12102113991100
Nicht gefährlichen Abfall aus Abbruch laden, fördern
und entsorgen. Schadstoffbelastung nach Unterlagen des
AG.
Abgerechnet wird nach Wiegescheinen.
Abfall '170302; Verwertungsklasse B'
Entsorgung nach Wahl des AN.
Gebühren der Abfallentsorgung sind einzurechnen.
Menge: 1,000 t

**2.6.110 Asphaltabbruch entsorgen Verwertungsklasse C**
StL-Nr. 12102113991100
Nicht gefährlichen Abfall aus Abbruch laden, fördern
und entsorgen. Schadstoffbelastung nach Unterlagen des
AG.
Abgerechnet wird nach Wiegescheinen.
Abfall '170302; Verwertungsklasse C'
Entsorgung nach Wahl des AN.
Gebühren der Abfallentsorgung sind einzurechnen.
Menge: 1,000 t

**2.6.120 Vorhalten Material zur Deklarierung Asphaltaufbruch**
Vorhalten / Zwischenlagern von zu untersuchenden Asphaltaufbruch.
Zwischentransport und Entladen sowie Vorhalten in geschlossenen abgedeckten Containern bis zu 5 t Aushub.
Die Vorhaltung hat fachgerecht zu erfolgen bis die Festlegung des endgültigen Entsorgungsweges getroffen ist.
Das Abtransportieren und Entsorgen von deklariertem Aushubmaterial in die vom AN gewählte Entsorgungs-/Verwertungsanlage ist mit einzurechnen.
Nach Abschluss der Beräumung der Zwischenlagerflächen sind eventuelle Verunreinigungen zu beseitigen und der ursprüngliche Zustand der Flächen wieder herzustellen.
Die Aufwendungen dafür sind in den EP einzukalkulieren.
Menge: 1,000 t

**2.6.130 Probenahme/Deklarationsanalyse Asphaltaufbruch**
*** Pauschalposition
Erstellung einer Deklarationsanalyse durch ein akkreditiertes Prüfinstitut für die Probenahme und physikalisch-chemische Untersuchung von Ausbauasphalt nach Angabe und im Beisein des AG nach begründetem Verdacht:
Asphaltprobe durch zugelassenen Analytiker entnehmen und fachgerecht verpacken lassen, vom Prüfinstitut innerhalb von 1 Woche auf folgende Schadstoffkonzentrationen nach RuVA-StB untersuchen lassen :
PAK`s in mg/kg
Benzo(a)pyren in mg/kg
Nach Abstimmung mit der zuständigen Abfallbehörde wird der Entsorgungsweg entsprechend zugeordneter Deponieklasse und AVV-Schlüssel-Nr. festgelegt.
Die Prüfmethoden müssen den Akkreditierungsrichtlinien und -bestimmungen für die Schadstoffbelastung entsprechen.
Analyseprotokolle und Prüfbericht sind in 2-facher Ausfertigung an den AG zur Festlegung der Zuordnung nach RuVA-StB sowie der Behandlungsbedingungen zu übergeben.
Fahrtkosten und eventuell anfallende Wartezeiten sind mit einzukalkulieren.
Menge: 1,000 psch

**2.6.140 Gefährliche Abfälle (Asphaltabbruch) entsorgen**
StL-Nr. 1210221721
Gefährlichen Abfall aus Baustelle laden, fördern und
entsorgen. Art der Belastung und Entsorgung nach Unterlagen des AG. Entsorgungsnachweis nach Unterlagen des
AG führen.
Abgerechnet wird nach Wiegescheinen.
Kohlenteerhaltige Bitumengemische. Ab-
fallschlüsselnummer = 17 03 01.
Gebühren der Abfallentsorgung sind einzurechnen.
Menge: 1,000 t

### 3 Verbau / Wasserhaltung / Vorflutsicherung

#### Titel 3.1 Baugrubensicherung

**3.1.10 Flächen mit Folie schützen**
Flächen durch Verlegen von Folie bei Kanalbauarbeiten schützen. Die Folie nach Fertigstellung der Arbeiten wieder aufnehmen und entsorgen.
Menge: 1,000 m²

**3.1.20 Senkrechten Verbau herstellen**
Senkrechten Verbau nach statischen und konstruktiven Erfordernissen entsprechend DIN 18303 aus Verbauelementen oder Holzbohlen mit Verankerung und Aussteifung bei Kanalarbeiten nach Wahl des AN bis 4,00 m Tiefe herstellen und mit Baugrubenverfüllung fortschreitend zurückbauen.
Behinderungen durch Leitungen, Kabel und Anlagen der
Wasserhaltung sind in den EP mit einzurechnen.
Menge: 1,000 m²

**3.1.30 Mehraufwand für Verbautiefen bei Kanalarbeiten über 4,00 m.**
Mehraufwand für das Herstellen von senkrechten Verbau nach statischen und konstruktiven Erfordernissen entsprechend DIN 18303 aus Verbauelementen oder Holzbohlen mit Verankerung und Aussteifung bei Kanalarbeiten nach Wahl des AN über 4,00 m Tiefe.
Abrechenbar ist nur die Verbaufläche in der Übertiefe von 4,01 m bis zur Baugrubensohle.
Menge: 1,000 m²

**3.1.40 Mehraufwand für Verbauarbeiten in rolligem Boden bei Kanalarbeiten ...**
Mehraufwand für Verbauarbeiten in rolligem Boden bei Kanalarbeiten infolge nicht ausreichend standsicheren Grabenwänden.
hier: Abschachtungen / Aushub mit nacheilendem Verbau.
Nur nach Abstimmung mit der Bauleitung und bei Nachweis der tatsächlichen Baugrundverhältnisse abrechenbar.
Menge: 1,000 m²

**3.1.50 Senkrechten Verbau aus stählernen Kanaldielen herstellen**
Senkrechten Verbau aus stählernen Kanaldielen nach statischen und konstruktiven Erfordernissen mit Verankerung und Aussteifung bei Kanalarbeiten bis zu einer verbauten Fläche von 100 m² und einer Tiefe bis 5,00 m rammen oder einvibrieren, aussteifen und bei Baugrubenverfüllung fortschreitend zurückbauen (ziehen).
Menge: 1,000 m²

#### Titel 3.2 Wasserhaltung /Vorflutsicherung

**3.2.10 Offene Wasserhaltung durchführen, geodätische FH 5 m, Fördermenge bis 10m³/h**
Offene Wasserhaltung für Rohrgraben und Baugrube bei Kanalarbeiten einschließlich der erforderlichen Erdarbeiten, Wasserfassungen, Zu- und Ableitungen, Pumpentechnik aufbauen, vorhalten, betreiben und rückbauen.
Förderdurchfluss je m Baugrube bis 10 m³/h, geodätische Förderhöhe ab Baugrubensohle bis 5,0 m.
Ableitung nach Wahl des AN zum nächsten Einleitpunkt herstellen; Entfernung max. 60 m.
Menge: 1,000 m

**3.2.20 Offene Wasserhaltung durchführen, geodätische FH 5 m, Fördermenge 10 m³/h bis 30 m³/h**
Offene Wasserhaltung für Rohrgraben und Baugrube bei Kanalarbeiten einschließlich der erforderlichen Erdarbeiten, Wasserfassungen, Zu- und Ableitungen, Pumpentechnik aufbauen, vorhalten, betreiben und rückbauen.
Förderdurchfluss je m Baugrube über 10 m³/h bis 30 m³/h, geodätische Förderhöhe ab Baugrubensohle bis 5,0 m.
Ableitung nach Wahl des AN zum nächsten Einleitpunkt herstellen; Entfernung max. 60 m.
Menge: 1,000 m

**3.2.30 Einsatz für Wasserhaltung; zus.Unterw.tauchpumpe für > 30 bis 60 m³/h**
Einsatz für Wasserhaltung; zusätzliche Unterwassertauchpumpe für Pumpenleistung
über 30 bis 60 m³/h, geodätische Förderhöhe ab Baugrubensohle bis 5,0 m.
Entfernung zum nächsten Einleitpunkt max. 60 m.
Nur nach Abstimmung mit der Bauleitung abrechenbar.
Menge: 1,000 h

**3.2.40 Abwasserhaltung aufbauen, vorhalten betreiben und rückbauen**
Abwasserhaltung in der Baugrube bei Kanalarbeiten, Art nach Wahl des AN, aufbauen, vorhalten, betreiben und rückbauen.
hier bei: Abwasserüberleitung aus abgetrennten Anschlussleitungen.
Menge: 1,000 St

**3.2.50 Absperrblase DN 100 - DN 200 setzen, vorhalten und ausbauen**
Absperrblase DN 100 - DN 200 setzen, vorhalten, Ein- und Ausbau pneumatischer Absperrblase zur Sicherung der Reparaturarbeiten, Dimension und Auswahl nach zu erwartender Wassermenge.
Es ist sicherzustellen, dass durch den temporären Anstau im oberhalb liegenden Kanal- bzw. Leitungsabschnitt Schäden durch Rückstau ausgeschlossen werden.
Menge: 1,000 St

**3.2.60 Absperrblase DN 250 - DN 300 setzen, vorhalten und ausbauen**
Absperrblase DN 250 - DN 300 setzen, vorhalten, Ein- und Ausbau pneumatischer Absperrblase zur Sicherung der Reparaturarbeiten, Dimension und Auswahl nach zu erwartender Wassermenge.
Es ist sicherzustellen, dass durch den temporären Anstau im oberhalb liegenden Kanal- bzw. Leitungsabschnitt Schäden durch Rückstau ausgeschlossen werden.
Menge: 1,000 St

*Hinweis: Hinweis:*
Die nachfolgende Position beschreibt die Wasserhaltung/
Vorflutsicherung für sämtliche zu sanierenden Kanäle und Schachtbauwerke.

**3.2.70 Abwasserüberleitung Hauptkanal DN 200 - DN 400**
Aufrechterhaltung der Vorflut für die Schmutz-, Regen-, und Mischwasser DN 200 bis DN 400 in den Sanierungsabschnitten mittels geeigneter Abwasserhaltungsmaßnahmen / Abwasserüberleitung.
Der Kanal hat während der Sanierung trocken zu sein.
Es ist mit der theoretisch maximal zu erwartenden Durchflussmenge bis 100 l/s zu rechnen.
Einschließlich Abwasserüberleitung im Bereich der zu sanierenden Kanäle mittels Pumpen und Hilfsrohren (Schnellkupplungsrohre oder verschraubte bzw. geflanschte Stahlrohre DN 150 - DN 200 herstellen.
Die Abwässer sind abschnittsweise vor dem Reparaturanschnitt aufzustauen und mit ausreichenden Pumpen auf maximale Straßenhöhe anzuheben, über Hilfsrohre unterhalb der Sanierungsstrecke bzw. in benachbarte, genehmigte Kanäle oder Schächte (nächste Einleitstelle) einzuleiten.
Nach Beendigung der Sanierung sind diese wieder rückzubauen und zu beseitigen.
Witterungsbedingte Behinderungen sind mit zu berücksichtigen.
Förderhöhe 5-12 m.
Falls elektrisch betriebene Pumpen zur Anwendung kommen sind mobile Stromerzeuger vorzuhalten, um die gesamte Anlage vor Ausfall abzusichern.
Liefern, Vorhalten, Verlegen und Abbau flexibler Schläuche, Rohre und erforderlichen Pumpenaggregate bis 100 l/s.
Die Position beinhaltet auch die permanente Überwachung und Kontrolle der Anlage während des Betriebes.
Die Abrechnung erfolgt über die Länge der Kanalhaltung (von Schacht zu Schacht).
Nur nach Abstimmung mit der Bauleitung abrechenbar.
Menge: 1,000 m

**3.2.80 Abwasserüberleitung Hauptkanal > DN 400 - DN 600**
Aufrechterhaltung der Vorflut für die Schmutz-, Regen-, und Mischwasser > DN 400 bis DN 600 in den Sanierungsabschnitten mittels geeigneter Abwasserhaltungsmaßnahmen / Abwasserüberleitung.
Der Kanal hat während der Sanierung trocken zu sein.
Es ist mit der theoretisch maximal zu erwartenden Durchflussmenge bis 250 l/s zu rechnen.
Einschließlich Abwasserüberleitung im Bereich der zu sanierenden Kanäle mittels Pumpen und Hilfsrohren (Schnellkupplungsrohre oder verschraubte bzw. geflanschte Stahlrohre DN 200 - DN 250 herstellen.
Die Abwässer sind abschnittsweise vor dem Reparaturanschnitt aufzustauen und mit ausreichenden Pumpen auf maximale Straßenhöhe anzuheben, über Hilfsrohre unterhalb der Sanierungsstrecke bzw. in benachbarte, genehmigte Kanäle oder Schächte (nächste Einleitstelle) einzuleiten.
Nach Beendigung der Sanierung sind diese wieder rückzubauen und zu beseitigen.
Witterungsbedingte Behinderungen sind mit zu berücksichtigen.
Förderhöhe 5-12 m.
Falls elektrisch betriebene Pumpen zur Anwendung kommen sind mobile Stromerzeuger vorzuhalten, um die gesamte Anlage vor Ausfall abzusichern.
Liefern, Vorhalten, Verlegen und Abbau flexibler Schläuche, Rohre und erforderlichen Pumpenaggregate bis 250 l/s.
Die Position beinhaltet auch die permanente Überwachung und Kontrolle der Anlage während des Betriebes.
Die Abrechnung erfolgt über die Länge der Kanalhaltung (von Schacht zu Schacht).
Nur nach Abstimmung mit der Bauleitung abrechenbar.
Menge: 1,000 m

### 4 Erdarbeiten

#### Titel 4.1 für Kanalbaugruben/ Schachtbaugruben

*Hinweis: Vorbemerung Bodenaushub*
Da es sich um Sanierungsleistungen bzw. Instandsetzungsarbeiten handelt, liegen keine verwertbaren Untersuchungsergebnisse für den Untergrund vor.

Eine Definition zu Homogenitätsbereichen kann nicht erfolgen.
Es wird daher ersatzweise eine Einteilung der Boden und Felsarten in Anlehnung an die DIN 18 300 (Ausgabe 09/2012) vorgenommen.

Bodenklasse 1:Oberboden (Mutterboden);
Bodenklasse 2:Fließende Bodenarten; von flüssiger bis zähflüssiger Beschaffenheit,
Bodenklasse 3:Leicht lösbare Bodenarten; nichtbindige bis schwachbindige Sande, Kiese und Sand-Kies-Gemische
Bodenklasse 4:Mittelschwer lösbare Bodenarten; Gemische von Sand, Kies, Schluff und Ton
Bodenklasse 5:Schwer lösbare Bodenarten;
Bodenklasse 6: leicht lösbarer Fels und vergleichbare Bodenarten
Bodenklasse 7: schwer lösbarer Fels

**4.1.10 Bodenaushub bis 1,25 m BK 3 - 5 ausheben und wieder einbauen**
Boden der Bodenklasse 3 - 5 für Bauwerke und
Entwässerungsanlagen/Leitungsgräben maschinell
ausheben, seitlich lagern, wieder einbauen und verdichten.
Baugrubentiefe bis 1,25 m.
Breite der Grabensohle nach DIN EN 1610 in Abhängigkeit
vom Rohrdurchmesser.
Überschüssiger und nicht verdichtungsfähiger Boden in
Eigentum des AN übernehmen.
Die Entsorgung des überschüssigen Aushubbodens wird gesondert vergütet.
Menge: 1,000 m³

**4.1.20 Bodenaushub > 1,25 bis 3,00 m BK 3 - 5 ausheben und wieder einbauen**
Boden der Bodenklasse 3 - 5 für Bauwerke und
Entwässerungsanlagen/Leitungsgräben maschinell
ausheben, seitlich lagern, wieder einbauen und verdichten.
Baugrubentiefe > 1,25 m bis 3,00 m
Verbau nach DIN 18 303 wird gesondert vergütet.
Breite der Grabensohle nach DIN EN 1610 in Abhängigkeit
vom Rohrdurchmesser .
Überschüssiger und nicht verdichtungsfähiger Boden in
Eigentum des AN übernehmen.
Die Entsorgung des überschüssigen Aushubbodens wird gesondert vergütet.
Menge: 1,000 m³

**4.1.30 Bodenaushub > 3,01 m bis 5,00 m BK 3 - 5 ausheben und wieder einbauen**
Boden der Bodenklasse 3 - 5 für Bauwerke und
Entwässerungsanlagen/Leitungsgräben maschinell
ausheben, seitlich lagern, wieder einbauen und verdichten.
Baugrubentiefe > 3,01 m bis 5,00 m
Verbau nach DIN 18 303 wird gesondert vergütet.
Breite der Grabensohle nach DIN EN 1610 in Abhängigkeit
vom Rohrdurchmesser .
Überschüssiger und nicht verdichtungsfähiger Boden in
Eigentum des AN übernehmen.
Die Entsorgung des überschüssigen Aushubbodens wird gesondert vergütet.
Menge: 1,000 m³

**4.1.40 Bodenaushub > 5,00 m BK 3 - 5 ausheben und wieder einbauen**
Boden der Bodenklasse 3-5 für Bauwerke und
Entwässerungsanlagen/Leitungsgräben maschinell
ausheben, seitlich
lagern, wieder einbauen und verdichten.
Baugrubentiefe > 5,00 m
Verbau nach DIN 18 303 wird gesondert vergütet.
Breite der Grabensohle nach DIN EN 1610 in Abhängigkeit
vom Rohrdurchmesser .
Überschüssiger und nicht verdichtungsfähiger Boden in
Eigentum des AN übernehmen.
Die Entsorgung des überschüssigen Aushubbodens wird gesondert vergütet.
Menge: 1,000 m³

**4.1.50 Leitungsgr. m. Schachtbaugr. herst. bis 1,25 m**
Leitungsgraben einschließlich Schachtbaugruben herstellen. Straßenaufbruch wird gesondert vergütet. Schachtdurchmesser und -abstände nach Unterlagen des AG.
In eingebautem und verdichteten Boden.
Grabentiefe bis 1,25 m.
Breite der Grabensohle nach DIN EN 1610 in Abhängigkeit vom Rohrdurchmesser.
Aushub wird zum Verfüllen nicht verwendet. Verfüllen der Baugruben und des Grabens nach Verlegen der Leitung wird gesondert vergütet.
Aushubboden in Eigentum des AN übernehmen.
Die Entsorgung des Aushubbodens wird gesondert vergütet. Abgerechnet wird mit senkrechten Wänden.
Menge: 1,000 m³

**4.1.60 Leitungsgr. m. Schachtbaugr. herst. Tiefe >1,25 m - 3,00 m**
Leitungsgraben einschließlich Schachtbaugruben herstellen. Straßenaufbruch wird gesondert vergütet. Schachtdurchmesser und -abstände nach Unterlagen des AG.
In eingebautem und verdichteten Boden.
Grabentiefe über 1,25 bis 3,00 m.
Breite der Grabensohle nach DIN EN 1610 in Abhängigkeit vom Rohrdurchmesser .
Verbau nach DIN 18 303 wird gesondert vergütet.
Aushub wird zum Verfüllen nicht verwendet. Verfüllen der Baugruben und des Grabens nach Verlegen der Leitung wird gesondert vergütet.
Aushubboden in Eigentum des AN übernehmen.
Die Entsorgung des Aushubbodens wird gesondert vergütet. Abgerechnet wird mit senkrechten Wänden.
Menge: 1,000 m³

**4.1.70 Leitungsgr. m. Schachtbaugr. herst., Tiefe >3,00 m - 5,00 m**
Leitungsgraben einschließlich Schachtbaugruben herstellen. Straßenaufbruch wird gesondert vergütet. Schachtdurchmesser und -abstände nach Unterlagen des AG.
In eingebautem und verdichteten Boden.
Grabentiefe über 3,00 bis 5,00 m.
Breite der Grabensohle nach DIN EN 1610 in Abhängigkeit
vom Rohrdurchmesser .
Verbau nach DIN 18 303 wird gesondert vergütet.
Aushub wird zum Verfüllen nicht verwendet. Verfüllen
der Baugruben und des Grabens nach Verlegen der Leitung
wird gesondert vergütet.
Aushubboden in Eigentum des AN übernehmen. Die Entsorgung des Aushubbodens wird gesondert vergütet. Abgerechnet wird mit senkrechten Wänden.
Menge: 1,000 m³

**4.1.80 Leitungsgr. m. Schachtbaugr. herst., Tiefe >5,00 m**
Leitungsgraben einschließlich Schachtbaugruben herstellen. Straßenaufbruch wird gesondert vergütet. Schachtdurchmesser und -abstände nach Unterlagen des AG.
In eingebautem und verdichteten Boden.
Grabentiefe über 5,00 m.
Breite der Grabensohle nach DIN EN 1610 in Abhängigkeit vom Rohrdurchmesser.
Verbau nach DIN 18 303 wird gesondert vergütet.
Aushub wird zum Verfüllen nicht verwendet. Verfüllen der Baugruben und des Grabens nach Verlegen der Leitung wird gesondert vergütet.
Aushubboden in Eigentum des AN übernehmen.
Die Entsorgung des Aushubbodens wird gesondert vergütet. Abgerechnet wird mit senkrechten Wänden.
Menge: 1,000 m³

**4.1.90 Böden Bkl. 3 - 5 in jeder Tiefe von Hand lösen**
Böden Bkl. 3 - 5 in
jeder Tiefe von Hand lösen,
aus der Baugrube fördern und beseitigen. Diese Position gilt nur für die Handausschachtung zur Freilegung von Versorgungsleitungen und Kabeln bzw. von Hausanschlüssen und Sinkkastenleitungen neben der Kanalbaugrube oder für Handarbeit, die von der Bauleitung besonders angeordnet wird.
Keine Suchschachtungen!
Aushubboden in Eigentum des AN übernehmen.
Die Entsorgung des Aushubbodens wird gesondert vergütet. Abgerechnet wird mit senkrechten Wänden.
Menge: 1,000 m³

**4.1.100 Baustoff lief., in Leitungsgr. einb., Tiefe bis 1,25 m**
Baustoff liefern, in Leitungsgraben einschließlich
Schachtbaugruben einbauen und verdichten.
Baustoff:
Boden nach Wahl des AN,
der Verdichtbarkeitsklasse V 1, kein RC Material
Verdichtung:
Dpr= 97 % bis 0,5 m unter Planum
Dpr = 100 % im planumsnahen Bereich
Grabentiefe bis 1,25 m.
Breite der Grabensohle nach DIN EN 1610 in Abhängigkeit vom Rohrdurchmesser,
Baustoff nach Verlegen der Leitung in Graben oberhalb der Leitungszone und in Baugruben einbauen und verdichten.
Abgerechnet wird mit senkrechten Wänden entsprechend
der Abrechnung beim Aushub.
Menge: 1,000 m³

**4.1.110 Baustoff lief., in Leitungsgr. einb., Tiefe > 1,25 m bis 3,00 m**
Baustoff liefern, in Leitungsgraben einschließlich
Schachtbaugruben einbauen und verdichten.
Baustoff:
'Boden nach Wahl des AN,
der Verdichtbarkeitsklasse V 1, kein RC Material
Verdichtung:
Dpr= 97 % bis 0,5 m unter Planum
Dpr = 100 % im planumsnahen Bereich'
Grabentiefe >1,25 m bis 3,00 m.
Breite der Grabensohle 'nach DIN EN 1610 in Abhängigkeit vom Rohrdurchmesser',
Baustoff nach Verlegen der Leitung in Graben oberhalb der Leitungszone und in Baugruben einbauen und verdichten.
Abgerechnet wird mit senkrechten Wänden entsprechend der Abrechnung beim Aushub.
Menge: 1,000 m³

**4.1.120 Baustoff lief., in Leitungsgr. einb., Tiefe > 3,00 m bis 5,00 m**
Baustoff liefern, in Leitungsgraben einschließlich
Schachtbaugruben einbauen und verdichten.
Baustoff:
'Boden nach Wahl des AN,
der Verdichtbarkeitsklasse V 1, kein RC Material
Verdichtung:
Dpr= 97 % bis 0,5 m unter Planum
Dpr = 100 % im planumsnahen Bereich'
Grabentiefe >3,00 m bis 5,00 m.
Breite der Grabensohle 'nach DIN EN 1610 in
Abhängigkeit vom Rohrdurchmesser',
Baustoff nach Verlegen der Leitung in Graben oberhalb der Leitungszone und in Baugruben einbauen und verdichten.
Abgerechnet wird mit senkrechten Wänden entsprechend der Abrechnung beim Aushub.
Menge: 1,000 m³

**4.1.130 Baustoff lief., in Leitungsgr. einb., Tiefe > 5,00 m**
Baustoff liefern, in Leitungsgraben einschließlich
Schachtbaugruben einbauen und verdichten.
Baustoff:
'Boden nach Wahl des AN,
der Verdichtbarkeitsklasse V 1, kein RC Material
Verdichtung:
Dpr= 97 % bis 0,5 m unter Planum
Dpr = 100 % im planumsnahen Bereich'
Grabentiefe >5,00 m.
Breite der Grabensohle
'nach DIN EN 1610 in
Abhängigkeit vom Rohrdurchmesser'
Baustoff nach Verlegen der Leitung in Graben oberhalb
der Leitungszone und in Baugruben einbauen und verdichten.
Abgerechnet wird mit senkrechten Wänden entsprechend der Abrechnung beim Aushub.
Menge: 1,000 m³

*Hinweis: Verfüllboden für Einbau in Wasserschutzzonen*

**4.1.140 Baustoff lief., in Leitungsgr. einb., Tiefe bis 1,25 m**
Baustoff liefern, in Leitungsgraben einschließlich
Schachtbaugruben einbauen und verdichten.
Baustoff:
Boden nach Wahl des AN,
der Verdichtbarkeitsklasse V 1,
Boden für Einbau in Wasserschutzzonen geeignet,
kein RC Material,
Verdichtung:
Dpr= 97 % bis 0,5 m unter Planum
Dpr = 100 % im planumsnahen Bereich
Grabentiefe bis 1,25 m.
Breite der Grabensohle nach DIN EN 1610 in
Abhängigkeit vom Rohrdurchmesser,
Baustoff nach Verlegen der Leitung in Graben oberhalb der Leitungszone und in Baugruben einbauen und verdichten.
Abgerechnet wird mit senkrechten Wänden entsprechend der Abrechnung beim Aushub.
Menge: 1,000 m³

**4.1.150 Baustoff lief.,in Leitungsgr. einb., Tiefe >1,25 m bis 3,00 m**
Baustoff liefern, in Leitungsgraben einschließlich
Schachtbaugruben einbauen und verdichten.
Baustoff;
Boden nach Wahl des AN,
der Verdichtbarkeitsklasse V 1,
Boden für Einbau in Wasserschutzzonen geeignet,
kein RC Material,
Verdichtung:
Dpr= 97 % bis 0,5 m unter Planum
Dpr = 100 % im planumsnahen Bereich
Grabentiefe > 1,25 m bis 3,00 m.
Breite der Grabensohle nach DIN EN 1610 in Abhängigkeit vom Rohrdurchmesser,
Baustoff nach Verlegen der Leitung in Graben oberhalb der Leitungszone und in Baugruben einbauen und verdichten.
Abgerechnet wird mit senkrechten Wänden entsprechend der Abrechnung beim Aushub.
Menge: 1,000 m³

**4.1.160 Baustoff lief.,in Leitungsgr. einb., Tiefe > 3,00 m bis 5,00 m**
Baustoff liefern, in Leitungsgraben einschließlich
Schachtbaugruben einbauen und verdichten.
Baustoff:
'Boden nach Wahl des AN,
der Verdichtbarkeitsklasse V 1,
Boden für Einbau in Wasserschutzzonen geeignet,
kein RC Material,
Verdichtung:
Dpr= 97 % bis 0,5 m unter Planum
Dpr = 100 % im planumsnahen Bereich'
Grabentiefe > 3,00 m bis 5,00 m.
Breite der Grabensohle 'nach DIN EN 1610 in Abhängigkeit vom Rohrdurchmesser,'
Baustoff nach Verlegen der Leitung in Graben oberhalb der Leitungszone und in Baugruben einbauen und verdichten.
Abgerechnet wird mit senkrechten Wänden entsprechend der Abrechnung beim Aushub.
Menge: 1,000 m³

**4.1.170 Baustoff lief.,in Leitungsgr. einb., Tiefe > 5,00 m**
Baustoff liefern, in Leitungsgraben einschließlich
Schachtbaugruben einbauen und verdichten.
Baustoff
'Boden nach Wahl des AN,
der Verdichtbarkeitsklasse V 1,
Boden für Einbau in Wasserschutzzonen geeignet,
kein RC Material,
Verdichtung:
Dpr= 97 % bis 0,5 m unter Planum
Dpr = 100 % im planumsnahen Bereich'
Grabentiefe > 5,00 m.
Breite der Grabensohle 'nach DIN EN 1610 in Abhängigkeit vom Rohrdurchmesser,'
Baustoff nach Verlegen der Leitung in Graben oberhalb der Leitungszone und in Baugruben einbauen und verdichten.
Abgerechnet wird mit senkrechten Wänden entsprechend der Abrechnung beim Aushub.
Menge: 1,000 m³

**4.1.180 Boden der BK 3 - 5 für Bauwerke manuell ausheben, seitlich lagern, wiedereinben**
Boden der Bodenklasse 3-5 für Bauwerke und Entwässerungsanlagen/Leitungsgräben manuell ausheben,
seitlich lagern und wieder einbauen und verdichten
(einschließlich aller Erschwernisse)
Überschüssiger und nicht verdichtungsfähiger Boden in Eigentum des AN übernehmen.
Die Entsorgung des überschüssigen Aushubbodens wird gesondert vergütet.
Menge: 1,000 m³

**4.1.190 Boden der BK 3 - 5 für Suchschlitze, Tiefe bis 1,25 m**
Boden der Bodenklasse 3-5 für Suchschlitze bis 0,60 m breit und bis 1,25 m tief lösen, seitlich lagern, lagenweise wieder einbauen und verdichten.
Überschüssiger und nicht verdichtungsfähiger Boden in Eigentum des AN übernehmen.
Die Entsorgung des überschüssigen Aushubbodens wird gesondert vergütet.
Menge: 1,000 m³

**4.1.200 Boden der BK 3 - 5 für Suchschlitze T > 1,25 m bis 1,75 m**
Boden der Bodenklasse 3 - 5 für Suchschlitze bis 0,60 m breit und >1,25 m bis 1,75 m tief lösen, seitlich lagern, lagenweise wieder einbauen und verdichten.
Erforderlicher Verbau für Kanäle und Bauwerke wird gesondert vergütet.
Überschüssiger und nicht verdichtungsfähiger Boden in Eigentum des AN übernehmen.
Die Entsorgung des überschüssigen Aushubbodens wird gesondert vergütet.
Menge: 1,000 m³

**4.1.210 Boden der BK 3 - 5 für Suchschlitze, T > 1,75 m bis 3,00 m**
Boden der Bodenklasse 3-5 für Suchschlitze bis 0,60 m breit und > 1,75 m bis 3,00 m tief lösen, seitlich lagern, lagenweise wieder einbauen und verdichten.
Erforderlicher Verbau für Kanäle und Bauwerke wird gesondert vergütet.
Überschüssiger und nicht verdichtungsfähiger Boden in Eigentum des AN übernehmen.
Die Entsorgung des überschüssigen Aushubbodens wird gesondert vergütet.
Menge: 1,000 m³

**4.1.220 Bodenaushub BK 2 Aushub in Eigentum des AN übernehmen**
Boden der Bodenklasse 2 (fließende Bodenarten ) für Bauwerke und Entwässerungsanlagen/Leitungsgräben lösen und aufnehmen.
Aushubboden in Eigentum des AN übernehmen.
Die Entsorgung des Aushubbodens wird gesondert vergütet.
Menge: 1,000 m³

**4.1.230 Bodenaushub BK 6 Aushub in Eigentum des AN übernehmen**
Boden der Bodenklasse 6 (mittelschwerer, lösbarer Boden
/ Fels) für Bauwerke und Entwässerungsanlagen/ Leitungsgräben lösen und aufnehmen.
Aushubboden in Eigentum des AN übernehmen.
Die Entsorgung des Aushubbodens wird gesondert vergütet.
Menge: 1,000 m³

**4.1.240 Bodenaushub BK 7 Aushub in Eigentum des AN übernehmen**
Boden der Bodenklasse 7 (schwer lösbarer Fels) für Bauwerke und Entwässerungsanlagen/ Leitungsgräben mit geeigneten Quer- oder Längsschneidkopf (Felsfräse) bzw. Baggertechnik mit hoher Reißkraft lösen und aufnehmen.
Aushubboden in Eigentum des AN übernehmen.
Die Entsorgung des Aushubbodens wird gesondert vergütet.
Menge: 1,000 m³

**4.1.250 Bodenaustauschmaterial liefern und einbauen**
Bodenaustauschmaterial als Ersatz für ungeeigneten, nicht wieder einbaufähigen Boden für Hauptverfüllung liefern, einbauen und verdichten.
Material. Boden der Verdichtbarkeitsklasse V 1,
Verdichtung:
Dpr= 97 % bis 0,5 m unter Planum
Dpr = 100 % im planumsnahen Bereich
Abgerechnet wird nach Auftragsprofilen.
Für Baugruben ohne Verbau.
Menge: 1,000 m³

**4.1.260 Boden für Untergrundverbesserung lösen**
Boden der Gräben für Entwässerungskanäle, Schächte und Bauwerke profilgerecht ausheben ab Baugrubensohle einschl. Verbau DIN 18303, Behinderungen durch Verbau, Anlagen zur Wasserhaltung, Ver- und Entsorgungsleitungen und Kabel sind einzukalkulieren.
Sohlbreite bei Kanalgräben nach DIN EN 1610,
Böden Bkl. 3-5,
Mehraushub: bis 0,30 m.
Aushubboden in Eigentum des AN übernehmen.
Die Entsorgung des Aushubbodens wird gesondert vergütet.
Abgerechnet wird nach Abtragsprofilen.
Menge: 1,000 m³

**4.1.270 Material Bodenverbesserung 32/56 liefern und einbauen**
Material für Untergrundverbesserung liefern und in Rohrgräben einbauen, einwalzen oder einquetschen und verdichten im Bereich der bindigen Schichten,
Evdyn = 25 MN/m² auf der Grabensohle
Dpr >= 97 %
Material = nichtbindiger Schotter der Körnungen 32/56
Abgerechnet wird nach Auftragsprofilen über der
Auskofferungssohle.
Einbauhöhe bis 30 cm
Menge: 1,000 m³

**4.1.280 Material Bodenverbesserung 60/100 liefern und einbauen**
Material für Untergrundverbesserung liefern und in Rohrgräben einbauen, einwalzen oder einquetschen und verdichten im Bereich der bindigen Schichten,
Evdyn = 25 MN/m² auf der Grabensohle
Dpr >= 97 %
Material = nichtbindiger Schotter (Grobschlag) der Körnungen 60/100
Abgerechnet wird nach Auftragsprofilen über der
Auskofferungssohle.
Einbauhöhe bis 30 cm
Menge: 1,000 m³

**4.1.290 Lieferung und Einbau von Flüssigboden**
Herstellen eines Flüssigbodens unter Einhaltung der vom
Systemanbieter vorgegebenen Rezepturen, welche auch die
baustellenbezogenene Besonderheiten hinsichtlich
Konsistenzen ( kp und kf) berücksichtigen.
Herstellung im Mischwerk durch von der Gütegemeinschaft
Flüssigboden zertifiziertes Fachpersonal oder einen für
die Dauer der Herstellung zur Verfügung stehenden
Fachmann mit dieser Qualifikation.
Flüssigboden zum Einbauort, einschließlich aller
Verlade-, und Frachtkosten transportieren und
entsprechend seiner Funktion (kp - kf) ausbringen.

Der Einbau in den offenen Rohrgraben hat nach
technologischer Vorgabe des Systemanbieters mit
geeigneten Anbauteilen im Fahrmischer zu erfolgen.
Beim Einbau im Bereich der Rohrleitungszone sind die
Erschwernisse für die Fixierung der Rohre, die
Auftriebssicherung und das zeitlich abgestimmte Ziehen
der Verbauelemente einzukalkulieren.

Mindesteigenschaften des Flüssigbodens:

einaxiale Druckfestigkeit: 0,10 - 0,80 N/mm²
nach vor Ort vorgefundener Bodenart
- Dichte (frisch/ verfestigt= 1,6-2,2 kg/dm³
-Lösbarkeit Bodenklasse 3-5
- Ev2= 45 MN/Pa im Endzustand
Menge: 1,000 m³

#### Titel 4.2 für Verkehrsflächen / Oberflächen

**4.2.10 Bodenaushub für Straßenbau, maschinell**
Boden, einschl. ungebundene Befestigungen und
Tragschichten, im Straßenbereich, machinell profilgerecht lösen, laden und fördern.
Gemischt mit Bauschutt (Mauerziegel, Schotter u.a.), Anteil des Bauschuttes bis 20 %.
Das Herstellen des Planums wird gesondert vergütet.
Boden in Eigentum des AN übernehmen und von der Baustelle entfernen. Nicht gefährlichen Abfall aus Baustelle laden und fördern. Die Entsorgung wird separat vergütet.
Aushubtiefe bis 50 cm.
Im unmittelbaren Bereich vorhandener Leitungen, Kabel, Einbauobjekte sowie entlang von Bauwerken ist der Bodenaushub in Handschachtung auszuführen.
Menge: 1,000 m³

**4.2.20 Bodenaushub für Straßenbau, manuell**
Boden, einschl. ungebundene Befestigungen und
Tragschichten, im Straßenbereich, manuell profilgerecht lösen, laden und fördern.
Gemischt mit Bauschutt (Mauerziegel, Schotter u.a.), Anteil des Bauschuttes bis 20 %.
Das Herstellen des Planums wird gesondert vergütet.
Boden in Eigentum des AN übernehmen und von der Baustelle entfernen. Nicht gefährlichen Abfall aus Baustelle laden und fördern. Die Entsorgung wird separat vergütet.
Aushubtiefe bis 50 cm.
Im unmittelbaren Bereich vorhandener Leitungen, Kabel, Einbauobjekte sowie entlang von Bauwerken ist der Bodenaushub in Handschachtung auszuführen.
Menge: 1,000 m³

**4.2.30 Oberboden lösen, seitlich lagern und wieder einbauen**
Oberboden lösen, seitlich lagern und wieder einbauen
Abgerechnet wird nach Abtragsprofilen.
Menge: 1,000 m³

*Hinweis: Hinweis:*
Bei der profilgerechten Herstellung des Planums handelt es sich ausschließlich um die Planie auf der OK des Unterbaus (technisch bearbeitete Bodenschicht bzw. Bodenaustauschschicht) vor Aufbringen der Frostschutzschichten bzw. ungebundenen Tragschichten (Oberbau). Die profilgerechte Herstellung des Oberbaus ist in den Positionen des UT 05.01 ungebundene, geb. Tragschichten, Schotterdecken enthalten!

**4.2.40 Planum herstellen Ev2 = 45 MPa**
Planum herstellen nach Vorgaben bzw. Unterlagen des AG.
Verformungsmodul Ev2 = 45 MPa.
Menge: 1,000 m²

#### Titel 4.3 Sicherungsbetone/ Auflager / Verfüllstoffe

**4.3.10 Fließbeton C20/25 als Unterbau liefern**
Fließbeton C20/25 als Unterbau unter Entwässerungsbauwerken liefern und einbauen.
Menge: 1,000 m³

**4.3.20 Beton C12/15 zur Auffüllung liefern und einbauen**
Beton C12/15 nach DIN 1045 zur Auffüllung liefern und einbauen.
Menge: 1,000 m³

**4.3.30 Beton C20/25 zur Auffüllung liefern und einbauen**
Beton C20/25 nach DIN 1045 zur Auffüllung liefern und einbauen.
Menge: 1,000 m³

**4.3.40 Beton C25/30 liefern und einbauen.**
Beton C25/30 nach DIN 1045 liefern und einbauen, inklusive Nachbehandlung.
Menge: 1,000 m³

**4.3.50 Beton C30/37 liefern und einbauen**
Beton C30/37 nach DIN 1045 liefern und einbauen inklusive Nachbehandlung.
Menge: 1,000 m³

**4.3.60 Rohre mit Beton C 8/10 ,15 cm ummanteln**
Rohre aller Art mit Beton C 8/10 nach DIN EN 1610 mindestens 15 cm dick ummanteln, einschließlich erforderlicher Schalungsarbeiten .
Menge: 1,000 m³

**4.3.70 Beton C 12/15 als Rohrauflager**
Unbewehrten Beton herstellen. Beton als Rohrauflager,
Druckfestigkeitsklasse mind. C12/15,
DIN EN 206-1, DIN 1045-2, Beton einschließlich Schalung herstellen. Schalung vorhalten und beseitigen.
Menge: 1,000 m³

#### Titel 4.4 Entsorgung Aushubmaterial

*Hinweis: Vorbemerkung Entsorgung Aushubmaterial*
Für die Kalkulation ist davon auszugehen, dass die anfallenden Aushubböden generell wiederzuverwerten sind und in die Materialklasse BM-F1 eingestuft werden.

Deklarationsanalysen für Bodenaushubmaterial sind laut Bundes-Bodenschutz- und Altlastenverordnung (BBodSchV) nicht erforderlich, wenn die im Rahmen der jeweiligen Maßnahme anfallende Menge nicht mehr als 500 Kubikmeter beträgt und sich nach Inaugenscheinnahme der Materialien am Herkunftsort und aufgrund der Vornutzung der betreffenden Grundstücke keine Anhaltspunkte ergeben, dass die Materialien die in Anlage 1 Tabelle 1 und 2 der BBodSchV genannten Werte überschreiten, und keine Hinweise auf weitere Belastungen der Materialien vorliegen.

Deklarationsanalysen sind vorzunehmen, wenn in der Einzelmaßnahme die anfallende Aushubmenge 500 m³ überschreitet oder sich Anhaltspunkte für eine mögliche Belastung des Bodenmaterials zeigen.
Die Veranlassung einer Deklarationsanalyse und die erforderliche Probenahme ist mit dem Auftraggeber auf jedem Fall abzustimmen. Die Probenahmen und Deklarationsanalysen sind immer nur auf gesonderte Anweisung des AG durchzuführen.

Die Abrechnung in den Belastungsklassen BM-F2 bis BM-F3 kann nur nach erfolgter Deklarationsanalyse und Einstufung in die entsprechende Belastungsklase erfolgen.

**4.4.10 Vorhalten Material zur Deklarierung nach EBV**
Vorhalten / Zwischenlagern von zu untersuchenden Boden Zwischentransport und Entladen sowie Vorhalten in geschlossenen abgedeckten Containern bis zu 5 t Aushub.
Die Vorhaltung hat fachgerecht zu erfolgen bis die Festlegung des endgültigen Entsorgungsweges getroffen ist.
Das Abtransportieren und Entsorgen von deklariertem Aushubmaterial in die vom AN gewählte Entsorgungs-/Verwertungsanlage ist mit einzurechnen.
Nach Abschluss der Beräumung der Zwischenlagerflächen sind eventuelle Verunreinigungen zu beseitigen und der ursprüngliche Zustand der Flächen wieder herzustellen.
Die Aufwendungen dafür sind in den EP einzukalkulieren.
Menge: 1,000 t

**4.4.20 Verwertung / Entsorgung Boden, Klasse BM-F1**
Verwertung / Entsorgung Bodenmaterial aus Aufgrabungsbereichen,das ohne Einschränkungen eingebaut werden kann.
Bodenmaterial der Klasse BM-F1 nach EBV,
Material ist mit Einschränkungen wiederverwertbar.
Abfall = Boden und Steine
Abfallschlüsselnummer = 17 05 04
Deponieklasse = Dk 0.
Entsorgung nach Wahl des AN.
Das Laden, der Transport und das Abladen des Bodenmaterials an einem vom Betreiber der Verwertungsstelle/ Deponie zugewiesenen Platz ist in der Position inbegriffen.
Gebühren der Abfallentsorgung sind einzurechnen.
Nachweis nach Unterlagen des AG führen.
Abgerechnet wird nach Wiegescheinen.
Menge: 1,000 m³

**4.4.30 Verwertung / Entsorgung Boden, Klasse BM-F2**
Verwertung / Entsorgung Bodenmaterial aus Aufgrabungsbereichen,das ohne Einschränkungen eingebaut werden kann.
Bodenmaterial der Klasse BM-F2 nach EBV,
Material ist mit Einschränkungen wiederverwertbar.
Abfall = Boden und Steine
Abfallschlüsselnummer = 17 05 04
Deponieklasse = Dk I.
Entsorgung nach Wahl des AN.
Das Laden, der Transport und das Abladen des Bodenmaterials an einem vom Betreiber der Verwertungsstelle/ Deponie zugewiesenen Platz ist in der Position inbegriffen.
Gebühren der Abfallentsorgung sind einzurechnen.
Nachweis nach Unterlagen des AG führen.
Abgerechnet wird nach Wiegescheinen.
Menge: 1,000 m³

**4.4.40 Verwertung / Entsorgung Boden, Klasse BM-F3**
Verwertung / Entsorgung Bodenmaterial aus Aufgrabungsbereichen,das ohne Einschränkungen eingebaut werden kann.
Bodenmaterial der Klasse BM-F3 nach EBV,
Material ist mit Einschränkungen wiederverwertbar.
Abfall = Boden und Steine
Abfallschlüsselnummer = 17 05 04
Deponieklasse = Dk I.
Entsorgung nach Wahl des AN.
Das Laden, der Transport und das Abladen des Bodenmaterials an einem vom Betreiber der Verwertungsstelle/ Deponie zugewiesenen Platz ist in der Position inbegriffen.
Gebühren der Abfallentsorgung sind einzurechnen.
Nachweis nach Unterlagen des AG führen.
Abgerechnet wird nach Wiegescheinen.
Menge: 1,000 m³

**4.4.50 Probenahme durchführen f.ges.LeistgsVerz gefährl. Abfall Abfall = Boden**
Probenahme nach LAGA PN 98 durch zugelassenen
Probenehmer auf Anweisung
des AG am Baubereich durchführen.

Zu untersuchendes Material fachgerecht als Probenahme
aufnehmen, laden und einem Prüflabor zuführen.
Kosten für Transport von und zu dem Prüflabor sind mit
einzurechnen.

Mithilfe bei der Probenahme mit geeignetem Baugerät.
Leistung gilt für dieses Leistungsverzeichnis.
Probenahme aus Havariestelle .
Abfall = Boden.
Probenahmeprotokoll erstellen
Dokumentation der Probenahme in schriftlicher Form in 2
facher Ausfertigung und dem AG übergeben.
Menge: 1,000 St

**4.4.60 Probenahme durchführen f.ges.LeistgsVerz gefährl. Abfall Abfall = B...**
Probenahme nach LAGA PN 98 durch zugelassenen
Probenehmer nur auf Anweisung
des AG am Baubereich als Freimessung der Baugrube nach
erfolgtem Bodenaushub durchführen.

Zu untersuchendes Material fachgerecht als Probenahme
aufnehmen, laden und einem Prüflabor zuführen.
Kosten für Transport von und zu dem Prüflabor sind mit
einzurechnen.
Mithilfe bei der Probenahme mit geeignetem Baugerät.
Leistung gilt für dieses Leistungsverzeichnis.
Probenahme aus Havariestelle nach definiertem
Bodenaushub vor Wiederverfüllung.
Abfall = Boden.
Probenahmeprotokoll erstellen
Dokumentation der Probenahme in schriftlicher Form in 2
facher Ausfertigung und dem AG übergeben.
Menge: 1,000 St

**4.4.70 Deklarationsanalyse nach EBV für Aushubboden**
*** Pauschalposition
Erstellung einer Deklarationsanalyse nach Ersatzbaustoffverordnung (EBV)
durch ein akkreditiertes
Prüfinstitut für die Probenahme und
physikalisch-chemische Untersuchung des Aushubbodens
nach Angabe und im Beisein des AG nach begründetem
Verdacht:
Aushubprobe durch zugelassenen Analytiker
entnehmen und fachgerecht verpacken lassen, vom
Prüfinstitut innerhalb von 1 Woche auf folgende
Schadstoffkonzentrationen nach EBV (Bodenmaterial) und
DepV (DK) untersuchen lassen:
bis 10 Schadstoffe auf Feststoffkriterien in mg/kg TM
oder bis 10 Schadstoffe auf Eluatkriterien in mg/l
Nach Abstimmung mit der zuständigen Abfallbehörde wird der Entsorgungsweg entsprechend zugeordneter Deponieklasse und AVV-Schlüssel-Nr. festgelegt.
Die Prüfmethoden müssen den Akkreditierungsrichtlinien und - bestimmungen für die Schadstoffbelastung entsprechen.
Analyseprotokolle und Prüfbericht sind in 2-facher Ausfertigung an den AG zur Festlegung der Zuordnung nach EBV und Nachweisverordnung entspr. KrW-AbfG sowie der Behandlungsbedingungen zu übergeben.
Fahrtkosten und eventuell anfallende Wartezeiten sind mit einzukalkulieren.
Menge: 1,000 psch

**4.4.80 Gefährl. Abfall aus Baustelle ents. Boden Deponieklasse II Geb. AN**
Gefährlichen Abfall lösen bzw. aufnehmen, laden, von
der Baustelle entfernen durch Transport zur
vorgegebenen Deponie und einer Entsorgung
(=Verwertung/Beseitigung) zuführen. Kein Wiedereinbau.
Material ist schadstoffhaltig; Schadstoffgehalte
oberhalb der Grenzwerte für gefährlichen Abfall. Genaue
Beschaffenheit des Materials nach Unterlagen des AG.
Mit dem Lösen bzw. Aufnehmen des Materials geht die
Sachherrschaft im Sinne des KrWG an den Auftragnehmer
über. Auftragnehmer handelt als Abfallerzeuger und
nimmt alle damit verbundenen Pflichten wahr,
insbesondere:
- Beantragung der Abfallerzeugernummer und des
Entsorgungsnachweises
- Abwicklung des elektronischen
Abfall-Nachweisverfahrens (eANV)
- Nachweispflicht usw.
Kosten für Transport und Nachweisverfahren sind
einzurechnen. Die Deponiegebühren trägt der AN.
AG gibt Deponie vor.
Der Entsorgungsnachweis muss elektronisch an die
Erzeugerbehörde weitergeleitet werden.
Die Begleitscheine sind dem AG zeitnah in
Papierform und bis spätestens zur Schlussabnahme in
elektronischer
Form zu übergeben. Abgerechnet wird nach
Begleitscheinen.
Nur bei Sanierung kleinflächiger Schadstellen:
- Angabe der Anfallstelle auf Übernahmeschein durch AG.
- Aufnahme, Transport u. Entsorgung über gültigen
Sammelentsorgungsnachweis gemäß Nachweisverordnung.
- Übergabe per Übernahmeschein.
- Menge pro Anfallstelle maximal 20 Tonnen.
- Netzknotenbezug der Anfallstelle und zugehörige
Abfallmenge ermitteln.
Befestigung = 'ungebundenes, körniges Material 0/32.'
aus Leitungsgraben
Lösen durch Aufbrechen.
Deponieklasse .II nach Deponieverordnung.
Abfallschlüsselnummer u. Abfallbezeichnung n. AVV:
17 05 03* Boden und Steine, die gefährliche Stoffe
enthalten.
Menge: 1,000 t

**4.4.90 Gefährl. Abfall aus Baustelle ents. Boden Deponieklasse III Geb. AN**
Gefährlichen Abfall lösen bzw. aufnehmen, laden, von
der Baustelle entfernen durch Transport zur
vorgegebenen Deponie und einer Entsorgung
(=Verwertung/Beseitigung) zuführen. Kein Wiedereinbau.
Material ist schadstoffhaltig; Schadstoffgehalte
oberhalb der Grenzwerte für gefährlichen Abfall. Genaue
Beschaffenheit des Materials nach Unterlagen des AG.
Mit dem Lösen bzw. Aufnehmen des Materials geht die
Sachherrschaft im Sinne des KrWG an den Auftragnehmer
über. Auftragnehmer handelt als Abfallerzeuger und
nimmt alle damit verbundenen Pflichten wahr,
insbesondere:
- Beantragung der Abfallerzeugernummer und des
Entsorgungsnachweises
- Abwicklung des elektronischen
Abfall-Nachweisverfahrens (eANV)
- Nachweispflicht usw.
Kosten für Transport und Nachweisverfahren sind
einzurechnen. Die Deponiegebühren trägt der AN.
AG gibt Deponie vor.
Der Entsorgungsnachweis muss elektronisch an die
Erzeugerbehörde weitergeleitet werden.
Die Begleitscheine sind dem AG zeitnah in
Papierform und bis spätestens zur Schlussabnahme in
elektronischer
Form zu übergeben. Abgerechnet wird nach
Begleitscheinen.
Nur bei Sanierung kleinflächiger Schadstellen:
- Angabe der Anfallstelle auf Übernahmeschein durch AG.
- Aufnahme, Transport u. Entsorgung über gültigen
Sammelentsorgungsnachweis gemäß Nachweisverordnung.
- Übergabe per Übernahmeschein.
- Menge pro Anfallstelle maximal 20 Tonnen.
- Netzknotenbezug der Anfallstelle und zugehörige
Abfallmenge ermitteln.
Befestigung = 'ungebundenes, körniges Material 0/32.'
aus Leitungsgraben
Lösen durch Aufbrechen.
Deponieklasse .III. nach Deponieverordnung.
Abfallschlüsselnummer u. Abfallbezeichnung n. AVV:
17 05 03* Boden und Steine, die gefährliche Stoffe
enthalten.
Menge: 1,000 t

### 5 Wiederherstellung Verkehrsflächen

#### Titel 5.1 ungebundene und gebundene Tragschichten

**5.1.10 Frostschutzschicht Bk1,0 bis BK100 profilgerecht herstellen**
Frostschutzschicht profilgerecht herstellen,
einschließlich Materiallieferung.
In Verkehrsflächen der Belastungsklassen Bk1,0 bis
Bk100.
Baustoffgemisch 0/45.
Verdichtungsgrad nach Vorgabe Straßenbaulastträger
Einbaudicke nach Unterlagen des AG.
Baustoffgemisch ohne RC-Baustoffe und industriell hergestellte Gesteinskörnungen.
Abgerechnet wird nach Auftragsprofilen.
Menge: 1,000 m³

**5.1.20 Frostschutzschicht für Rad- und Gehwege herstellen**
Frostschutzschicht profilgerecht herstellen,
einschließlich Materiallieferung..
In Verkehrsflächen für Rad- und Gehwege,
Zufahrten, Parkstellflächen.
Baustoffgemisch 0/32.
Einbaudicke nach Unterlagen des AG.
Verdichtungsgrad nach Vorgabe Straßenbaulastträger
Baustoffgemisch ohne RC-Baustoffe und industriell hergestellte Gesteinskörnungen.
Abgerechnet wird nach Auftragsprofilen.
Menge: 1,000 m³

**5.1.30 Schottertragschicht BK0,3 herstellen**
Schottertragschicht profilgerecht herstellen,
einschließlich Materiallieferung.
In Verkehrsflächen für Rad- und Gehwege sowie Zufahrten
und Parkstellflächen auf Frostschutzschicht .
Belastungsklasse 0,3
Baustoffgemisch 0/32.
Verdichtungsgrad nach Vorgabe Straßenbaulastträger.
Einbaudicke
'nach Angaben des AG'
Baustoffgemisch aus natürlichen Gesteinskörnungen.
Menge: 1,000 m³

**5.1.40 Dränbetontragschicht 0/16 für Gehwege/ Zufahrten**
Dränbetontragschicht 0/16 für Gehwege/ Zufahrten
herstellen; Material liefern.
Einbaudicke 15 cm bis 30 cm
Einbau als Tragschicht;
Herstellung gemäß den Forderungen nach "Merkblatt für
Dränbetontragschichten (DBT), Ausgabe 2013
Druckfestigkeit nach 28 Tagen mindestens 15 N/mm²,
zulässiger w/z-Wert max. 0,40; Im EP enthalten sind
Maßnahmen gegen Austrocknen (Feuchthalten über
mindestens 3 Tage) sowie entspr. Nachbehandlungen
bis zum Einbau des weiteren Schichtenaufbaus.
Menge: 1,000 m³

**5.1.50 Dränbetontragschicht 0/32 für Gehwege/ Zufahrten**
Dränbetontragschicht 0/32 für Gehwege/ Zufahrten
herstellen; Material liefern.
Einbaudicke 15 cm bis 30 cm
Einbau als Tragschicht;
Herstellung gemäß den Forderungen nach "Merkblatt für
Dränbetontragschichten (DBT), Ausgabe 2013
Druckfestigkeit nach 28 Tagen mindestens 15 N/mm²,
zulässiger w/z-Wert max. 0,40; Im EP enthalten sind
Maßnahmen gegen Austrocknen (Feuchthalten über
mindestens 3 Tage) sowie entspr. Nachbehandlungen
bis zum Einbau des weiteren Schichtenaufbaus.
Menge: 1,000 m³

**5.1.60 Versickerungsnachweis**
Versickerungsversuch mittels Doppelringinfiltrometer gemäß DIN 19682-7 zur Bestimmung des Durchlässigkeitsbeiwertes kf nach DIN 18130-1, inklusive Materialgestellung, Wassergestellung und Versuchsauswertung.
Menge: 1,000 St

**5.1.70 Geotextil GRK 4 liefern und verlegen**
Geotextil als Trenn- und Filterschicht liefern und
verlegen.
Trennschicht nach Unterlagen des AG. Überlappung
mindestens 0,50 m. Überschüttung wird gesondert vergütet.
Erforderliche Nutzungsdauer bis 25 Jahre.
pH-Wert des Umgebungsmilieus unter 4.
Geotextilrobustheitsklasse 4.
Verlegen quer zur Straßenachse.
Abgerechnet wird die überdeckte Trennfläche.
Menge: 1,000 m²

**5.1.80 Hydraulisch gebundene Tragschicht herstellen**
StL-Nr. 1911413010211001
Hydraulisch gebundene Tragschicht herstellen.
Als Unterlage für Asphaltschicht.
Mit aufbereitetem Beton einschließlich Ergänzungsgestein.
Bindemittel = Zement.
Einbaudicke = 15 cm.
Nassnachbehandlung.
Menge: 1,000 m2

#### Titel 5.2 Rinne, Gossen

**5.2.10 Rinne aus Rinnensteinen 16 x 16 x 14-18 cm herstellen**
Rinne aus Rinnensteinen 16 x 16 x 14-18 cm auf einem Fundament und Rückenstützenach ZTV-Pflaster StB 20 herstellen.
Rinnensteine liefern.
Fundament und Rückenstütze aus Beton C 20/25, Expositionsklasse XF 2.
Rückenstütze einseitig, 15 cm breit herstellen.
Die Rückenstütze bis zur halben Steinhöhe hochziehen.
Fugen mit Zementschlämme, mit mindestens 600 kg/m3 Zementanteil, vergießen.
Ausbildung von Dehnungsfugen ist mit einzurechnen.
Menge: 1,000 m

**5.2.20 Rinne aus Rinnenplatten 30 x 30 x 8-10 cm herstellen**
Rinne aus Rinnenplatten 30 x 30 x 8-10 cm auf einem Fundament und Rückenstützenach ZTV-Pflaster StB 20 herstellen.
Lieferung der Platten wird gesondert vergütet.
Fundament und Rückenstütze aus Beton C 20/25, Expositionsklasse XF 2.
Rückenstütze einseitig, 15 cm breit herstellen.
Die Rückenstütze bis zur halben Steinhöhe hochziehen.
Fugen mit Zementschlämme, mit mindestens 600 kg/m3 Zementanteil, vergießen.
Ausbildung von Dehnungsfugen ist mit einzurechnen.
Menge: 1,000 m

**5.2.30 Rinnenplatten nach DIN EN 1338 30 x 30 x 8 cm liefern**
Rinnenplatten nach DIN EN 1338, DIN-Kennzeichnung DIK
Oberflächenausführungen: Grau
30 x 30 x 8 cm liefern.
Menge: 1,000 m

**5.2.40 Rinnenplatten nach DIN EN 1338 30 x 30 x 10 cm liefern**
Rinnenplatten  nach DIN EN 1338, DIN-Kennzeichnung DIK
Oberflächenausführungen: Grau
30 x 30 x 10 cm liefern.
Menge: 1,000 m

**5.2.50 Rinnenplatten schneiden Dicke bis 10 cm, Schneidabfall aufnehmen**
Rinnenplatten aller Formate bis 10 cm Dicke auf Passmaß schneiden, auch als Schrägschnitte.
Schneidabfall aufnehmen, Entsorgung wird gesondert vergütet.
Abgerechnet wird nach Schnittlänge.
Menge: 1,000 m

**5.2.60 Rinnensteine schneiden Dicke bis 18 cm, Schneidabfall aufnehmen**
Rinnensteine bis 18 cm Dicke auf Passmaß schneiden, auch als Schrägschnitte.
Schneidabfall aufnehmen, Entsorgung wird gesondert vergütet.
Abgerechnet wird nach Schnittlänge.
Menge: 1,000 m

**5.2.70 Gosse bis 15 cm breit aus Großpflastersteinen herstellen**
Gosse bis 15 cm breit aus Großpflastersteinen auf einem Fundament und Rückenstützenach ZTV-Pflaster StB 20 herstellen.
Großpflastersteine liefern.
Fundament und Rückenstütze aus Beton C 20/25, Expositionsklasse XF 2.
Rückenstütze einseitig, 15 cm breit herstellen.
Die Rückenstütze bis zur halben Steinhöhe hochziehen.
Fugen mit Zementschlämme, mit mindestens 600 kg/m3 Zementanteil, vergießen.
Ausbildung von Dehnungsfugen ist mit einzurechnen.
Menge: 1,000 m

**5.2.80 Gosse bis 30 cm breit aus Großpflastersteinen herstellen**
Gosse bis 30 cm breit aus Großpflastersteinen auf einem Fundament und Rückenstützenach ZTV-Pflaster StB 20 herstellen.
Großpflastersteine liefern.
Fundament und Rückenstütze aus Beton C 20/25, Expositionsklasse XF 2.
Rückenstütze einseitig, 15 cm breit herstellen.
Die Rückenstütze bis zur halben Steinhöhe hochziehen.
Fugen mit Zementschlämme, mit mindestens 600 kg/m3 Zementanteil, vergießen.
Ausbildung von Dehnungsfugen ist mit einzurechnen.
Menge: 1,000 m

**5.2.90 Gosse aus Großpflastersteinen herstellen, Mehrbreite pro 10 cm**
Gosse aus Großpflastersteinen herstellen,
Mehrbreite 10 cm.
Menge: 1,000 m

**5.2.100 Gosse bis 20 cm breit aus Kleinpflaster herstellen**
Gosse bis 20 cm breit aus Kleinpflaster auf einem Fundament und Rückenstützenach ZTV-Pflaster StB 20 herstellen.
Kleinpflastersteine liefern.
Fundament und Rückenstütze aus Beton C 20/25, Expositionsklasse XF 2.
Rückenstütze einseitig, 15 cm breit herstellen.
Die Rückenstütze bis zur halben Steinhöhe hochziehen.
Fugen mit Zementschlämme, mit mindestens 600 kg/m3 Zementanteil, vergießen.
Ausbildung von Dehnungsfugen ist mit einzurechnen.
Menge: 1,000 m

**5.2.110 Gosse aus Kleinpflaster herstellen, Mehrbreite pro 10 cm**
Gosse aus Kleinpflaster herstellen,
Mehrbreite 10 cm.
Menge: 1,000 m

**5.2.120 Straßeneinlauf wieder einbauen**
Seitlich gelagerten Straßenablauf wieder einbauen.
Aufsatz für Straßenablauf nach DIN 1229 aufsetzen.
Aufsatz auf planmäßige Höhe setzen.
Fugen zwischen Fertigteilen mit Mörtel MG III nach DIN
1053 entsprechender Festigkeit füllen. Füllung glattstreichen.
Auflager aus Beton C 12/15, 20 cm dick, herstellen.
Menge: 1,000 St

#### Titel 5.3 Pflaster, Platten

**5.3.10 Fläche aus Rasensteinen herstellen, Böschungsneigung bis <= 1:2,5**
Fläche aus Rasensteinen einschl. Verfüllung herstellen.
Unterlage standfest verdichten.
Erdarbeiten ausführen.
Befestigung aus Rasengittersteinen.
Ausführung auf horizontalen bis schwach geneigten
Flächen. Böschungsneigung bis <= 1:2,5
Rasensteine aus Beton,
Lieferung wird gesondert vergütet,
Alle Anpassungsarbeiten an den Bestand sind mit
einzukalkulieren.
Bettung aus Baustoffgemisch 0/4.
Sandigen Oberboden liefern. Sandanteil etwa 50 v.H.
Rasensteine mit einem Gemisch aus grober Lieferkörnung
2/8, Kategorie C 90/3 und Oberboden zu gleichen Anteilen verfüllen. Setzmaß 1 bis 2 cm. Fläche mit 15 g/m2
Rasensaatgut einsäen.
Einsaat mit Rasensaatgut nach RSM 7.1.1.
Menge: 1,000 m²

**5.3.20 Fläche aus Rasensteinen herstellen, Böschungsflächen > 1:2,5**
Fläche aus Rasensteinen einschl. Verfüllung herstellen.
Unterlage standfest verdichten.
Erdarbeiten ausführen.
Befestigung aus Rasengittersteinen.
Ausführung auf Böschungsflächen > 1:2,5.
Rasensteine aus Beton, Lieferung wird gesondert
vergütet.
Alle Anpassungsarbeiten an den Bestand sind mit
einzukalkulieren.
Bettung aus Baustoffgemisch 0/4.
Sandigen Oberboden liefern. Sandanteil etwa 50 v.H.
Rasensteine mit einem Gemisch aus grober Lieferkörnung
2/8, Kategorie C 90/3 und Oberboden zu gleichen Anteilen verfüllen. Setzmaß 1 bis 2 cm. Fläche mit 15 g/m2
Rasensaatgut einsäen.
Einsaat mit Rasensaatgut nach RSM 7.1.1.
Menge: 1,000 m²

**5.3.30 Rasengitterplatten 8-10 cm dick liefern, L x B : 61 cm x 40,5 cm**
Rasengitterplatten 8-10 cm dick liefern.
L x B : 61 cm x 40,5 cm
Menge: 1,000 m²

**5.3.40 Rasengitterplatten 12 cm dick liefern, L x B : 61 cm x 40,5 cm**
Rasengitterplatten 12 cm dick liefern.
L x B : 61 cm x 40,5 cm
Menge: 1,000 m²

**5.3.50 Gehwegplatten 30 x 30 x 5 cm aus Beton liefern**
Gehwegplatten nach DIN EN 1339 der Größe 30 x 30 cm aus Beton, 5 cm dick, Farben verkehrsgrau, liefern (einschließlich Bischofsmützen).
Menge: 1,000 m²

**5.3.60 Gehwegplatten 20 x 20 x 8 cm bis 40 x 40 x 8 cm aus Beton liefern**
Gehwegplatten nach DIN EN 1339 der Größe 20 x 20 cm bis
40 x 40 cm aus Beton, 8 cm dick, Farben verkehrsgrau, liefern
(einschließlich Bischofsmützen).
Menge: 1,000 m²

**5.3.70 Gehwegplatten 40 x 40 x 5 cm aus Beton liefern**
Gehwegplatten DIN EN 1339 der Größe 40 x 40 cm aus
Beton, 5 cm dick, Farbe verkehrsgrau, liefern (einschließlich Bischofsmützen).
Menge: 1,000 m²

**5.3.80 Gehwegplatten 50 x 50 x 5 cm aus Beton liefern**
Gehwegplatten DIN EN 1339 der Größe 50 x 50 cm aus Beton, 5 cm dick, Farbe verkehrsgrau, liefern.
Menge: 1,000 m²

**5.3.90 Gehwegplatten 60 x 40 x 5 cm aus Beton liefern**
Gehwegplatten DIN EN 1339 der Größe 60 x 40 cm aus Beton, 5 cm dick, Farbe verkehrsgrau, liefern.
Menge: 1,000 m²

**5.3.100 Gehwegplatten, Kantenlänge bis 30 cm auf Sandbett verlegen**
Gehwegplatten der Kantenlänge bis 30 cm bis 8 cm dick (einschließlich Bischofsmützen) auf 3 cm Pflastersand verlegen.
einschließlich Lieferung und Einbau des Bettungs-und
des Fugenmaterials,
Bettungssand : Brechsand- Splitt Gemisch 0/3
Fugenmaterial Brechsand 0/2
Plattenlieferung wird gesondert vergütet.
Menge: 1,000 m²

**5.3.110 Gehwegplatten, Kantenlänge bis > 30 cm bis 60 cm auf Sandbett verlegen**
Gehwegplatten (einschließlich Bischofsmützen) verlegen wie vor, hier:
Gehwegplatten der Kantenlänge über 30 cm
bis 60 cm
Menge: 1,000 m²

**5.3.120 Gehwegplatten, Kantenlänge bis 30 cm aufnehmen und wieder verlegen**
Gehwegplatten der Kantenlänge bis 30 cm zur
Wiederverwendung aufnehmen, Dicke bis 8 cm,
im Baustellenbereich seitlich lagern, reinigen und
profilgemäß bis zu + 5 / -10 cm
Höhenänderung neu verlegen, einschl. aller
Anpassungsarbeiten an den Bestand
Materialverluste werden gesondert vergütet.
Bettungsmaterial: Brechsand-Splitt Gemisch 0/3
Fugenmaterial: Brechsand 0/2
nicht wiederverwendbare Platten und übriges Aufbruchgut
in Eigentum des AN übernehmen und von der Baustelle
entfernen.
Menge: 1,000 m²

**5.3.130 Gehwegplatten, der Kantenlänge > 30 cm bis 60 cm aufnehmen und wieder verlegen**
Gehwegplatten der Kantenlänge > 30 cm bis 60 cm zur
Wiederverwendung aufnehmen, Dicke bis 8 cm
reinigen, im Baustellenbereich seitlich lagern und
profilgemäß bis zu + 5 / -10 cm
Höhenänderung neu verlegen, einschl. aller
Anpassungsarbeiten an den Bestand
Materialverluste werden gesondert vergütet.
Bettungsmaterial: Brechsand-Splitt Gemisch 0/3
Fugenmaterial: Brechsand 0/2
nicht wiederverwendbare Platten und übriges Aufbruchgut
in Eigentum des AN übernehmen und von der Baustelle
entfernen.
Menge: 1,000 m²

**5.3.140 Gehwegplatten, mit Brechsand 0/2 einkehren bis zur Vollfugigkeit**
Gehwegplatten mit Brechsand 0/2 einkehren bis zur
Vollfugigkeit.
Menge: 1,000 m²

**5.3.150 Gehwegplatten, Kantenlänge bis 30 cm in Trasszementmörtel verlegen**
Gehwegplatten (einschließlich Bischofsmützen) der Kantenlänge bis 30 cm auf Trasszementmörtelbett verlegen.
Bettungsmaterial: Trasszementmörtel
Fugenmaterial: Pflasterfugenmörtel
Plattenlieferung wird gesondert vergütet.
Menge: 1,000 m²

**5.3.160 Gehwegplatten, Kantenlänge > 30 bis 60 cm in Trasszementmörtel verlegen**
Gehwegplatten (einschließlich Bischofsmützen) verlegen wie vor, hier:
Gehwegplatten der Kantenlänge über 30 cm bis 60 cm in
Trasszementmörtel verlegen
Menge: 1,000 m²

**5.3.170 Gehwegplatten aller Arten mit Pflasterfugenmörtel verfugen**
Gehwegplatten aller Arten mit Pflasterfugenmörtel
verfugen.
Marbos PFM 1-K PLUS o. glw.

angebotenes Fabrikat : '.........'
Menge: 1,000 m²

**5.3.180 Gehwegplatten bis 5 cm dick, auf Passmaß schneiden**
Gehwegplatten bis 5 cm dick, auf Passmaß scharfkantig
schneiden.
Abgerechnet wird nach Schnittlänge.
Die Entsorgung des Schneidabfall wird separat vergütet.
Menge: 1,000 m

**5.3.190 Gehwegplatten > 5 cm bis 8 cm dick auf Passmaß scharfkantig schneiden**
Gehwegplatten auf Passmaß scharfkantig schneiden,
Dicke 5 cm bis 8 cm.
Abgerechnet wird nach Schnittlänge.
Die Entsorgung des Schneidabfall wird separat vergütet.
Menge: 1,000 m

**5.3.200 Granitplatten (Anger-Sonderformate) aufnehmen und seitlich lagern**
Granitplatten (Anger-Sonderformate) in Sand-, Kalk- oder Zementmörtelbett zerstörungsfrei und ohne Beschädigungen aufnehmen, reinigen und auf der Baustelle zur Wiederverwendung seitlich lagern .
Dicke der Platten 20 cm bis 30 cm.
Menge: 1,000 m²

**5.3.210 gelagerte Granitplatten (Anger-Sonderformate) wieder einbauen**
gelagerte Granitplatten (Anger-Sonderformate)
auf Trasszementmörtelbett verlegen.
Platten vor dem Verlegen säubern.
Lieferung der Unterbaumaterialien
wie Schotterbett - 20 cm Dicke
Bettungsmaterial: Trasszementmörtel
Fugenmaterial: Pflasterfugenmörtel
Pflasterfugenmörtel Marbos PFM1-K Plus oder glw.

angebotenes Fabrikat : '.........'
Menge: 1,000 m²

**5.3.220 Granitplatten auf dem Bauhof des AG lagernd, transportieren**
Granitplatten (Anger-Sonderformate) auf dem Bauhof des AG lagernd laden, zur Baustelle transportieren, abladen und stapeln.
Transportentfernung: 20 km
Menge: 1,000 m²

**5.3.230 Granitplatten (Anger-Sonderformate) mit Pflasterfugenmörtel verfugen**
Granitplatten (Anger-Sonderformate) mit Pflasterfugenmörtel verfugen, einschließlich der Lieferung des Pflasterfugenmörtels.
Pflasterfugenmörtel Marbos PFM1-K Plus oder glw.

angebotenes Fabrikat: '.........'
Menge: 1,000 m²

**5.3.240 Angerplatten wie vor, hier auf Passmaß scharfkantig schneiden**
Angerplatten wie vor, hier auf Passmaß scharfkantig
schneiden,
abgerechnet wird nach Schnittlänge
Schnittabfall entsorgen.
Dicke der Platten 20 cm bis 30 cm
Menge: 1,000 m

**5.3.250 Platten zuarbeiten, Platten aus Beton Dicke 5 bis 10 cm**
Platten auf Passmaß trennen und Platten an Kanten und Einfassungen oder an Aussparungen und Einbauten über 1 m² Einzelgröße zuarbeiten, behauen oder schneiden. Das Zuarbeiten, Behauen oder Schneiden der Platten an Aussparungen und Einbauten bis zu 1 m² Einzelgröße wird gesondert vergütet.
Platten 'aller Art'
Art = Platten aus Beton.
Dicke 5 bis 10 cm.
Menge: 1,000 m

**5.3.260 Mosaikpflastersteine auf Sandbett verlegen**
Mosaikpflastersteine in 3 cm Pflastersand verlegen.
Bettungssand : Brechsand- Splitt Gemisch 0/3
Fugenmaterial Brechsand 0/2
Mosaikpflaster liefern wird gesondert vergütet
Menge: 1,000 m²

**5.3.270 Mosaikpflaster mit Pflasterfugenmörtel einschlämmen**
Mosaikpflaster mit Pflasterfugenmörtel einschlämmen.
Mosaikpflaster liefern wird gesondert vergütet
Pflasterfugenmörtel Marbos PFM1-K Plus oder glw.

angebotenes Fabrikat: '.........'
Menge: 1,000 m²

**5.3.280 Mosaikpflaster mit Brechsand 0/2 vollfugig einkehren**
Mosaikpflaster mit Brechsand 0/2 vollfugig einkehren.
Mosaikpflaster liefern wird gesondert vergütet.
Menge: 1,000 m²

**5.3.290 Pflasterdecke aus Mosaikpflastersteinen herstellen**
Pflasterdecke aus Mosaikpflastersteinen herstellen
mit Pflasterfugenmörtel z.B. von Marbos PFM 1-K PLUS
oder Produkt gleichwertiger Art einkehren,
Fugenbreite 8 - 10 mm,
Fugentiefe 30 mm.
Mosaikpflaster liefern wird gesondert vergütet

angebotenes Fabrikat: '.........'
Menge: 1,000 m²

**5.3.300 Mosaikpflasterdecke aufnehmen, reinigen, profilgemäß wieder versetzen**
Mosaikpflasterdecke aufnehmen, reinigen und profilgemäß in Pflastersand bis zu +5 / -10 cm Höhenänderung neu setzen.
Bettungssand: Brechsand- Splitt Gemisch 0/3
Fugenmaterial: Brechsand 0/2
Materialverluste werden gesondert vergütet.
Menge: 1,000 m²

**5.3.310 Mosaikpflaster in 3 cm Trasszementmörtel verlegen**
Mosaikpflaster in 3 cm Trasszementmörtel verlegen.
Mosaikpflaster liefern wird gesondert vergütet.
Menge: 1,000 m²

**5.3.320 Mosaikpflaster auf dem Bauhof des AG aussortieren, laden, transportieren**
Mosaikpflaster auf dem Bauhof des AG aussortieren, laden, zur Baustelle transportieren und abladen.
Transportentfernung ca. 20 km.
Menge: 1,000 m²

**5.3.330 Mosaikpflaster aus Granit liefern**
Mosaikpflaster nach DIN EN 1342 aus Granit liefern.
Menge: 1,000 m²

**5.3.340 Mosaikpflaster aus Kalkstein liefern**
Mosaikpflaster nach DIN EN 1342 aus Kalkstein liefern.
Menge: 1,000 m²

**5.3.350 Mosaikpflaster aus Basalt liefern**
Mosaikpflaster nach DIN EN 1342 aus Basalt liefern.
Menge: 1,000 m²

**5.3.360 Pflasterdecke aus Kleinpflaster verlegen**
Pflasterdecke aus Kleinpflaster verlegen.
Bettungssand: Brechsand- Splitt Gemisch 0/3
Fugenmaterial: Brechsand 0/2
Pflaster liefern wird gesondert verrechnet.
Menge: 1,000 m²

**5.3.370 Pflasterdecke aus Kleinpflaster mit Pflasterfugenmörtel verfügen**
Pflasterdecke aus Kleinpflaster mit Pflasterfugenmörtel
verfugen, Marbos PFM 1-K PLUS o. glw.

angebotenes Fabrikat: '.........'
Menge: 1,000 m²

**5.3.380 Pflasterdecke aus Kleinpflaster mit Brechsand 0/2 einkehren**
Pflasterdecke aus Kleinpflaster herstellen mit Brechsand 0/2 einkehren, vollfugig.
Menge: 1,000 m²

**5.3.390 Kleinpflastersteine 10 x 10 x 10 cm aus Granit liefern**
Kleinpflastersteine nach DIN EN 1342 10 x 10 x 10 cm
aus Granit liefern.
Menge: 1,000 m²

**5.3.400 Kleinpflastersteine 10 x 10 x 10 cm aus Basalt liefern**
Kleinpflastersteine nach DIN EN 1342 10 x 10 x 10 cm
aus Basalt liefern.
Menge: 1,000 m²

**5.3.410 Kleinpflastersteine aussortieren, laden, zur Baustelle transportieren**
Kleinpflaster auf dem Bauhof des AG aussortieren, laden, zur Baustelle transportieren und abladen.
Transportentfernung ca. 20 km.
Menge: 1,000 m²

**5.3.420 Kleinpflastersteine in 3 cm Trasszementmörtel verlegen**
Kleinpflasterdecke in 3 cm Trasszementmörtel verlegen -
Pflasterlieferung wird gesondert vergütet
Menge: 1,000 m²

**5.3.430 Kleinpflastersteine aufnehmen, reinigen und verlegen**
Pflasterfläche aus Kleinpflaster aufnehmen, reinigen
und profilgemäß bis zu +5 / -10 cm Höhenänderung neu
verlegen.
Materialverluste werden gesondert vergütet.
Menge: 1,000 m²

**5.3.440 Pflasterdecke aus Großpflastersteinen herstellen**
Pflasterdecke aus Großpflastersteinen herstellen
Materiallieferung wird gesondert vergütet.
Menge: 1,000 m²

**5.3.450 Großpflaster aussortieren, laden, zur Baustelle transportieren**
Großpflaster auf dem Bauhof des AG in Erfurt-Kühnhausen,
Friedrich-Kritz-Str. aussortieren, laden,
zur Baustelle transportieren und abladen.
Menge: 1,000 m²

**5.3.460 Großpflaster bis 15 cm dick schneiden**
Großpflaster bis 15 cm dick, scharfkantig schneiden.
Überschüssiges Material geht in Eigentum AN über und ist fachgerecht zu entsorgen.
Menge: 1,000 m

**5.3.470 Großpflaster aller Art aufnehmen, reinigen und verlegen**
Großpflaster aller Art aufnehmen, reinigen und
profilgemäß bei +5 / -10 cm Höhenänderung neu setzen.
Materialverluste werden gesondert vergütet.
Menge: 1,000 m²

**5.3.480 Großpflaster mit Brechsand 0/2 vollfugig einkehren**
Pflasterfläche aus Großpflastersteinen aller Arten mit
Brechsand 0/2 vollfugig einkehren.
Menge: 1,000 m²

**5.3.490 Großpflaster mit Pflasterfugenmörtel einkehren**
Pflasterfläche aus Großpflastersteinen aller Arten mit
Pflasterfugenmörtel, z.B. von Marbos PFM 1-K Plus oder
glw.einkehren,
Fugenbreite 8-10 mm,
Fugentiefe 80 mm.

angebotenes Fabrikat: '.........'
Menge: 1,000 m²

**5.3.500 Großpflaster aller Arten in 3 cm Trasszementmörtel verlegen**
Großpflaster aller Arten in 3 cm Trasszementmörtel verlegen -
Pflasterlieferung wird gesondert vergütet
Menge: 1,000 m²

**5.3.510 Betonverbundpflaster 8 - 10 cm dick verlegen**
Betonverbundpflaster 8 - 10 cm dick, auf
Bettungssand: Brechsand- Splitt Gemisch 0/3
Fugenmaterial: Brechsand 0/2 verlegen.
Lieferung der Steine wird gesondert vergütet.
Menge: 1,000 m²

**5.3.520 Betonverbundpflaster 8 cm dick, Farbe verkehrsgrau liefern**
Betonverbundpflaster 8 cm dick, Farbe verkehrsgrau,
liefern.
Menge: 1,000 m²

**5.3.530 Betonverbundpflaster 10 cm dick, Farbe verkehrsgrau liefern**
Betonverbundpflaster 10 cm dick, Farbe verkehrsgrau,
liefern.
Menge: 1,000 m²

**5.3.540 Betonverbundpflaster mit ziegelrot oder anthrazit liefern**
Betonverbundpflaster wie vor hier mit ziegelrot oder
anthrazit eingefärbtem Vorsatzbeton liefern.
Menge: 1,000 m²

**5.3.550 Betonpflaster 20 x 10 x 6 cm bzw. 10 x 10 x 6 cm verlegen**
Betonpflaster 20 x 10 x 6 cm bzw. 10 x 10 x 6 cm
verlegen.
Materiallieferung wird gesondert vergütet.
Menge: 1,000 m²

**5.3.560 Betonpflaster 20 x 10 x 8/10 cm bzw. 10 x 10 x 8/10 cm verlegen**
Betonpflaster 20 x 10 x 8/10 cm bzw. 10 x 10 x 8/10 cm
verlegen.
Materiallieferung wird gesondert vergütet.
Menge: 1,000 m²

**5.3.570 Betonpflaster 20 x 10 x 6 cm bzw. 10 x 10 x 6 cm aufnehmen und neu verlegen**
Betonpflaster 20 x 10 x 6 cm bzw. 10 x 10 x 6 cm
aufnehmen, reinigen, zur Wiederverwendung seitlich
lagern und profilgemäß bis zu + 5 / -10 cm
Höhenänderung neu verlegen.
Bettungssand : Brechsand- Splitt Gemisch 0/3
Fugenmaterial Brechsand 0/2
Materialverluste werden gesondert vergütet.
Menge: 1,000 m²

**5.3.580 Betonpflaster 20 x 10 x 8/10 cm bzw. 10 x 10 x 8/10 cm aufnehmen und neu verlegen**
Betonpflaster 20 x 10 x 8/10 cm bzw. 10 x 10 x 8/10 cm
aufnehmen, reinigen, zur Wiederverwendung seitlich
lagern und profilgemäß bis zu + 5 / -10 cm
Höhenänderung neu verlegen.
Bettungssand : Brechsand- Splitt Gemisch 0/3
Fugenmaterial Brechsand 0/2
Materialverluste werden gesondert vergütet.
Menge: 1,000 m²

**5.3.590 Betonpflaster 20 x 10 x 6 cm bzw. 10 x 10 x 6 cm, Farbe grau liefern**
Betonpflaster 20 x 10 x 6 cm bzw. 10 x 10 x 6 cm,
Farbe verkehrsgrau, liefern.
Menge: 1,000 m²

**5.3.600 Betonpflaster 20 x 10 x 8/10 cm bzw. 10 x 10 x 8/10 cm, grau, liefern**
Betonpflaster 20 x 10 x 8/10 cm bzw. 10 x 10 x 8/10 cm,
Farbe verkehrsgrau, liefern.
Menge: 1,000 m²

**5.3.610 Betonpflaster 20 x 10 x 6 cm bzw. 10 x 10 x 6 cm, anthrazit, liefern**
Betonpflaster 20 x 10 x 6 cm bzw. 10 x 10 x 6 cm,
Farbe anthrazit, liefern.
Menge: 1,000 m²

**5.3.620 Betonpflaster 20 x 10 x 8 /10 cm 10 x 10 x 8/10 cm, anthrazit, liefern**
Betonpflaster 20 x 10 x 8 /10 cm bzw. 10 x 10 x 8/10
cm, Farbe anthrazit, liefern.
Menge: 1,000 m²

**5.3.630 Betonpflaster 20 x 10 x 6 cm bzw. 10 x 10 x 6 cm, eingefärbter Vorsatzbeton**
Betonpflaster 20 x 10 x 6 cm bzw. 10 x 10 x 6 cm, mit
ziegelrot eingefärbtem Vorsatzbeton liefern.
Menge: 1,000 m²

**5.3.640 Betonpflaster 20 x 10 x 8/10 cm bzw. 10 x 10 x 8/10 cm, eingefärbter Vorsatzbeton**
Betonpflaster 20 x 10 x 8/10 cm bzw. 10 x 10 x 8/10 cm,
mit ziegelrot eingefärbtem Vorsatzbeton liefern.
Menge: 1,000 m²

**5.3.650 Pflasterd. mit Großpfl.st. herst. Park-/sonst. Verkehrsfl.**
Pflasterdecke mit Großpflastersteinen herstellen.
In Park- und sonstigen Verkehrsflächen.
Einzelflächen über 2 bis 10 m2.
Größe
'30 x 30 x 8 cm  bzw. 40 x 40 x 8 cm'
Farbe grau
Pflastersteine aus
'Beton nach DIN EN 1339'
Bettungssand: Brechsand- Splitt Gemisch 0/3
Fugenmaterial: Brechsand 0/2
Verlegen im Reihenverband.
Menge: 1,000 m²

**5.3.660 Pflasterdecken aus Betonpflaster mit Brechsand 0/2 einkehren**
Pflasterdecken aus Betonpflaster aller Arten mit
Brechsand 0/2 vollfugig einkehren.
Menge: 1,000 m²

**5.3.670 Pflasterdecken aus Betonpflaster mit Pflasterfugenmörtel verfugen**
Pflasterdecken aus Betonpflaster aller Arten mit Pflasterfugenmörtel verfugen.
Pflasterfugenmörtel, z.B. von Marbos PFM 1-K Plus oder glw.

angebotenes Fabrikat: '.........'
Menge: 1,000 m²

**5.3.680 Betonpflaster aller Arten 6 cm, 8 cm bis 10 cm dick, schneiden**
Betonpflaster aller Arten 6 cm, 8 cm und 10 cm dick,
auf Passmaß schneiden.
Abgerechnet wird nach Schnittlänge.
Die Entsorgung des Schneidabfall wird separat vergütet.
Menge: 1,000 m

**5.3.690 Pflaster jeglicher Art auf dem Bauhof des AG laden und transportieren**
Pflaster jeglicher Art auf dem Bauhof des AG laden, zur Baustelle transportieren und abladen.
Transportentfernung ca. 20 km.
Menge: 1,000 m²

**5.3.700 Stufe für Treppe herstellen, Betonfertigteile B =50 cm**
Stufen für Treppe nach Vorgabe des AG
auf mind. 20 cm dickem,
konstruktiv bewehrtem Unterbeton C12/15,
Ausbreitmaßklasse F1 herstellen.
Stufenbreite: '50 cm'
Auftrittsbreite / -höhe: '15/34 cm'
Blockstufen aus Betonfertigteilen,
Druckfestigkeitsklasse C35/45,
Expositionsklasse XC4, XD1, XF2.
Fugen mit Fertigzementmörtel verfüllen,
Druckfestigkeit am Würfel mind. 50 N/mm2, Zement Art CEM I, w/z höchstens 0,50,
frost-/tausalzbeständig, Ausbreitmaßklasse F3.
Erforderliche Schnitte sind in den Einheitspreis mit einzurechnen und werden nicht gesondert vergütet.
Menge: 1,000 St

**5.3.710 Stufe für Treppe herstellen, Betonfertigteile B =100 cm**
Stufen für Treppe nach Vorgabe des AG
auf mind. 20 cm dickem,
konstruktiv bewehrtem Unterbeton C12/15,
Ausbreitmaßklasse F1
Stufenbreite '100 cm'
Auftrittsbreite / -höhe '15/34 cm'
Blockstufen aus Betonfertigteilen,
Druckfestigkeitsklasse C35/45,
Expositionsklasse XC4, XD1, XF2.
Fugen mit Fertigzementmörtel verfüllen,
Druckfestigkeit am Würfel mind. 50 N/mm2,
Zement Art CEM I, w/z höchstens 0,50,
frost-/tausalzbeständig, Ausbreitmaßklasse F3.
Erforderliche Schnitte sind in den Einheitspreis mit einzurechnen und werden nicht gesondert vergütet.
Menge: 1,000 St

**5.3.720 Beidseitige Treppenwange herstellen**
Beidseitige Treppenwange aus Betonbordsteinen,
Form TB 80 x 250, auf gleichem Fundament wie Böschungstreppe.
Den Fundamentbeton als Rückenstütze mit einer Breite von 15 cm bis 10 cm unter Steinoberkante hochziehen.
Fugen mit Fertigzementmörtel verfüllen,
Druckfestigkeit am Würfel mind. 50 N/mm2,
Zement Art CEM I, w/z höchstens 0,50,
frost-/tausalzbeständig, Ausbreitmaßklasse F3.
Erforderliche Schnitte sind in den Einheitspreis mit einzurechnen und werden nicht gesondert vergütet.
Menge: 1,000 m

**5.3.730 Unterbau aus Beton C12/15 liefern und einbauen**
Unterbau aus Beton C12/15 nach DIN 1045, für
Strassenflächen aller Arten 10 cm dick herstellen
und fachgerecht verdichten, einschließlich der
Materiallieferung.
Ein- und Ausbau sowie Vorhalten der erforderlichen
Lehren und Schalhölzer ist mit einzurechnen.
Menge: 1,000 m³

#### Titel 5.4 Bordsteine

**5.4.10 Flachbordsteine,F7 20 x 20 / 50 -100 cm, liefern und versetzen**
Flachbordsteine, zweischichtig, liefern und versetzen.
Der Unterbau erfolgt nach den technischen Vorschriften
entsprechend der jeweiligen Verkehrsbelastung. Der
Bordstein wird auf ein mindestens 20 cm dickes
Betonbett aus C 20/25 versetzt, eingebunden mit einer
20 cm dicken Rückenstütze aus C 20/25 bis 10 cm unter
Oberkante Bordstein. Schnitte für Passstücke werden
extra berechnet.
Erforderliche Erdarbeiten werden gesondert vergütet.
Steinqualität gemäß DIN EN 1340, Typ DTI
Abmessungen: Flachbord F7 20 x 20 / 50 -100 cm
Aufbau: zweischichtig mit Vorsatz
Oberfläche: betongrau
Dehnungsfugen einschließlich Fugenfüllmaterial sind mit
einzurechnen.
Menge: 1,000 m

**5.4.20 Flachbordsteine, Mittelstein 14 x 20/100 cm liefern und versetzen**
Flachbordsteine, zweischichtig, liefern und versetzen.
Position wie vor hier 05.04.0010:
Steinqualität gemäß DIN EN 1340, Typ DTI
Abmessungen: Flachbord Mittelstein 14 x 20/100 cm.
Menge: 1,000 m

**5.4.30 Flachbordsteine, Eckstein 90 Grad; L=50/50 cm liefern und versetzen**
Flachbordsteine, zweischichtig, liefern und versetzen.
Position wie vor 05.04.0010 hier:
Abmessungen: Eckstein 90 Grad; L = 50/50 cm.
Menge: 1,000 St

**5.4.40 Flachbordsteine, F 20 x 20 x 78 (KA), liefern und versetzen**
Flachbordsteine, zweischichtig, liefern und versetzen.
Position wie vor 05.04.0010 hier:
Abmessungen: F 20 x 20 x 78
Kurvenstein (KA),- Außenbogen
(R = 0,50*, 1,00*, 1,50* m)
Menge: 1,000 m

**5.4.50 Flachbordsteine, F20 x 20 x 59 (KA), liefern und versetzen**
Flachbordsteine, zweischichtig, liefern und versetzen.
Position wie vor 05.04.0010 hier:
Abmessungen: F20 x 20 x 59
Kurvenstein (KA), (R = 0,75 m)
Menge: 1,000 m

**5.4.60 Flachbordsteine auf Passmaß trennen**
Flachbordsteine auf Passmaß (Länge und Gehrung) für Anpassung an bestehende Bordanlagen schneiden.
Die Entsorgung des Schneidabfall wird separat vergütet.
Menge: 1,000 St

**5.4.70 Mehrkosten für Ausführung der FB-Steine in perlweiß**
Mehrkosten für Ausführung zur Lieferung der Flachbordsteine aus vorgenannten Positionen in perlweiß pro laufenden Meter.
Menge: 1,000 m

**5.4.80 Hochbordsteine, H 12/15/25/ 50 -100 cm liefern und versetzen**
Hochbordsteine, mit einseitigem Abstandhalter,
einschichtig aus Vollbeton, liefern und versetzen.
Der Unterbau erfolgt nach den technischen Vorschriften
entsprechend der jeweiligen Verkehrsbelastung.
Der Bordstein wird auf ein mindestens 20 cm dickes
Betonbett aus C 20/25 versetzt, eingebunden mit einer
20 cm dicken Rückenstütze aus C 20/25 bis 10 cm unter
Oberkante Bordstein. Schnitte für Passstücke werden
extra berechnet.
Erforderliche Erdarbeiten werden gesondert vergütet.
Steinqualität gemäß DIN EN 1340, Typ DUI
Abmessungen: Hochbord H 12/15/25/ 50 -100 cm
Aufbau: mit einseitigem Abstandhalter,
Oberfläche: Sichtbeton
Farbe: grau
Dehnungsfugen einschließlich Fugenfüllmaterial sind mit
einzurechnen.
Menge: 1,000 m

**5.4.90 Hochbordsteine, H 12/15/30/ 50 -100 cm liefern und versetzen**
Hochbordsteine, mit einseitigem Abstandhalter,
einschichtig aus Vollbeton, liefern und versetzen.
wie Position vorher 05.04.0080 hier:
Abmessungen: Hochbord H 12/15/30/ 50 -100 cm
Menge: 1,000 m

**5.4.100 Hochbordsteine, (KA) H12/15/30/ 78 cm, liefern und versetzen**
Hochbordsteine, mit einseitigem Abstandhalter,
einschichtig aus Vollbeton, liefern und versetzen.
wie Position vorher 05.04.0080 hier:
Abmessungen: Hochbord Kurvenstein außen (KA)
H 12/15/30/78 cm,
R = 0,50;1,00;1,50;2,00;3,00;5,00;8,00 m
Menge: 1,000 m

**5.4.110 Hochbordsteine, (KI) H12/15/30/78 cm, liefern und versetzen**
Hochbordsteine, mit einseitigem Abstandhalter,
einschichtig aus Vollbeton, liefern und versetzen.
wie Position vorher 05.04.0080 hier:
Abmessungen: Hochbord Kurvenstein innen (KI)
H12/15/30/ 78 cm,
Radius: R = 0,50;1,00;1,50;2,00;3,00;5,00;8,00 m
Menge: 1,000 m

**5.4.120 Sondersteine wie Innen und Außenecken 90-135 ° Übergangssteine**
Hochbordsteine, mit einseitigem Abstandhalter, einschichtig aus Vollbeton, liefern und versetzen, wie Position vorher 05.04.0080 hier:
Abmessungen: Sondersteine wie Innen- und Außenecken 90-135 °
Übergangssteine für Einfahrten usw. in verschiedenen Abmessungen.
Menge: 1,000 m

**5.4.130 Hochbordsteine auf Passmaß trennen**
Hochbordsteine auf Passmaß (Länge und Gehrung) für
Anpassung an bestehende Bordanlagen schneiden.
Die Entsorgung des Schneidabfall wird separat vergütet.
Menge: 1,000 St

**5.4.140 Rundbordsteine R2, einschichtig, liefern und einbauen**
Rundbordsteine R2, mit einseitigem Abstandhalter,
einschichtig, liefern und versetzen. Der Unterbau
erfolgt nach den technischen Vorschriften entsprechend
der jeweiligen Verkehrsbelastung. Der Bordstein wird
auf ein mindestens 20 cm dickes Betonbett aus C 20/25
versetzt, eingebunden mit einer 20 cm dicken
Rückenstütze aus C 20/25 bis 10 cm unter Oberkante
Bordstein. Schnitte für Passstücke werden extra
berechnet.
Erforderliche Erdarbeiten werden gesondert vergütet.
Steinqualität gemäß DIN EN 1340, Typ DTI
Abmessungen: Rundbord R2/15/19 cm Länge 50 -100 cm
Oberfläche: Sichtbeton
Farbe: grau
Dehnungsfugen einschließlich Fugenfüllmaterial sind mit
einzurechnen.
Menge: 1,000 m

**5.4.150 Rundbordsteine R2, Übergangsstein R5 - liefern und einbauen**
Rundbordsteine R2, mit einseitigem Abstandhalter,
einschichtig, liefern und versetzen. wie Position vor
05.04.0140 jedoch hier:
Übergangsstein R5 - R 2/22-17/100 cm
Menge: 1,000 m

**5.4.160 Rundbordsteine R5 liefern und versetzen**
Rundbordsteine R5, mit einseitigem Abstandhalter,
einschichtig, liefern und versetzen.
wie Position vor 05.04.0140 jedoch hier
Abmessungen: Rundbord R5/15/22/ 50 -100 cm
Menge: 1,000 m

**5.4.170 Rundbordsteine R5, Rundbord Kurvenstein außen liefern und versetzen**
Rundbordsteine R5, mit einseitigem Abstandhalter,
einschichtig, liefern und versetzen,
wie Position vor 05.04.0140 jedoch hier:
Rundbord Kurvenstein außen,
KA R5/15/22/78 cm,
Radius: R = 0,50*, 0,75*, 1,00*, 1,50* m.
Menge: 1,000 m

**5.4.180 Rundbordsteine R5, Rundbord Kurvenstein innen liefern und versetzen**
Rundbordsteine R5, mit einseitigem Abstandhalter,
einschichtig, liefern und versetzen,
wie Position vor 05.04.0140 jedoch hier:
Rundbord Kurvenstein innen
KI R5/15/22/78 cm,
Radius: R = 0,50*, 0,75*, 1,00*, 1,50* m.
Menge: 1,000 m

**5.4.190 Rundbordsteine auf Passmaß trennen**
Rundbordsteine auf Passmaß (Länge und Gehrung) für Anpassung an bestehende Bordanlagen schneiden.
Die Entsorgung des Schneidabfall wird separat vergütet.
Menge: 1,000 St

**5.4.200 Tiefbordsteine, T8/20/100 cm bis T 10/30/100 liefern und versetzen**
Tiefbordsteine, einschichtig, aus Beton liefern und
versetzen. Der Unterbau erfolgt nach den technischen
Vorschriften entsprechend der jeweiligen
Verkehrsbelastung. Der Bordstein wird auf ein 20 cm
dickes Betonbett aus C 20/25 versetzt, eingebunden mit
einer 20 cm dicken Rückenstütze aus C 20/25 bis 10 cm
unter Oberkante Bordstein. Schnitte für Passstücke
werden extra berechnet.
Steinqualität gemäß DIN EN 1340, Typ DTI
Abmessung: Tiefbord T8/20/100 cm bis T 10/30/100
Aufbau: einschichtig
Oberfläche: Sichtbeton
Farbe: grau
Dehnungsfugen einschließlich Fugenfüllmaterial sind mit
einzurechnen.
Erforderliche Erdarbeiten werden gesondert vergütet.
Menge: 1,000 m

**5.4.210 Tiefbordsteine auf Passmaß trennen**
Tiefbordsteine auf Passmaß (Länge und Gehrung) für
Anpassung an bestehende Bordanlagen schneiden.
Die Entsorgung des Schneidabfall wird separat vergütet.
Menge: 1,000 St

**5.4.220 Absenker / Übergangssteine liefern und versetzen**
Bordsteine (12/15 x 30 x 100 -200 cm) für Bordabsenkungen, Anlaufradien 2-5 cm liefern und auf einem 20 cm dicken Betonfundament C 20/25 mit einer 20 cm dicken Rückenstütze versetzen.
Erforderliche Erdarbeiten werden gesondert vergütet.
Menge: 1,000 m

**5.4.230 Bordsteine des AG einbauen, Steine seitlich lagernd**
Bordsteine des AG einbauen.
Bordstein
'Naturstein - unterschiedlichster
Abmessungen aus
Rückbauposition Titel 02.03'
Gerader Stein.
Steine lagern innerhalb der Baustelle. Steine vor dem
Versetzen säubern.
Fundamentbeton
'und Rückenstütze aus C 20/25, 20 cm
dick; Rückenstütze 20 cm dick'.
Erforderliche Erdarbeiten werden gesondert vergütet.
Menge: 1,000 m

**5.4.240 Bordsteine des AG einbauen, Steine vom Lagerplatz AG transportieren**
Bordsteine des AG einbauen.
Bordstein Naturstein
Gerader Stein unterschiedlichster Abmessungen aus
Rückbauposition Titel 02.03.
Steine vom Lagerplatz des AG auf Baustelle
transportieren.
Transportentfernung bis 20 km
Steine auf- und abladen und vor dem Versetzen säubern.
Rückenstütze bis 5 cm unter Oberkante Bordstein.
Fundamentbeton 'und Rückenstütze aus C 20/25
20 cm dick; Rückenstütze 20 cm dick'.
Erforderliche Erdarbeiten werden gesondert vergütet.
Menge: 1,000 m

**5.4.250 Natursteinbord (Granit) A1 liefern**
Natursteinbord (Granit) A1 nach DIN EN 1343- DIN 482
liefern.
Menge: 1,000 m

**5.4.260 Natursteinbord (Granit) A2- A5 liefern**
Natursteinbord (Granit) A2 bis A5 nach DIN EN 1343-
DIN 482 liefern.
Menge: 1,000 m

**5.4.270 Natursteinbord (Granit) B6 liefern**
Natursteinbord (Granit) B6 nach DIN EN 1343 - DIN 482
liefern.
Menge: 1,000 m

**5.4.280 Natursteinbord (Granit) B7 liefern**
Natursteinbord (Granit) B7 nach DIN EN 1343 - DIN 482
liefern.
Menge: 1,000 m

**5.4.290 Bordsteine aus Naturst. setzen, Granit gerader Stein**
Bordsteine aus Naturstein mit gleichmäßiger Färbung
einbauen
Naturstein - A 1/A2 bis A5 / B6 und B7.
Bordstein aus Granit.
Gerader Stein.
Rückenstütze bis 5 cm unter Oberkante Bordstein.
Fundamentbeton
'20 cm dick aus C 20/25 herstellen,
Herstellung Fundamentgraben ist mit einzurechnen'
Materiallieferung der Bordsteine wird gesondert
vergütet. Erforderliche Erdarbeiten sind mit
einzurechnen.
Menge: 1,000 m

**5.4.300 Rasenkantensteine 5 x 25 cm auf Fundament versetzen**
Rasenkantensteine 5 x 25 cm liefern und auf
Betonfundament C 20/25
Dicke min. 20 cm mit Rückenstütze versetzen.
Fundamentbeton
'20 cm dick aus C 20/25 herstellen,
Herstellung Fundamentgraben ist mit einzurechnen'
Erforderliche Erdarbeiten werden gesondert vergütet.
Menge: 1,000 m

**5.4.310 Rasenkantensteine 5 x 25 cm in Sandbett versetzen**
Rasenkantensteine 5 x 25 cm liefern und in Sandbett
versetzen.
'Herstellung Fundamentgraben ist mit einzurechnen'
Erforderliche Erdarbeiten werden gesondert vergütet.
Menge: 1,000 m

#### Titel 5.5 Asphaltarbeiten (Trag-, Binder - und Deckschicht)

**5.5.10 AC 22 T N und AC 32 T N 50/70, Einbaudicke 8 cm - 10 cm, Handeinbau**
Asphalttragschichten AC 22 TN; AC 32 TN
Bindemittel 50/70 herstellen
alle Bauklassen
Einbaudicke: 8 cm bis 10 cm
Material liefern, in einer Lage
von Hand einbauen und verdichten
Angleich an vorhandene Beläge
Menge: 1,000 m²

**5.5.20 wie vor jedoch Einbau (maschinell)**
wie vor 05.05.0010, jedoch Einbau (maschinell)
Menge: 1,000 m²

**5.5.30 AC 22 T S und AC 32 T S 50/70, Einbaudicke 8 cm - 10 cm, Handeinbau**
Asphalttragschichten AC 22 TS; AC 32 TS
Bindemittel 50/70 herstellen
alle Bauklassen
Einbaudicke: 8 cm -10 cm
Material liefern, in einer Lage
von Hand einbauen und verdichten
Angleich an vorhandene Beläge
Menge: 1,000 m²

**5.5.40 wie vor jedoch Einbau(maschinell)**
wie vor 05.05.0030, jedoch Einbau (maschinell)
Menge: 1,000 m²

**5.5.50 Asphalttragschichten wie vor bis 4 cm Mehrdicke für Handeinbau**
Asphalttragschichten wie vor für Handeinbau beschrieben einbauen,
hier: Aufwendungen für bis zu 4 cm Mehrdicke.
Menge: 1,000 m²

**5.5.60 Asphalttragschichten wie vor bis 4 cm Mehrdicke Maschineneinbau**
Asphalttragschichten wie vor für Maschineneinbau beschrieben einbauen,
hier: Aufwendungen für bis zu 4 cm Mehrdicke.
Menge: 1,000 m²

**5.5.70 AC 22 B S 50/70 in Bk 3,2 bis 10, Einbaudicke 8 cm, Handeinbau**
AC 22 B S 50/70,
in Bk 3,2-10,
Einbaudicke 8 cm,
Material liefern,
in Handeinbau einbauen und verdichten,
Angleich an vorhandene Beläge.
Menge: 1,000 m²

**5.5.80 AC 22 B S 50/70 in Bk 3,2 bis 10, Einbaudicke 8 cm, maschineller Einbau**
AC 22 B S 50/70,
in Bk 3,2-10,
Einbaudicke 8 cm,
Material liefern,
maschinell einbauen und verdichten,
Angleich an vorhandene Beläge.
Menge: 1,000 m²

**5.5.90 AC 16 B S 50/70 in Bk 3,2 bis 10, Einbaudicke 6 cm, Handeinbau**
AC 16 B S 50/70,
in Bk 3,2 bis 10
Einbaudicke 6 cm,
Material liefern
in einer Lage von Hand einbauen und verdichten
Angleich an vorhandene Beläge
Menge: 1,000 m²

**5.5.100 AC 16 B S 50/70 in Bk 3,2 bis 10, Einbaudicke 6 cm, maschineller Einbau**
AC 16 B S 50/70,
in Bk 3,2 bis 10,
Einbaudicke 6 cm,
Material liefern,
maschinell einbauen und verdichten,
Angleich an vorhandene Beläge.
Menge: 1,000 m²

**5.5.110 AC 11 D S 50/70 in Bk 3,2 bis 10, Einbaudicke 4 cm, maschinell einbauen**
StL-Nr. 15900508912200
Asphaltdeckschicht aus Asphaltbeton AC 11 D S
herstellen. Erhöhte Anforderungen:
- Bindemittel unter Zugabe von Haftmittel (Mengen nach
  Herstellerangabe) oder gleichwertiger Zusätze oder
  als gebrauchsfertiges haftverbessertes Bitumen;
  Zugabemenge in der Erstprüfung ausweisen;
  in der Erstprüfung sowie in der Kontrollprüfung
  (an den extrahierten Bestandteilen) Nachweis der
  Affinität nach TPA-11 mit >= 60 vH bitumenumhüllter
  Fläche nach 24 Std. Rollzeit; falls nachfolgend
  Aufhellung gefordert, ist Aufhellungsgestein
  gesondert zu prüfen.
- Bei Zugabe von Asphaltgranulat und Verwendung von PmB
  ist ein PmB RC einzusetzen; in der Erstprüfung
  Nachweis der elastischen Rückstellung am
  resultierenden Bindemittel gemäß TL Bitumen.
- In der Erstprüfung:
  - min. 50 vH gemahlener Fremdfüller m. Karbonatgehalt
  >= 80 M.-vH im Anteil < 0,063 mm.
  - feine Gesteinskörnungen 0/2 mit Karbonatgehalt
  <= 35 M.-vH im Anteil < 0,063 mm.
  - bei Korngemischen: Grobe Gesteinskörnungen mit
  mindestens Kategorie PSVangegeben(46).
- In der Kontrollprüfung:
  - Karbonatgehalt min. 40 vH im Anteil < 0,063 mm,
  ermittelt durch komplexometrische Titration
  nach TP Gestein 3.8.3.
  - Hohlraumgehalt <= 5,0 Vol.-vH am Bohrkern.
  - Grobe Gesteinskörnungen PSV >= 48 Einheiten
  einschließlich Prüftoleranz.
- Mindesteinbautemperatur (Luft und Unterlage)
  +5 Grad Celsius; zwischen 3 und +5 Grad Celsius
  werden erhöhte Aufwendungen wie zum Beispiel
    - Vorwärmen der Unterlage
    - Verwendung einer Einbauhilfe (z.B. Zeolithe)
  als Zulage gesondert vergütet.
In Verkehrsflächen 'Belastungsklasse 3,2 bis 10'
Einbaudicke 4,0 cm.
Bindemittel = 50/70.
Frosteinwirkungszone III: Grobe Gesteinskörnungen mit
Frost-Tausalz-Widerstand gemäß DIN EN 1367-6;
Masseverlust <= 5 M.-vH.
Menge: 1,000 m2

**5.5.120 AC 11 D S 50/70 in BK 3,2 liefern, Handeinbau**
AC 11 D S; 50/70,
in Bk 3,2,
Material liefern,
manuell einbauen und verdichten
Abrechnung über Lieferschein.
Angleich an vorhandene Beläge
Menge: 1,000 t

**5.5.130 AC 8 D N und AC 11 D N 50/70, Einbaudicke 4 cm, Handeinbau**
AC 8 D N und AC 11 D N; 50/70
in Bk 0,3 - 1,8
Einbaudicke 4 cm,
Material liefern,
von Hand einbauen und verdichten,
Angleich an vorhandene Beläge.
Menge: 1,000 m²

**5.5.140 AC 8 D N und AC 11 D N 50/70, Einbaudicke 4 cm, maschineller Einbau**
AC 8 D N und AC 11 D N 50/70,
in Bk 0,3 -1,8,
Einbaudicke 4 cm,
Material liefern,
mit Fertiger einbauen und verdichten,
Angleich an vorhandene Beläge.
Menge: 1,000 m²

**5.5.150 AC 8 D N und AC 11 D N 50/70, Handeinbau**
AC 8 D N und AC 11 D N 50/70
in Bk 0,3-1,8,
Material liefern,
manuell einbauen und verdichten,
Angleich an vorhandene Beläge.
Abrechnung über Lieferschein.
Menge: 1,000 t

**5.5.160 AC 8 D N und AC 11 D N 50/70, maschineller Einbau**
AC 8 D N und AC 11 D N 50/70
in Bk 0,3-1,8,
Material liefern,
mit Fertiger einbauen und verdichten,
Angleich an vorhandene Beläge.
Abrechnung über Lieferschein.
Menge: 1,000 t

**5.5.170 AC 5 D L 70/100 in Rad- und Gehwege, Einbaudicke 3 cm; Handeinbau**
AC 5 D L 70/100,
in Rad- und Gehwege,
Einbaudicke 3 cm,
Material liefern,
in Handeinbau einbauen und verdichten
Angleich an vorhandene Beläge.
Menge: 1,000 m²

**5.5.180 AC 5 D L 70/100 in Rad- und Gehwege, Einbaudicke 3 cm; machineller Einbau**
AC 5 D L 70/100,
in Rad- und Gehwege,
Einbaudicke 3 cm,
Material liefern,
mit Fertiger einbauen und verdichten.
Angleich an vorhandene Beläge.
Menge: 1,000 m²

**5.5.190 AC 5 D L 70/100 in Rad- und Gehwege, Handeinbau**
AC 5 D L 70/100,
in Rad- und Gehwege,
Material liefern,
manuell einbauen und verdichten.
Angleich an vorhandene Beläge.
Abrechnung erfolgt über Lieferschein.
Menge: 1,000 t

**5.5.200 AC 5 D L 70/100 in Rad- und Gehwege, maschineller Einbau**
AC 5 D L 70/100,
in Rad- und Gehwege,
Material liefern,
mit Fertiger einbauen und verdichten,
Angleich an vorhandene Beläge.
Abrechnung erfolgt über Lieferschein.
Menge: 1,000 t

**5.5.210 Abstumpfungsmaßnahme durchführen, LFK 1/3**
Abstumpfungsmaßnahme zur Erhöhung der Anfangsgriffigkeit durch gleichmäßiges Aufbringen und Einwalzen von Abstreukörnung durchführen. Nicht gebundene Abstreukörnung aufnehmen und der Verwertung nach Wahl des AN zuführen.
Abstreukörnung = Lieferkörnung 1/3.
Aus Gestein wie grobe Gesteinskörnung in Asphaltdeckschicht.
Abstreumenge = 1 kg/m2.
Menge: 1,000 m²

**5.5.220 Abstumpfungsmaßnahme durchführen, LFK 2/5**
Abstumpfungsmaßnahme zur Erhöhung der Anfangsgriffigkeit durch gleichmäßiges Aufbringen und Einwalzen von Abstreukörnung durchführen. Nicht gebundene Abstreukörnung aufnehmen und der Verwertung nach Wahl des AN zuführen.
Abstreukörnung = Luxovit, unbehandelt, gewaschen Körnung 2/5 Abstreumenge = 2,5 kg/m2.
Menge: 1,000 m²

**5.5.230 AC 16 TD 70/100 in Bk 0,3, Einbaudicke 10 cm dick, Handeinbau**
AC 16 TD 70/100,
in Bk 0,3,
Einbaudicke 10 cm,
Material liefern,
in 2 Schichten von Hand einbauen und verdichten,
Angleich an vorhandene Beläge.
Menge: 1,000 m²

**5.5.240 AC 16 TD 70/100 in Bk 0,3, Einbaudicke 10 cm dick, maschineller Einbau**
AC 16 TD 70/100,
in Bk 0,3,
Einbaudicke 10 cm,
Material liefern,
mit Fertiger in 2 Schichten einbauen und verdichten,
Angleich an vorhandene Beläge.
Menge: 1,000 m²

**5.5.250 Gussasphalt MA 8 N 30/45 in Streifen/Rinnen herstellen, Einbaudicke 3 cm**
StL-Nr. 18813647421001
Asphaltdeckschicht aus Gussasphalt MA 8 N herstellen.
Einbaubreiten nach Unterlagen des AG.
In Randstreifen / Entwässerungsrinnen.
Einbaudicke = 3 cm einschl. eingedrückter Abstreukörnung.
Bindemittel = 30/45 mit viskositätsveränderndem Zusatz
bzw. einem entsprechend viskositätsveränderten Bindemittel 30/45.
Einbau von Hand.
Menge: 1,000 m2

**5.5.260 Oberfläche der Deckschicht mit bitumenumhüllten Abstreusplitt 0/2**
Oberfläche der Deckschicht mit bitumenumhüllten Abstreusplitt 0/2 abstreuen (2 bis 3 kg/m²) und einwalzen.
Erkaltete Fläche abkehren, überschüssiges Material entsorgen.
Verfahren C nach ZTV Asphalt bei Rinnen und Randstreifen.
Menge: 1,000 m²

#### Titel 5.6 Haftkleber, Fugenausbildung

**5.6.10 Verschmutzte Fläche reinigen, Kehrgut abfahren und entsorgen**
Verschmutzte Fläche reinigen, Kehrgut abfahren und
entsorgen.
Menge: 1,000 m²

**5.6.20 Bitumenemulsion C40B5-S manuell aufsprühen, Bk0,3 - Bk1,8**
StL-Nr. 18813063212219
Bitumenemulsion zur Herstellung des Schichtenverbundes
aufsprühen.
Auf Verkehrsflächen der Belastungsklassen Bk0,3 bis
Bk1,8.
Unterlage = Asphaltbefestigung, frisch.
Ausführung in Teilflächen manuell.
Bindemittel = C40B5-S.
Bindemittelmenge = 200 g/m2.
Vor Einbau 'Trag- und Binderschichten'
Menge: 1,000 m2

**5.6.30 Bitumenemulsion C60BP4-S manuell aufsprühen, Bk3,2 - Bk100**
StL-Nr. 18813063112129
Bitumenemulsion zur Herstellung des Schichtenverbundes
aufsprühen.
Auf Verkehrsflächen der Belastungsklassen Bk3,2 bis
Bk100.
Unterlage = Asphaltbefestigung, frisch.
Ausführung in Teilflächen manuell.
Bindemittel = C60BP4-S.
Bindemittelmenge = 250 g/m2.
Vor Einbau 'Trag-/ Binder oder Deckschichten'
Menge: 1,000 m2

**5.6.40 Anschluss als Fuge mit Fugenmasse herstellen, Spaltbreite 10 mm**
StL-Nr. 1881391251061001
Anschluss als Fuge mit Fugenmasse herstellen.
Randfuge vor Borden, Übergängen, Abläufen u.ä.
In der Asphaltdeckschicht ausbilden.
Fugenspalttiefe = 40 mm.
Fugenspaltbreite = 10 mm.
Mit heiß verarbeitbarer Fugenmasse Typ N2, einschließlich zugehörigem und zuvor aufgetragenem Voranstrichmittel.
Menge: 1,000 m

**5.6.50 Asphaltbefestigung 10 mm breit und bis 40 mm tief**
Asphaltbefestigung 10 mm breit und bis 40 mm tief
schneiden und mit bit. Fugenmasse vergießen einschl.
aller Nebenarbeiten
Menge: 1,000 m

**5.6.60 Fugen in Asphaltbefestigungen aufweiten**
Fugen in Asphaltbefestigungen oder Betonbelägen, bis
auf 10 mm Breite und 40 mm Tiefe aufweiten (schneiden
oder nachschneiden und mit bit. Fugenmasse N 2 nach
TL-Fug - StB vergießen einschl. aller Nebenarbeiten).
Menge: 1,000 m

**5.6.70 Anschluss als Fuge mit Fugenmasse herstellen, Spaltbreite 20 mm**
StL-Nr. 1881391251064001
Anschluss als Fuge mit Fugenmasse herstellen.
Randfuge vor Borden, Übergängen, Abläufen u.ä.
In der Asphaltdeckschicht ausbilden.
Fugenspalttiefe = 40 mm.
Fugenspaltbreite = 20 mm.
Mit heiß verarbeitbarer Fugenmasse Typ N2, einschließlich zugehörigem und zuvor aufgetragenem Voranstrichmittel.
Menge: 1,000 m

**5.6.80 Fuge ausräumen und säubern**
Bestehende Fuge ausräumen und Fugenspalt säubern. Ausbaustoffe der Verwertung nach Wahl des AN zuführen.
Längs- und Querfuge.
In der Asphaltdeckschicht.
Fugenspalttiefe = 40 mm.
Fugenspaltbreite mindestens 15 mm.
Fugenverfüllung mit heiß verarbeitbarer Fugenmasse Typ
N 2,  nach TL - Fug Stb 15 einschließlich zugehörigem
und zuvor aufgetragenem Voranstrichmittel.
Menge: 1,000 m

**5.6.90 Naht oder Anschluss zur Fuge aufweiten und säubern.**
Naht oder Anschluss ohne Fugenspalt in Asphaltdeckschicht zur Fuge aufweiten und säubern. Anfallende Ausbaustoffe der Verwertung nach Wahl des AN zuführen.
Längs- und Quernaht.
Fugenspalttiefe = 40 mm.
Fugenspaltbreite = 20 mm.
Aufweiten durch Schneiden.
Fugenverfüllung mit heiß verarbeitbarer Fugenmasse
Typ N 2 nach TL - Fug Stb, einschließlich
zugehörigem und zuvor aufgetragenem Voranstrichmittel.
Menge: 1,000 m

**5.6.100 Anschluss/ Naht an bestehende Asphaltschicht mit Voranstrich**
Anschluss/ Naht an bestehende Asphaltschicht oder
Bauteil in der Dicke der Asphaltschicht mit TOK Plast-
Voranstrichmittel versehen.
Anschluss an Asphaltdeckschicht.
Längs- und Quernaht.
Dicke der Asphaltschicht = 4 cm.
Herstellung in Einzellängen
Nahtflanke säubern und trocknen
Auftragen auf Nahtflanke 2 mm dick
Menge: 1,000 m

**5.6.110 Anschluss als Fuge mit Fugenmasse bei Rep.-flächen, Spaltbreite 10 mm**
StL-Nr. 1881391271061001
Anschluss als Fuge mit Fugenmasse herstellen.
Anschluss von Reparatur- und Aufgrabungsflächen.
In der Asphaltdeckschicht ausbilden.
Fugenspalttiefe = 40 mm.
Fugenspaltbreite = 10 mm.
Mit heiß verarbeitbarer Fugenmasse Typ N2, einschließlich zugehörigem und zuvor aufgetragenem Voranstrichmittel.
Menge: 1,000 m

**5.6.120 Kalteinbaufähiges Mischgut 2/5 mm bzw. 5/8 mm liefern und einbauen**
Kalteinbaufähiges Mischgut 2/5 mm bzw. 5/8 mm
Reparaturasphalt liefern
und von Hand fachgerecht entsprechend der
Verarbeitungsvorschrift des Herstellers einbauen.
Abrechnung erfolgt über Lieferschein .
Babilit Max 0/5 oder glw.

angebotenes Fabrikat: '.........'
Menge: 25,000 kg

#### Titel 5.7 Anpassung von Einbauten

**5.7.10 Schachtabdeckung in Fahrbahn anpassen, bis 10 cm höher**
Schachtabdeckung in Asphaltbefestigung freilegen und an die neue Höhe anpassen.
Freigelegten Bereich verfüllen und verdichten. Aufbruchmaterial der Verwertung nach Wahl des AN zuführen.
Einbauteil in Fahrbahn.
Einbauteil Schachtabdeckung, Durchmesser 625 mm.
Aufbruchtiefe bis 10 cm.
Höher setzen über 5 bis 10 cm.
Verfüllung = Beton, obere 4 cm Asphaltbeton.
Menge: 1,000 St

**5.7.20 Schachtabdeckung in Fahrbahn anpassen, über 10 cm bis 20 cm höher**
Schachtabdeckung in Asphaltbefestigung freilegen und an die neue Höhe anpassen.
Freigelegten Bereich verfüllen und verdichten. Aufbruchmaterial der Verwertung nach Wahl des AN zuführen.
Einbauteil in Fahrbahn.
Einbauteil Schachtabdeckung, Durchmesser 625 mm.
Aufbruchtiefe über 10 bis 20 cm.
Höher setzen über 10 bis 20 cm.
Verfüllung = Beton, obere 4 cm Asphaltbeton.
Menge: 1,000 St

**5.7.30 Schachtabdeckung in Fahrbahn anpassen, bis 5 cm tiefer**
Schachtabdeckung in Asphaltbefestigung freilegen und an die neue Höhe anpassen.
Freigelegten Bereich verfüllen und verdichten. Aufbruchmaterial der Verwertung nach Wahl des AN zuführen.
Einbauteil in Fahrbahn.
Einbauteil Schachtabdeckung, Durchmesser 625 mm.
Aufbruchtiefe bis 10 cm.
Tiefer setzen bis 5 cm.
Verfüllung = Beton, obere 4 cm Asphaltbeton.
Menge: 1,000 St

**5.7.40 Schachtabdeckung in Fahrbahn anpassen, bis 10 cm tiefer**
Schachtabdeckung in Asphaltbefestigung freilegen und an die neue Höhe anpassen.
Freigelegten Bereich verfüllen und verdichten. Aufbruchmaterial der Verwertung nach Wahl des AN zuführen.
Einbauteil in Fahrbahn.
Einbauteil Schachtabdeckung, Durchmesser 625 mm.
Aufbruchtiefe bis 10 cm bis 20 cm .
Tiefer setzen bis 10 cm.
Verfüllung = Beton, obere 4 cm Asphaltbeton.
Menge: 1,000 St

**5.7.50 Schachtabdeckung in Gehweg anpassen, bis 5 cm höher**
Schachtabdeckung in Asphaltbefestigung freilegen und an die neue Höhe anpassen.
Freigelegten Bereich verfüllen und verdichten. Aufbruchmaterial der Verwertung nach Wahl des AN zuführen.
Einbauteil in Gehweg.
Einbauteil Schachtabdeckung, Durchmesser 625 mm.
Aufbruchtiefe bis 10 cm.
Höher setzen bis 5 cm.
Verfüllung = Beton, oberer Bereich aus Pflaster und Verguss.
Menge: 1,000 St

**5.7.60 Straßenkappen (Schieber, Hydrant) anpassen incl. Ein- und Ausbau**
Straßenkappen (Schieber, Hydrant, HA-Abstellarmaturen etc.) einschließlich Gestänge freilegen und ausbauen.
Einschließlich der Erschwernisse beim Aufbruch der Asphalt- und Natursteinoberflächen. Straßenkappen säubern und nach Wahl des AN für späteren Wiedereinbau lagern.
Zwischengelagerte Straßenkappe wieder einbauen, lose aufgelegt, Zug um Zug entsprechend dem Bauablauf des Einbaus der Konstruktionsschichten der Straße erhöhen und auf planmäßige Höhe setzen einschließlich Funktionsprüfung.
Menge: 1,000 St

#### Titel 5.8 unbefestigte Oberflächen

**5.8.10 Einzelflächenbefestigung aus sandgeschlämmter Schotterdecke herstellen**
Einzelflächenbefestigung aus sandgeschlämmter Schotterdecke aus 10 cm abgestuftem Gesteinsgemisch
Kalkschotter 0/32 bzw. 0/45
und ca. 1 cm Kies / oder Splitt Brechsandgemisch 0/11
herstellen
Material liefern, fachgerecht einbauen und verdichten.
Abgerechnet wird nach Auftragsprofilen
Menge: 1,000 m2

**5.8.20 Oberboden liefern und andecken Dicke bis 15 cm**
gesiebten Oberboden frei von Wurzeln,Kräutern und Steinen liefern und in einer Dicke von i.M. 15 cm andecken.
Abgerechnet wird nach Auftragsprofilen.
Menge: 1,000 m3

**5.8.30 Feinplanum herstellen, Grünflächen**
Feinplanum herstellen,
unbefestigte Flächen (Grünflächen) nach Reparaturarbeiten wieder in den Bestandszustand zurück versetzen / den Bereich der die unmittelbar umgebenden Fläche am Sanierungsbereich wieder anpassen.
Menge: 1,000 m2

**5.8.40 Rasenansaat herstellen, Menge 20 g/m2 Landschaftsrasen**
StL-Nr. 1110721309140100
Rasenansaat herstellen. Saatgut ohne Entmischung ausbringen und einarbeiten.
Fläche 'Seitenrandbereiche; Mulden und
Nebenflächen'
Feinplanum feinkrümelig lockern.
Saatgutmenge 20 g/m2.
Regelsaatgutmischung (RSM) 7.1.1 Landschaftsrasen-
Standard ohne Kräuter.
Menge: 1,000 m2

### 6 Kanalbauarbeiten

*Hinweis: Anforderungen an Leitungszone*
Zur Verfüllung der Leitungszone dürfen körnige
ungebundene (z.B. Material mit abgestufter Körnung) oder
hydraulisch gebundene Baustoffe (z.B. unbewehrter Beton) verwendet werden.
Das Verfüllmaterial muss verdichtbar sein und darf
keine rohrschädigenden Bestandteile enthalten.

Leitungszone aus körnigen ungebunden Baustoffen:

Einbau von Füllmaterial für Einbettung und Überschüttung
von Rohrleitungen mit vom AN zu liefernden Stoffen.
Bettung Typ 1 nach DIN EN 1610 über die gesamte Sohlbreite des Rohrgrabens. Die Rohrgrabenbreite ist nach DIN EN 1610 zu ermitteln.
Die Dicke der unteren Bettungsschicht muss bei normalen, standfesten Böden a = 100 mm + 1/10 DN betragen.
Bei Fels, steinigem oder dicht gelagertem Untergrund oder Böden mit fester Konsistenz (z.B. Ton, Geschiebemergel, Moränekies) hat die Dicke der unteren Bettungsschicht a = 100 mm + 1/5 DN, jedoch mindestens 150 mm zu betragen.
Die Dicke der Abdeckung beträgt in der Regel 300 mm, jedoch mindestens 150 mm über der Rohrverbindung.
Erschwernis durch Verbau sowie durch kreuzende oder parallel verlaufende Ver- und Entsorgungsleitungen sind einzurechen.
Verdichtungsgrad DPr ≥ 97 % gemäß ZTV E-StB 17.

Lieferung, Einbau und Verdichtung der Bettungs- und Überschüttungsmaterials über die gesamte Sohlbreite des Rohrleitungsgrabens sind in die Positionen des Rohrleitungsmaterials einzukalkulieren.

Die Leitungszone ist gemäß DWA-A 139 gegen eindringenden Boden und Bodenverlagerungen zu schützen.
Schutz vor Feinkornausschwemmung im Grundwasserbereich
(z.B. durch geeignete Kornverteilung, Textilvlies oder Dichtriegel) sind ebenfalls in der Rohrleitungsposition zu berücksichtigen.

Abrechnung nach Längenmaß, einzubauende Formstücke sind zu übermessen. Erforderliches Bettungsmaterial für einzubauende Formstücke ist daher in den entsprechenden Rohrpositionen berücksichtigt.

Baustoffe für die Bettung sollen keine Bestandteile enthalten, die größer sind als:
≤ DN 200 - Körnung ≤ 22 mm
> DN 200 bis < DN 600 ≤ 40 mm

Für die Bettung eignen sich, gemäß DIN EN 1610 u.a. folgende Baustoffe:
- Sande
- Stark sandige Kiese mit Größtkorn 20 mm,
- Sandanteil > 15% und Ungleichformigkeitsgrad U ≥ 10
- Material mit abgestufter Körnung
- Ein-Korn-Kiese
- Brechsand-Splitt-Gemische mit Größtkorn 11 mm (gebrochene Baustoffe)

Die Baustoffe dürfen das Rohr, den Rohrwerkstoff oder
das Grundwasser nicht beeinträchtigen.

Leitungszone aus hydraulisch gebundenen Baustoffen (Betonauflager):

Bei erforderlichen Betonauflager ist dieses über die gesamte
Grabenbreite auszubilden.
Beton als Rohrauflager, Druckfestigkeitsklasse mind. C12/15,
DIN EN 206-1, DIN 1045-2, Beton einschließlich Schalung herstellen. Schalung vorhalten und beseitigen.

Bei Betonauflager beträgt die Mindestdicke des Bettes in der
Sohlzone 100 mm + 1/20 des Rohraußendurchmessers.
Betonauflager sind statisch zu bemessen.

Erforderliches Material für Betonauflager wird zusätzlich zur Rohrposition vergütet.

#### Titel 6.1 Kanalrohre und Formstücke aus Steinzeug

*Hinweis: Vorbemerkung zum Einsatz von Steinzeugrohren in*
Die Rohre sind durch ein Fremdüberwachungsinstitut nach
ZP WN 295 zu prüfen und mit einem Prüfsiegel zu
liefern!

Für die Rohrstatik gilt das Arbeitsblatt ATV-DVWK-A 127 (Richtlinie für die statische Berechnung von Entwässerungskanälen und -leitungen). Die Rohrstatik ist
vor Bauausführung dem Auftraggeber vorzulegen.

Vorbemerkung zum Einsatz von Steinzeugrohren in
Trinkwasserschutzzonen II und III:

In den Trinkwasserschutzzonen sind Steinzeugrohre mit
folgenden Verbindungssystemen einzusetzen

DN 150 - DN 200  Verbindungssystem F
DN 250 H Verbindungssystem C
DN 250 - DN 600 N und HVerbindungssystem C

*Hinweis: Grundstücksentwässerung/ Anschlussleitungen*
Die nachfolgenden Positionen dienen für die Reparatur und den Neubau von Grundstücksentwässerunganlagen/ Anschlussleitungen in den Dimensionen DN 100 bis DN 200.
Die Rohre und Formstücke beziehen sich auf die Normallastreihe.

**6.1.10 Steinzeugrohre DN 100 liefern und einbauen**
Steinzeugrohre DN 100 nach DIN EN 295-1 liefern und
höhen- und fluchtgerecht verlegen,
Lieferung und Einbau des Bettungsmaterials, Seitenverfüllung und Abdeckung nach DIN EN 1610/ DWA- A 139 aus
Kies-Sand-Gemisch 0/22,
Rohr innen und außen glasiert mit Steckmuffe L,
Verbindungssystem F, Scheiteldruckkraft 34 kN/m.
Zugelassen für Wasserschutzzonen II und III mit nachgewiesener Dichtheit bis mindestens 2,5 bar.
Das Herstellen von Passstücken ist einzukalkulieren.
Menge: 1,000 m

**6.1.20 Steinzeugrohre DN 125 liefern und einbauen**
Steinzeugrohre DN 125 nach DIN EN 295-1 liefern und
höhen- und fluchtgerecht verlegen,
Lieferung und Einbau des Bettungsmaterials, Seitenverfüllung und Abdeckung nach DIN EN 1610/ DWA- A 139 aus
Kies-Sand-Gemisch 0/22,
Rohr innen und außen glasiert mit Steckmuffe L,
Verbindungssystem F, Tragfähigkeitsklasse 34,
Scheiteldruckkraft 34 kN/m.
Zugelassen für Wasserschutzzonen II und III mit nachgewiesener Dichtheit bis mindestens 2,5 bar.
Das Herstellen von Passstücken ist einzukalkulieren.
Menge: 1,000 m

**6.1.30 Steinzeugrohre DN 150 liefern und einbauen**
Steinzeugrohre DN 150 nach DIN EN 295-1 liefern und
höhen- und fluchtgerecht verlegen,
Lieferung und Einbau des Bettungsmaterials, Seitenverfüllung und Abdeckung nach DIN EN 1610/ DWA- A 139 aus
Kies-Sand-Gemisch 0/22,
Rohr innen und außen glasiert mit Steckmuffe L,
Verbindungssystem F, Scheiteldruckkraft 34 kN/m.
Zugelassen für Wasserschutzzonen II und III mit nachgewiesener Dichtheit bis mindestens 2,5 bar.
Das Herstellen von Passstücken ist einzukalkulieren.
Menge: 1,000 m

**6.1.40 Steinzeugrohre DN 200 liefern und einbauen**
Steinzeugrohre DN 200 nach DIN EN 295-1 liefern und
höhen- und fluchtgerecht verlegen,
Lieferung und Einbau des Bettungsmaterials, Seitenverfüllung und Abdeckung nach DIN EN 1610/ DWA- A 139 aus
Kies-Sand-Gemisch 0/22,
Rohr innen und außen glasiert mit Steckmuffe L,
Verbindungssystem F, Tragfähigkeitsklasse 160,
Scheiteldruckkraft 32 kN/m.
Zugelassen für Wasserschutzzonen II und III mit nachgewiesener Dichtheit bis mindestens 2,5 bar.
Das Herstellen von Passstücken ist einzukalkulieren.
Menge: 1,000 m

**6.1.50 Stz-Bögen DN 100, 15-45 Grad liefern und einbauen**
Steinzeug-Bögen DN 100
liefern und einbauen,
Krümmung in allen handelsüblichen Graden
(15°, 30° und 45°),
Steckmuffe L, Verbindungssystem F,
Tragfähigkeit FN 34 kN/m.
Menge: 1,000 St

**6.1.60 Stz-Bögen DN 125, 15-45 Grad liefern und einbauen**
Steinzeug-Bögen DN 125
liefern und einbauen,
Krümmung in allen handelsüblichen Graden
(15°, 30° und 45°),
Steckmuffe L, Verbindungssystem F,
Tragfähigkeit FN 34 kN/m.
Menge: 1,000 St

**6.1.70 Stz-Bögen DN 150, 15-45 Grad liefern und einbauen**
Steinzeug-Bögen DN 150
liefern und einbauen,
Krümmung in allen handelsüblichen Graden
(15°, 30° und 45°),
Steckmuffe L, Verbindungssystem F,
Tragfähigkeit FN 34 kN/m.
Menge: 1,000 St

**6.1.80 Stz-Bögen DN 200, 15-45 Grad liefern und einbauen**
Steinzeug-Bögen DN 200
liefern und einbauen,
Krümmung in allen handelsüblichen Graden
(15°, 30° und 45°),
Steckmuffe L, Verbindungssystem F,
Tragfähigkeitsklasse 160.
Menge: 1,000 St

**6.1.90 Stz-Abzweige DN 100/100 / 45° liefern und einbauen**
Steinzeug-Abzweige DN 100/100
liefern und einbauen,
Abgang: 45 Grad,
Steckmuffe L/L, Verbindungssystem F/F,
Tragfähigkeit FN 34/34 kN/m.
Menge: 1,000 St

**6.1.100 Stz-Abzweige DN 125/100 / 45 ° liefern und einbauen**
Steinzeug-Abzweige DN125/100
liefern und einbauen,
Abgang: 45 Grad,
Steckmuffe L/L, Verbindungssystem F/F,
Tragfähigkeit FN 34/34 kN/m.
Menge: 1,000 St

**6.1.110 Stz-Abzweige DN 125/125 / 45 ° liefern und einbauen**
Steinzeug-Abzweige DN 125/125
liefern und einbauen,
Abgang: 45 Grad,
Steckmuffe L/L, Verbindungssystem F/F,
Tragfähigkeit FN 34/34 kN/m.
Menge: 1,000 St

**6.1.120 Stz-Abzweige DN 150/100 / 45° liefern und einbauen**
Steinzeug-Abzweige DN 150/100
liefern und einbauen,
Abgang: 45 Grad
Steckmuffe L/L, Verbindungssystem F/F,
Tragfähigkeit FN 34/34 kN/m.
Menge: 1,000 St

**6.1.130 Stz-Abzweige DN 150/125 / 45° liefern und einbauen**
Steinzeug-Abzweige DN 150/125
liefern und einbauen,
Abgang: 45 Grad,
Steckmuffe L/L, Verbindungssystem F/F,
Tragfähigkeit FN 34/34 kN/m.
Menge: 1,000 St

**6.1.140 Stz-Abzweige DN 150/150 / 45° liefern und einbauen**
Steinzeug-Abzweige DN 150/150
liefern und einbauen,
Abgang: 45 Grad,
Steckmuffe L/L, Verbindungssystem F/F,
Tragfähigkeit FN 34/34 kN/m.
Menge: 1,000 St

**6.1.150 Stz-Abzweige DN 200/100 / 45° liefern und einbauen**
Steinzeug-Abzweige DN 200/100
liefern und einbauen,
Abgang: 45 Grad,
Steckmuffe L/L, Verbindungssystem F/F,
Tragfähigkeitsklasse 160/ Tragfähigkeit FN 34 kN/m.
Menge: 1,000 St

**6.1.160 Stz-Abzweige DN 200/125 / 45° liefern und einbauen**
Steinzeug-Abzweige DN 200/125
liefern und einbauen,
Abgang: 45 Grad,
Steckmuffe L/L, Verbindungssystem F/F,
Tragfähigkeitsklasse 160/ Tragfähigkeit FN 34 kN/m.
Menge: 1,000 St

**6.1.170 Stz-Abzweige DN 200/150 / 45° liefern und einbauen**
Steinzeug-Abzweige DN 200/150
liefern und einbauen,
Abgang: 45 Grad,
Steckmuffe L/L, Verbindungssystem F/F,
Tragfähigkeitsklasse 160/ Tragfähigkeit FN 34 kN/m.
Menge: 1,000 St

**6.1.180 Stz-Abzweige DN 200/200 / 45° liefern und einbauen**
Steinzeug-Abzweige DN 200/200
liefern und einbauen,
Abgang: 45 Grad,
Steckmuffe L/L, Verbindungssystem F/F,
Tragfähigkeitsklasse 160/160.
Menge: 1,000 St

**6.1.190 Stz- Reparaturabzweig DN 150/150 / 45 Grad liefern und einbauen**
Steinzeug-Reparaturabzweige DN 150/150
liefern und einbauen,
Abgang: 45 Grad,
Tragfähigkeitsklasse 34/34 kN/m.
Menge: 1,000 St

**6.1.200 Stz-Übergangstücke DN 100/125 liefern und einbauen**
Steinzeug-Übergangsstücke DN 100/125
liefern und einbauen,
Steckmuffe L/L, Verbindungssystem F/F,
Tragfähigkeit FN 34/34 kN/m.
Menge: 1,000 St

**6.1.210 Stz-Übergangstücke DN 100/150 liefern und einbauen**
Steinzeug-Übergangsstücke DN 100/150
liefern und einbauen,
Steckmuffe L/L, Verbindungssystem F/F,
Tragfähigkeit FN 34/34 kN/m.
Menge: 1,000 St

**6.1.220 Stz-Übergangstücke DN 125/150 liefern und einbauen**
Steinzeug-Übergangsstücke DN 125/150
liefern und einbauen,
Steckmuffe L/L, Verbindungssystem F/F,
Tragfähigkeit FN 34/34 kN/m.
Menge: 1,000 St

**6.1.230 Stz-Übergangstücke DN 150/200 liefern und einbauen**
Steinzeug-Übergangsstücke DN 150/200
liefern und einbauen,
Steckmuffe L/L, Verbindungssystem F/F,
Tragfähigkeit FN 34 kN/m/ Tragfähigkeitsklasse 160.
Menge: 1,000 St

**6.1.240 Stz-Verschlussteller DN 100 liefern und einbauen**
Verschlussteller für Steinzeugrohre DN 125
liefern und einbauen.
Steckmuffe L, Verbindungssystem F,
Tragfähigkeit FN 34 kN/m.
Menge: 1,000 St

**6.1.250 Stz-Verschlussteller DN 125 liefern und einbauen**
Verschlussteller für Steinzeugrohre DN 100
liefern und einbauen.
Steckmuffe L, Verbindungssystem F,
Tragfähigkeit FN 34 kN/m.
Menge: 1,000 St

**6.1.260 Stz-Verschlussteller DN 150 liefern und einbauen**
Verschlussteller für Steinzeugrohre DN 150
liefern und einbauen.
Steckmuffe L, Verbindungssystem F,
Tragfähigkeit FN 34 kN/m.
Menge: 1,000 St

**6.1.270 Stz-Verschlussteller DN 200 liefern und einbauen**
Verschlussteller für Steinzeugrohre DN 200
liefern und einbauen.
Steckmuffe L, Verbindungssystem F,
Tragfähigkeitsklasse 160.
Menge: 1,000 St

**6.1.280 Stz-Gelenkstücke Zulauf bis DN 150 liefern und einbauen.**
Steinzeug-Gelenkstücke Zulauf (GZ)
nach DIN EN 295-1,
DN 150,
mit Steckmuffe L, Verbindungssystem F,
Tragfähigkeit FN 34 kN/m.
Menge: 1,000 St

**6.1.290 Stz-Gelenkstücke Zulauf bis DN 200 liefern und einbauen.**
Steinzeug-Gelenkstücke Zulauf (GZ)
nach DIN EN 295-1,
DN 200,
mit Steckmuffe L, Verbindungssystem F,
Tragfähigkeit FN 32 kN/m, Tragfähigkeitsklasse 160.
Menge: 1,000 St

**6.1.300 Stz-Gelenkstücke Ablauf bis DN 150 liefern und einbauen.**
Steinzeug-Gelenkstücke Ablauf (GA)
nach DIN EN 295-1,
DN 150,
mit Steckmuffe L, Verbindungssystem F,
Tragfähigkeit FN 34 kN/m.
Menge: 1,000 St

**6.1.310 Stz-Gelenkstücke Ablauf bis DN 200 liefern und einbauen.**
Steinzeug-Gelenkstücke Ablauf (GA)
nach DIN EN 295-1,
DN 200,
mit Steckmuffe L, Verbindungssystem F,
Tragfähigkeit FN 32 kN/m, Tragfähigkeitsklasse 160.
Menge: 1,000 St

*Hinweis: Kanalrohre aus Steinzeug - Normallastreihe*
Die nachfolgenden Positionen dienen für die Reparatur und den Neubau von Schmutz-, Misch- und Regenwasserkanälen aus Steinzeug in den Dimensionen DN 200 bis DN 500.
Die Rohre und Formstücke beziehen sich auf die Normallastreihe.

**6.1.320 Steinzeugrohre DN 200 liefern und einbauen**
Steinzeugrohre DN 200 nach DIN EN 295-1 liefern und
höhen- und fluchtgerecht verlegen,
Lieferung und Einbau des Bettungsmaterials, Seitenverfüllung und Abdeckung nach DIN EN 1610/ DWA- A 139 aus
Kies-Sandgemisch 0/22,
Rohr innen und außen glasiert mit Steckmuffe K,
Verbindungssystem C, Tragfähigkeitsklasse 200,
Scheiteldruckkraft 40 kN/m.
Zugelassen für Wasserschutzzonen II und III mit nachgewiesener Dichtheit bis mindestens 2,5 bar.
Das Herstellen von Passstücken ist einzukalkulieren.
Menge: 1,000 m

**6.1.330 Steinzeugrohre DN 250 liefern und einbauen**
Steinzeugrohre DN 250 nach DIN EN 295-1 liefern und
höhen- und fluchtgerecht verlegen,
Lieferung und Einbau des Bettungsmaterials, Seitenverfüllung und Abdeckung nach DIN EN 1610/ DWA- A 139 aus
Kies-Sandgemisch 0/22,
Rohr innen und außen glasiert mit Steckmuffe K,
Verbindungssystem C, Tragfähigkeitsklasse 160,
Scheiteldruckkraft 40 kN/m.
Zugelassen für Wasserschutzzonen II und III mit nachgewiesener Dichtheit bis mindestens 2,5 bar.
Das Herstellen von Passstücken ist einzukalkulieren.
Menge: 1,000 m

**6.1.340 Steinzeugrohre DN 300 liefern und einbauen**
Steinzeugrohre DN 300 nach DIN EN 295-1 liefern und
höhen- und fluchtgerecht verlegen,
Lieferung und Einbau des Bettungsmaterials, Seitenverfüllung und Abdeckung nach DIN EN 1610/ DWA- A 139 aus
Kies-Sandgemisch 0/22,
Rohr innen und außen glasiert mit Steckmuffe K,
Verbindungssystem C, Tragfähigkeitsklasse 160,
Scheiteldruckkraft 48 kN/m.
Zugelassen für Wasserschutzzonen II und III mit nachgewiesener Dichtheit bis mindestens 2,5 bar.
Das Herstellen von Passstücken ist einzukalkulieren.
Menge: 1,000 m

**6.1.350 Steinzeugrohre DN 350 liefern und einbauen**
Steinzeugrohre DN 350 nach DIN EN 295-1 liefern und
höhen- und fluchtgerecht verlegen,
Lieferung und Einbau des Bettungsmaterials, Seitenverfüllung und Abdeckung nach DIN EN 1610/ DWA- A 139 aus
Kies-Sandgemisch 0/22,
Rohr innen und außen glasiert mit Steckmuffe K,
Verbindungssystem C, Tragfähigkeitsklasse 160,
Scheiteldruckkraft 56 kN/m.
Zugelassen für Wasserschutzzonen II und III mit nachgewiesener Dichtheit bis mindestens 2,5 bar.
Das Herstellen von Passstücken ist einzukalkulieren.
Menge: 1,000 m

**6.1.360 Steinzeugrohre DN 400 liefern und einbauen**
Steinzeugrohre DN 400 nach DIN EN 295-1 liefern und
höhen- und fluchtgerecht verlegen,
Lieferung und Einbau des Bettungsmaterials, Seitenverfüllung und Abdeckung nach DIN EN 1610/ DWA- A 139 aus
Kies-Sandgemisch 0/22,
Rohr innen und außen glasiert mit Steckmuffe K,
Verbindungssystem C, Tragfähigkeitsklasse 160,
Scheiteldruckkraft 64 kN/m.
Zugelassen für Wasserschutzzonen II und III mit nachgewiesener Dichtheit bis mindestens 2,5 bar.
Das Herstellen von Passstücken ist einzukalkulieren.
Menge: 1,000 m

**6.1.370 Steinzeugrohre DN 500 liefern und einbauen**
Steinzeugrohre DN 400 nach DIN EN 295-1 liefern und
höhen- und fluchtgerecht verlegen,
Lieferung und Einbau des Bettungsmaterials, Seitenverfüllung und Abdeckung nach DIN EN 1610/ DWA- A 139 aus
Kies-Sandgemisch 0/22,
Rohr innen und außen glasiert mit Steckmuffe K,
Verbindungssystem C, Tragfähigkeitsklasse 120,
Scheiteldruckkraft 60 kN/m.
Zugelassen für Wasserschutzzonen II und III mit nachgewiesener Dichtheit bis mindestens 2,5 bar.
Das Herstellen von Passstücken ist einzukalkulieren.
Menge: 1,000 m

**6.1.380 Stz-Bögen DN 200, 15-45 Grad liefern und einbauen**
Steinzeug-Bögen DN 200
liefern und einbauen,
Krümmung in allen handelsüblichen Graden
(15°, 30° und 45°),
Steckmuffe K, Verbindungssystem C,
Tragfähigkeitsklasse 200.
Menge: 1,000 St

**6.1.390 Stz-Bögen DN 250, 15-45 Grad liefern und einbauen**
Steinzeug-Bögen DN 250
liefern und einbauen
Krümmung in allen handelsüblichen Graden
(15°, 30° und 45°),
Steckmuffe K, Verbindungssystem C,
Tragfähigkeitsklasse 160.
Menge: 1,000 St

**6.1.400 Stz-Bögen DN 300, 15-45 Grad liefern und einbauen**
Steinzeug-Bögen DN 300
liefern und einbauen
Krümmung in allen handelsüblichen Graden
(15°, 30° und 45°),
Steckmuffe K, Verbindungssystem C,
Tragfähigkeitsklasse 160.
Menge: 1,000 St

**6.1.410 Stz-Abzweige DN 200/150 / 45° liefern und einbauen**
Steinzeug-Abzweige 200/150
liefern und einbauen,
Abgang: 45 Grad,
Steckmuffe K/L, Verbindungssystem C/F,
Tragfähigkeitsklasse 200/ Tragfähigkeit FN 34 kN/m.
Menge: 1,000 St

**6.1.420 Stz-Abzweige DN 200/200 / 45° liefern und einbauen**
Steinzeug-Abzweige 200/200
liefern und einbauen,
Abgang: 45 Grad,
Steckmuffe K/L, Verbindungssystem C/F,
Tragfähigkeitsklasse 160/ 160.
Menge: 1,000 St

**6.1.430 Stz-Abzweige DN 200/200 / 45° liefern und einbauen**
Steinzeug-Abzweige 200/200
liefern und einbauen,
Abgang: 45 Grad,
Steckmuffe K/K, Verbindungssystem C/C,
Tragfähigkeitsklasse 200/ 200.
Menge: 1,000 St

**6.1.440 Stz-Abzweige DN 250/150 / 45° liefern und einbauen**
Steinzeug-Abzweige 250/150
liefern und einbauen,
Abgang: 45 Grad,
Steckmuffe K/L, Verbindungssystem C/F,
Tragfähigkeitsklasse 200/ Tragfähigkeit FN 34 kN/m.
Menge: 1,000 St

**6.1.450 Stz-Abzweige DN 250/200 / 45° liefern und einbauen**
Steinzeug-Abzweige 250/200
liefern und einbauen,
Abgang: 45 Grad,
Steckmuffe K/L, Verbindungssystem C/F,
Tragfähigkeitsklasse 160/160.
Menge: 1,000 St

**6.1.460 Stz-Abzweige DN 250/200 / 45° liefern und einbauen**
Steinzeug-Abzweige 250/200
liefern und einbauen,
Abgang: 45 Grad,
Steckmuffe K/K, Verbindungssystem C/C,
Tragfähigkeitsklasse 160/160.
Menge: 1,000 St

**6.1.470 Stz-Abzweige DN 300/150 / 45° liefern und einbauen**
Steinzeug-Abzweige 300/150
liefern und einbauen,
Abgang: 45 Grad,
Steckmuffe K/L, Verbindungssystem C/F,
Tragfähigkeitsklasse 160/ Tragfähigkeit FN 34 kN/m.
Menge: 1,000 St

**6.1.480 Stz-Abzweige DN 300/200 / 45° liefern und einbauen**
Steinzeug-Abzweige 300/200
liefern und einbauen,
Abgang: 45 Grad,
Steckmuffe K/K, Verbindungssystem C/C,
Tragfähigkeitsklasse 160/200.
Menge: 1,000 St

**6.1.490 Stz-Abzweige DN 300/200 / 45° liefern und einbauen**
Steinzeug-Abzweige 300/200
liefern und einbauen,
Abgang: 45 Grad,
Steckmuffe K/L, Verbindungssystem C/F,
Tragfähigkeitsklasse 160/200.
Menge: 1,000 St

**6.1.500 Stz-Abzweige DN 350/150 / 90° liefern und einbauen**
Steinzeug-Abzweige DN 350/150
liefern und einbauen,
Abgang: 90 Grad,
Steckmuffe K/L, Verbindungssystem C/F,
Tragfähigkeitsklasse 160/ Tragfähigkeit FN 34 kN/m.
Menge: 1,000 St

**6.1.510 Stz-Abzweige DN 350/200 / 90° liefern und einbauen**
Steinzeug-Abzweige DN 350/200
liefern und einbauen,
Abgang: 90 Grad,
Steckmuffe K/L, Verbindungssystem C/F,
Tragfähigkeitsklasse 160/ 160.
Menge: 1,000 St

**6.1.520 Stz-Abzweige DN 350/200 / 90° liefern und einbauen**
Steinzeug-Abzweige DN 350/200
liefern und einbauen,
Abgang: 90 Grad,
Steckmuffe K/K, Verbindungssystem C/C,
Tragfähigkeitsklasse 160/ 200.
Menge: 1,000 St

**6.1.530 Stz-Abzweige DN 400/150 / 90° liefern und einbauen**
Steinzeug-Abzweige DN 400/150
liefern und einbauen,
Abgang: 90 Grad,
Steckmuffe K/L, Verbindungssystem C/F,
Tragfähigkeitsklasse 160/ Tragfähigkeit FN 34 kN/m.
Menge: 1,000 St

**6.1.540 Stz-Abzweige DN 400/200 / 90° liefern und einbauen**
Steinzeug-Abzweige DN 400/200
liefern und einbauen,
Abgang: 90 Grad,
Steckmuffe K/L, Verbindungssystem C/F,
Tragfähigkeitsklasse 160/ 160.
Menge: 1,000 St

**6.1.550 Stz-Abzweige DN 400/200 / 90° liefern und einbauen**
Steinzeug-Abzweige DN 400/200
liefern und einbauen,
Abgang: 90 Grad,
Steckmuffe K/K, Verbindungssystem C/C,
Tragfähigkeitsklasse 160/ 200.
Menge: 1,000 St

**6.1.560 Stz-Abzweige DN 500/150 / 90° liefern und einbauen**
Steinzeug-Abzweige DN 500/150
liefern und einbauen,
Abgang: 90 Grad,
Steckmuffe K/L, Verbindungssystem C/F,
Tragfähigkeitsklasse 120/ Tragfähigkeit FN 34 kN/m.
Menge: 1,000 St

**6.1.570 Stz-Abzweige DN 500/200 / 90° liefern und einbauen**
Steinzeug-Abzweige DN 500/200
liefern und einbauen,
Abgang: 90 Grad,
Steckmuffe K/L, Verbindungssystem C/F,
Tragfähigkeitsklasse 120/ 160.
Menge: 1,000 St

**6.1.580 Stz-Abzweige DN 500/200 / 90° liefern und einbauen**
Steinzeug-Abzweige DN 500/200
liefern und einbauen,
Abgang: 90 Grad,
Steckmuffe K/K, Verbindungssystem C/C,
Tragfähigkeitsklasse 120/ 200.
Menge: 1,000 St

**6.1.590 Stz- Reparaturabzweig DN 200/150 / 45° liefern und einbauen**
Steinzeug-Reparaturabzweige DN 200/150
liefern und einbauen,
Abgang: 45 Grad,
Tragfähigkeitsklasse 200/ Tragfähigkeit FN 34 kN/m.
Menge: 1,000 St

**6.1.600 Stz- Reparaturabzweig DN 200/200 / 45° liefern und einbauen**
Steinzeug-Reparaturabzweige DN 200/200
liefern und einbauen,
Abgang: 45 Grad,
Tragfähigkeitsklasse 200/ 160.
Menge: 1,000 St

**6.1.610 Stz- Reparaturabzweig DN 250/150 / 45° liefern und einbauen**
Steinzeug-Reparaturabzweige DN 250/150
liefern und einbauen,
Abgang: 45 Grad,
Tragfähigkeitsklasse 160/ Tragfähigkeit FN 34 kN/m.
Menge: 1,000 St

**6.1.620 Stz- Reparaturabzweig DN 250/200 / 45° liefern und einbauen**
Steinzeug-Reparaturabzweige DN 250/200
liefern und einbauen,
Abgang: 45 Grad,
Tragfähigkeitsklasse 160/ 160.
Menge: 1,000 St

**6.1.630 Stz- Reparaturabzweig DN 300/150 / 45° liefern und einbauen**
Steinzeug-Reparaturabzweige DN 300/150
liefern und einbauen,
Abgang: 45 Grad,
Tragfähigkeitsklasse 160/ Tragfähigkeit FN 34 kN/m.
Menge: 1,000 St

**6.1.640 Stz- Reparaturabzweig DN 300/200 / 45° liefern und einbauen**
Steinzeug-Reparaturabzweige DN 300/200
liefern und einbauen,
Abgang: 45 Grad,
Tragfähigkeitsklasse 160/ 160.
Menge: 1,000 St

**6.1.650 Verschlussteller für Steinzeugrohre DN 200 liefern und einbauen**
Verschlussteller für Steinzeugrohre DN 200
liefern und einbauen.
Steckmuffe K, Verbindungssystem C,
Tragfähigkeitsklasse 160.
Menge: 1,000 St

**6.1.660 Verschlussteller für Steinzeugrohre DN 250 liefern und einbauen**
Verschlussteller für Steinzeugrohre DN 250
liefern und einbauen.
Steckmuffe K, Verbindungssystem C.
Menge: 1,000 St

**6.1.670 Verschlussteller für Steinzeugrohre DN 300 liefern und einbauen**
Verschlussteller für Steinzeugrohre DN 300
liefern und einbauen.
Steckmuffe K, Verbindungssystem C,
Tragfähigkeitsklasse 160.
Menge: 1,000 St

**6.1.680 Verschlussteller für Steinzeugrohre DN 400 liefern und einbauen**
Verschlussteller für Steinzeugrohre DN 300
liefern und einbauen.
Steckmuffe K, Verbindungssystem C,
Tragfähigkeitsklasse 160.
Menge: 1,000 St

**6.1.690 Gelenkstücke Zulauf DN 200 liefern und einbauen**
Gelenkstücke Zulauf DN 200 liefern und einbauen.
Steinzeug, Steckmuffe K, Verbindungssystem C,
Tragfähigkeitsklasse 200, Tragfähigkeit FN 40 kN/m.
Menge: 1,000 St

**6.1.700 Gelenkstücke Zulauf DN 250 liefern und einbauen**
Gelenkstücke Zulauf DN 250 liefern und einbauen.
Steinzeug, Steckmuffe K, Verbindungssystem C,
Tragfähigkeitsklasse 160, Tragfähigkeit FN 40 kN/m.
Menge: 1,000 St

**6.1.710 Gelenkstücke Zulauf DN 300 liefern und einbauen**
Gelenkstücke Zulauf DN 300 liefern und einbauen.
Steinzeug, Steckmuffe K, Verbindungssystem C,
Tragfähigkeitsklasse 160, Tragfähigkeit FN 48 kN/m.
Menge: 1,000 St

**6.1.720 Gelenkstücke Zulauf DN 350 liefern und einbauen**
Gelenkstücke Zulauf DN 350 liefern und einbauen.
Steinzeug, Steckmuffe K, Verbindungssystem C,
Tragfähigkeitsklasse 160, Tragfähigkeit FN 56 kN/m.
Menge: 1,000 St

**6.1.730 Gelenkstücke Zulauf DN 400 liefern und einbauen**
Gelenkstücke Zulauf DN 400 liefern und einbauen.
Steinzeug, Steckmuffe K, Verbindungssystem C,
Tragfähigkeitsklasse 160, Tragfähigkeit FN 64 kN/m.
Menge: 1,000 St

**6.1.740 Gelenkstücke Zulauf DN 500 liefern und einbauen**
Gelenkstücke Zulauf DN 500 liefern und einbauen.
Steinzeug, Steckmuffe K, Verbindungssystem C,
Tragfähigkeitsklasse 120, Tragfähigkeit FN 60 kN/m.
Menge: 1,000 St

**6.1.750 Gelenkstücke Ablauf DN 200 liefern und einbauen**
Gelenkstücke Ablauf DN 200 liefern und einbauen.
Steinzeug, Steckmuffe K, Verbindungssystem C,
Tragfähigkeitsklasse 200, Tragfähigkeit FN 40 kN/m.
Menge: 1,000 St

**6.1.760 Gelenkstücke Ablauf DN 250 liefern und einbauen**
Gelenkstücke Ablauf DN 250 liefern und einbauen.
Steinzeug, Steckmuffe K, Verbindungssystem C,
Tragfähigkeitsklasse 160, Tragfähigkeit FN 40 kN/m.
Menge: 1,000 St

**6.1.770 Gelenkstücke Ablauf DN 300 liefern und einbauen**
Gelenkstücke Ablauf DN 300 liefern und einbauen.
Steinzeug, Steckmuffe K, Verbindungssystem C,
Tragfähigkeitsklasse 160, Tragfähigkeit FN 48 kN/m.
Menge: 1,000 St

**6.1.780 Gelenkstücke Ablauf DN 350 liefern und einbauen**
Gelenkstücke Ablauf DN 350 liefern und einbauen.
Steinzeug, Steckmuffe K, Verbindungssystem C,
Tragfähigkeitsklasse 200, Tragfähigkeit FN 40 kN/m.
Menge: 1,000 St

**6.1.790 Gelenkstücke Ablauf DN 400 liefern und einbauen**
Gelenkstücke Ablauf DN 400 liefern und einbauen.
Steinzeug, Steckmuffe K, Verbindungssystem C,
Tragfähigkeitsklasse 160, Tragfähigkeit FN 64 kN/m.
Menge: 1,000 St

**6.1.800 Gelenkstücke Ablauf DN 500 liefern und einbauen**
Gelenkstücke Ablauf DN 500 liefern und einbauen.
Steinzeug, Steckmuffe K, Verbindungssystem C,
Tragfähigkeitsklasse 120, Tragfähigkeit FN 60 kN/m.
Menge: 1,000 St

*Hinweis: Kanalrohre aus Steinzeug - Hochlastreihe*
Die nachfolgenden Positionen dienen für die Reparatur und den Neubau von Schmutz-, Misch- und Regenwasserkanälen aus Steinzeug in den Dimensionen DN 200 bis DN 500.
Die Rohre und Formstücke beziehen sich auf die Hochlastreihe.

**6.1.810 Steinzeugrohre DN 200 liefern und einbauen**
Steinzeugrohre DN 200 nach DIN EN 295-1 liefern und
höhen- und fluchtgerecht verlegen,
Lieferung und Einbau des Bettungsmaterials, Seitenverfüllung und Abdeckung nach DIN EN 1610/ DWA- A 139 aus
Kies-Sandgemisch 0/22,
Rohr innen und außen glasiert mit Steckmuffe K,
Verbindungssystem C, Tragfähigkeitsklasse 240,
Scheiteldruckkraft 48 kN/m.
Zugelassen für Wasserschutzzonen II und III mit nachgewiesener Dichtheit bis mindestens 2,5 bar.
Das Herstellen von Passstücken ist einzukalkulieren.
Menge: 1,000 m

**6.1.820 Steinzeugrohre DN 250 liefern und einbauen**
Steinzeugrohre DN 250 nach DIN EN 295-1 liefern und
höhen- und fluchtgerecht verlegen,
Lieferung und Einbau des Bettungsmaterials, Seitenverfüllung und Abdeckung nach DIN EN 1610/ DWA- A 139 aus
Kies-Sandgemisch 0/22,
Rohr innen und außen glasiert mit Steckmuffe K,
Verbindungssystem C, Tragfähigkeitsklasse 240,
Scheiteldruckkraft 60 kN/m.
Zugelassen für Wasserschutzzonen II und III mit nachgewiesener Dichtheit bis mindestens 2,5 bar.
Das Herstellen von Passstücken ist einzukalkulieren.
Menge: 1,000 m

**6.1.830 Steinzeugrohre DN 300 liefern und einbauen**
Steinzeugrohre DN 300 nach DIN EN 295-1 liefern und
höhen- und fluchtgerecht verlegen,
Lieferung und Einbau des Bettungsmaterials, Seitenverfüllung und Abdeckung nach DIN EN 1610/ DWA- A 139 aus
Kies-Sandgemisch 0/22,
Rohr innen und außen glasiert mit Steckmuffe K,
Verbindungssystem C, Tragfähigkeitsklasse 240,
Scheiteldruckkraft 72 kN/m.
Zugelassen für Wasserschutzzonen II und III mit nachgewiesener Dichtheit bis mindestens 2,5 bar.
Das Herstellen von Passstücken ist einzukalkulieren.
Menge: 1,000 m

**6.1.840 Steinzeugrohre DN 400 liefern und einbauen**
Steinzeugrohre DN 400 nach DIN EN 295-1 liefern und
höhen- und fluchtgerecht verlegen,
Lieferung und Einbau des Bettungsmaterials, Seitenverfüllung und Abdeckung nach DIN EN 1610/ DWA- A 139 aus
Kies-Sandgemisch 0/22,
Rohr innen und außen glasiert mit Steckmuffe K,
Verbindungssystem C, Tragfähigkeitsklasse 200,
Scheiteldruckkraft 80 kN/m.
Zugelassen für Wasserschutzzonen II und III mit nachgewiesener Dichtheit bis mindestens 2,5 bar.
Das Herstellen von Passstücken ist einzukalkulieren.
Menge: 1,000 m

**6.1.850 Steinzeugrohre DN 450 liefern und einbauen**
Steinzeugrohre DN 450 nach DIN EN 295-1 liefern und
höhen- und fluchtgerecht verlegen,
Lieferung und Einbau des Bettungsmaterials, Seitenverfüllung und Abdeckung nach DIN EN 1610/ DWA- A 139 aus
Kies-Sandgemisch 0/22,
Rohr innen und außen glasiert mit Steckmuffe K,
Verbindungssystem C, Tragfähigkeitsklasse 160,
Scheiteldruckkraft 72 kN/m.
Zugelassen für Wasserschutzzonen II und III mit nachgewiesener Dichtheit bis mindestens 2,5 bar.
Das Herstellen von Passstücken ist einzukalkulieren.
Menge: 1,000 m

**6.1.860 Steinzeugrohre DN 500 liefern und einbauen**
Steinzeugrohre DN 500 nach DIN EN 295-1 liefern und
höhen- und fluchtgerecht verlegen,
Lieferung und Einbau des Bettungsmaterials, Seitenverfüllung und Abdeckung nach DIN EN 1610/ DWA- A 139 aus
Kies-Sandgemisch 0/22,
Rohr innen und außen glasiert mit Steckmuffe K,
Verbindungssystem C, Tragfähigkeitsklasse 160,
Scheiteldruckkraft 80 kN/m.
Zugelassen für Wasserschutzzonen II und III mit nachgewiesener Dichtheit bis mindestens 2,5 bar.
Das Herstellen von Passstücken ist einzukalkulieren.
Menge: 1,000 m

**6.1.870 Stz-Bögen DN 200, 15-45 Grad liefern und einbauen**
Steinzeug-Bögen DN 200
liefern und einbauen,
Krümmung in allen handelsüblichen Graden
(15°, 30° und 45°),
Steckmuffe K, Verbindungssystem C,
Tragfähigkeitsklasse 240.
Menge: 1,000 St

**6.1.880 Stz-Bögen DN 250, 15-45 Grad liefern und einbauen**
Steinzeug-Bögen DN 250
liefern und einbauen,
Krümmung in allen handelsüblichen Graden
(15°, 30° und 45°),
Steckmuffe K, Verbindungssystem C,
Tragfähigkeitsklasse 240.
Menge: 1,000 St

**6.1.890 Stz-Bögen DN 300, 15-45 Grad liefern und einbauen**
Steinzeug-Bögen DN 300
liefern und einbauen,
Krümmung in allen handelsüblichen Graden
(15°, 30° und 45°),
Steckmuffe K, Verbindungssystem C,
Tragfähigkeitsklasse 240.
Menge: 1,000 St

**6.1.900 Stz-Abzweige DN 200/150 / 45° liefern und einbauen**
Steinzeug-Abzweige 200/150
liefern und einbauen,
Abgang: 45 Grad,
Steckmuffe K/L, Verbindungssystem C/F,
Tragfähigkeitsklasse 240/ Tragfähigkeit FN 34 kN/m.
Menge: 1,000 St

**6.1.910 Stz-Abzweige DN 200/200 / 45° liefern und einbauen**
Steinzeug-Abzweige 200/200
liefern und einbauen,
Abgang: 45 Grad,
Steckmuffe K/L, Verbindungssystem C/F,
Tragfähigkeitsklasse 240/ 200.
Menge: 1,000 St

**6.1.920 Stz-Abzweige DN 200/200 / 45° liefern und einbauen**
Steinzeug-Abzweige 200/200
liefern und einbauen,
Abgang: 45 Grad,
Steckmuffe K/K, Verbindungssystem C/C,
Tragfähigkeitsklasse 240/ 200.
Menge: 1,000 St

**6.1.930 Stz-Abzweige DN 250/150 / 45° liefern und einbauen**
Steinzeug-Abzweige 250/150
liefern und einbauen,
Abgang: 45 Grad,
Steckmuffe K/L, Verbindungssystem C/F,
Tragfähigkeitsklasse 240/ Tragfähigkeit FN 34 kN/m.
Menge: 1,000 St

**6.1.940 Stz-Abzweige DN 250/200 / 45° liefern und einbauen**
Steinzeug-Abzweige 250/200
liefern und einbauen,
Abgang: 45 Grad,
Steckmuffe K/L, Verbindungssystem C/F,
Tragfähigkeitsklasse 240/200.
Menge: 1,000 St

**6.1.950 Stz-Abzweige DN 250/200 / 45° liefern und einbauen**
Steinzeug-Abzweige 250/200
liefern und einbauen,
Abgang: 45 Grad,
Steckmuffe K/K, Verbindungssystem C/C,
Tragfähigkeitsklasse 240/200.
Menge: 1,000 St

**6.1.960 Stz-Abzweige DN 300/150 / 45° liefern und einbauen**
Steinzeug-Abzweige 300/150
liefern und einbauen,
Abgang: 45 Grad,
Steckmuffe K/L, Verbindungssystem C/F,
Tragfähigkeitsklasse 240/ Tragfähigkeit FN 34 kN/m.
Menge: 1,000 St

**6.1.970 Stz-Abzweige DN 300/200 / 45° liefern und einbauen**
Steinzeug-Abzweige 300/200
liefern und einbauen,
Abgang: 45 Grad,
Steckmuffe K/L, Verbindungssystem C/F,
Tragfähigkeitsklasse 240/200.
Menge: 1,000 St

**6.1.980 Stz-Abzweige DN 300/200 / 45° liefern und einbauen**
Steinzeug-Abzweige 300/200
liefern und einbauen,
Abgang: 45 Grad,
Steckmuffe K/K, Verbindungssystem C/C,
Tragfähigkeitsklasse 240/200.
Menge: 1,000 St

**6.1.990 Stz-Abzweige DN 400/150 / 90° liefern und einbauen**
Steinzeug-Abzweige DN 400/150
liefern und einbauen,
Abgang: 90 Grad,
Steckmuffe K/L, Verbindungssystem C/F,
Tragfähigkeitsklasse 200/ Tragfähigkeit FN 34 kN/m.
Menge: 1,000 St

**6.1.1000 Stz-Abzweige DN 400/200 / 90° liefern und einbauen**
Steinzeug-Abzweige DN 400/200
liefern und einbauen,
Abgang: 90 Grad,
Steckmuffe K/L, Verbindungssystem C/F,
Tragfähigkeitsklasse 200/ 160.
Menge: 1,000 St

**6.1.1010 Stz-Abzweige DN 400/200 / 90° liefern und einbauen**
Steinzeug-Abzweige DN 400/200
liefern und einbauen,
Abgang: 90 Grad,
Steckmuffe K/K, Verbindungssystem C/C,
Tragfähigkeitsklasse 200/ 200.
Menge: 1,000 St

**6.1.1020 Stz-Abzweige DN 450/150 / 90° liefern und einbauen**
Steinzeug-Abzweige DN 450/150
liefern und einbauen,
Abgang: 90 Grad,
Steckmuffe K/L, Verbindungssystem C/F,
Tragfähigkeitsklasse 160/ Tragfähigkeit FN 34 kN/m.
Menge: 1,000 St

**6.1.1030 Stz-Abzweige DN 450/200 / 90° liefern und einbauen**
Steinzeug-Abzweige DN 450/200
liefern und einbauen,
Abgang: 90 Grad,
Steckmuffe K/L, Verbindungssystem C/F,
Tragfähigkeitsklasse 160/ 160.
Menge: 1,000 St

**6.1.1040 Stz-Abzweige DN 450/200 / 90° liefern und einbauen**
Steinzeug-Abzweige DN 450/200
liefern und einbauen,
Abgang: 90 Grad,
Steckmuffe K/K, Verbindungssystem C/C,
Tragfähigkeitsklasse 160/ 160.
Menge: 1,000 St

**6.1.1050 Stz-Abzweige DN 500/150 / 90° liefern und einbauen**
Steinzeug-Abzweige DN 500/150
liefern und einbauen,
Abgang: 90 Grad,
Steckmuffe K/L, Verbindungssystem C/F,
Tragfähigkeitsklasse 160/ Tragfähigkeit FN 34 kN/m.
Menge: 1,000 St

**6.1.1060 Stz-Abzweige DN 500/200 / 90° liefern und einbauen**
Steinzeug-Abzweige DN 500/200
liefern und einbauen,
Abgang: 90 Grad,
Steckmuffe K/L, Verbindungssystem C/F,
Tragfähigkeitsklasse 160/ 160.
Menge: 1,000 St

**6.1.1070 Stz-Abzweige DN 500/200 / 90° liefern und einbauen**
Steinzeug-Abzweige DN 500/200
liefern und einbauen,
Abgang: 90 Grad,
Steckmuffe K/K, Verbindungssystem C/C,
Tragfähigkeitsklasse 160/ 200.
Menge: 1,000 St

**6.1.1080 Stz- Reparaturabzweig DN 200/150 / 45° liefern und einbauen**
Steinzeug-Reparaturabzweige DN 200/150
liefern und einbauen,
Abgang: 45 Grad,
Tragfähigkeitsklasse 240/ Tragfähigkeit FN 34 kN/m.
Menge: 1,000 St

**6.1.1090 Stz- Reparaturabzweig DN 200/200 / 45° liefern und einbauen**
Steinzeug-Reparaturabzweige DN 200/200
liefern und einbauen,
Abgang: 45 Grad,
Tragfähigkeitsklasse 240/ 160.
Menge: 1,000 St

**6.1.1100 Stz- Reparaturabzweig DN 250/150 / 45° liefern und einbauen**
Steinzeug-Reparaturabzweige DN 250/150
liefern und einbauen,
Abgang: 45 Grad,
Tragfähigkeitsklasse 240/ Tragfähigkeit FN 34 kN/m.
Menge: 1,000 St

**6.1.1110 Stz- Reparaturabzweig DN 250/200 / 45° liefern und einbauen**
Steinzeug-Reparaturabzweige DN 250/200
liefern und einbauen,
Abgang: 45 Grad,
Tragfähigkeitsklasse 240/ 160.
Menge: 1,000 St

**6.1.1120 Stz- Reparaturabzweig DN 300/150 / 45° liefern und einbauen**
Steinzeug-Reparaturabzweige DN 300/150
liefern und einbauen,
Abgang: 45 Grad,
Tragfähigkeitsklasse 240/ Tragfähigkeit FN 34 kN/m.
Menge: 1,000 St

**6.1.1130 Verschlussteller für Steinzeugrohre DN 200 mm liefern und einbauen**
Verschlussteller für Steinzeugrohre DN 200
liefern und einbauen.
Steckmuffe K, Verbindungssystem C,
Tragfähigkeitsklasse 240.
Menge: 1,000 St

**6.1.1140 Verschlussteller für Steinzeugrohre DN 250 mm liefern und einbauen**
Verschlussteller für Steinzeugrohre DN 250
liefern und einbauen.
Steckmuffe K, Verbindungssystem C,
Tragfähigkeitsklasse 240.
Menge: 1,000 St

**6.1.1150 Verschlussteller für Steinzeugrohre DN 300 mm liefern und einbauen**
Verschlussteller für Steinzeugrohre DN 300
liefern und einbauen.
Steckmuffe K, Verbindungssystem C,
Tragfähigkeitsklasse 240.
Menge: 1,000 St

**6.1.1160 Verschlussteller für Steinzeugrohre DN 400 mm liefern und einbauen**
Verschlussteller für Steinzeugrohre DN 400
liefern und einbauen.
Steckmuffe K, Verbindungssystem C,
Tragfähigkeitsklasse 240.
Menge: 1,000 St

**6.1.1170 Gelenkstücke Zulauf DN 200 liefern und einbauen**
Gelenkstücke Zulauf DN 200 liefern und einbauen.
Steinzeug, Steckmuffe K, Verbindungssystem C,
Tragfähigkeitsklasse 240, Tragfähigkeit FN 48 kN/m.
Menge: 1,000 St

**6.1.1180 Gelenkstücke Zulauf DN 250 liefern und einbauen**
Gelenkstücke Zulauf DN 250 liefern und einbauen.
Steinzeug, Steckmuffe K, Verbindungssystem C,
Tragfähigkeitsklasse 240, Tragfähigkeit FN 60 kN/m.
Menge: 1,000 St

**6.1.1190 Gelenkstücke Zulauf DN 300 liefern und einbauen**
Gelenkstücke Zulauf DN 300 liefern und einbauen.
Steinzeug, Steckmuffe K, Verbindungssystem C,
Tragfähigkeitsklasse 240, Tragfähigkeit FN 72 kN/m.
Menge: 1,000 St

**6.1.1200 Gelenkstücke Zulauf DN 400 liefern und einbauen**
Gelenkstücke Zulauf DN 400 liefern und einbauen.
Steinzeug, Steckmuffe K, Verbindungssystem C,
Tragfähigkeitsklasse 200, Tragfähigkeit FN 80 kN/m.
Menge: 1,000 St

**6.1.1210 Gelenkstücke Zulauf DN 450 liefern und einbauen**
Gelenkstücke Zulauf DN 450 liefern und einbauen.
Steinzeug, Steckmuffe K, Verbindungssystem C,
Tragfähigkeitsklasse 160, Tragfähigkeit FN 72 kN/m.
Menge: 1,000 St

**6.1.1220 Gelenkstücke Zulauf DN 500 liefern und einbauen**
Gelenkstücke Zulauf DN 500 liefern und einbauen.
Steinzeug, Steckmuffe K, Verbindungssystem C,
Tragfähigkeitsklasse 160, Tragfähigkeit FN 80 kN/m.
Menge: 1,000 St

**6.1.1230 Gelenkstücke Ablauf DN 200 liefern und einbauen**
Gelenkstücke Ablauf DN 200 liefern und einbauen.
Steinzeug, Steckmuffe K, Verbindungssystem C,
Tragfähigkeitsklasse 240, Tragfähigkeit FN 48 kN/m.
Menge: 1,000 St

**6.1.1240 Gelenkstücke Ablauf DN 250 liefern und einbauen**
Gelenkstücke Ablauf DN 250 liefern und einbauen.
Steinzeug, Steckmuffe K, Verbindungssystem C,
Tragfähigkeitsklasse 240, Tragfähigkeit FN 60 kN/m.
Menge: 1,000 St

**6.1.1250 Gelenkstücke Ablauf DN 300 liefern und einbauen**
Gelenkstücke Ablauf DN 300 liefern und einbauen.
Steinzeug, Steckmuffe K, Verbindungssystem C,
Tragfähigkeitsklasse 240, Tragfähigkeit FN 72 kN/m.
Menge: 1,000 St

**6.1.1260 Gelenkstücke Ablauf DN 400 liefern und einbauen**
Gelenkstücke Ablauf DN 400 liefern und einbauen.
Steinzeug, Steckmuffe K, Verbindungssystem C,
Tragfähigkeitsklasse 200, Tragfähigkeit FN 80 kN/m.
Menge: 1,000 St

**6.1.1270 Gelenkstücke Ablauf DN 450 liefern und einbauen**
Gelenkstücke Ablauf DN 450 liefern und einbauen.
Steinzeug, Steckmuffe K, Verbindungssystem C,
Tragfähigkeitsklasse 160, Tragfähigkeit FN 72 kN/m.
Menge: 1,000 St

**6.1.1280 Gelenkstücke Ablauf DN 500 liefern und einbauen**
Gelenkstücke Ablauf DN 500 liefern und einbauen.
Steinzeug, Steckmuffe K, Verbindungssystem C,
Tragfähigkeitsklasse 160, Tragfähigkeit FN 80 kN/m.
Menge: 1,000 St

#### Titel 6.2 Kanalrohre und Formstücke aus PP

*Hinweis: Anforderungen an Rohre und Formstücke aus PP*
Für die Rohrstatik gilt das Arbeitsblatt ATV-DVWK-A 127 (Richtlinie für die statische Berechnung von Entwässerungskanälen und -leitungen). Die Rohrstatik ist
vor Bauausführung dem Auftraggeber vorzulegen.

Die angebotenen Formstücke müssen immer kompatibel
mit dem jeweils angebotenem Rohr und von dem selben Hersteller wie das angebotene Rohr sein.
Aus diesem Grund werden für die Formstücke auf die entsprechenden Angaben im Bieterangabenverzeichnis verzichtet.

**6.2.10 Hochlast-Vollwand-Kanalrohr aus PP SN 8 DN/OD 110 liefern und verlegen**
Hochlast-Vollwand-Kanalrohr aus Polypropylen (PP)
gemäß DIN EN 1852-1 oder
aus Polypropylen mit mineralischen Additiven (PP-MD)
gemäß DIN EN 14758-1,
DN/OD 110 liefern und verlegen.
Kanalrohr der Rohrreihe SN 8 mit nachgewiesener Ringsteifigkeit von mind.10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.20 Hochlast-Vollwand-Kanalrohr aus PP SN 8 DN/OD 125 liefern und verlegen**
Hochlast-Vollwand-Kanalrohr aus Polypropylen (PP)
gemäß DIN EN 1852-1 oder
aus Polypropylen mit mineralischen Additiven (PP-MD)
gemäß DIN EN 14758-1,
DN/OD 125 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.30 Hochlast-Vollwand-Kanalrohr aus PP SN 8 DN/OD 160 liefern und verlegen**
Hochlast-Vollwand-Kanalrohr aus Polypropylen (PP)
gemäß DIN EN 1852-1 oder
aus Polypropylen mit mineralischen Additiven (PP-MD)
gemäß DIN EN 14758-1,
DN/OD 160 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.40 Hochlast-Vollwand-Kanalrohr aus PP SN 8 DN/OD 200 liefern und verlegen**
Hochlast-Vollwand-Kanalrohr aus Polypropylen (PP)
gemäß DIN EN 1852-1 oder
aus Polypropylen mit mineralischen Additiven (PP-MD)
gemäß DIN EN 14758-1,
DN/OD 200 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.50 Hochlast-Vollwand-Kanalrohr aus PP SN 8 DN/OD 250 liefern und verlegen**
Hochlast-Vollwand-Kanalrohr aus Polypropylen (PP)
gemäß DIN EN 1852-1 oder
aus Polypropylen mit mineralischen Additiven (PP-MD)
gemäß DIN EN 14758-1,
DN/OD 250 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.60 Hochlast-Vollwand-Kanalrohr aus PP SN 8 DN/OD 315 liefern und verlegen**
Hochlast-Vollwand-Kanalrohr aus Polypropylen (PP)
gemäß DIN EN 1852-1 oder
aus Polypropylen mit mineralischen Additiven (PP-MD)
gemäß DIN EN 14758-1,
DN/OD 315 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.70 Hochlast-Vollwand-Kanalrohr aus PP SN 8 DN/OD 400 liefern und verlegen**
Hochlast-Vollwand-Kanalrohr aus Polypropylen (PP)
gemäß DIN EN 1852-1 oder
aus Polypropylen mit mineralischen Additiven (PP-MD)
gemäß DIN EN 14758-1,
DN/OD 400 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.80 Hochlast-Vollwand-Kanalrohr aus PP SN 8 DN/OD 500 liefern und verlegen**
Hochlast-Vollwand-Kanalrohr aus Polypropylen (PP)
gemäß DIN EN 1852-1 oder
aus Polypropylen mit mineralischen Additiven (PP-MD)
gemäß DIN EN 14758-1,
DN/OD 500 liefern und verlegen.
Kanalrohr der Rohrreihe SN 8 mit nachgewiesener Ringsteifigkeit von mind. 10 kN/m² nach DIN EN ISO 9969.
Homogenes Vollwandrohr in einschichtiger Ausführung, außen und innen glattwandig, hochabriebfest,
mit werkseitig vormontierter Steckmuffe und fest
eingelegtem Dichtring gemäß DIN EN 681.
Mit nachgewiesener Dichtheit der Verbindung bei Verformung
und Abwinklung nach EN 1277.
Zugelassen für Wasserschutzzonen II und III mit nachgewiesener Dichtheit bis mindestens 2,5 bar.
Es ist der Nachweis zu erbringen, dass Hochdruckspülgeräte schadlos eingesetzt werden können.
Hersteller-, Durchmesser- und Werkstoffangabe signiert.
Verlegung des Rohres nach DIN EN 1610 in vorhandenem geböschten oder verbauten Graben,
einschließlich Lieferung und Einbau des Bettungsmaterials über die gesamte Sohlbreite des Rohrgrabens unter- und oberhalb der Rohrleitung.
Dicke der Bettungsschicht und die Abdeckung der Rohrleitung sind entsprechend der Vorbemerkung zu ermitteln und auszuführen.
Das Herstellen von Passstücken ist einzukalkulieren.

angebotenes Fabrikat: '.........'
Menge: 1,000 m

**6.2.90 Bogen DN/OD 110 Polypropylen, 15-45 Grad liefern und einbauen**
Liefern und Verlegen von Bögen.
Bögen sind vom gleichen Hersteller und in gleicher Materialgüte, Materialeigenschaften, Dichtsystem und
Farbe wie Rohrleitung DN/OD 110 zu liefern.
Abwinklung: 15, 30 und 45 Grad
KGB DN/OD 110 / 15-45°
Menge: 1,000 St

**6.2.100 Bogen DN/OD 125 Polypropylen, 15-45 Grad liefern und einbauen**
Liefern und Verlegen von Bögen.
Bögen sind vom gleichen Hersteller und in gleicher Materialgüte, Materialeigenschaften, Dichtsystem und
Farbe wie Rohrleitung DN/OD 125 zu liefern.
Abwinklung: 15, 30 und 45 Grad
KGB DN/OD 125 / 15-45°
Menge: 1,000 St

**6.2.110 Bogen DN/OD 160 Polypropylen, 15-45 Grad liefern und einbauen**
Liefern und Verlegen von Bögen.
Bögen sind vom gleichen Hersteller und in gleicher Materialgüte, Materialeigenschaften, Dichtsystem und
Farbe wie Rohrleitung DN/OD 160 zu liefern.
Abwinklung: 15, 30 und 45 Grad
KGB DN/OD 160 / 15-45°
Menge: 1,000 St

**6.2.120 Bogen DN/OD 200 Polypropylen, 15-45 Grad liefern und einbauen**
Liefern und Verlegen von Bögen.
Bögen sind vom gleichen Hersteller und in gleicher Materialgüte, Materialeigenschaften, Dichtsystem und
Farbe wie Rohrleitung DN/OD 200 zu liefern.
Abwinklung: 15, 30 und 45 Grad
KGB DN/OD 200 / 15-45°
Menge: 1,000 St

**6.2.130 Bogen DN/OD 250 Polypropylen, 15-45 Grad liefern und einbauen**
Liefern und Verlegen von Bögen.
Bögen sind vom gleichen Hersteller und in gleicher Materialgüte, Materialeigenschaften, Dichtsystem und
Farbe wie Rohrleitung DN/OD 250 zu liefern.
Abwinklung: 15, 30 und 45 Grad
KGB DN/OD 250 / 15-45°
Menge: 1,000 St

**6.2.140 Bogen DN/OD 315 Polypropylen, 15-45 Grad liefern und einbauen**
Liefern und Verlegen von Bögen.
Bögen sind vom gleichen Hersteller und in gleicher Materialgüte, Materialeigenschaften, Dichtsystem und
Farbe wie Rohrleitung DN/OD 315 zu liefern.
Abwinklung: 15, 30 und 45 Grad
KGB DN/OD 315 / 15-45°
Menge: 1,000 St

**6.2.150 Bogen DN/OD 400 Polypropylen, 15-45 Grad liefern und einbauen**
Liefern und Verlegen von Bögen.
Bögen sind vom gleichen Hersteller und in gleicher Materialgüte, Materialeigenschaften, Dichtsystem und
Farbe wie Rohrleitung DN/OD 400 zu liefern.
Abwinklung: 15, 30 und 45 Grad
KGB DN/OD 400 / 15-45°
Menge: 1,000 St

**6.2.160 Bogen DN/OD 500 Polypropylen, 15 -45 Grad liefern und einbauen**
Liefern und Verlegen von Bögen.
Bögen sind vom gleichen Hersteller und in gleicher Materialgüte, Materialeigenschaften, Dichtsystem und
Farbe wie Rohrleitung DN/OD 500 zu liefern.
Abwinklung: 15, 30 und 45 Grad
KGB DN/OD 500 / 15-45°
Menge: 1,000 St

**6.2.170 Abzweig DN/OD 110/110, 45° Polypropylen liefern und einbauen**
Liefern und Verlegen von Abzweigen.
Abzweige sind vom gleichen Hersteller und in gleicher Materialgüte, Materialeigenschaften, Dichtsystem und
Farbe wie Rohrleitung DN/OD 110 zu liefern.
Abzweig: 45 Grad
KGEA DN/OD 110/DN/OD 110/ 45 Grad
Menge: 1,000 St

**6.2.180 Abzweig DN/OD 125/110, 45° Polypropylen liefern und einbauen**
Liefern und Verlegen von Abzweigen.
Abzweige sind vom gleichen Hersteller und in gleicher Materialgüte, Materialeigenschaften, Dichtsystem und
Farbe wie Rohrleitung DN/OD 125 zu liefern.
Abzweig: 45 Grad
KGEA DN/OD 125/DN/OD 110/ 45 Grad
Menge: 1,000 St

**6.2.190 Abzweig DN/OD 125/125, 45° Polypropylen liefern und einbauen**
Liefern und Verlegen von Abzweigen.
Abzweige sind vom gleichen Hersteller und in gleicher Materialgüte, Materialeigenschaften, Dichtsystem und
Farbe wie Rohrleitung DN/OD 125 zu liefern.
Abzweig: 45 Grad
KGEA DN/OD 125/DN/OD 125/ 45 Grad
Menge: 1,000 St

**6.2.200 Abzweig DN/OD 160/110, 45° Polypropylen liefern und einbauen**
Liefern und Verlegen von Abzweigen.
Abzweige sind vom gleichen Hersteller und in gleicher Materialgüte, Materialeigenschaften, Dichtsystem und
Farbe wie Rohrleitung DN/OD 160 zu liefern.
Abzweig: 45 Grad
KGEA DN/OD 160/DN/OD 110/ 45 Grad
Menge: 1,000 St

**6.2.210 Abzweig DN/OD 160/160, 45° Polypropylen liefern und einbauen**
Liefern und Verlegen von Abzweigen.
Abzweige sind vom gleichen Hersteller und in gleicher Materialgüte, Materialeigenschaften, Dichtsystem und
Farbe wie Rohrleitung DN/OD 160 zu liefern.
Abzweig: 45 Grad
KGEA DN/OD 160/DN/OD 160/ 45 Grad
Menge: 1,000 St

**6.2.220 Abzweig DN/OD 200/160, 45° Polypropylen liefern und einbauen**
Liefern und Verlegen von Abzweigen.
Abzweige sind vom gleichen Hersteller und in gleicher Materialgüte, Materialeigenschaften, Dichtsystem und
Farbe wie Rohrleitung DN/OD 200 zu liefern.
Abzweig: 45 Grad
KGEA DN/OD 200/DN/OD 160/ 45 Grad
Menge: 1,000 St

**6.2.230 Abzweig DN/OD 200/200, 45° Polypropylen liefern und einbauen**
Liefern und Verlegen von Abzweigen.
Abzweige sind vom gleichen Hersteller und in gleicher Materialgüte, Materialeigenschaften, Dichtsystem und
Farbe wie Rohrleitung DN/OD 200 zu liefern.
Abzweig: 45 Grad
KGEA DN/OD 200/DN/OD 200/ 45 Grad
Menge: 1,000 St

**6.2.240 Abzweig DN/OD 250/160, 45° Polypropylen liefern und einbauen**
Liefern und Verlegen von Abzweigen.
Abzweige sind vom gleichen Hersteller und in gleicher Materialgüte, Materialeigenschaften, Dichtsystem und
Farbe wie Rohrleitung DN/OD 250 zu liefern.
Abzweig: 45 Grad
KGEA DN/OD 250/DN/OD 160/ 45 Grad
Menge: 1,000 St

**6.2.250 Abzweig DN/OD 250/200, 45° Polypropylen liefern und einbauen**
Liefern und Verlegen von Abzweigen.
Abzweige sind vom gleichen Hersteller und in gleicher Materialgüte, Materialeigenschaften, Dichtsystem und
Farbe wie Rohrleitung DN/OD 250 zu liefern.
Abzweig: 45 Grad
KGEA DN/OD 250/DN/OD 100/ 45 Grad
Menge: 1,000 St

**6.2.260 Abzweig DN/OD 250/250, 45° Polypropylen liefern und einbauen**
Liefern und Verlegen von Abzweigen.
Abzweige sind vom gleichen Hersteller und in gleicher Materialgüte, Materialeigenschaften, Dichtsystem und
Farbe wie Rohrleitung DN/OD 250 zu liefern.
Abzweig: 45 Grad
KGEA DN/OD 250/DN/OD 250/ 45 Grad
Menge: 1,000 St

**6.2.270 Abzweig DN/OD 315/160, 45° Polypropylen liefern und einbauen**
Liefern und Verlegen von Abzweigen.
Abzweige sind vom gleichen Hersteller und in gleicher Materialgüte, Materialeigenschaften, Dichtsystem und
Farbe wie Rohrleitung DN/OD 315 zu liefern.
Abzweig: 45 Grad
KGEA DN/OD 315/DN/OD 160/ 45 Grad
Menge: 1,000 St

**6.2.280 Abzweig DN/OD 315/200, 45° Polypropylen liefern und einbauen**
Liefern und Verlegen von Abzweigen.
Abzweige sind vom gleichen Hersteller und in gleicher Materialgüte, Materialeigenschaften, Dichtsystem und
Farbe wie Rohrleitung DN/OD 315 zu liefern.
Abzweig: 45 Grad
KGEA DN/OD 315/DN/OD 160/ 45 Grad
Menge: 1,000 St

**6.2.290 Abzweig DN/OD 400/160, 45° Polypropylen liefern und einbauen**
Liefern und Verlegen von Abzweigen.
Abzweige sind vom gleichen Hersteller und in gleicher Materialgüte, Materialeigenschaften, Dichtsystem und
Farbe wie Rohrleitung DN/OD 400 zu liefern.
Abzweig: 45 Grad
KGEA DN/OD 400/DN/OD 160/ 45 Grad
Menge: 1,000 St

**6.2.300 Abzweig DN/OD 400/200, 45° Polypropylen liefern und einbauen**
Liefern und Verlegen von Abzweigen.
Abzweige sind vom gleichen Hersteller und in gleicher Materialgüte, Materialeigenschaften, Dichtsystem und
Farbe wie Rohrleitung DN/OD 400 zu liefern.
Abzweig: 45 Grad
KGEA DN/OD 400/DN/OD 200/ 45 Grad
Menge: 1,000 St

**6.2.310 Abzweig DN/OD 500/160, 45° Polypropylen liefern und einbauen**
Liefern und Verlegen von Abzweigen.
Abzweige sind vom gleichen Hersteller und in gleicher Materialgüte, Materialeigenschaften, Dichtsystem und
Farbe wie Rohrleitung DN/OD 500 zu liefern.
Abzweig: 45 Grad
KGEA DN/OD 500/DN/OD 160/ 45 Grad
Menge: 1,000 St

**6.2.320 Abzweig DN/OD 500/200, 45° Polypropylen liefern und einbauen**
Liefern und Verlegen von Abzweigen.
Abzweige sind vom gleichen Hersteller und in gleicher Materialgüte, Materialeigenschaften, Dichtsystem und
Farbe wie Rohrleitung DN/OD 500 zu liefern.
Abzweig: 45 Grad
KGEA DN/OD 500/DN/OD 200/ 45 Grad
Menge: 1,000 St

**6.2.330 Übergangsrohr DN/OD 125/110, Polypropylen liefern und einbauen**
Liefern und Verlegen von Übergangsrohren.
Übergangsrohre sind vom gleichen Hersteller und in gleicher Materialgüte, Materialeigenschaften, Dichtsystem und
Farbe wie Rohrleitung DN/OD 125 zu liefern.
KGR DN/OD 125/110
Menge: 1,000 St

**6.2.340 Übergangsrohr DN/OD 160/110, Polypropylen liefern und einbauen**
Liefern und Verlegen von Übergangsrohren.
Übergangsrohre sind vom gleichen Hersteller und in gleicher Materialgüte, Materialeigenschaften, Dichtsystem und
Farbe wie Rohrleitung DN/OD 160 zu liefern.
KGR DN/OD 160/110
Menge: 1,000 St

**6.2.350 Übergangsrohr DN/OD 200/160, Polypropylen liefern und einbauen**
Liefern und Verlegen von Übergangsrohren.
Übergangsrohre sind vom gleichen Hersteller und in gleicher Materialgüte, Materialeigenschaften, Dichtsystem und
Farbe wie Rohrleitung DN/OD 200 zu liefern.
KGR DN/OD 200/160
Menge: 1,000 St

**6.2.360 Übergangsrohr DN/OD 250/200, Polypropylen liefern und einbauen**
Liefern und Verlegen von Übergangsrohren.
Übergangsrohre sind vom gleichen Hersteller und in gleicher Materialgüte, Materialeigenschaften, Dichtsystem und
Farbe wie Rohrleitung DN/OD 250 zu liefern.
KGR DN/OD 250/200
Menge: 1,000 St

**6.2.370 Übergangsrohr DN/OD 315/250, Polypropylen liefern und einbauen**
Liefern und Verlegen von Übergangsrohren.
Übergangsrohre sind vom gleichen Hersteller und in gleicher Materialgüte, Materialeigenschaften, Dichtsystem und
Farbe wie Rohrleitung DN/OD 315 zu liefern.
KGR DN/OD 315/250
Menge: 1,000 St

**6.2.380 Übergangsrohr DN/OD 400/315, Polypropylen liefern und einbauen**
Liefern und Verlegen von Übergangsrohren.
Übergangsrohre sind vom gleichen Hersteller und in gleicher Materialgüte, Materialeigenschaften, Dichtsystem und
Farbe wie Rohrleitung DN/OD 400 zu liefern.
KGR DN/OD 400/315
Menge: 1,000 St

**6.2.390 Übergangsrohr DN/OD 500/400, Polypropylen liefern und einbauen**
Liefern und Verlegen von Übergangsrohren.
Übergangsrohre sind vom gleichen Hersteller und in gleicher Materialgüte, Materialeigenschaften, Dichtsystem und
Farbe wie Rohrleitung DN/OD 500 zu liefern.
KGR DN/OD 500/400
Menge: 1,000 St

**6.2.400 Überschiebmuffe DN/OD 110, Polypropylen liefern und einbauen**
Liefern und Verlegen von Überschiebmuffen.
Überschiebemuffen sind vom gleichen Hersteller und in gleicher Materialgüte, Materialeigenschaften, Dichtsystem und
Farbe wie Rohrleitung DN/OD 110 zu liefern. Überschiebmuffe für nachträglich einzubauende Rohrleitungsstücke und Abzweige.
KGU DN/OD 110
Menge: 1,000 St

**6.2.410 Überschiebmuffe DN/OD 125, Polypropylen liefern und einbauen**
Liefern und Verlegen von Überschiebmuffen.
Überschiebemuffen sind vom gleichen Hersteller und in gleicher Materialgüte, Materialeigenschaften, Dichtsystem und
Farbe wie Rohrleitung DN/OD 125 zu liefern. Überschiebmuffe für nachträglich einzubauende Rohrleitungsstücke und Abzweige.
KGU DN/OD 125
Menge: 1,000 St

**6.2.420 Überschiebmuffe DN/OD 160, Polypropylen liefern und einbauen**
Liefern und Verlegen von Überschiebmuffen.
Überschiebemuffen sind vom gleichen Hersteller und in gleicher Materialgüte, Materialeigenschaften, Dichtsystem und
Farbe wie Rohrleitung DN/OD 160 zu liefern. Überschiebmuffe für nachträglich einzubauende Rohrleitungsstücke und Abzweige.
KGU DN/OD 160
Menge: 1,000 St

**6.2.430 Überschiebmuffe DN/OD 200, Polypropylen liefern und einbauen**
Liefern und Verlegen von Überschiebmuffen.
Überschiebemuffen sind vom gleichen Hersteller und in gleicher Materialgüte, Materialeigenschaften, Dichtsystem und
Farbe wie Rohrleitung DN/OD 200 zu liefern. Überschiebmuffe für nachträglich einzubauende Rohrleitungsstücke und Abzweige.
KGU DN/OD 200
Menge: 1,000 St

**6.2.440 Überschiebmuffe DN/OD 250, Polypropylen liefern und einbauen**
Liefern und Verlegen von Überschiebmuffen.
Überschiebemuffen sind vom gleichen Hersteller und in gleicher Materialgüte, Materialeigenschaften, Dichtsystem und
Farbe wie Rohrleitung DN/OD 250 zu liefern. Überschiebmuffe für nachträglich einzubauende Rohrleitungsstücke und Abzweige.
KGU DN/OD 250
Menge: 1,000 St

**6.2.450 Überschiebmuffe DN/OD 315, Polypropylen liefern und einbauen**
Liefern und Verlegen von Überschiebmuffen.
Überschiebemuffen sind vom gleichen Hersteller und in gleicher Materialgüte, Materialeigenschaften, Dichtsystem und
Farbe wie Rohrleitung DN/OD 315 zu liefern. Überschiebmuffe für nachträglich einzubauende Rohrleitungsstücke und Abzweige.
KGU DN/OD 315
Menge: 1,000 St

**6.2.460 Überschiebmuffe DN/OD 400, Polypropylen liefern und einbauen**
Liefern und Verlegen von Überschiebmuffen.
Überschiebemuffen sind vom gleichen Hersteller und in gleicher Materialgüte, Materialeigenschaften, Dichtsystem und
Farbe wie Rohrleitung DN/OD 400 zu liefern. Überschiebmuffe für nachträglich einzubauende Rohrleitungsstücke und Abzweige.
KGU DN/OD 400
Menge: 1,000 St

**6.2.470 Überschiebmuffe DN/OD 500, Polypropylen liefern und einbauen**
Liefern und Verlegen von Überschiebmuffen.
Überschiebemuffen sind vom gleichen Hersteller und in gleicher Materialgüte, Materialeigenschaften, Dichtsystem und
Farbe wie Rohrleitung DN/OD 500 zu liefern. Überschiebmuffe für nachträglich einzubauende Rohrleitungsstücke und Abzweige.
KGU DN/OD 500
Menge: 1,000 St

**6.2.480 Doppelmuffe, DN/OD 110, liefern und einbauen**
Liefern und Verlegen von Doppelmuffen.
Doppelmuffen sind vom gleichen Hersteller und in gleicher Materialgüte, Materialeigenschaften, Dichtsystem und
Farbe wie Rohrleitung DN/OD 110 zu liefern.
KGMM DN/OD 110
Menge: 1,000 St

**6.2.490 Doppelmuffe, DN/OD 125, liefern und einbauen**
Liefern und Verlegen von Doppelmuffen.
Doppelmuffen sind vom gleichen Hersteller und in gleicher Materialgüte, Materialeigenschaften, Dichtsystem und
Farbe wie Rohrleitung DN/OD 125 zu liefern.
KGMM DN/OD 125
Menge: 1,000 St

**6.2.500 Doppelmuffe, DN/OD 160, liefern und einbauen**
Liefern und Verlegen von Doppelmuffen.
Doppelmuffen sind vom gleichen Hersteller und in gleicher Materialgüte, Materialeigenschaften, Dichtsystem und
Farbe wie Rohrleitung DN/OD 160 zu liefern.
KGMM DN/OD 160
Menge: 1,000 St

**6.2.510 Doppelmuffe, DN/OD 200, liefern und einbauen**
Liefern und Verlegen von Doppelmuffen.
Doppelmuffen sind vom gleichen Hersteller und in gleicher Materialgüte, Materialeigenschaften, Dichtsystem und
Farbe wie Rohrleitung DN/OD 200 zu liefern.
KGMM DN/OD 200
Menge: 1,000 St

**6.2.520 Doppelmuffe, DN/OD 250, liefern und einbauen**
Liefern und Verlegen von Doppelmuffen.
Doppelmuffen sind vom gleichen Hersteller und in gleicher Materialgüte, Materialeigenschaften, Dichtsystem und
Farbe wie Rohrleitung DN/OD 250 zu liefern.
KGMM DN/OD 250
Menge: 1,000 St

**6.2.530 Doppelmuffe, DN/OD 315, liefern und einbauen**
Liefern und Verlegen von Doppelmuffen.
Doppelmuffen sind vom gleichen Hersteller und in gleicher Materialgüte, Materialeigenschaften, Dichtsystem und
Farbe wie Rohrleitung DN/OD 315 zu liefern.
KGMM DN/OD 315
Menge: 1,000 St

**6.2.540 Doppelmuffe, DN/OD 400, liefern und einbauen**
Liefern und Verlegen von Doppelmuffen.
Doppelmuffen sind vom gleichen Hersteller und in gleicher Materialgüte, Materialeigenschaften, Dichtsystem und
Farbe wie Rohrleitung DN/OD 400 zu liefern.
KGMM DN/OD 400
Menge: 1,000 St

**6.2.550 Doppelmuffe, DN/OD 500, liefern und einbauen**
Liefern und Verlegen von Doppelmuffen.
Doppelmuffen sind vom gleichen Hersteller und in gleicher Materialgüte, Materialeigenschaften, Dichtsystem und
Farbe wie Rohrleitung DN/OD 500 zu liefern.
KGMM DN/OD 500
Menge: 1,000 St

**6.2.560 Gelenkige Doppelsteckmuffe aus Polypropylen, DN 200 liefern**
Gelenkige Doppelsteckmuffe DN/OD 200 aus Polypropylen nach DIN EN 1852-1 oder DIN EN 14758-1
liefern und verlegen.
Rohrleitung in der doppelt konischen Muffe allseitig
zwischen 0 und 7,5°(gesamt 15°) stufenlos abwinkelbar.
Gelenkige Doppelsteckmuffen sind vom gleichen Hersteller und in gleicher Materialgüte, Materialeigenschaften, Dichtsystem und Farbe wie Rohrleitung DN/OD 200 zu liefern.
Menge: 1,000 St

**6.2.570 Gelenkige Doppelsteckmuffe aus Polypropylen, DN 250 liefern**
Gelenkige Doppelsteckmuffe DN/OD 250 aus  Polypropylen nach DIN EN 1852-1 oder DIN EN 14758-1
liefern und verlegen.
Rohrleitung in der doppelt konischen Muffe allseitig
zwischen 0 und 7,5°(gesamt 15°) stufenlos abwinkelbar.
Gelenkige Doppelsteckmuffen sind vom gleichen Hersteller und in gleicher Materialgüte, Materialeigenschaften, Dichtsystem und Farbe wie Rohrleitung DN/OD 250 zu liefern.
Menge: 1,000 St

**6.2.580 Gelenkige Doppelsteckmuffe aus Polypropylen, DN 315 liefern**
Gelenkige Doppelsteckmuffe DN/OD 315 aus  Polypropylen nach DIN EN 1852-1 oder DIN EN 14758-1
liefern und verlegen.
Rohrleitung in der doppelt konischen Muffe allseitig
zwischen 0 und 7,5°(gesamt 15°) stufenlos abwinkelbar.
Gelenkige Doppelsteckmuffen sind vom gleichen Hersteller und in gleicher Materialgüte, Materialeigenschaften, Dichtsystem und Farbe wie Rohrleitung DN/OD 315 zu liefern.
Menge: 1,000 St

**6.2.590 Kugelgelenk aus Polypropylen, DN/OD 160 Muffe/Spitzende liefern und einbauen**
Kugelgelenk DN/OD 160 Muffe/Spitzendeaus Polypropylen nach DIN EN 1852-1 oder DIN EN 14758-1
liefern und verlegen.
Rohrleitung im Kugelgelenk allseitig zwischen 0 und
7,5° (gesamt 15°) stufenlos abwinkelbar.
Kugelgelenke sind vom gleichen Hersteller und in gleicher Materialgüte, Materialeigenschaften, Dichtsystem und
Farbe wie Rohrleitung DN/OD 160 zu liefern.
Menge: 1,000 St

**6.2.600 Kugelgelenk aus Polypropylen, DN/OD 160 Muffe/Muffe liefern und einbauen**
Kugelgelenk DN/OD 160 Muffe/Muffeaus Polypropylen nach DIN EN 1852-1 oder DIN EN 14758-1
liefern und verlegen.
Rohrleitung im Kugelgelenk allseitig zwischen 0 und
7,5° (gesamt 15°) stufenlos abwinkelbar.
Kugelgelenke sind vom gleichen Hersteller und in gleicher Materialgüte, Materialeigenschaften, Dichtsystem und
Farbe wie Rohrleitung DN/OD 160 zu liefern.
Menge: 1,000 St

**6.2.610 Kugelgelenk aus Polypropylen, DN/OD 200 Muffe/Spitzende liefern und ei...**
Kugelgelenk DN/OD 200 Muffe/Spitzendeaus Polypropylen DIN EN 1852-1 oder DIN EN 14758-1
liefern und verlegen.
Rohrleitung im Kugelgelenk allseitig zwischen 0 und
7,5° (gesamt 15°) stufenlos abwinkelbar.
Kugelgelenke sind vom gleichen Hersteller und in gleicher Materialgüte, Materialeigenschaften, Dichtsystem und
Farbe wie Rohrleitung DN/OD 200 zu liefern.
Menge: 1,000 St

**6.2.620 Kugelgelenk aus Polypropylen, DN/OD 200 Muffe/Muffe liefern und einbauen**
Kugelgelenk DN/OD 200 Muffe/Muffeaus Polypropylen nach DIN EN 1852-1 oder DIN EN 14758-1
liefern und verlegen.
Rohrleitung im Kugelgelenk allseitig zwischen 0 und
7,5° (gesamt 15°) stufenlos abwinkelbar.
Kugelgelenke sind vom gleichen Hersteller und in gleicher Materialgüte, Materialeigenschaften, Dichtsystem und
Farbe wie Rohrleitung DN/OD 200 zu liefern.
Menge: 1,000 St

**6.2.630 Muffenstopfen als Rohrverschluss, DN/OD 110 liefern und einbauen**
Muffenstopfen liefern und als Rohrverschluss
für Rohrleitung DN/OD 110 einbauen.
Muffenstopfen sind vom gleichen Hersteller und in gleicher Materialgüte, Materialeigenschaften, Dichtsystem und
Farbe wie Rohrleitung DN/OD 110 zu liefern.
KGM DN/OD 110
Menge: 1,000 St

**6.2.640 Muffenstopfen als Rohrverschluss, DN/OD 125 liefern und einbauen**
Muffenstopfen liefern und als Rohrverschluss
für Rohrleitung DN/OD 125 einbauen.
Muffenstopfen sind vom gleichen Hersteller und in gleicher Materialgüte, Materialeigenschaften, Dichtsystem und
Farbe wie Rohrleitung DN/OD 125 zu liefern.
KGM DN/OD 125
Menge: 1,000 St

**6.2.650 Muffenstopfen als Rohrverschluss, DN/OD 160 liefern und einbauen**
Muffenstopfen liefern und als Rohrverschluss
für Rohrleitung DN/OD 160 einbauen.
Muffenstopfen sind vom gleichen Hersteller und in gleicher Materialgüte, Materialeigenschaften, Dichtsystem und
Farbe wie Rohrleitung DN/OD 160 zu liefern.
KGM DN/OD 160
Menge: 1,000 St

**6.2.660 Muffenstopfen als Rohrverschluss, DN/OD 200 liefern und einbauen**
Muffenstopfen liefern und als Rohrverschluss
für Rohrleitung DN/OD 200 einbauen.
Muffenstopfen sind vom gleichen Hersteller und in gleicher Materialgüte, Materialeigenschaften, Dichtsystem und
Farbe wie Rohrleitung DN/OD 200 zu liefern.
KGM DN/OD 200
Menge: 1,000 St

**6.2.670 Muffenstopfen als Rohrverschluss, DN/OD 250 liefern und einbauen**
Muffenstopfen liefern und als Rohrverschluss
für Rohrleitung DN/OD 250 einbauen.
Muffenstopfen sind vom gleichen Hersteller und in gleicher Materialgüte, Materialeigenschaften, Dichtsystem und
Farbe wie Rohrleitung DN/OD 250 zu liefern.
KGM DN/OD 250
Menge: 1,000 St

**6.2.680 Muffenstopfen als Rohrverschluss, DN/OD 315 liefern und einbauen**
Muffenstopfen liefern und als Rohrverschluss
für Rohrleitung DN/OD 315 einbauen.
Muffenstopfen sind vom gleichen Hersteller und in gleicher Materialgüte, Materialeigenschaften, Dichtsystem und
Farbe wie Rohrleitung DN/OD 315 zu liefern.
KGM DN/OD 315
Menge: 1,000 St

**6.2.690 Muffenstopfen als Rohrverschluss, DN/OD 400 liefern und einbauen**
Muffenstopfen liefern und als Rohrverschluss
für Rohrleitung DN/OD 400 einbauen.
Muffenstopfen sind vom gleichen Hersteller und in gleicher Materialgüte, Materialeigenschaften, Dichtsystem und
Farbe wie Rohrleitung DN/OD 400 zu liefern.
KGM DN/OD 400
Menge: 1,000 St

**6.2.700 Muffenstopfen als Rohrverschluss, DN/OD 500 liefern und einbauen**
Muffenstopfen liefern und als Rohrverschluss
für Rohrleitung DN/OD 500 einbauen.
Muffenstopfen sind vom gleichen Hersteller und in gleicher Materialgüte, Materialeigenschaften, Dichtsystem und
Farbe wie Rohrleitung DN/OD 500 zu liefern.
KGM DN/OD 500
Menge: 1,000 St

**6.2.710 Übergangsstück Steinzeug-Spitzende, DN/OD 125 liefern und einbauen**
Übergangsstück (KGUS) DN 125 - DN/OD 125 liefern und einbauen. Übergangsstück zur Verbindung eines Steinzeugrohrspitzendes DN 125 auf eine PP-Rohrmuffe DN/OD 125 nach DIN EN 1852-1.
Übergangsstücke sind vom gleichen Hersteller und in gleicher Materialgüte, Materialeigenschaften, Dichtsystem und
Farbe wie Rohrleitung DN/OD 125 zu liefern.
KGUS DN/OD 125
Menge: 1,000 St

**6.2.720 Übergangsstück Steinzeug-Spitzende, DN/OD 160 liefern und einbauen**
Übergangsstück (KGUS) DN 150 - DN/OD 160 liefern und einbauen. Übergangsstück zur Verbindung eines Steinzeugrohrspitzendes DN 150 auf eine Kunststoffrohrmuffe DN/OD 160 nach DIN EN 1852-1.
Übergangsstücke sind vom gleichen Hersteller und in gleicher Materialgüte, Materialeigenschaften, Dichtsystem und
Farbe wie Rohrleitung DN/OD 160 zu liefern.
KGUS DN/OD 160
Menge: 1,000 St

**6.2.730 Übergangsstück Steinzeug-Muffe, DN/OD 125 mm, liefern und einbauen**
Übergangsstück (KGUSM) DN/OD 125 - DN125 liefern und einbauen. Übergangsstück zur Verbindung eines Kunststoffrohrspitzendes nach DIN EN 1852-1 mit einer Steinzeugmuffe DN 125 Typ L.
Übergangsstücke sind vom gleichen Hersteller und in gleicher Materialgüte, Materialeigenschaften, Dichtsystem und
Farbe wie Rohrleitung DN/OD 125 zu liefern.
KGUSM DN/OD 125
Menge: 1,000 St

**6.2.740 Übergangsstück Steinzeug-Muffe, DN/OD 160 mm, liefern und einbauen**
Übergangsstück (KGUSM) DN/OD 160 - DN150 liefern und einbauen. Übergangsstück zur Verbindung eines Kunststoffrohrspitzendes nach DIN EN 1852-1 mit einer Steinzeugmuffe DN150 Typ L.
Übergangsstücke sind vom gleichen Hersteller und in gleicher Materialgüte, Materialeigenschaften, Dichtsystem und
Farbe wie Rohrleitung DN/OD 160 zu liefern.
KGUSM DN/OD 160
Menge: 1,000 St

**6.2.750 Ersatzdichtring DN/OD 110**
Ersatzdichtring nach DIN EN 681-1 für Rohre und Formteile
DN/OD 110 passend zum Rohrsystem liefern und einbauen.
Geprüfte Dichtheit gemäß DIN EN ISO 13259.
Menge: 1,000 St

**6.2.760 Ersatzdichtring DN/OD 125**
Ersatzdichtring nach DIN EN 681-1 für Rohre und Formteile
DN/OD 125 passend zum Rohrsystem liefern und einbauen.
Geprüfte Dichtheit gemäß DIN EN ISO 13259.
Menge: 1,000 St

**6.2.770 Ersatzdichtring DN/OD 160**
Ersatzdichtring nach DIN EN 681-1 für Rohre und Formteile
DN/OD 160 passend zum Rohrsystem liefern und einbauen.
Geprüfte Dichtheit gemäß DIN EN ISO 13259.
Menge: 1,000 St

**6.2.780 Ersatzdichtring DN/OD 200**
Ersatzdichtring nach DIN EN 681-1 für Rohre und Formteile
DN/OD 200 passend zum Rohrsystem liefern und einbauen.
Geprüfte Dichtheit gemäß DIN EN ISO 13259.
Menge: 1,000 St

**6.2.790 Ersatzdichtring DN/OD 250**
Ersatzdichtring nach DIN EN 681-1 für Rohre und Formteile
DN/OD 250 passend zum Rohrsystem liefern und einbauen.
Geprüfte Dichtheit gemäß DIN EN ISO 13259.
Menge: 1,000 St

**6.2.800 Ersatzdichtring DN/OD 315**
Ersatzdichtring nach DIN EN 681-1 für Rohre und Formteile
DN/OD 315 passend zum Rohrsystem liefern und einbauen.
Geprüfte Dichtheit gemäß DIN EN ISO 13259.
Menge: 1,000 St

**6.2.810 Ersatzdichtring DN/OD 400**
Ersatzdichtring nach DIN EN 681-1 für Rohre und Formteile
DN/OD 400 passend zum Rohrsystem liefern und einbauen.
Geprüfte Dichtheit gemäß DIN EN ISO 13259.
Menge: 1,000 St

**6.2.820 Ersatzdichtring DN/OD 500**
Ersatzdichtring nach DIN EN 681-1 für Rohre und Formteile
DN/OD 500 passend zum Rohrsystem liefern und einbauen.
Geprüfte Dichtheit gemäß DIN EN ISO 13259.
Menge: 1,000 St

#### Titel 6.3 Kanalrohre und Formstücke aus Stahlbeton

*Hinweis: Anforderungen an Rohre und Formstücke aus Stahlbeton*
Für die Rohrstatik gilt das Arbeitsblatt ATV-DVWK-A 127 (Richtlinie für die statische Berechnung von Entwässerungskanälen und -leitungen). Die Rohrstatik ist
vor Bauausführung dem Auftraggeber vorzulegen.

**6.3.10 Stahlbetonrohr SB-K-GM DN 300 (DIN EN 1916/V 1201) liefern**
Entwässerungskanal/- leitung aus Stahlbetonrohren nach
DIN EN 1916 und DIN V 1201(Form K-GM)
schalungsgehärtet ohne Fuß,
DN 300 liefern und höhen- und fluchtgerecht auf
statisch erforderlichem Auflager gemäß DIN EN 1610
sowie aller einschlägigen Vorschriften wasserdicht in
vorhandenem Rohrgraben mit Verbau und Aussteifungen
verlegen.

Formstücke werden übermessen.
Formstücke werden gesondert vergütet. Rohrverbindungen
und Schachtanschlüsse sind nach DIN herzustellen,
incl. der Zulage für das Verlegen des Kanals in
Fließrichtung bei Erfordernis.

Rohre mit integrierter Dichtung, kreisrund mit Muffen
einschließlich Keilgleitdichtung
aus Elastomeren.statisch bemessen für anstehende
Scheitelüberdeckungen gemäß Rohrstatik des AN,

Bettung, obere Bettungsschicht, Seitenverfüllung und
Abdeckung nach DIN EN 1610/ DWA-A 139 aus Kies-
Sandgemisch 0/22 liefern, einbauen und verdichten.
Menge: 1,000 m

**6.3.20 Stahlbetonrohr SB-K-GM DN 400 (DIN EN 1916/V 1201) liefern**
Position wie vor hier :
Stahlbetonrohr SB-K-GM DN 400 (DIN EN 1916/V 1201) mit
integrierter Dichtung liefern und verlegen
Menge: 1,000 m

**6.3.30 Stahlbetonrohr SB-K-GM DN 500 (DIN EN 1916/V 1201) liefern**
Postion wie vor hier:
Stahlbetonrohr SB-K-GM DN 500 (DIN EN 1916/V 1201) mit
integrierter Dichtung liefern und verlegen
Menge: 1,000 m

**6.3.40 Stahlbetonrohr SB-K-GM DN 600 (DIN EN 1916/V 1201) liefern**
Position wie vor hier:
Stahlbetonrohr SB-K-GM DN 600 (DIN EN 1916/V 1201) mit
integrierter Dichtung liefern und verlegen
Menge: 1,000 m

**6.3.50 Schachtanschluss herstellen - Rohr DN 300 Stahlbeton**
Rohrleitung an Schacht anschließen, Anschluss dichten.
Vergütet wird der Mehraufwand für das Herstellen des Anschlusses einschließlich Passstücke gegenüber der bis zur Innenfläche des Schachtes durchgemessenen Rohrleitung.
Rohrleitung DN/ID 300.
Rohr aus Stahlbeton.
Schacht aus Betonfertigteilen.
Anschluss mit Schachtanschlussstück und Gelenkstück.
Menge: 1,000 St

**6.3.60 Schachtanschluss herstellen - Rohr DN 400 Stahlbeton**
Rohrleitung an Schacht anschließen, Anschluss dichten.
Vergütet wird der Mehraufwand für das Herstellen des Anschlusses einschließlich Passstücke gegenüber der bis zur Innenfläche des Schachtes durchgemessenen Rohrleitung.
Rohrleitung DN/ID 400.
Rohr aus Stahlbeton.
Schacht aus Betonfertigteilen.
Anschluss mit Schachtanschlussstück und Gelenkstück.
Menge: 1,000 St

**6.3.70 Schachtanschluss herstellen - Rohr DN 500 Stahlbeton**
Rohrleitung an Schacht anschließen, Anschluss dichten.
Vergütet wird der Mehraufwand für das Herstellen des Anschlusses einschließlich Passstücke gegenüber der bis zur Innenfläche des Schachtes durchgemessenen Rohrleitung.
Rohrleitung DN/ID 500.
Rohr aus Stahlbeton.
Schacht aus Betonfertigteilen.
Anschluss mit Schachtanschlussstück und Gelenkstück.
Menge: 1,000 St

**6.3.80 Schachtanschluss herstellen - Rohr DN 600 Stahlbeton**
Rohrleitung an Schacht anschließen, Anschluss dichten.
Vergütet wird der Mehraufwand für das Herstellen des Anschlusses einschließlich Passstücke gegenüber der bis zur Innenfläche des Schachtes durchgemessenen Rohrleitung.
Rohrleitung DN/ID 600.
Rohr aus Stahlbeton.
Schacht aus Betonfertigteilen.
Anschluss mit Schachtanschlussstück und Gelenkstück.
Menge: 1,000 St

**6.3.90 Passstück Stahlbeton Rohr DN 300**
Passstück liefern und einbauen. Vergütet wird der Mehraufwand für das Herstellen, das örtliche Anpassen und der Einbau des Formstückes gegenüber der bis zur Innenfläche der Sammelrohrleitung durchgemessenen Rohrleitung.
Formstück: 'Passstück; beide Seiten ausgeformt (Muffe /Spitzende)'
Rohr aus Stahlbeton.
- DN/ID 300.
Menge: 1,000 St

**6.3.100 Passstück Stahlbeton Rohr DN 400**
Passstück liefern und einbauen. Vergütet wird der Mehraufwand fürdas Herstellen, das örtliche Anpassen und der Einbau des Formstückes gegenüber der bis zur Innenfläche der Sammelrohrleitung durchgemessenen Rohrleitung.
Formstück:
'Passstück; beide Seiten ausgeformt (Muffe /Spitzende)'
Rohr aus Stahlbeton.
- DN/ID 400.
Menge: 1,000 St

**6.3.110 Passstück Stahlbeton Rohr DN 500**
Passstück liefern und einbauen. Vergütet wird der Mehraufwand für das Herstellen, das örtliche Anpassen und der Einbau des Formstückes gegenüber der bis zur Innenfläche der Sammelrohrleitung durchgemessenen Rohrleitung.
Formstück:
Passstück; beide Seiten ausgeformt (Muffe /Spitzende)
Rohr aus Stahlbeton.
- DN/ID 500.
Menge: 1,000 St

**6.3.120 Passstück Stahlbeton Rohr DN 600**
Passstück liefern und einbauen. Vergütet wird der Mehraufwand für das Herstellen, das örtliche Anpassen und der Einbau des Formstückes gegenüber der bis zur Innenfläche der Sammelrohrleitung durchgemessenen Rohrleitung.
Formstück:
Passstück; beide Seiten ausgeformt (Muffe /Spitzende)
Rohr aus Stahlbeton.
- DN/ID 600.
Menge: 1,000 St

**6.3.130 Anschlussstutzen DN 150 Stz / DN 300 - DN 600 SB liefern und einbauen**
Rohranschluss an Sammelrohrleitung mit Sattelstück /
Anschlusselement DN 150 mit gelenkiger Steckmuffe
(Muffenhülse) einschließlich eventueller Pass-
Stücke, Kompressionsdichtungen und Spannhülsen dicht
herstellen, zum Anschluss von Stz-Rohren DN 150
an Stahlbetonrohr DN 300 bis DN 600
im Kämpferbereich oder Scheitel;
Im Einheitspreis ist die fachgerechte Herstellung des
Öffnungsquerschnittes mittels Kernbohrgerät (Bohrloch)
am Hauptkanal einzurechnen.

angebotenes Fabrikat: '.........'
Menge: 1,000 St

**6.3.140 Anschlussstutzen DN 200 Stz / DN 300 - DN 600 SB liefern und einbauen**
Rohranschluss an Sammelrohrleitung wie vor, jedoch mit
Sattelstück / Anschlusselement DN 200 zum Anschluss von
Stz-Rohren DN 200
an Stahlbetonrohr DN 300 bis DN 600
im Kämpferbereich oder Scheitel.

angebotenes Fabrikat: '.........'
Menge: 1,000 St

**6.3.150 Anschlussstutzen DN/OD 160 PP / DN 300 - DN 600 SB liefern und einbauen**
Rohranschluss an Sammelrohrleitung mit Sattelstück /
Anschlusselement DN/OD 160 mit gelenkiger Steckmuffe
(Muffenhülse) einschließlich eventueller Pass-
Stücke, Kompressionsdichtungen und Spannhülsen dicht
herstellen, zum Anschluss von PP-Rohren DN/OD 160
an Stahlbetonrohr DN 300 bis DN 600
im Kämpferbereich oder Scheitel;
Im Einheitspreis ist die fachgerechte Herstellung des
Öffnungsquerschnittes mittels Kernbohrgerät (Bohrloch)
am Hauptkanal einzurechnen.

angebotenes Fabrikat: '.........'
Menge: 1,000 St

**6.3.160 Anschlussstutzen DN/OD 200 PP / DN 300 - DN 600 SB liefern und einbauen**
Rohranschluss an Sammelrohrleitung wie vor, jedoch mit
Sattelstück / Anschlusselement DN/OD 200 zum Anschluss von
PP-Rohren DN/OD 200
an Stahlbetonrohr DN 300 bis DN 600
im Kämpferbereich oder Scheitel.

angebotenes Fabrikat: '.........'
Menge: 1,000 St

**6.3.170 Anschlussstutzen DN/OD 160 PP Kugelgelenk / DN 300 - DN 600 SB liefern und einbauen**
Rohranschluss an Sammelrohrleitung mit Sattelstück /
Anschlusselement DN/OD 160 mit Steckmuffe und Kugelgelenk
einschließlich eventueller Passstücke, Kompressionsdichtungen und Spannhülsen dicht
herstellen, zum Anschluss von PP-Rohren DN/OD 160
an Stahlbetonrohr DN 300 bis DN 600
im Kämpferbereich oder Scheitel;
Im Einheitspreis ist die fachgerechte Herstellung des
Öffnungsquerschnittes mittels Kernbohrgerät (Bohrloch)
am Hauptkanal einzurechnen.

angebotenes Fabrikat: '.........'
Menge: 1,000 St

**6.3.180 Gelenkstück für Rohranschluss DN 300 Sb, Zulauf liefern und einbauen**
Liefern und Einbauen von Gelenkstücken.
Zum doppelgelenkigen Anschluss an einen Fertigteilschacht, beide Seite ausgeformt als Zulauf-Gelenkstück einschl. Dichtungssystem
(Muffe / Spitzende)
Baulänge DN 300 1,00 m
(möglich gem. FBS-Qualitätsrichtlinie)
Rohrdurchmesser DN 300.
Menge: 1,000 St

**6.3.190 Gelenkstück für Rohranschluss DN 300 Sb, Ablauf liefern und einbauen**
Liefern und Einbauen von Gelenkstücken
Zum doppelgelenkigen Anschluss an einen
Fertigteilschacht, beide Seite ausgeformt als Ablauf -
Gelenkstück einschl. Dichtungssystem
(Spitzende/ Spitzende)
Baulänge DN 300 1,00 m
(möglich gem. FBS-Qualitätsrichtlinie)
Rohrdurchmesser DN 300.
Menge: 1,000 St

**6.3.200 Gelenkstück für Rohranschluss DN 400 Sb, Zulauf liefern und einbauen**
Liefern und Einbauen von Gelenkstücken
Zum doppelgelenkigen Anschluss an einen
Fertigteilschacht, beide Seite ausgeformt als Zulauf-
Gelenkstück einschl. Dichtungssystem
(Muffe / Spitzende)
Baulänge DN 400 1,00 m
(möglich gem. FBS-Qualitätsrichtlinie)
Rohrdurchmesser DN 400.
Menge: 1,000 St

**6.3.210 Gelenkstück für Rohranschluss DN 400 Sb, Ablauf liefern und einbauen**
Liefern und Einbauen von Gelenkstücken
Zum doppelgelenkigen Anschluss an einen
Fertigteilschacht, beide Seite ausgeformt als Ablauf -
Gelenkstück einschl. Dichtungssystem
(Spitzende/ Spitzende)
Baulänge DN 400 1,00 m
(möglich gem. FBS-Qualitätsrichtlinie)
Rohrdurchmesser DN 400.
Menge: 1,000 St

**6.3.220 Gelenkstück für Rohranschluss DN 500 Sb, Zulauf liefern und einbauen**
Liefern und Einbauen von Gelenkstücken
Zum doppelgelenkigen Anschluss an einen
Fertigteilschacht, beide Seite ausgeformt als Zulauf-
Gelenkstück einschl. Dichtungssystem
(Muffe / Spitzende)
Baulänge DN 500 - 1,00 m
(möglich gem. FBS-Qualitätsrichtlinie)
Rohrdurchmesser DN 500.
Menge: 1,000 St

**6.3.230 Gelenkstück für Rohranschluss DN 500 Sb, Ablauf liefern und einbauen**
Liefern und Einbauen von Gelenkstücken
Zum doppelgelenkigen Anschluss an einen
Fertigteilschacht, beide Seite ausgeformt als Ablauf -
Gelenkstück einschl. Dichtungssystem
(Spitzende/ Spitzende)
Baulänge DN 500- 1,00 m
(möglich gem. FBS-Qualitätsrichtlinie)
Rohrdurchmesser DN 500.
Menge: 1,000 St

**6.3.240 Gelenkstück für Rohranschluss DN 600 Sb, Zulauf liefern und einbauen**
Liefern und Einbauen von Gelenkstücken
Zum doppelgelenkigen Anschluss an einen
Fertigteilschacht, beide Seite ausgeformt als Zulauf-
Gelenkstück einschl. Dichtungssystem
(Muffe / Spitzende)
Baulänge DN 600 1,00 m
(möglich gem. FBS-Qualitätsrichtlinie)
Rohrdurchmesser DN 600.
Menge: 1,000 St

**6.3.250 Gelenkstück für Rohranschluss DN 600 Sb, Ablauf liefern und einbauen**
Liefern und Einbauen von Gelenkstücken
Zum doppelgelenkigen Anschluss an einen
Fertigteilschacht, beide Seite ausgeformt als Ablauf -
Gelenkstück einschl. Dichtungssystem
(Spitzende/ Spitzende)
Baulänge DN 600 1,00 m
(möglich gem. FBS-Qualitätsrichtlinie)
Rohrdurchmesser DN 600.
Menge: 1,000 St

#### Titel 6.4 Kanalrohre und Fornstücke aus duktilem Guss

*Hinweis: Anforderungen an Rohre und Formstücke aus GGG*
Für die Rohrstatik gilt das Arbeitsblatt ATV-DVWK-A 127 (Richtlinie für die statische Berechnung von Entwässerungskanälen und -leitungen). Die Rohrstatik ist
vor Bauausführung dem Auftraggeber vorzulegen.

**6.4.10 Kanalrohr DN 250 GGG liefern und einbauen**
Kanalrohr DN 250 aus duktilem Guss (GGG) für Freispiegelkanäle nach DIN EN 598,
innen mit wasserbeständiger Tonerde-Zementmörtelauskleidung (ZMA), außen mit Epoxidharz-Beschichtung und Zinküberzug mit Tyton-Steckmuffenverbindung und Dichtung aus NBR liefern und höhen- und fluchtgerecht in vorhandenen Rohrgraben nach DIN EN 1610 einbauen,
untere und obere Bettungsschicht, Seitenverfüllung und Abdeckung nach DIN EN 1610/ DWA-A 139 aus Kies-Sandgemisch 0/22 liefern, einbauen und verdichten.
Formstücke werden übermessen und gesondert vergütet.
Rohre DN 250 GGG in Baulängen bis 6,00 m.
Das Herstellen von Passstücken wird gesondert vergütet.

angebotenes Fabrikat: '.........'
Menge: 1,000 m

**6.4.20 Kanalrohr DN 300 GGG liefern und einbauen**
Kanalrohr DN 300 aus duktilem Guss (GGG) für Freispiegelkanäle nach DIN EN 598,
innen mit wasserbeständiger Tonerde-Zementmörtelauskleidung (ZMA), außen mit Epoxidharz-Beschichtung und Zinküberzug mit Tyton-Steckmuffenverbindung und Dichtung aus NBR liefern und höhen- und fluchtgerecht in vorhandenen Rohrgraben nach DIN EN 1610 einbauen,
untere und obere Bettungsschicht, Seitenverfüllung und Abdeckung nach DIN EN 1610/ DWA-A 139 aus Kies-Sandgemisch 0/22 liefern, einbauen und verdichten.
Formstücke werden übermessen und gesondert vergütet.
Rohre DN 300 GGG in Baulängen bis 6,00 m.
Das Herstellen von Passstücken wird gesondert vergütet.

angebotenes Fabrikat: '.........'
Menge: 1,000 m

**6.4.30 Passstück DN 250 GGG herstellen und einbauen**
Passstück für DN 250 aus duktilem Gussrohr (GGG) durch mechanisches Trennen herstellen sowie Herrichten der Rohrenden (Passstücklänge bis 3,00 m) und fachgerechtes Einbauen.
Menge: 1,000 St

**6.4.40 Passstück DN 300 GGG herstellen und einbauen**
Passstück für DN 300 aus duktilem Gussrohr (GGG) durch mechanisches Trennen herstellen sowie Herrichten der Rohrenden (Passstücklänge bis 3,00 m) und fachgerechtes Einbauen.
Menge: 1,000 St

**6.4.50 Anbohrsattelstück 45 Grad, Spitzende DN 150 GGG, HR: DN 250 bis DN 300 GGG**
Anbohrsattelstück 45 Grad DN 150,
für Freispiegelleitungen aus duktilem Kanalrohr
DN 250 - DN 300,
mit Spitzendstutzen passend für duktike Gussrohrere DN 150,
liefern und einbauen.
Sattelstück nach DIN EN 598, innen und außen mit
Epoxidharz-Beschichtung,
einschl. Lippen- und Topf-Dichtung aus NBR und Schrauben M10 aus rostfreiem Stahl mit konischen PE-Dichthülsen.
Im Einheitspreis ist die fachgerechte Herstellung des
Öfnnungsquerschnittes mittels Kernbohrgerät (Bohrloch
im Kämpfer- oder Scheitelbereich) am Hauptrohr
einzurechnen.

angebotenes Fabrikat: '.........'
Menge: 1,000 St

**6.4.60 Anbohrsattelstück 45 Grad, Spitzende DN 150 Stz, HR: DN 250 bis DN 300 GGG**
Anbohrsattelstück 45 Grad DN 150,
für Freispiegelleitungen aus duktilem Kanalrohr
DN 250 - DN 300,
mit Muffenstutzen passend für Steinzeugrohre DN 150 (Steckmuffe L),
liefern und einbauen.
Sattelstück nach DIN EN 598, innen und außen mit
Epoxidharz-Beschichtung,
einschl. Lippen- und Topf-Dichtung aus NBR und Schrauben M10 aus rostfreiem Stahl mit konischen PE-Dichthülsen.
Im Einheitspreis ist die fachgerechte Herstellung des
Öfnnungsquerschnittes mittels Kernbohrgerät (Bohrloch
im Kämpfer- oder Scheitelbereich) am Hauptrohr
einzurechnen.

angebotenes Fabrikat: '.........'
Menge: 1,000 St

**6.4.70 Anbohrsattelstück 90 Grad, Spitzende DN 150 GGG, HR: DN 250 bis DN 300 GGG**
Anbohrsattelstück 90 Grad DN 150,
für Freispiegelleitungen aus duktilem Kanalrohr
DN 250 - DN 300,
mit Spitzendstutzen passend für duktike Gussrohrere DN 150,
liefern und einbauen.
Sattelstück nach DIN EN 598, innen und außen mit
Epoxidharz-Beschichtung,
einschl. Lippen- und Topf-Dichtung aus NBR und Schrauben M10 aus rostfreiem Stahl mit konischen PE-Dichthülsen.
Im Einheitspreis ist die fachgerechte Herstellung des
Öfnnungsquerschnittes mittels Kernbohrgerät (Bohrloch
im Kämpfer- oder Scheitelbereich) am Hauptrohr
einzurechnen.

angebotenes Fabrikat: '.........'
Menge: 1,000 St

**6.4.80 Anbohrsattelstück 90 Grad, Spitzende DN 150 Stz, HR: DN 250 bis DN 300 GGG**
Anbohrsattelstück 90 Grad DN 150,
für Freispiegelleitungen aus duktilem Kanalrohr
DN 250 - DN 300,
mit Muffenstutzen passend für Steinzeugrohre DN 150 (Steckmuffe L),
liefern und einbauen.
Sattelstück nach DIN EN 598, innen und außen mit
Epoxidharz-Beschichtung,
einschl. Lippen- und Topf-Dichtung aus NBR und Schrauben M10 aus rostfreiem Stahl mit konischen PE-Dichthülsen.
Im Einheitspreis ist die fachgerechte Herstellung des
Öfnnungsquerschnittes mittels Kernbohrgerät (Bohrloch
im Kämpfer- oder Scheitelbereich) am Hauptrohr
einzurechnen.

angebotenes Fabrikat: '.........'
Menge: 1,000 St

#### Titel 6.5 Anschlüsse, Spezialstutzen und Rohrkupplungen

**6.5.10 Rohrkupplung DN 100 liefern und einbauen**
Rohrkupplung DN 100, Spannbereich 102 bis 133 mm,
zur variablen, stufenlosen Verbindung von
Abwasserrohren der gleichen Nennweite mit
Außendurchmesser von 102 bis 133 mm, aus
unterschiedlichen bzw. gleichen Werkstoffen mit
vollwandiger, geschäumter, gerippter, gekammerter oder
gewellter Wandung in beliebiger Kombination, bestehend
aus: Rohrkupplung DN 100 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.20 Rohrkupplung DN 125 liefern und einbauen**
Rohrkupplung DN 125, Spannbereich 123 bis 161 mm,
zur variablen, stufenlosen Verbindung von
Abwasserrohren der gleichen Nennweite mit
Außendurchmesser von 123 bis 161 mm, aus
unterschiedlichen bzw. gleichen Werkstoffen mit
vollwandiger, geschäumter, gerippter, gekammerter oder
gewellter Wandung in beliebiger Kombination, bestehend
aus: Rohrkupplung DN 125 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen
Menge: 1,000 St

**6.5.30 Rohrkupplung DN 150 liefern und einbauen**
Rohrkupplung DN 150, Spannbereich 160 bis 192 mm,
zur variablen, stufenlosen Verbindung von
Abwasserrohren der gleichen Nennweite mit
Außendurchmesser von 160 bis 192 mm, aus
unterschiedlichen bzw. gleichen Werkstoffen mit
vollwandiger, geschäumter, gerippter, gekammerter oder
gewellter Wandung in beliebiger Kombination, bestehend
aus: Rohrkupplung DN 150 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen
Menge: 1,000 St

**6.5.40 Rohrkupplung DN 200 liefern und einbauen**
Rohrkupplung DN 200, Spannbereich 183 bis 226 mm,
zur variablen, stufenlosen Verbindung von
Abwasserrohren der gleichen Nennweite mit
Außendurchmesser von 183 bis 226 mm, aus
unterschiedlichen bzw. gleichen Werkstoffen mit
vollwandiger, geschäumter, gerippter, gekammerter oder
gewellter Wandung in beliebiger Kombination, bestehend
aus: Rohrkupplung DN 200 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.50 Rohrkupplung DN 250 liefern und einbauen**
Rohrkupplung DN 250, Spannbereich 255 bis 310 mm,
zur variablen, stufenlosen Verbindung von
Abwasserrohren der gleichen Nennweite mit
Außendurchmesser von 255 bis 310 mm, aus
unterschiedlichen bzw. gleichen Werkstoffen mit
vollwandiger, geschäumter, gerippter, gekammerter oder
gewellter Wandung in beliebiger Kombination, bestehend
aus: Rohrkupplung DN 250 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.60 Rohrkupplung DN 300 liefern und einbauen**
Rohrkupplung DN 300,Spannbereich 295 bis 360 mm,
zur variablen, stufenlosen Verbindung von
Abwasserrohren der gleichen Nennweite mit
Außendurchmesser von 295 bis 360 mm, aus
unterschiedlichen bzw. gleichen Werkstoffen mit
vollwandiger, geschäumter, gerippter, gekammerter oder
gewellter Wandung in beliebiger Kombination, bestehend
aus: Rohrkupplung DN 300 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.70 Rohrkupplung DN 350 liefern und einbauen**
Rohrkupplung DN 350,Spannbereich 330 bis 400 mm,
zur variablen, stufenlosen Verbindung von
Abwasserrohren der gleichen Nennweite mit
Außendurchmesser von 330 bis 400 mm, aus
unterschiedlichen bzw. gleichen Werkstoffen mit
vollwandiger, geschäumter, gerippter, gekammerter oder
gewellter Wandung in beliebiger Kombination, bestehend
aus: Rohrkupplung DN 350 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.80 Rohrkupplung DN 400 liefern und einbauen**
Rohrkupplung DN 400,Spannbereich 385 bis 455 mm,
zur variablen, stufenlosen Verbindung von
Abwasserrohren der gleichen Nennweite mit
Außendurchmesser von 385 bis 455 mm, aus
unterschiedlichen bzw. gleichen Werkstoffen mit
vollwandiger, geschäumter, gerippter, gekammerter oder
gewellter Wandung in beliebiger Kombination, bestehend
aus: Rohrkupplung DN 400 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.90 Rohrkupplung DN 450 liefern und einbauen**
Rohrkupplung DN 450, Spannbereich 430 bis 500 mm,
zur variablen, stufenlosen Verbindung von
Abwasserrohren der gleichen Nennweite mit
Außendurchmesser von 430 bis 500 mm, aus
unterschiedlichen bzw. gleichen Werkstoffen mit
vollwandiger, geschäumter, gerippter, gekammerter oder
gewellter Wandung in beliebiger Kombination, bestehend
aus: Rohrkupplung DN 450 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und nach Einbauanleitung des
Herstellers einbauen.
Fabrikat:
'...'
Das angebotene Fabrikat ist im beiliegenden
Bieterangabenverzeichnis einzutragen!
Menge: 1,000 St

**6.5.100 Rohrbefestigungsschellen DN 100 für Fallrohre liefern und einbauen**
Rohrbefestigungsschellen DN 100 für Fallrohre liefern und einbauen, einschl. Befestigungsmaterial,
Schrauben und Schwerlastdübel.
Menge: 1,000 St

**6.5.110 Rohrbefestigungsschellen DN 150 für Fallrohre liefern und einbauen**
Rohrbefestigungsschellen DN 150 für Fallrohre liefern und einbauen, einschl. Befestigungsmaterial,
Schrauben und Schwerlastdübel
Menge: 1,000 St

**6.5.120 Ablängen von Abwasserrohren DN 100 - DN 200**
Ablängen von neu einzubauenden Abwasserrohren
DN 100 - DN 200
durch mechanisches Trennen auf Passmaß, gilt für Steinzeug, Beton, Stahlbeton und Kunststoffrohre.
Menge: 1,000 St

**6.5.130 Ablängen von Abwasserrohren DN 250**
Ablängen von neu einzubauenden Abwasserrohren
DN 250
durch mechanisches Trennen auf Passmaß, gilt für Steinzeug, Beton, Stahlbeton und Kunststoffrohre.
Menge: 1,000 St

**6.5.140 Ablängen von Abwasserrohren DN 300**
Ablängen von neu einzubauenden Abwasserrohren
DN 300
durch mechanisches Trennen auf Passmaß, gilt für Steinzeug, Beton, Stahlbeton und Kunststoffrohre.
Menge: 1,000 St

**6.5.150 Ablängen von Abwasserrohren DN 400**
Ablängen von neu einzubauenden Abwasserrohren
DN 400
durch mechanisches Trennen auf Passmaß, gilt für Steinzeug, Beton, Stahlbeton und Kunststoffrohre.
Menge: 1,000 St

**6.5.160 Ablängen von Abwasserrohren DN 500**
Ablängen von neu einzubauenden Abwasserrohren
DN 500
durch mechanisches Trennen auf Passmaß, gilt für Steinzeug, Beton, Stahlbeton und Kunststoffrohre.
Menge: 1,000 St

**6.5.170 Anschluss an vorhandene Grundstückentwässerungsleitung herstellen**
Anschluss für neues Kanalrohr DN 100 bis DN 150 aus Stz, PP oder GGG an bestehende Grundstücksentwässerungsleitung fachgerecht vorrichten sowie Rohrverbindung herstellen und dichten.
Vergütet wird der Mehraufwand für das Herstellen des
Anschlusses sowie das Liefern und Einbauen von Bettungsmaterial im Bereich des freigelegten Bestandskanals.
Lieferung und Einbau Rohrmaterial, Rohrkupplungen bzw.
Manschettendichtungen sowie Passstücke werden gesondert vergütet. Abgerechnet wird die Anzahl der Verbindungsstellen.
Menge: 1,000 St

**6.5.180 Anschluss DN 200 bis DN 400 an Bestandskanal**
Anschluss für neues Kanalrohr DN 200 bis DN 400 aus Stz, PP, SB oder GGG an Bestandskanal fachgerecht vorrichten sowie Rohrverbindung herstellen und dichten.
Vergütet wird der Mehraufwand für das Herstellen des
Anschlusses sowie das Liefern und Einbauen von Bettungsmaterial im Bereich des freigelegten Bestandskanals.
Lieferung und Einbau Rohrmaterial, Rohrkupplungen bzw.
Manschettendichtungen sowie Passstücke werden gesondert vergütet. Abgerechnet wird die Anzahl der Verbindungsstellen.
Menge: 1,000 St

**6.5.190 Anschluss DN 500 bis DN 600 an Bestandskanal**
Anschluss für neues Kanalrohr DN 500 bis DN 600 aus Stz, PP, SB oder GGG an Bestandskanal fachgerecht vorrichten sowie Rohrverbindung herstellen und dichten.
Vergütet wird der Mehraufwand für das Herstellen des
Anschlusses sowie das Liefern und Einbauen von Bettungsmaterial im Bereich des freigelegten Bestandskanals.
Lieferung und Einbau Rohrmaterial, Rohrkupplungen bzw.
Manschettendichtungen sowie Passstücke werden gesondert vergütet. Abgerechnet wird die Anzahl der Verbindungsstellen.
Menge: 1,000 St

**6.5.200 Nachträglicher Einbau Steinzeugabzweig in Hauptrohr DN 200 - DN 250**
Nachträglicher Einbau Steinzeugreparaturabzweig DN 100 bis DN 200 in Hauptrohr DN 200 - DN 250.
Passring aufziehen, Reparaturabzweig mit 2 Manschettendichtungen dicht einbauen.
Alle Aufbruch- und Erdarbeiten werden separat vergütet.
Lieferung und Einbau von Reparaturabzweig und Manschettendichtungen werden gesondert vergütet.
Menge: 1,000 St

**6.5.210 Nachträglicher Einbau Steinzeugabzweig in Hauptrohr DN 300 - DN 400**
Nachträglicher Einbau Steinzeugreparaturabzweig DN 100 bis DN 200 in Hauptrohr DN 300 - DN 400.
Passring aufziehen, Reparaturabzweig mit 2 Manschettendichtungen dicht einbauen.
Alle Aufbruch- und Erdarbeiten werden separat vergütet.
Lieferung und Einbau von Reparaturabzweig und Manschettendichtungen werden gesondert vergütet.
Menge: 1,000 St

**6.5.220 Nachträglicher Einbau Kunststoffreparaturabzweig in Hauptrohr DN 200 - DN 250**
Nachträglicher Einbau Kunststoffreparaturabzweig DN 100 bis DN 200 in Hauptrohr DN 200 - DN 250.
Passring aufziehen, Reparaturabzweig mit 2 Manschettendichtungen dicht einbauen.
Alle Aufbruch- und Erdarbeiten werden separat vergütet.
Lieferung und Einbau von Reparaturabzweig und Manschettendichtungen werden gesondert vergütet.
Menge: 1,000 St

**6.5.230 Nachträglicher Einbau Kunststoffreparaturabzweig in Hauptrohr DN 300 - DN 400**
Nachträglicher Einbau Kunststoffreparaturabzweig DN 100 bis DN 200 in Hauptrohr DN 300 - DN 400.
Passring aufziehen, Reparaturabzweig mit 2 Manschettendichtungen dicht einbauen.
Alle Aufbruch- und Erdarbeiten werden separat vergütet.
Lieferung und Einbau von Reparaturabzweig und Manschettendichtungen werden gesondert vergütet.
Menge: 1,000 St

**6.5.240 Kernbohrung in Betonrohre bis DN 400, unbewehrt**
Kernbohrung in bestehende Betonrohre bis DN 400, unbewehrt,
für das Setzen von Stutzen bis DN 200 für den Rohranschluss von Steinzeug- bzw. PP-Rohren, mittels Kernbohrgerät im Kämpfer oder Scheitelbereich fachgerecht herstellen.
Größe der Bohrung entsprechend Vorgaben des Stutzenherstellers.
Bohrkern bergen, dem AG zum Nachweis vorzeigen und entsorgen.
Menge: 1,000 St

**6.5.250 Kernbohrung in Steinzeug-/Kunststoffohre bis DN 300 - DN 1000**
Kernbohrung in bestehende Steinzeug- oder Kunsstoffrohre von DN 300 bis DN 1000, Wandstärke bis 12 cm,
für das Setzen von Stutzen bis DN 150 für den Rohranschluss von Steinzeug- bzw. PP-Rohren,
mittels Kernbohrgerät im Kämpfer oder Scheitelbereich
fachgerecht herstellen, Lieferung und des Einsetzens des Bohrlochstutzens und des B-Ringes.
Größe der Bohrung entsprechend Vorgaben des Stutzenherstellers. Bohrkern bergen, dem AG zum Nachweis vorzeigen und entsorgen
Menge: 1,000 St

**6.5.260 Kernbohrung in Steinzeug-/Kunststoffohre > DN 1000**
Kernbohrung in bestehende Steinzeug- oder Kunsstoffrohre
> DN 1000, Wandstärke bis 12 cm,
für das Setzen von Stutzen bis DN 150 für den Rohranschluss von Steinzeug- bzw. PP-Rohren,
mittels Kernbohrgerät im Kämpfer oder Scheitelbereich
fachgerecht herstellen, Lieferung und des Einsetzens des Bohrlochstutzens und des B-Ringes.
Größe der Bohrung entsprechend Vorgaben des Stutzenherstellers. Bohrkern bergen, dem AG zum Nachweis vorzeigen und entsorgen
Menge: 1,000 St

**6.5.270 Kernbohrung in Stahlbetonkanäle bis DN 400**
Kernbohrung in bestehende Stahlbetonrohre bis DN 400,
für das Setzen von Stutzen bis DN 200 für den Rohranschluss von Steinzeug- bzw. PP-Rohren, mittels Kernbohrgerät im Kämpfer oder Scheitelbereich fachgerecht herstellen.
Größe der Bohrung entsprechend Vorgaben des Stutzenherstellers.
Bohrkern bergen, dem AG zum Nachweis vorzeigen und entsorgen.
Menge: 1,000 St

**6.5.280 Kernbohrung in Stahlbetonkanäle DN 500 - DN 800, für Stutzen bis DN 200**
Kernbohrung in bestehende Stahlbetonrohre
DN 500 bis DN 800,
für das Setzen von Stutzen bis DN 200 für den Rohranschluss von Steinzeug- bzw. PP-Rohren, mittels Kernbohrgerät im Kämpfer oder Scheitelbereich fachgerecht herstellen.
Größe der Bohrung entsprechend Vorgaben des Stutzenherstellers.
Bohrkern bergen, dem AG zum Nachweis vorzeigen und entsorgen
Menge: 1,000 St

**6.5.290 Kernbohrung in Stahlbetonkanäle DN 500 - DN 800, für Stutzen bis DN 400**
Kernbohrung in bestehende Stahlbetonrohre
DN 500 bis DN 800,
für das Setzen von Stutzen von DN 250 bis DN 400 für den Rohranschluss von Steinzeug- bzw. PP-Rohren, mittels Kernbohrgerät im Kämpfer oder Scheitelbereich fachgerecht herstellen.
Größe der Bohrung entsprechend Vorgaben des Stutzenherstellers.
Bohrkern bergen, dem AG zum Nachweis vorzeigen und entsorgen
Menge: 1,000 St

**6.5.300 Anbohren gemauerte Kanäle für Stutzen bis DN 200**
Kernbohrung in bestehende gemauerte Kanäle, Wandstärke bis 0,30 m für das Setzen von Stutzen bis DN 200 für den Rohranschluss von Steinzeug- bzw. PP-Rohren, mittels Kernbohrgerät.
Größe der Bohrung entsprechend Vorgaben des Stutzenherstellers.
Bohrkern bergen, dem AG zum Nachweis vorzeigen und entsorgen.
Menge: 1,000 St

**6.5.310 Anbohren gemauerte Kanäle für Stutzen von DN 250 bis DN 400**
Kernbohrung in bestehende gemauerte Kanäle, Wandstärke bis 0,30 m für das Setzen von Stutzen von DN 250 bis DN 400 für den Rohranschluss von Steinzeug- bzw. PP-Rohren, mittels Kernbohrgerät.
Größe der Bohrung entsprechend Vorgaben des Stutzenherstellers.
Bohrkern bergen, dem AG zum Nachweis vorzeigen und entsorgen.
Menge: 1,000 St

**6.5.320 Mehrdicke beim Anbohren gemauerte Kanäle, Stutzen bis DN 200, für je 10 cm**
Mehrdicke für das Anbohren gemauerte Kanäle für das Setzen von Stutzen für den Rohranschluss von Steinzeug- bzw. PP-Rohren DN 100 bis DN 200,
für je 10 cm Mehrdicke an Wandstärke
Menge: 1,000 St

**6.5.330 Mehrdicke beim Anbohren gemauerte Kanäle, Stutzen DN 250 - DN 400, für je 10 cm**
Mehrdicke für das Anbohren gemauerte Kanäle für das Setzen von Stutzen für den Rohranschluss von Steinzeug- bzw. PP-Rohren DN 250 bis DN 400,
für je 10 cm Mehrdicke an Wandstärke
Menge: 1,000 St

*Hinweis: Anmerkung Einbau Kunststoff-Reparaturabzweig*
Die nachfolgenden Positionen gelten für den Einbau von Kunstoffreparaturabzweigen in Hauptrohre aus Steinzeug oder Beton/ Stahlbeton.
Für den Anschluss des Reparaturabzweigs an das Hauptrohr sind Manschettendichtungen zu verwenden.
Aufgrund der unterschiedlichen Rohrmaterialien mit unterschiedlichen Rohrwanddicken sind innerhalb der Spannbereiche der Manschettendichtungen zum Ausgleich flexible Ausgleichringe vorzusehen.

Ausgleichsringe müssen mit dem angebotenen
Manschettendichtungssystem kompatibel und vom gleichen Hersteller der Manschettendichtung sein. Aufgrunddessen wird auf eine Produkt- bzw. Fabrikatabfrage im Bieterangabenverzeichnis verzichtet.

Die Außendurchmesser der Rohre sind vor Ort durch den Baubetrieb aufzunehmen.

**6.5.340 Kunststoff-Reparaturabzweig DN 200/160 45° liefern und einbauen**
Reparaturabzweig DN 200/160 aus weichmacherfreiem Polyvinylchlorid (PVC-U) nach DIN EN 1401-1 oder aus Polypropylen (PP) nach DIN 1852,
glattwandig, mit geradem Durchlauf, mit 2 Spitzenden, als sohlengleicher Übergang auf Steinzeugrohre Normal- und Hochlast DN 200 bzw. kreisrunde Betonrohre DN 200
sowie 1 Zulauf DN/OD 160 unter 45° mit 1 Spitzende,
mit innen liegendem Anschlag und integriertem Kugelgelenk,
abwinkelbar von 0° bis mindestens 11°, als Übergang auf ein Kunststoffrohr DN/OD 160 liefern und nach Einbauanleitung des Herstellers verlegen.
Erforderliche Manschettendichtungen werden gesondert vergütet.

angebotenes Fabrikat: '.........'
Menge: 1,000 St

**6.5.350 Kunststoff-Reparaturabzweig DN 250/160 45° liefern und einbauen**
Reparaturabzweig DN 250/160 aus weichmacherfreiem Polyvinylchlorid (PVC-U) nach DIN EN 1401-1 oder aus Polypropylen (PP) nach DIN 1852,
glattwandig, mit geradem Durchlauf, mit 2 Spitzenden, als sohlengleicher Übergang auf Steinzeugrohre Normal- und Hochlast DN 250 bzw. kreisrunde Betonrohre DN 250
sowie 1 Zulauf DN/OD 160 unter 45° mit 1 Spitzende,
mit innen liegendem Anschlag und integriertem Kugelgelenk,
abwinkelbar von 0° bis mindestens 11°, als Übergang auf ein Kunststoffrohr DN/OD 160 liefern und nach Einbauanleitung des Herstellers verlegen.
Erforderliche Manschettendichtungen werden gesondert vergütet.

angebotenes Fabrikat: '.........'
Menge: 1,000 St

**6.5.360 Kunststoff-Reparaturabzweig DN 250/200 45° liefern und einbauen**
Reparaturabzweig DN 250/200 aus weichmacherfreiem Polyvinylchlorid (PVC-U) nach DIN EN 1401-1 oder aus Polypropylen (PP) nach DIN 1852,
glattwandig, mit geradem Durchlauf, mit 2 Spitzenden, als sohlengleicher Übergang auf Steinzeugrohre Normal- und Hochlast DN 250 bzw. kreisrunde Betonrohre DN 250
sowie 1 Zulauf DN/OD 200 unter 45° mit 1 Spitzende,
mit innen liegendem Anschlag und integriertem Kugelgelenk,
abwinkelbar von 0° bis mindestens 11°, als Übergang auf ein Kunststoffrohr DN/OD 200 liefern und nach Einbauanleitung des Herstellers verlegen.
Erforderliche Manschettendichtungen werden gesondert vergütet.

angebotenes Fabrikat: '.........'
Menge: 1,000 St

**6.5.370 Kunststoff-Reparaturabzweig DN 300/160 45° liefern und einbauen**
Reparaturabzweig DN 300/160 aus weichmacherfreiem Polyvinylchlorid (PVC-U) nach DIN EN 1401-1 oder aus Polypropylen (PP) nach DIN 1852,
glattwandig, mit geradem Durchlauf, mit 2 Spitzenden, als sohlengleicher Übergang auf Steinzeugrohre Normal- und Hochlast DN 300 bzw. kreisrunde Betonrohre DN 300
sowie 1 Zulauf DN/OD 160 unter 45° mit 1 Spitzende,
mit innen liegendem Anschlag und integriertem Kugelgelenk,
abwinkelbar von 0° bis mindestens 11°, als Übergang auf ein Kunststoffrohr DN/OD 160 liefern und nach Einbauanleitung des Herstellers verlegen.
Erforderliche Manschettendichtungen werden gesondert vergütet.

angebotenes Fabrikat: '.........'
Menge: 1,000 St

**6.5.380 Kunststoff-Reparaturabzweig DN 300/200 45° liefern und einbauen**
Reparaturabzweig DN 300/200 aus weichmacherfreiem Polyvinylchlorid (PVC-U) nach DIN EN 1401-1 oder aus Polypropylen (PP) nach DIN 1852,
glattwandig, mit geradem Durchlauf, mit 2 Spitzenden, als sohlengleicher Übergang auf Steinzeugrohre Normal- und Hochlast DN 300 bzw. kreisrunde Betonrohre DN 300
sowie 1 Zulauf DN/OD 200 unter 45° mit 1 Spitzende,
mit innen liegendem Anschlag und integriertem Kugelgelenk,
abwinkelbar von 0° bis mindestens 11°, als Übergang auf ein Kunststoffrohr DN/OD 200 liefern und nach Einbauanleitung des Herstellers verlegen.
Erforderliche Manschettendichtungen werden gesondert vergütet.

angebotenes Fabrikat: '.........'
Menge: 1,000 St

**6.5.390 Kunststoff-Reparaturabzweig DN 400/160 45° liefern und einbauen**
Reparaturabzweig DN 400/160 aus weichmacherfreiem Polyvinylchlorid (PVC-U) nach DIN EN 1401-1 oder aus Polypropylen (PP) nach DIN 1852,
glattwandig, mit geradem Durchlauf, mit 2 Spitzenden, als sohlengleicher Übergang auf Steinzeugrohre Normal- und Hochlast DN 400 bzw. kreisrunde Betonrohre DN 400
sowie 1 Zulauf DN/OD 160 unter 45° mit 1 Spitzende,
mit innen liegendem Anschlag und integriertem Kugelgelenk,
abwinkelbar von 0° bis mindestens 11°, als Übergang auf ein Kunststoffrohr DN/OD 160 liefern und nach Einbauanleitung des Herstellers verlegen.
Erforderliche Manschettendichtungen werden gesondert vergütet.

angebotenes Fabrikat: '.........'
Menge: 1,000 St

**6.5.400 Kunststoff-Reparaturabzweig DN 400/200 45° liefern und einbauen**
Reparaturabzweig DN 400/200 aus weichmacherfreiem Polyvinylchlorid (PVC-U) nach DIN EN 1401-1 oder aus Polypropylen (PP) nach DIN 1852
glattwandig, mit geradem Durchlauf, mit 2 Spitzenden, als sohlengleicher Übergang auf Steinzeugrohre Normal- und Hochlast DN 400 bzw. kreisrunde Betonrohre DN 400
sowie 1 Zulauf DN/OD 200 unter 45° mit 1 Spitzende,
mit innen liegendem Anschlag und integriertem Kugelgelenk,
abwinkelbar von 0° bis mindestens 11°, als Übergang auf ein Kunststoffrohr DN/OD 200 liefern und nach Einbauanleitung des Herstellers verlegen.
Erforderliche Manschettendichtungen werden gesondert vergütet.

angebotenes Fabrikat: '.........'
Menge: 1,000 St

*Hinweis: Anmerkung Einbau Anschlusstutzen in linersaniertes Rohr*
Die nachfolgenden Positionen gelten für den Einbau von Anschlussstutzen in linersanierte Steinzeug, Beton- und Stahlbetonrohre.

Für den fachgerechten Einbau der Anschlussstutzen ist nur das vom Hersteller dafür vorgesehene Montagewerkzeug zu verwenden!
Die Untergrundvorbereitung der Bohrung, Innenseite sowie Außenseite des Rohres ist nach dem Stand der Technik durchzuführen!
Die Statik des Hauptrohres ist zu prüfen bzw. zu berücksichtigen!  Die statischen Vorgaben der Hauptrohrhersteller haben immer Vorrang.

**6.5.410 Liner-Anschluss DN/OD 160 für Hauptrohre DN 250 - DN 300**
Liner-Anschluss mit Kugelgelenk DN/OD 160 für Hauptrohre DN 250 - DN 300 mit eingezogenem GFK- oder Nadelfilz Schlauchliner mit einem Innendurchmesser von 225-310 mm, Wanddicken des Liners von 3,0 mm bis 10,0 mm,
aus weichmacherfreiem Polyvinylchlorid (PVC-U) nach
DIN EN 1401-1 oder aus Polypropylen (PP) nach DIN 1852,
mit 1 angeformten Muffe sowie integriertem Kugelgelenk, abwinkelbar von 0° bis mindestens 11°, inklusive einem dem Außendurchmesser des Inliners angepassten Distanzring inkl. Dichtung und einem Gewinderad zum Anziehen des Liner-Anschlusses von außen an den Liner mit von der Innenseite des Hauptrohres zu sehender Markierung des Anschlusses, Dichtmasse, Reiniger und weiterem Zubehör zur kraftschlüssigen Verbindung zwischen Liner- und Liner
Anschluss, zum nachträglichen Anschluss von Abwasserrohren und Formstücken aus Kunststoff DN/OD 160 mit einschließlich aller Materialien frei Baustelle liefern und nach Einbauanleitung, des Herstellers verlegen.
Im Einheitspreis ist der fachgerechte Einbau nach Herstellervorgabe einschließlich Herstellung eines Montagefensters (gemäß Herstellerangabe), die Bohrung mittels Lochsäge (Durchmesser gemäß Herstellerangabe) am Hauptkanal sowie das Schließen des Montagefensters mittels Estrichbeton einzurechnen.

angebotenes Fabrikat: '.........'
Menge: 1,000 St

**6.5.420 Liner-Anschluss DN/OD 160 für Hauptrohre DN 400 - DN 600**
Liner-Anschluss mit Kugelgelenk DN/OD 160 für Hauptrohre DN 400 - DN 600 mit eingezogenem GFK- oder Nadelfilz Schlauchliner mit einem Innendurchmesser von 388-610 mm, Wanddicken des Liners von 3,0 mm bis 27,0 mm,
aus weichmacherfreiem Polyvinylchlorid (PVC-U) nach
DIN EN 1401-1 oder aus Polypropylen (PP) nach DIN 1852,
mit 1 angeformten Muffe sowie integriertem Kugelgelenk, abwinkelbar von 0° bis mindestens 11°, inklusive einem dem Außendurchmesser des Inliners angepassten Distanzring inkl. Dichtung und einem Gewinderad zum Anziehen des Liner-Anschlusses von außen an den Liner mit von der Innenseite des Hauptrohres zu sehender Markierung des Anschlusses, Dichtmasse, Reiniger und weiterem Zubehör zur kraftschlüssigen Verbindung zwischen Liner- und Liner
Anschluss, zum nachträglichen Anschluss von Abwasserrohren und Formstücken aus Kunststoff DN/OD 160 mit einschließlich aller Materialien frei Baustelle liefern und nach Einbauanleitung, des Herstellers verlegen.
Im Einheitspreis ist der fachgerechte Einbau nach Herstellervorgabe einschließlich Herstellung eines Montagefensters (gemäß Herstellerangabe), die Bohrung mittels Lochsäge (Durchmesser gemäß Herstellerangabe) am Hauptkanal sowie das Schließen des Montagefensters mittels Estrichbeton einzurechnen.

angebotenes Fabrikat: '.........'
Menge: 1,000 St

**6.5.430 Liner-Anschluss DN/OD 160 für Hauptrohre DN 700-1500**
Liner-Anschluss mit Kugelgelenk DN/OD 160 für Hauptrohre DN 700 - DN 1500 mit eingezogenem GFK- oder Nadelfilz Schlauchliner mit einem Innendurchmesser von 655-1500 mm, Wanddicken des Liners von 3,0 mm bis 27,0 mm,
aus weichmacherfreiem Polyvinylchlorid (PVC-U) nach
DIN EN 1401-1 oder aus Polypropylen (PP) nach DIN 1852,
mit 1 angeformten Muffe sowie integriertem Kugelgelenk, abwinkelbar von 0° bis mindestens 11°, inklusive einem dem Außendurchmesser des Inliners angepassten Distanzring inkl. Dichtung und einem Gewinderad zum Anziehen des Liner-Anschlusses von außen an den Liner mit von der Innenseite des Hauptrohres zu sehender Markierung des Anschlusses, Dichtmasse, Reiniger und weiterem Zubehör zur kraftschlüssigen Verbindung zwischen Liner- und Liner
Anschluss, zum nachträglichen Anschluss von Abwasserrohren und Formstücken aus Kunststoff DN/OD 160 mit einschließlich aller Materialien frei Baustelle liefern und nach Einbauanleitung, des Herstellers verlegen.
Im Einheitspreis ist der fachgerechte Einbau nach Herstellervorgabe einschließlich Herstellung eines Montagefensters (gemäß Herstellerangabe), die Bohrung mittels Lochsäge (Durchmesser gemäß Herstellerangabe) am Hauptkanal sowie das Schließen des Montagefensters mittels Estrichbeton einzurechnen.

angebotenes Fabrikat: '.........'
Menge: 1,000 St

*Hinweis: Anmerkung Anschluss Steinzeugrohr an vorhandene Betonabzweige*
Die nachfolgenden Positionen gelten für die Herstellung von Steinzeuganschlüssen an vorhandene Betonabzweige.

Für den fachgerechten Einbau des Anschlusses ist nur das vom Hersteller dafür vorgesehene Montagewerkzeug zu verwenden!

**6.5.440 Anschlussstück DN/OD 160 für Betonabzweig mit Steinzeumuffe liefern und einbauen**
Anschlussstück DN/OD 160 für Betonabzweig mit Steinzeugmuffe DN 150, bestehend aus einem
Anschluss DN/OD 160,
aus weichmacherfreiem Polyvinylchlorid (PVC-U) oder Polypropylen (PP), mit integriertem Kugelgelenk, abwinkelbar von 0° bis mindestens 11°, sowie einem Klebeflansch mit einem Durchmesser von 205 mm, einschließlich aller erforderlichen Materialien frei Baustelle, liefern und nach Einbauanleitung des Herstellers verlegen

angebotenes Fabrikat: '.........'
Menge: 1,000 St

**6.5.450 Anschlussstück DN/OD 200 für Betonabzweig mit Steinzeumuffe liefern und einbauen**
Anschlussstück DN/OD 200 für Betonabzweig mit Steinzeugmuffe DN 200, bestehend aus einem
Anschluss DN/OD 200,
aus weichmacherfreiem Polyvinylchlorid (PVC-U) oder Polypropylen (PP), mit integriertem Kugelgelenk, abwinkelbar von 0° bis mindestens 11°, sowie einem Klebeflansch mit einem Durchmesser von 269 mm, einschließlich aller erforderlichen Materialien frei Baustelle, liefern und nach Einbauanleitung des Herstellers verlegen

angebotenes Fabrikat: '.........'
Menge: 1,000 St

*Hinweis: Anmerkung Einbau Manschettendichtungen*
Die nachfolgenden Positionen für Manschettendichtungen beschreiben die Verbindung von Rohrspitzenden aller Materialien in jeweils der gleichen Rohrdimension.
Aufgrund der unterschiedlichen Rohrmaterialien mit unterschiedlichen Rohrwanddicken sind innerhalb der Spannbereiche der Manschettendichtungen zum Ausgleich flexible Ausgleichringe vorzusehen.

Ausgleichsringe müssen mit dem angebotenen
Manschettendichtungssystem kompatibel und vom gleichen Hersteller der Manschettendichtung sein. Aufgrunddessen wird auf eine Produkt- bzw. Fabrikatabfrage im Bieterangabenverzeichnis verzichtet.

Die Außendurchmesser der Rohre sind vor Ort durch den Baubetrieb aufzunehmen.

**6.5.460 Manschettendichtung DN 100 Typ 2B bis 2,5 bar druckdicht liefern und einbauen**
Manschettendichtung Typ 2B druckdicht bis 2,5 bar zum Verbinden von zwei glatten Rohrenden (Spitzendenverbindung) DN 100 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.470 Flexible Ausgleichsringe DN 100 liefern und einbauen**
Flexible Ausgleichsringe DN 100 für den Ausgleich unterschiedlicher Rohraußendurchmesser in Verbindung mit dem Einsatz einer Manschettendichtung DN 100 Typ 2B liefern und einbauen.
Einsatz von Ausgleichsringen nach DIN EN 295-4 und
DIN EN 16397-2 aus einem EPDM-Werkstoff nach DIN EN 681-1.
Ausgleichsringe müssen mit dem angebotenen
Manschettendichtungssystem kompatibel und vom gleichen Hersteller der Manschettendichtung sein.
Menge: 1,000 St

**6.5.480 Manschettendichtung DN 125 Typ 2B bis 2,5 bar druckdicht liefern und einbauen**
Manschettendichtung Typ 2B druckdicht bis 2,5 bar zum Verbinden von zwei glatten Rohrenden (Spitzendenverbindung) DN 125 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.490 Flexible Ausgleichsringe DN 125 liefern und einbauen**
Flexible Ausgleichsringe DN 125 für den Ausgleich unterschiedlicher Rohraußendurchmesser in Verbindung mit dem Einsatz einer Manschettendichtung DN 125 Typ 2B liefern und einbauen.
Einsatz von Ausgleichsringen nach DIN EN 295-4 und
DIN EN 16397-2 aus einem EPDM-Werkstoff nach DIN EN 681-1.
Ausgleichsringe müssen mit dem angebotenen
Manschettendichtungssystem kompatibel und vom gleichen Hersteller der Manschettendichtung sein.
Menge: 1,000 St

**6.5.500 Manschettendichtung DN 150 Typ 2B bis 2,5 bar druckdicht liefern und einbauen**
Manschettendichtung Typ 2B druckdicht bis 2,5 bar zum Verbinden von zwei glatten Rohrenden (Spitzendenverbindung) DN 150 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.510 Flexible Ausgleichsringe DN 150 liefern und einbauen**
Flexible Ausgleichsringe DN 150 für den Ausgleich unterschiedlicher Rohraußendurchmesser in Verbindung mit dem Einsatz einer Manschettendichtung DN 150 Typ 2B liefern und einbauen.
Einsatz von Ausgleichsringen nach DIN EN 295-4 und
DIN EN 16397-2 aus einem EPDM-Werkstoff nach DIN EN 681-1.
Ausgleichsringe müssen mit dem angebotenen
Manschettendichtungssystem kompatibel und vom gleichen Hersteller der Manschettendichtung sein.
Menge: 1,000 St

**6.5.520 Manschettendichtung DN 200 Typ 2B bis 2,5 bar druckdicht liefern und einbauen**
Manschettendichtung Typ 2B druckdicht bis 2,5 bar zum Verbinden von zwei glatten Rohrenden (Spitzendenverbindung) DN 200 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.530 Flexible Ausgleichsringe DN 200 liefern und einbauen**
Flexible Ausgleichsringe DN 200 für den Ausgleich unterschiedlicher Rohraußendurchmesser in Verbindung mit dem Einsatz einer Manschettendichtung DN 200 Typ 2B liefern und einbauen.
Einsatz von Ausgleichsringen nach DIN EN 295-4 und
DIN EN 16397-2 aus einem EPDM-Werkstoff nach DIN EN 681-1.
Ausgleichsringe müssen mit dem angebotenen
Manschettendichtungssystem kompatibel und vom gleichen Hersteller der Manschettendichtung sein.
Menge: 1,000 St

**6.5.540 Manschettendichtung DN 250 Typ 2B bis 2,5 bar druckdicht liefern und einbauen**
Manschettendichtung Typ 2B druckdicht bis 2,5 bar zum Verbinden von zwei glatten Rohrenden (Spitzendenverbindung) DN 250 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.550 Flexible Ausgleichsringe DN 250 liefern und einbauen**
Flexible Ausgleichsringe DN 250 für den Ausgleich unterschiedlicher Rohraußendurchmesser in Verbindung mit dem Einsatz einer Manschettendichtung DN 250 Typ 2B liefern und einbauen.
Einsatz von Ausgleichsringen nach DIN EN 295-4 und
DIN EN 16397-2 aus einem EPDM-Werkstoff nach DIN EN 681-1.
Ausgleichsringe müssen mit dem angebotenen
Manschettendichtungssystem kompatibel und vom gleichen Hersteller der Manschettendichtung sein.
Menge: 1,000 St

**6.5.560 Manschettendichtung DN 300 Typ 2B bis 2,5 bar druckdicht liefern und einbauen**
Manschettendichtung Typ 2B druckdicht bis 2,5 bar zum Verbinden von zwei glatten Rohrenden (Spitzendenverbindung) DN 300 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.570 Flexible Ausgleichsringe DN 300 liefern und einbauen**
Flexible Ausgleichsringe DN 300 für den Ausgleich unterschiedlicher Rohraußendurchmesser in Verbindung mit dem Einsatz einer Manschettendichtung DN 300 Typ 2B liefern und einbauen.
Einsatz von Ausgleichsringen nach DIN EN 295-4 und
DIN EN 16397-2 aus einem EPDM-Werkstoff nach DIN EN 681-1.
Ausgleichsringe müssen mit dem angebotenen
Manschettendichtungssystem kompatibel und vom gleichen Hersteller der Manschettendichtung sein.
Menge: 1,000 St

**6.5.580 Manschettendichtung DN 350 Typ 2B bis 2,5 bar druckdicht liefern und einbauen**
Manschettendichtung Typ 2B druckdicht bis 2,5 bar zum Verbinden von zwei glatten Rohrenden (Spitzendenverbindung) DN 350 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.590 Flexible Ausgleichsringe DN 350 liefern und einbauen**
Flexible Ausgleichsringe DN 350 für den Ausgleich unterschiedlicher Rohraußendurchmesser in Verbindung mit dem Einsatz einer Manschettendichtung DN 350 Typ 2B liefern und einbauen.
Einsatz von Ausgleichsringen nach DIN EN 295-4 und
DIN EN 16397-2 aus einem EPDM-Werkstoff nach DIN EN 681-1.
Ausgleichsringe müssen mit dem angebotenen
Manschettendichtungssystem kompatibel und vom gleichen Hersteller der Manschettendichtung sein.
Menge: 1,000 St

**6.5.600 Manschettendichtung DN 400 Typ 2B bis 2,5 bar druckdicht liefern und einbauen**
Manschettendichtung Typ 2B druckdicht bis 2,5 bar zum Verbinden von zwei glatten Rohrenden (Spitzendenverbindung) DN 400 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.610 Flexible Ausgleichsringe DN 400 liefern und einbauen**
Flexible Ausgleichsringe DN 400 für den Ausgleich unterschiedlicher Rohraußendurchmesser in Verbindung mit dem Einsatz einer Manschettendichtung DN 400 Typ 2B liefern und einbauen.
Einsatz von Ausgleichsringen nach DIN EN 295-4 und
DIN EN 16397-2 aus einem EPDM-Werkstoff nach DIN EN 681-1.
Ausgleichsringe müssen mit dem angebotenen
Manschettendichtungssystem kompatibel und vom gleichen Hersteller der Manschettendichtung sein.
Menge: 1,000 St

**6.5.620 Manschettendichtung DN 450 Typ 2B bis 2,5 bar druckdicht liefern und einbauen**
Manschettendichtung Typ 2B druckdicht bis 2,5 bar zum Verbinden von zwei glatten Rohrenden (Spitzendenverbindung) DN 450 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.630 Flexible Ausgleichsringe DN 450 liefern und einbauen**
Flexible Ausgleichsringe DN 450 für den Ausgleich unterschiedlicher Rohraußendurchmesser in Verbindung mit dem Einsatz einer Manschettendichtung DN 450 Typ 2B liefern und einbauen.
Einsatz von Ausgleichsringen nach DIN EN 295-4 und
DIN EN 16397-2 aus einem EPDM-Werkstoff nach DIN EN 681-1.
Ausgleichsringe müssen mit dem angebotenen
Manschettendichtungssystem kompatibel und vom gleichen Hersteller der Manschettendichtung sein.
Menge: 1,000 St

**6.5.640 Manschettendichtung DN 500 Typ 2B bis 2,5 bar druckdicht liefern und einbauen**
Manschettendichtung Typ 2B druckdicht bis 2,5 bar zum Verbinden von zwei glatten Rohrenden (Spitzendenverbindung) DN 500 mit gleichem oder differierendem Außendurchmesser, für Rohranschlüsse für erdverlegte und oberirdische Entwässerungssysteme außerhalb und innerhalb von Gebäuden,
gemäß Anforderungen der Norm DIN EN 295-4
sowie der DIN EN 16397,
in breiter Ausführung bestehend aus Dichtmanschette, Scherband und Spannbändern,
Dichtmanschette aus EPDM gem. DIN EN 681-1
Scherband aus Edelstahl 1.4301 gem. DIN EN 10088-2
Spannbänder aus Edelstahl 1.4301 gem. DIN EN 10088-2
einschließlich der erforderlichen Rohrschnitte liefern und einbauen.

angebotenes Fabrikat: '.........'
Menge: 1,000 St

**6.5.650 Flexible Ausgleichsringe DN 500 liefern und einbauen**
Flexible Ausgleichsringe DN 500 für den Ausgleich unterschiedlicher Rohraußendurchmesser in Verbindung mit dem Einsatz einer Manschettendichtung DN 500 Typ 2B liefern und einbauen.
Einsatz von Ausgleichsringen nach DIN EN 295-4 und
DIN EN 16397-2 aus einem EPDM-Werkstoff nach DIN EN 681-1.
Ausgleichsringe müssen mit dem angebotenen
Manschettendichtungssystem kompatibel und vom gleichen Hersteller der Manschettendichtung sein.
Menge: 1,000 St

*Hinweis: Anmerkung Einbau Adapterkupplung bei nur innen runden Rohren*
Die nachfolgenden Positionen für Adapterkupplungen beschreiben die Verbindung von zwei Rohrspitzenden gleicher Rohrdimension bei denen beide Rohre innen rund sind und ein Rohr keine runde Außengeometrie aufweist (z. B. Betonrohr mit Fuß oder Betonrohr mit Scheitelverstärkung) oder es sich bei einem Rohr um ein Rohr mit beschädigter oder unebener Oberfläche handelt.

**6.5.660 Innen-/Außen-Adapterkupplung DN 100 liefern und einbauen**
Adapterkupplung Nennweite DN 100,
zum kraftschlüssigen Verbinden von zwei Abwasserrohren
DN 100 aus gleichem oder unterschiedlichen Rohrmaterial,
von denen nur ein Rohr eine runde Außengeometrie aufweist,
bestehend aus einer der Nennweite angepassten innenliegenden zylindrischen Steckhülse und einer abdichtenden EPDM-Manschette oder
einer Steckdichtung mit Spanneinheit für das Rohr mit beliebiger Außengeometrie, z. B. Betonrohr mit Fuß, Betonrohr mit Scheitelverstärkung etc.,
und einer dazugehörenden Manschettendichtung DN 100 (Prüfdruck 2,5 bar) bestehend aus Dichtmanschette aus EPDM gemäß DIN EN 681-1 und Spannbändern aus Edelstahl 1.4301 gemäß DIN EN 10088-2,
für die Verbindung von Steckhülse/ Steckdichtung und Rohr
DN 100 mit runder Außengeometrie,
liefern und nach Einbauanleitung des Herstellers verlegen.

angebotenes Fabrikat: '.........'
Menge: 1,000 St

**6.5.670 Innen-/Außen-Adapterkupplung DN 125 liefern und einbauen**
Adapterkupplung Nennweite DN 125,
zum kraftschlüssigen Verbinden von zwei Abwasserrohren
DN 125 aus gleichem oder unterschiedlichen Rohrmaterial,
von denen nur ein Rohr eine runde Außengeometrie aufweist,
bestehend aus einer der Nennweite angepassten innenliegenden zylindrischen Steckhülse und einer abdichtenden EPDM-Manschette oder
einer Steckdichtung mit Spanneinheit für das Rohr mit beliebiger Außengeometrie, z. B. Betonrohr mit Fuß, Betonrohr mit Scheitelverstärkung etc.,
und einer dazugehörenden Manschettendichtung DN 125 (Prüfdruck 2,5 bar) bestehend aus Dichtmanschette aus EPDM gemäß DIN EN 681-1 und Spannbändern aus Edelstahl 1.4301 gemäß DIN EN 10088-2,
für die Verbindung von Steckhülse/ Steckdichtung und Rohr
DN 125 mit runder Außengeometrie,
liefern und nach Einbauanleitung des Herstellers verlegen.

angebotenes Fabrikat: '.........'
Menge: 1,000 St

**6.5.680 Innen-/Außen-Adapterkupplung DN 150 liefern und einbauen**
Adapterkupplung Nennweite DN 150,
zum kraftschlüssigen Verbinden von zwei Abwasserrohren
DN 150 aus gleichem oder unterschiedlichen Rohrmaterial,
von denen nur ein Rohr eine runde Außengeometrie aufweist,
bestehend aus einer der Nennweite angepassten innenliegenden zylindrischen Steckhülse und einer abdichtenden EPDM-Manschette oder
einer Steckdichtung mit Spanneinheit für das Rohr mit beliebiger Außengeometrie, z. B. Betonrohr mit Fuß, Betonrohr mit Scheitelverstärkung etc.,
und einer dazugehörenden Manschettendichtung DN 150 (Prüfdruck 2,5 bar) bestehend aus Dichtmanschette aus EPDM gemäß DIN EN 681-1 und Spannbändern aus Edelstahl 1.4301 gemäß DIN EN 10088-2,
für die Verbindung von Steckhülse/ Steckdichtung und Rohr
DN 150 mit runder Außengeometrie,
liefern und nach Einbauanleitung des Herstellers verlegen.

angebotenes Fabrikat: '.........'
Menge: 1,000 St

**6.5.690 Innen-/Außen-Adapterkupplung DN 200 liefern und einbauen**
Adapterkupplung Nennweite DN 200,
zum kraftschlüssigen Verbinden von zwei Abwasserrohren
DN 200 aus gleichem oder unterschiedlichen Rohrmaterial,
von denen nur ein Rohr eine runde Außengeometrie aufweist,
bestehend aus einer der Nennweite angepassten innenliegenden zylindrischen Steckhülse und einer abdichtenden EPDM-Manschette oder
einer Steckdichtung mit Spanneinheit für das Rohr mit beliebiger Außengeometrie, z. B. Betonrohr mit Fuß, Betonrohr mit Scheitelverstärkung etc.,
und einer dazugehörenden Manschettendichtung DN 200 (Prüfdruck 2,5 bar) bestehend aus Dichtmanschette aus EPDM gemäß DIN EN 681-1 und Spannbändern aus Edelstahl 1.4301 gemäß DIN EN 10088-2,
für die Verbindung von Steckhülse/ Steckdichtung und Rohr
DN 200 mit runder Außengeometrie,
liefern und nach Einbauanleitung des Herstellers verlegen.

angebotenes Fabrikat: '.........'
Menge: 1,000 St

**6.5.700 Innen-/Außen-Adapterkupplung DN 250 liefern und einbauen**
Adapterkupplung Nennweite DN 250,
zum kraftschlüssigen Verbinden von zwei Abwasserrohren
DN 250 aus gleichem oder unterschiedlichen Rohrmaterial,
von denen nur ein Rohr eine runde Außengeometrie aufweist,
bestehend aus einer der Nennweite angepassten innenliegenden zylindrischen Steckhülse und einer abdichtenden EPDM-Manschette oder
einer Steckdichtung mit Spanneinheit für das Rohr mit beliebiger Außengeometrie, z. B. Betonrohr mit Fuß, Betonrohr mit Scheitelverstärkung etc.,
und einer dazugehörenden Manschettendichtung DN 250 (Prüfdruck 2,5 bar) bestehend aus Dichtmanschette aus EPDM gemäß DIN EN 681-1 und Spannbändern aus Edelstahl 1.4301 gemäß DIN EN 10088-2,
für die Verbindung von Steckhülse/ Steckdichtung und Rohr
DN 250 mit runder Außengeometrie,
liefern und nach Einbauanleitung des Herstellers verlegen.

angebotenes Fabrikat: '.........'
Menge: 1,000 St

**6.5.710 Innen-/Außen-Adapterkupplung DN 300 liefern und einbauen**
Adapterkupplung Nennweite DN 300,
zum kraftschlüssigen Verbinden von zwei Abwasserrohren
DN 300 aus gleichem oder unterschiedlichen Rohrmaterial,
von denen nur ein Rohr eine runde Außengeometrie aufweist,
bestehend aus einer der Nennweite angepassten innenliegenden zylindrischen Steckhülse und einer abdichtenden EPDM-Manschette oder
einer Steckdichtung mit Spanneinheit für das Rohr mit beliebiger Außengeometrie, z. B. Betonrohr mit Fuß, Betonrohr mit Scheitelverstärkung etc.,
und einer dazugehörenden Manschettendichtung DN 300 (Prüfdruck 2,5 bar) bestehend aus Dichtmanschette aus EPDM gemäß DIN EN 681-1 und Spannbändern aus Edelstahl 1.4301 gemäß DIN EN 10088-2,
für die Verbindung von Steckhülse/ Steckdichtung und Rohr
DN 300 mit runder Außengeometrie,
liefern und nach Einbauanleitung des Herstellers verlegen.

angebotenes Fabrikat: '.........'
Menge: 1,000 St

**6.5.720 Innen-/Außen-Adapterkupplung DN 350 liefern und einbauen**
Adapterkupplung Nennweite DN 350,
zum kraftschlüssigen Verbinden von zwei Abwasserrohren
DN 350 aus gleichem oder unterschiedlichen Rohrmaterial,
von denen nur ein Rohr eine runde Außengeometrie aufweist,
bestehend aus einer der Nennweite angepassten innenliegenden zylindrischen Steckhülse und einer abdichtenden EPDM-Manschette oder
einer Steckdichtung mit Spanneinheit für das Rohr mit beliebiger Außengeometrie, z. B. Betonrohr mit Fuß, Betonrohr mit Scheitelverstärkung etc.,
und einer dazugehörenden Manschettendichtung DN 350 (Prüfdruck 2,5 bar) bestehend aus Dichtmanschette aus EPDM gemäß DIN EN 681-1 und Spannbändern aus Edelstahl 1.4301 gemäß DIN EN 10088-2,
für die Verbindung von Steckhülse/ Steckdichtung und Rohr
DN 350 mit runder Außengeometrie,
liefern und nach Einbauanleitung des Herstellers verlegen.

angebotenes Fabrikat: '.........'
Menge: 1,000 St

**6.5.730 Innen-/Außen-Adapterkupplung DN 400 liefern und einbauen**
Adapterkupplung Nennweite DN 400,
zum kraftschlüssigen Verbinden von zwei Abwasserrohren
DN 400 aus gleichem oder unterschiedlichen Rohrmaterial,
von denen nur ein Rohr eine runde Außengeometrie aufweist,
bestehend aus einer der Nennweite angepassten innenliegenden zylindrischen Steckhülse und einer abdichtenden EPDM-Manschette oder
einer Steckdichtung mit Spanneinheit für das Rohr mit beliebiger Außengeometrie, z. B. Betonrohr mit Fuß, Betonrohr mit Scheitelverstärkung etc.,
und einer dazugehörenden Manschettendichtung DN 400 (Prüfdruck 2,5 bar) bestehend aus Dichtmanschette aus EPDM gemäß DIN EN 681-1 und Spannbändern aus Edelstahl 1.4301 gemäß DIN EN 10088-2,
für die Verbindung von Steckhülse/ Steckdichtung und Rohr
DN 400 mit runder Außengeometrie,
liefern und nach Einbauanleitung des Herstellers verlegen.

angebotenes Fabrikat: '.........'
Menge: 1,000 St

**6.5.740 Innen-/Außen-Adapterkupplung DN 450 liefern und einbauen**
Adapterkupplung Nennweite DN 450,
zum kraftschlüssigen Verbinden von zwei Abwasserrohren
DN 450 aus gleichem oder unterschiedlichen Rohrmaterial,
von denen nur ein Rohr eine runde Außengeometrie aufweist,
bestehend aus einer der Nennweite angepassten innenliegenden zylindrischen Steckhülse und einer abdichtenden EPDM-Manschette oder
einer Steckdichtung mit Spanneinheit für das Rohr mit beliebiger Außengeometrie, z. B. Betonrohr mit Fuß, Betonrohr mit Scheitelverstärkung etc.,
und einer dazugehörenden Manschettendichtung DN 450 (Prüfdruck 2,5 bar) bestehend aus Dichtmanschette aus EPDM gemäß DIN EN 681-1 und Spannbändern aus Edelstahl 1.4301 gemäß DIN EN 10088-2,
für die Verbindung von Steckhülse/ Steckdichtung und Rohr
DN 450 mit runder Außengeometrie,
liefern und nach Einbauanleitung des Herstellers verlegen.

angebotenes Fabrikat: '.........'
Menge: 1,000 St

**6.5.750 Innen-/Außen-Adapterkupplung DN 500 liefern und einbauen**
Adapterkupplung Nennweite DN 500,
zum kraftschlüssigen Verbinden von zwei Abwasserrohren
DN 500 aus gleichem oder unterschiedlichen Rohrmaterial,
von denen nur ein Rohr eine runde Außengeometrie aufweist,
bestehend aus einer der Nennweite angepassten innenliegenden zylindrischen Steckhülse und einer abdichtenden EPDM-Manschette oder
einer Steckdichtung mit Spanneinheit für das Rohr mit beliebiger Außengeometrie, z. B. Betonrohr mit Fuß, Betonrohr mit Scheitelverstärkung etc.,
und einer dazugehörenden Manschettendichtung DN 500 (Prüfdruck 2,5 bar) bestehend aus Dichtmanschette aus EPDM gemäß DIN EN 681-1 und Spannbändern aus Edelstahl 1.4301 gemäß DIN EN 10088-2,
für die Verbindung von Steckhülse/ Steckdichtung und Rohr
DN 500 mit runder Außengeometrie,
liefern und nach Einbauanleitung des Herstellers verlegen.

angebotenes Fabrikat: '.........'
Menge: 1,000 St

*Hinweis: Anmerkung Einbau Anschlussstutzen an glattes Kanalrohr an DN 300 - DN 1000*
Für den fachgerechten Einbau der Anschlussstutzen ist nur das vom Hersteller dafür vorgesehene Montagewerkzeug zu verwenden!
Die Untergrundvorbereitung der Bohrung, Innenseite sowie Außenseite des Rohres ist nach dem Stand der Technik durchzuführen!
Die Statik des Hauptrohres ist zu prüfen bzw. zu berücksichtigen!  Die statischen Vorgaben der Hauptrohrhersteller haben immer Vorrang.

**6.5.760 Anschlussstutzen DN/OD 160 für Hauptrohr DN 300 - 1000 mit Wanddicke von 7 - 120 mm**
Anschlussstutzen DN/OD 160 für Hauptrohrnennweite
DN 300 bis 1000, zum Herstellen eines
nachträglichen form- und kraftschlüssigen Anschlusses
von Kunststoffrohren DN/OD 160 aus
Polyvinylchlorid (PVC-U) oder Polypropylen (PP) an außen und
innen glattwandige Abwasserrohren unterschiedlicher Materialien mit einer Rohrnennweite DN 300 bis DN 1000
und einer Wanddicke von 7 mm bis 120 mm,
bestehend aus einem Stutzen mit 1 angeformten Muffe sowie integriertem Kugelgelenk, stufenlos abwinkelbar von 0° bis mnindestens 11°, sowie vollständige Abdeckung der gesamten Bohrungslaibung, inklusive für den Einbau erforderliche Zusatzstoffe, liefern und nach Einbauanleitung des Herstellers verlegen.
In den Einheitspreis ist des fachgerechte Herstellen einer Bohrung in das Hauptrohr mittels Kernbohrgerät einzurechnen.
Die Größe der Kernbohrung richtet sich nach den Angaben des Herstellers. Der Bohrkern ist zu entsorgen.

angebotenes Fabrikat: '.........'

Das angebotene Fabrikat ist im beiliegendem
Bieterangabenverzeichnis einzutragen!
Menge: 1,000 St

*Hinweis: Anmerkung Einbau Sanierungsstutzen in Beton-/Steinzeugrohr*
Für den fachgerechten Einbau der Sanierungsstutzen ist nur das vom Hersteller dafür vorgesehene Montagewerkzeug zu verwenden!
Anzuwenden bei einem Anschluss mit einer sanierungsbedürftigen, nicht fachgerecht erstellten bzw. einer ausgebrochen Bohrung oder Öffnung mit einer lichten Weite von 200 mm bis 260 mm.
Die Untergrundvorbereitung der Bohrung, Innenseite sowie Außenseite des Rohres ist nach dem Stand der Technik durchzuführen!
Die Statik des Hauptrohres ist zu prüfen bzw. zu berücksichtigen!  Die statischen Vorgaben der Hauptrohrhersteller haben immer Vorrang.

**6.5.770 Sanierungsstutzen DN/OD 160 für Beton-/Steinzeugrohr DN 300**
Sanierungsstutzen für den Anschluss von Kunststoffrohr DN/OD 160 an Hauptrohre aus Beton oder Steinzeug,
zum nachträglichen Anschluss unter 90° zur Rohrachse,
Hauptrohrnennweite: DN 300,
Hauptrohrmaterial: Beton-/ Steinzeugrohre mit einer Wanddicke von 35 mm bis 110 mm,
bei einer sanierungsbedürftigen, nicht fachgerecht erstellten bzw. einer ausgebrochen Bohrung oder Öffnung mit einer lichten Weite von 200 mm bis 260 mm.
Bestehend aus einer klappbaren Innenverschalung, einem
Sanierungsstutzen DN/OD 160 aus weichmacherfreiem Polyvinylchlorid (PVC-U) nach DIN EN 1401-1 oder aus Polypropylen (PP) nach DIN 1852, glattwandig, mit 1 angeformten Muffe mit innen liegendem Anschlag und integriertem Kugelgelenk,
stufenlos abwinkelbar von 0° bis mindestens 11°sowie einer Außenverschalung mit Einfüllöffnung, Trichter, Harzmischer und dem benötigten Vergussharz, liefern und nach
Einbauanleitung des Herstellers verlegen.

angebotenes Fabrikat: '.........'
Menge: 1,000 St

**6.5.780 Sanierungsstutzen DN/OD 160 für Beton-/Steinzeugrohr DN 400 - DN 600**
Sanierungsstutzen für den Anschluss von Kunststoffrohr DN/OD 160 an Hauptrohre aus Beton oder Steinzeug,
zum nachträglichen Anschluss unter 90° zur Rohrachse,
Hauptrohrnennweite: DN 400 bis DN 600,
Hauptrohrmaterial: Beton-/ Steinzeugrohre mit einer Wanddicke von 50 mm bis 130 mm,
bei einer sanierungsbedürftigen, nicht fachgerecht erstellten bzw. einer ausgebrochen Bohrung oder Öffnung mit einer lichten Weite von 200 mm bis 260 mm.
Bestehend aus einer klappbaren Innenverschalung, einem
Sanierungsstutzen DN/OD 160 aus weichmacherfreiem Polyvinylchlorid (PVC-U) nach DIN EN 1401-1 oder aus Polypropylen (PP) nach DIN 1852, glattwandig, mit 1 angeformten Muffe mit innen liegendem Anschlag und integriertem Kugelgelenk,
stufenlos abwinkelbar von 0° bis mindestens 11°sowie einer Außenverschalung mit Einfüllöffnung, Trichter, Harzmischer und dem benötigten Vergussharz, liefern und nach
Einbauanleitung des Herstellers verlegen.

angebotenes Fabrikat: '.........'
Menge: 1,000 St

**6.5.790 Sanierungsstutzen DN/OD 160 für Beton-/Steinzeugrohr DN 700 - DN 1000**
Sanierungsstutzen für den Anschluss von Kunststoffrohr DN/OD 160 an Hauptrohre aus Beton oder Steinzeug,
zum nachträglichen Anschluss unter 90° zur Rohrachse,
Hauptrohrnennweite: DN 700 bis DN 1000,
Hauptrohrmaterial: Beton-/ Steinzeugrohre mit einer Wanddicke von 85 mm bis 160 mm,
bei einer sanierungsbedürftigen, nicht fachgerecht erstellten bzw. einer ausgebrochen Bohrung oder Öffnung mit einer lichten Weite von 200 mm bis 260 mm.
Bestehend aus einer klappbaren Innenverschalung, einem
Sanierungsstutzen DN/OD 160 aus weichmacherfreiem Polyvinylchlorid (PVC-U) nach DIN EN 1401-1 oder aus Polypropylen (PP) nach DIN 1852, glattwandig, mit 1 angeformten Muffe mit innen liegendem Anschlag und integriertem Kugelgelenk,
stufenlos abwinkelbar von 0° bis mindestens 11°sowie einer Außenverschalung mit Einfüllöffnung, Trichter, Harzmischer und dem benötigten Vergussharz, liefern und nach
Einbauanleitung des Herstellers verlegen.

angebotenes Fabrikat: '.........'
Menge: 1,000 St

**6.5.800 Sanierungsstutzen DN/OD 200 für Beton-/Steinzeugrohr DN 400**
Sanierungsstutzen für den Anschluss von Kunststoffrohr DN/OD 200 an Hauptrohre aus Beton oder Steinzeug,
zum nachträglichen Anschluss unter 90° zur Rohrachse,
Hauptrohrnennweite: DN 400,
Hauptrohrmaterial: Beton-/ Steinzeugrohre mit einer Wanddicke von 50 mm bis 130 mm,
bei einer sanierungsbedürftigen, nicht fachgerecht erstellten bzw. einer ausgebrochen Bohrung oder Öffnung mit einer lichten Weite von 250 mm bis 310 mm.
Bestehend aus einer klappbaren Innenverschalung, einem
Sanierungsstutzen DN/OD 200 aus weichmacherfreiem Polyvinylchlorid (PVC-U) nach DIN EN 1401-1 oder aus Polypropylen (PP) nach DIN 1852, glattwandig, mit 1 angeformten Muffe mit innen liegendem Anschlag und integriertem Kugelgelenk,
stufenlos abwinkelbar von 0° bis mindestens 11°sowie einer Außenverschalung mit Einfüllöffnung, Trichter, Harzmischer und dem benötigten Vergussharz, liefern und nach
Einbauanleitung des Herstellers verlegen.

angebotenes Fabrikat: '.........'
Menge: 1,000 St

**6.5.810 Sanierungsstutzen DN/OD 200 für Beton-/Steinzeugrohr DN 500 - DN 600**
Sanierungsstutzen für den Anschluss von Kunststoffrohr DN/OD 200 an Hauptrohre aus Beton oder Steinzeug,
zum nachträglichen Anschluss unter 90° zur Rohrachse,
Hauptrohrnennweite: DN 500 bis 600,
Hauptrohrmaterial: Beton-/ Steinzeugrohre mit einer Wanddicke von 55 mm bis 140 mm,
bei einer sanierungsbedürftigen, nicht fachgerecht erstellten bzw. einer ausgebrochen Bohrung oder Öffnung mit einer lichten Weite von 250 mm bis 310 mm.
Bestehend aus einer klappbaren Innenverschalung, einem
Sanierungsstutzen DN/OD 200 aus weichmacherfreiem Polyvinylchlorid (PVC-U) nach DIN EN 1401-1 oder aus Polypropylen (PP) nach DIN 1852, glattwandig, mit 1 angeformten Muffe mit innen liegendem Anschlag und integriertem Kugelgelenk,
stufenlos abwinkelbar von 0° bis mindestens 11°sowie einer Außenverschalung mit Einfüllöffnung, Trichter, Harzmischer und dem benötigten Vergussharz, liefern und nach
Einbauanleitung des Herstellers verlegen.

angebotenes Fabrikat: '.........'
Menge: 1,000 St

**6.5.820 Sanierungsstutzen DN/OD 200 für Beton-/Steinzeugrohr DN 700 - DN 1000**
Sanierungsstutzen für den Anschluss von Kunststoffrohr DN/OD 200 an Hauptrohre aus Beton oder Steinzeug,
zum nachträglichen Anschluss unter 90° zur Rohrachse,
Hauptrohrnennweite: DN 500 bis 600,
Hauptrohrmaterial: Beton-/ Steinzeugrohre mit einer Wanddicke von 85 mm bis 180 mm,
bei einer sanierungsbedürftigen, nicht fachgerecht erstellten bzw. einer ausgebrochen Bohrung oder Öffnung mit einer lichten Weite von 250 mm bis 310 mm.
Bestehend aus einer klappbaren Innenverschalung, einem
Sanierungsstutzen DN/OD 200 aus weichmacherfreiem Polyvinylchlorid (PVC-U) nach DIN EN 1401-1 oder aus Polypropylen (PP) nach DIN 1852, glattwandig, mit 1 angeformten Muffe mit innen liegendem Anschlag und integriertem Kugelgelenk,
stufenlos abwinkelbar von 0° bis mindestens 11°sowie einer Außenverschalung mit Einfüllöffnung, Trichter, Harzmischer und dem benötigten Vergussharz, liefern und nach
Einbauanleitung des Herstellers verlegen.

angebotenes Fabrikat: '.........'
Menge: 1,000 St

*Hinweis: Anmerkung Einbau Anschlussstutzen in dickwandige Abwasserkanäle*
Für den fachgerechten Einbau von Anschlüssen an Hauptrohre (Beton, Stampfbeton oder Mauerwerk) mit hohen Wanddicken. Für das Herstellen des Anschlusses ist nur das vom Hersteller dafür vorgesehene Montagewerkzeug zu verwenden!
Die Untergrundvorbereitung der Bohrung, Innenseite sowie Außenseite des Rohres ist nach dem Stand der Technik durchzuführen!
Die Statik des Hauptrohres ist zu prüfen bzw. zu berücksichtigen!  Die statischen Vorgaben der Hauptrohrhersteller haben immer Vorrang.

**6.5.830 Anschlussstutzen DN/OD 160 für dickwandige Hauptrohre liefern und einbauen**
Anschlussstutzen DN/OD 160,
zum nachträglichen Anschluss von Kunststoffrohren
DN/OD 160 nach DIN EN 1401-1 aus weichmacherfreiem
Polyvinylchlorid (PVC-U) oder aus Polypropylen (PP)
nach DIN 1852 an dickwandige Abwasserkanäle, z.B. aus
Mauerwerk, Beton oder "Stampfbeton" mit Wanddicken von
≥ 120 mm, Abdeckung der gesamten Bohrungslaibung durch stufenlose Längenvariation des Anschlusses, bestehend aus
einem Durchführungsrohr, Oberteil mit integriertem Kugelgelenk abwinkelbar von 0° bis 11° und einer angeformten Muffe DN/OD 160, äußerem Dichtkragen und innerer Abschlussdichtung.
Einschließlich weiterer laut Hersteller erforderlichen Materialien wie Reiniger, Trichter, Harzmischer und  Vergussharz entsprechend der Wanddicke des Hauptrohres, liefern und nach Einbauanleitung des Herstellers verlegen.

angebotenes Fabrikat: '.........'
Menge: 1,000 St

**6.5.840 Anschlussstutzen DN/OD 200 für dickwandige Hauptrohre liefern und einbauen**
Anschlussstutzen DN/OD 200,
zum nachträglichen Anschluss von Kunststoffrohren
DN/OD 200 nach DIN EN 1401-1 aus weichmacherfreiem
Polyvinylchlorid (PVC-U) oder aus Polypropylen (PP)
nach DIN 1852 an dickwandige Abwasserkanäle, z.B. aus
Mauerwerk, Beton oder "Stampfbeton" mit Wanddicken von
≥ 120 mm, Abdeckung der gesamten Bohrungslaibung durch stufenlose Längenvariation des Anschlusses, bestehend aus
einem Durchführungsrohr, Oberteil mit integriertem Kugelgelenk abwinkelbar von 0° bis 11° und einer angeformten Muffe DN/OD 200, äußerem Dichtkragen und innerer Abschlussdichtung.
Einschließlich weiterer laut Hersteller erforderlichen Materialien wie Reiniger, Trichter, Harzmischer und  Vergussharz entsprechend der Wanddicke des Hauptrohres, liefern und nach Einbauanleitung des Herstellers verlegen.

angebotenes Fabrikat: '.........'
Menge: 1,000 St

*Hinweis: Anmerkung Sattelstück für dickwandige Beton-, Stahlbeton- und Steinzeugrohre*
Für den fachgerechten Einbau des Sattelstückes ist nur das vom Hersteller dafür vorgesehene Montagewerkzeug zu verwenden!
Die nachfolgenden Sattelstücke sind zum Anschluss von Hausanschlussleitungen an dickwandige Beton- und Stahlbetonrohre (DIN EN 1916), sowie für Anschlüsse an Steinzeugrohre mit einer Wanddicke ab 30 mm vorgesehen.
Die Untergrundvorbereitung der Bohrung, Innenseite sowie Außenseite des Rohres ist nach dem Stand der Technik durchzuführen!
Die Statik des Hauptrohres ist zu prüfen bzw. zu berücksichtigen!  Die statischen Vorgaben der Hauptrohrhersteller haben immer Vorrang.

**6.5.850 Sattelstück DN/OD 160/90° für DN 250 aus Beton/ Stb, Stz liefern und einbauen**
Sattelstück DN/OD 160/90° aus Polyvinylchlorid (PVC-U) oder Polypropylen (PP) mit integriertem Kugelgelenk zum nachträglichen Anschluss von glattwandigen Abwasserrohren und Formstücken aus DN/OD 160 an dickwandige Abwasserrohre, Wandstärke ab 30 mm, aus Beton und Stahlbeton nach DIN 4032/4035 bzw. DIN EN 1916 sowie an alle glattwandigen Kanalrohre der Nennweite DN 250 mit zuvor aufgeführten Wanddickenfür.
Hauptrohrnennweite DN 250,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.860 Sattelstück DN/OD 160/90° für DN 300 aus Beton/ Stb, Stz liefern und einbauen**
Sattelstück DN/OD 160/90° aus Polyvinylchlorid (PVC-U) oder Polypropylen (PP) mit integriertem Kugelgelenk zum nachträglichen Anschluss von glattwandigen Abwasserrohren und Formstücken aus DN/OD 160 an dickwandige Abwasserrohre, Wandstärke ab 30 mm, aus Beton und Stahlbeton nach DIN 4032/4035 bzw. DIN EN 1916 sowie an alle glattwandigen Kanalrohre der Nennweite DN 300 mit zuvor aufgeführten Wanddickenfür.
Hauptrohrnennweite DN 300,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.870 Sattelstück DN/OD 160/90° für DN 400 aus Beton/ Stb, Stz liefern und einbauen**
Sattelstück DN/OD 160/90° aus Polyvinylchlorid (PVC-U) oder Polypropylen (PP) mit integriertem Kugelgelenk zum nachträglichen Anschluss von glattwandigen Abwasserrohren und Formstücken aus DN/OD 160 an dickwandige Abwasserrohre, Wandstärke ab 30 mm, aus Beton und Stahlbeton nach DIN 4032/4035 bzw. DIN EN 1916 sowie an alle glattwandigen Kanalrohre der Nennweite DN 400 mit zuvor aufgeführten Wanddickenfür.
Hauptrohrnennweite DN 400,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.880 Sattelstück DN/OD 160/90° für DN 500 aus Beton/ Stb, Stz liefern und einbauen**
Sattelstück DN/OD 160/90° aus Polyvinylchlorid (PVC-U) oder Polypropylen (PP) mit integriertem Kugelgelenk zum nachträglichen Anschluss von glattwandigen Abwasserrohren und Formstücken aus DN/OD 160 an dickwandige Abwasserrohre, Wandstärke ab 30 mm, aus Beton und Stahlbeton nach DIN 4032/4035 bzw. DIN EN 1916 sowie an alle glattwandigen Kanalrohre der Nennweite DN 500 mit zuvor aufgeführten Wanddickenfür.
Hauptrohrnennweite DN 500,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

*Hinweis: Anmerkung Sattelstück für dünnwandige Abwasserkanäle*
Für den fachgerechten Einbau des Sattelstückes ist nur das vom Hersteller dafür vorgesehene Montagewerkzeug zu verwenden!
Die nachfolgenden Sattelstücke sind zum Anschluss von Hausanschlussleitungen an dünnwandige Abwasserkanäle mit einer Wanddicke < 30 mm vorgesehen.
Die Untergrundvorbereitung der Bohrung, Innenseite sowie Außenseite des Rohres ist nach dem Stand der Technik durchzuführen!
Die Statik des Hauptrohres ist zu prüfen bzw. zu berücksichtigen! Die statischen Vorgaben der Hauptrohrhersteller haben immer Vorrang.

**6.5.890 Anschluss mit Kugelgelenk DN/OD 160 für DN 300 aus Kunststoff, GFK**
Anschluss mit Kugelgelenk DN/OD 160 aus Polyvinylchlorid (PVC-U) oder Polypropylen (PP) mit integriertem Kugelgelenk zum nachträglichen Anschluss von glattwandigen Abwasserrohren und Formstücken aus DN/OD 160 an dünnwandige Abwasserrohre, Wandstärke bis 30 mm, aus Beton und Stahlbeton nach DIN 4032/4035 bzw. DIN EN 1916 sowie an alle glattwandigen Kanalrohre der Nennweite DN 300 mit zuvor aufgeführten Wanddickenfür.
Hauptrohrnennweite DN 300,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.900 Anschluss mit Kugelgelenk DN/OD 200 für DN 300 aus Kunststoff, GFK**
Anschluss mit Kugelgelenk DN/OD 200 aus Polyvinylchlorid (PVC-U) oder Polypropylen (PP) mit integriertem Kugelgelenk zum nachträglichen Anschluss von glattwandigen Abwasserrohren und Formstücken aus DN/OD 200 an dünnwandige Abwasserrohre, Wandstärke bis 30 mm, aus Beton und Stahlbeton nach DIN 4032/4035 bzw. DIN EN 1916 sowie an alle glattwandigen Kanalrohre der Nennweite DN 300 mit zuvor aufgeführten Wanddickenfür.
Hauptrohrnennweite DN 300,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.910 Anschluss mit Kugelgelenk DN/OD 160 für DN 500 aus Kunststoff, GFK**
Anschluss mit Kugelgelenk DN/OD 160 aus Polyvinylchlorid (PVC-U) oder Polypropylen (PP) mit integriertem Kugelgelenk zum nachträglichen Anschluss von glattwandigen Abwasserrohren und Formstücken aus DN/OD 160 an dünnwandige Abwasserrohre, Wandstärke bis 30 mm, aus Beton und Stahlbeton nach DIN 4032/4035 bzw. DIN EN 1916 sowie an alle glattwandigen Kanalrohre der Nennweite DN 500 mit zuvor aufgeführten Wanddickenfür.
Hauptrohrnennweite DN 500,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.920 Anschluss mit Kugelgelenk DN/OD 200 für DN 500 aus Kunststoff, GFK**
Anschluss mit Kugelgelenk DN/OD 200 aus Polyvinylchlorid (PVC-U) oder Polypropylen (PP) mit integriertem Kugelgelenk zum nachträglichen Anschluss von glattwandigen Abwasserrohren und Formstücken aus DN/OD 200 an dünnwandige Abwasserrohre, Wandstärke bis 30 mm, aus Beton und Stahlbeton nach DIN 4032/4035 bzw. DIN EN 1916 sowie an alle glattwandigen Kanalrohre der Nennweite DN 500 mit zuvor aufgeführten Wanddickenfür.
Hauptrohrnennweite DN 500,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.930 Anschluss mit Kugelgelenk DN/OD 160 für DN 600 aus Kunststoff, GFK**
Anschluss mit Kugelgelenk DN/OD 160 aus Polyvinylchlorid (PVC-U) oder Polypropylen (PP) mit integriertem Kugelgelenk zum nachträglichen Anschluss von glattwandigen Abwasserrohren und Formstücken aus DN/OD 160 an dünnwandige Abwasserrohre, Wandstärke bis 30 mm, aus Beton und Stahlbeton nach DIN 4032/4035 bzw. DIN EN 1916 sowie an alle glattwandigen Kanalrohre der Nennweite DN 600 mit zuvor aufgeführten Wanddickenfür.
Hauptrohrnennweite DN 600,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

**6.5.940 Anschluss mit Kugelgelenk DN/OD 200 für DN 600 aus Kunststoff, GFK**
Anschluss mit Kugelgelenk DN/OD 200 aus Polyvinylchlorid (PVC-U) oder Polypropylen (PP) mit integriertem Kugelgelenk zum nachträglichen Anschluss von glattwandigen Abwasserrohren und Formstücken aus DN/OD 200 an dünnwandige Abwasserrohre, Wandstärke bis 30 mm, aus Beton und Stahlbeton nach DIN 4032/4035 bzw. DIN EN 1916 sowie an alle glattwandigen Kanalrohre der Nennweite DN 600 mit zuvor aufgeführten Wanddickenfür.
Hauptrohrnennweite DN 600,
liefern und einbauen.
Sattelstück mit 1 angeformten Muffe sowie integriertem Kugelgelenk, abwinkelbar von 0° bis mindestens 13° inklusive einer dem Innenradius des Hauptrohres angepassten unteren Elastomerdichtung zum Abdichten der Verbindung zum Hauptrohr und vollständiger Abdeckung der gesamten Bohrungslaibung sowie einem dem Außendurchmesser des Hauptrohres angepassten Distanzring,
einschließlich aller Materialien frei Baustelle, liefern und nach Einbauanleitung des Herstellers verlegen.

angebotenes Fabrikat: '.........'
Menge: 1,000 St

*Hinweis: Anmerkung Einbau Klebesattel an Hauptrohre DN 400 bis DN 600*
Für den fachgerechten Einbau des Sattelstückes ist nur das vom Hersteller dafür vorgesehene Montagewerkzeug zu verwenden!
Die nachfolgenden Klebesattel sind zum Anschluss von Leitungen DN/OD 200 und DN/OD 250 an Abwasserkanäle
DN 400 bis DN 600 insbesondere aus den Werkstoffen Beton, Stahlbeton, Guss, AZ, FZ, Steinzeug und GFK vorgesehen.
Die Untergrundvorbereitung der Bohrung, Innenseite sowie Außenseite des Rohres ist nach dem Stand der Technik durchzuführen!
Die Statik des Hauptrohres ist zu prüfen bzw. zu berücksichtigen! Die statischen Vorgaben der Hauptrohrhersteller haben immer Vorrang.

**6.5.950 Montageset DN/OD 200 für DN 400-DN 600 liefern und einbauen**
Klebesattel mit einer dem Hauptrohr-Außendurchmesser angepassten Wölbung, Montageset DN/OD 200, zum nachträglichen Anschluss von Kunststoffrohren aus weichmacherfreiem Polyvinylchlorid (PVC-U)
oder Polypropylen (PP),
Nennweite DN/OD 200 an Hauptrohre insbesondere aus den Werkstoffen Beton, Stahlbeton, Guss, AZ, FZ, Steinzeug und GFK in den Nennweiten
DN 400 bis DN 600,
mit in die Bohrung einragendem Spitzende (Länge entspricht der Wanddicke), glattwandig,
einschließlich aller erforderlichen Materialien frei Baustelle, liefern und nach Einbauanleitung des Herstellers verlegen.

angebotenes Fabrikat: '.........'
Menge: 1,000 St

**6.5.960 Montageset DN/OD 250 für DN 400-DN 600 liefern und einbauen**
Klebesattel mit einer dem Hauptrohr-Außendurchmesser angepassten Wölbung, Montageset DN/OD 250, zum nachträglichen Anschluss von Kunststoffrohren aus weichmacherfreiem Polyvinylchlorid (PVC-U)
oder Polypropylen (PP),
Nennweite DN/OD 250 an Hauptrohre insbesondere aus den Werkstoffen Beton, Stahlbeton, Guss, AZ, FZ, Steinzeug und GFK in den Nennweiten
DN 400 bis DN 600,
mit in die Bohrung einragendem Spitzende (Länge entspricht der Wanddicke), glattwandig,
einschließlich aller erforderlichen Materialien frei Baustelle, liefern und nach Einbauanleitung des Herstellers verlegen.

angebotenes Fabrikat: '.........'
Menge: 1,000 St

### 7 Schachtbauwerke

#### Titel 7.1 Fertigteilschächte

**7.1.10 Kontrollschacht DN 400 aus PP/PE (Tiefe 700 mm bis 1.000 mm)**
Liefern und Setzen eines Kontrollschachtes
aus Kunststoff PP oder PE
DN 400 gemäß DIN EN 476 Abschnitt 6.1.3
liefern und im Straßenbereich einbauen.
geeignet für Kamerabefahrung und Hochdruckspülung für
den Anschluss von Sickerrohrleitungen und Kanalrohre
aus PE bzw. PP bestehend aus:
- Auflager aus Ortbeton C 12/15; 15 cm dick
- Grundkörper als Durchgangsrinne mit bis zu 4
Anschlüssen; mit Zu- und Abläufen DN 200
(reduziert auf DN 100 bzw. DN 150)
- incl. Reduzierstücke DN 200/100 bzw. DN 200/150
- Schachtaufsetzrohr aus PE zur Schachthöhenanpassung
passend zum Grundkörper
lichte Schachthöhe 0,70 - bis 1,00 m incl. Muffe und
Dichtung
- Schachtabdeckung rund; Belastungsklasse D 400 aus
Gussrahmen und Gussdeckel incl. Beton-Auflagerring mit Nut.
Menge: 1,000 St

**7.1.20 Kontrollschacht DN 400 aus PP/PE (Tiefe 1000 mm bis 1.500 mm)**
Liefern und Setzen eines Kontrollschachtes
aus Kunststoff PP oder PE
DN 400 gemäß DIN EN 476 Abschnitt 6.1.3
liefern und im Straßenbereich einbauen.
geeignet für Kamerabefahrung und Hochdruckspülung für
den Anschluss von Sickerrohrleitungen und Kanalrohre
aus PE bzw. PP bestehend aus:
- Auflager aus Ortbeton C 12/15; 15 cm dick
-Grundkörper als Durchgangsrinne mit bis zu 4
Anschlüssen; mit Zu- und Abläufen DN 200
(reduziert auf DN 100 bzw. DN 150)
- incl. Reduzierstücke DN 200/100 bzw. DN 200/150
- Schachtaufsetzrohr aus PE zur Schachthöhenanpassung
passend zum Grundkörper
lichte Schachthöhe > 1,00 - bis 1,50 m incl. Muffe und
Dichtung
- Schachtabdeckung rund; Belastungsklasse D 400 aus
Gussrahmen und Gussdeckel incl. Beton-Auflagerring mit Nut.
Menge: 1,000 St

**7.1.30 Kontrollschachtes DN 600 aus PP/PE (Tiefe 700 mm bis 1.050 mm)**
Liefern und Setzen eines Kontrollschachtes
aus Kunststoff PP oder PE
DN 600 gemäß DIN EN 476 Abschnitt 6.1.3
liefern und im Straßenbereich einbauen.
geeignet für Kamerabefahrung und Hochdruckspülung für
den Anschluss von Sickerrohrleitungen und Kanalrohre
aus PE bzw. PP bestehend aus:
- Auflager aus Ortbeton C 12/15; 15 cm dick
-Grundkörper als Durchgangsrinne mit bis zu 4
Anschlüssen; mit Zu- und Abläufen DN 200
( reduziert auf DN 100 bzw. DN 150)
- incl. Reduzierstücke DN 200/100 bzw. DN 200/150
- Schachtaufsetzrohr aus PE zur Schachthöhenanpassung
passend zum Grundkörper
lichte Schachthöhe 0,70 - bis 1,00 m incl. Muffe und
Dichtung
- Schachtabdeckung rund; Belastungsklasse D 400 aus
Gußrahmen und Gußdeckel incl. Beton-Auflagerring mit Nut
Menge: 1,000 St

**7.1.40 Kontrollschachtes DN 600 aus PP/PE (Tiefe 1000 mm bis 1.500 mm)**
Liefern und Setzen eines Kontrollschachtes
aus Kunststoff PP oder PE
DN 600 gemäß DIN EN 476 Abschnitt 6.1.3
liefern und im Straßenbereich einbauen.
geeignet für Kamerabefahrung und Hochdruckspülung für
den Anschluss von Sickerrohrleitungen und Kanalrohre
aus PE bzw. PP bestehend aus:
- Auflager aus Ortbeton C 12/15; 15 cm dick
-Grundkörper als Durchgangsrinne mit bis zu 4
Anschlüssen; mit Zu- und Abläufen DN 200
( reduziert auf DN 100 bzw. DN 150)
- incl. Reduzierstücke DN 200/100 bzw. DN 200/150
- Schachtaufsetzrohr aus PE zur Schachthöhenanpassung
passend zum Grundkörper
lichte Schachthöhe > 1,00 - bis 1,50 m incl. Muffe und
Dichtung
- Schachtabdeckung rund; Belastungsklasse D 400 aus
Gußrahmen und Gußdeckel mit Schlitzrost incl. Beton-Auflagerring mit Nut
Menge: 1,000 St

**7.1.50 Fertigteilschacht Beton D/H= 0,60 m /0,80 m bis 1,00 m liefern**
Fertigteilschacht Beton, D/H= 0,60/ 0,80 bis 1,00 m,
unter Berücksichtigung der DIN EN 1917 und DIN V
4034-Teil 1.
Durchlauf- / Endschacht herstellen, bestehend aus:
- Auflager aus Ortbeton C 12/15, 10 cm dick,
herstellen.
- Schachtunterteil, als Betonfertigteil, Schachtkörper, Gerinne und Auftritt monolithisch aus Beton C 40/50 aus einem Guss
in einheitlicher Betonqualität in der Schalung
erhärtet; Schachtsohle mit Gerinne als Durchlauf- und
Zulaufgerinne bzw. gekrümmtes Gerinne;
Wassereindringtiefe nach DIN EN 12390-8: < 20 mm;
Betonprüfzeugnis ist mind. 2 Wochen vor Baubeginn
vorzulegen; nach den Richtlinien der DWA einschl. der
Rohreinbindungen für Muffenverbindung mit
Gleitringdichtung
- Bermenhöhe über Rohrsohle: bis 30 cm
- Zu- / Ablauf: Schachtfutter für PP- bzw.
Steinzeug-Kanalrohre DN 150 - DN 300
- verschiebesichere Auflageringe je nach Erfordernis AR
625/60 (80;100)
- Fugendichtung: Muffe mit Dichtmittel aus Elastomeren
nach DIN 4060.
(nicht begehbares Bauwerk)
Lichte Schachtweite: 0,60 m
Lichte Schachttiefe: 0,80 bis 1,00 m
Menge: 1,000 St

*Hinweis: Schächte für Schmutz-, Misch- und Regenwasser*

**7.1.60 FT-Schacht Beton, D/H= 1,00/ 1,01 bis 1,50 m, SW / MW / RW, SU bis 0,7 m**
Fertigteilschacht Beton, D/H= 1,0/ 1,01 bis 1,50 m,
nach DIN EN 1917 und DIN V 4034-Teil 1 als Durchlauf- /
Endschacht
für Schmutz, Regen- oder Mischwasserkanalisation herstellen, liefern und einbauen.
Schachtabdeckung und Anschluss der Rohrleitungen werden gesondert vergütet.
Fertigteilschacht bestehend aus:
- Auflager aus Ortbeton C 12/15, 10 cm dick,
herstellen.
- Schachtunterteil, 550 bis 700 mm hoch;
SU-M 1000*550/700 als Betonfertigteil, Schachtkörper,
Gerinne und Auftritt monolithisch aus
Beton C 40/50 aus einem Guss in einheitlicher
Betonqualität
in der Schalung erhärtet; Schachtsohle mit Gerinne als
Durchlauf- und Zulaufgerinne bzw. gekrümmtes Gerinne;
Wassereindringtiefe nach DIN EN 12390-8: < 20 mm;
Betonprüfzeugnis ist mind. 2 Wochen vor Baubeginn
vorzulegen;
nach den Richtlinien der DWA einschl. der
Rohreinbindungen
für Muffenverbindung mit Gleitringdichtung
- Bermenhöhe über Rohrsohle: bis 30 cm
- Zu- / Ablauf: Schachtfutter für Stz-Rohr bzw.
Hochlast-PP-Rohr SN 8 - 16; DN 150 bis 300
- Schachtringe aus Beton SR-M 1000/1000, 750, 500 als
Betonfertigteil;
- Schachthals, konisch ≥ 600 mm hoch,
SH-M 1000/625* ≥ 600 mm als Betonfertigteil oder
- Abdeckplatte DN 1000, exzentrisch 220 mm hoch,
AP-M-S 1000/625 als Betonfertigteil;
- verschiebesichere Auflageringe je nach Erfordernis
AR 625/60 (80;100)
- Fugendichtung: Muffe mit Dichtmittel aus Elastomeren
nach DIN 4060.
Eine gleichmäßige, nicht federnde Lastübertragung, entsprechend DIN V 4034-1,
ist mittels Lastausgleichsring zwischen allen Schachtbauteilen herzustellen.
Lichte Schachtweite: 1,00 m
Lichte Schachttiefe: 1,01 bis 1,50 m
Menge: 1,000 St

**7.1.70 FT-Schacht Beton, D/H= 1,00/ 1,51 bis 2,00 m, SW / MW / RW, SU bis 0,7 m**
Fertigteilschacht Beton, D/H= 1,0/ 1,51 bis 2,00 m,
nach DIN EN 1917 und DIN V 4034-Teil 1 als Durchlauf- /
Endschacht
für Schmutz, Regen- oder Mischwasserkanalisation herstellen, liefern und einbauen.
Schachtabdeckungund Anschluss der Rohrleitungen werden gesondert vergütet.
Fertigteilschacht bestehend aus:
- Auflager aus Ortbeton C 12/15, 10 cm dick,
herstellen.
- Schachtunterteil, 550 bis 700 mm hoch;
SU-M 1000*550/700 als Betonfertigteil, Schachtkörper,
Gerinne und Auftritt monolithisch aus
Beton C 40/50 aus einem Guss in einheitlicher
Betonqualität
in der Schalung erhärtet; Schachtsohle mit Gerinne als
Durchlauf- und Zulaufgerinne bzw. gekrümmtes Gerinne;
Wassereindringtiefe nach DIN EN 12390-8: < 20 mm;
Betonprüfzeugnis ist mind. 2 Wochen vor Baubeginn
vorzulegen;
nach den Richtlinien der DWA einschl. der
Rohreinbindungen
für Muffenverbindung mit Gleitringdichtung
- Bermenhöhe über Rohrsohle: bis 30 cm
- Zu- / Ablauf: Schachtfutter für Stz-Rohr bzw.
Hochlast-PP-Rohr SN 8 - 16; DN 150 bis 300
- Schachtringe aus Beton SR-M 1000/1000, 750, 500 als
Betonfertigteil
- Schachthals, konisch ≥ 600 mm hoch,
SH-M 1000/625* ≥ 600 mm als Betonfertigteil;
- verschiebesichere Auflageringe je nach Erfordernis
AR 625/60 (80;100)
- Fugendichtung: Muffe mit Dichtmittel aus Elastomeren
nach DIN 4060.
Eine gleichmäßige, nicht federnde Lastübertragung, entsprechend DIN V 4034-1,
ist mittels Lastausgleichsring zwischen allen Schachtbauteilen herzustellen.
Lichte Schachtweite: 1,00 m
Lichte Schachttiefe: 1,51 bis 2,00 m
Menge: 1,000 St

**7.1.80 FT-Schacht Beton, D/H= 1,00/ 2,01 bis 3,00 m, SW / MW / RW, SU: bis 0,7 m**
Fertigteilschacht Beton  nach DIN EN 1917 und DIN V
4034-Teil 1
als Durchlauf- / Endschacht für Schmutz, Regen- oder Mischwasserkanalisation herstellen, liefern
und einbauen wie vor. Pos., jedoch
Lichte Schachtweite: 1,00 m
Lichte Schachttiefe: 2,01 bis 3,00 m
Menge: 1,000 St

**7.1.90 FT-Schacht Beton, D/H= 1,00/ 3,01 bis 4,00 m, SW / MW / RW; SU: bis 0,7 m**
Fertigteilschacht Beton  nach DIN EN 1917 und DIN V
4034-Teil 1
als Durchlauf- / Endschacht für Schmutz, Regen- oder Mischwasserkanalisation herstellen, liefern
und einbauen wie vor. Pos., jedoch
Lichte Schachtweite: 1,00 m
Lichte Schachttiefe: 3,01 bis 4,00 m
Menge: 1,000 St

**7.1.100 FT-Schacht Beton, D/H= 1,00/ 4,01 bis 5,00 m, SW / MW / RW, SU: bis 0,7 m**
Fertigteilschacht Beton  nach DIN EN 1917 und DIN V
4034-Teil
als Durchlauf- / Endschacht für Schmutz, Regen- oder Mischwasserkanalisation herstellen, liefern
und einbauen wie vor. Pos., jedoch
Lichte Schachtweite: 1,00 m
Lichte Schachttiefe: 4,01 bis 5,00 m
Menge: 1,000 St

**7.1.110 FT-Schacht Beton, D/H= 1,00/ 1,01 bis 1,50 m, SW / MW / RW, SU: bis 1,0 m**
Fertigteilschacht Beton, D/H= 1,0/ 1,01 bis 1,50 m,
nach DIN EN 1917 und DIN V 4034-Teil 1 als Durchlauf- /
Endschacht
für Schmutz, Regen- oder Mischwasserkanalisation herstellen, liefern und einbauen.
Schachtabdeckung
und Anschluss der Rohrleitungen werden gesondert
vergütet.
Fertigteilschacht bestehend aus:
- Auflager aus Ortbeton C 12/15, 10 cm dick,
herstellen.
- Schachtunterteil, 800 bis 1.000 mm hoch;
SU-M 1000*800/1.000 als Betonfertigteil, Schachtkörper,
Gerinne und Auftritt monolithisch aus
Beton C 40/50 aus einem Guss in einheitlicher
Betonqualität
in der Schalung erhärtet; Schachtsohle mit Gerinne als
Durchlauf- und Zulaufgerinne bzw. gekrümmtes Gerinne;
Wassereindringtiefe nach DIN EN 12390-8: < 20 mm;
Betonprüfzeugnis ist mind. 2 Wochen vor Baubeginn
vorzulegen;
nach den Richtlinien der DWA einschl. der
Rohreinbindungen
für Muffenverbindung mit Gleitringdichtung
- Bermenhöhe über Rohrsohle: bis 50 cm
- Zu- / Ablauf: Schachtfutter / Einbindering für
Stz-Rohr, StB-Rohr bzw.
Hochlast-PP-Rohr SN 8 - 16; DN 150 bis 600
- Abdeckplatte DN 1000, exzentrisch 220 mm hoch,
AP-M-S 1000/625 als Betonfertigteil;
- verschiebesichere Auflageringe je nach Erfordernis
AR 625/60 (80;100)
- Fugendichtung: Muffe mit Dichtmittel aus Elastomeren
nach DIN 4060.
Lichte Schachtweite: 1,00 m
Lichte Schachttiefe: 1,01 bis 1,50 m
Menge: 1,000 St

**7.1.120 FT-Schacht Beton, D/H= 1,00/ 1,51 bis 2,00 m, SW / MW / RW, SU: bis 1,0 m**
Fertigteilschacht Beton, D/H= 1,0/ 1,51 bis 2,00 m,
nach DIN EN 1917 und DIN V 4034-Teil 1 als Durchlauf- /
Endschacht
für Schmutz, Regen- oder Mischwasserkanalisation herstellen, liefern und einbauen.
Schachtabdeckung
und Anschluss der Rohrleitungen werden gesondert
vergütet.
Fertigteilschacht bestehend aus:
- Auflager aus Ortbeton C 12/15, 10 cm dick,
herstellen.
- Schachtunterteil, 800 bis 1.000 mm hoch;
SU-M 1000*800/1.000 als Betonfertigteil, Schachtkörper,
Gerinne und Auftritt monolithisch aus
Beton C 40/50 aus einem Guss in einheitlicher
Betonqualität
in der Schalung erhärtet; Schachtsohle mit Gerinne als
Durchlauf- und Zulaufgerinne bzw. gekrümmtes Gerinne;
Wassereindringtiefe nach DIN EN 12390-8: < 20 mm;
Betonprüfzeugnis ist mind. 2 Wochen vor Baubeginn
vorzulegen;
nach den Richtlinien der DWA einschl. der
Rohreinbindungen
für Muffenverbindung mit Gleitringdichtung
- Bermenhöhe über Rohrsohle: bis 50 cm
- Zu- / Ablauf: Schachtfutter / Einbindering für
Stz-Rohr, StB-Rohr bzw.
Hochlast-PP-Rohr SN 8 - 16; DN 150 bis 600
- Schachtringe aus Beton SR-M 1000/1000, 750, 500 als
Betonfertigteil
- Schachthals, konisch ≥ 600 mm hoch,
SH-M 1000/625* ≥ 600 mm als Betonfertigteil;
- verschiebesichere Auflageringe je nach Erfordernis
AR 625/60 (80;100)
- Fugendichtung: Muffe mit Dichtmittel aus Elastomeren
nach DIN 4060.
Eine gleichmäßige, nicht federnde Lastübertragung, entsprechend DIN V 4034-1,
ist mittels Lastausgleichsring zwischen allen Schachtbauteilen herzustellen.
Lichte Schachtweite: 1,00 m
Lichte Schachttiefe: 1,51 bis 2,00 m
Menge: 1,000 St

**7.1.130 FT-Schacht Beton, D/H= 1,00/ 2,01 bis 3,00 m, SW / MW / RW, SU: bis 1,0 m**
Fertigteilschacht Beton  nach DIN EN 1917 und DIN V
4034-Teil 1
als Durchlauf- / Endschacht für Schmutz, Regen- oder Mischwasserkanalisation herstellen, liefern
und einbauen wie vor. Pos., jedoch
Lichte Schachtweite: 1,00 m
Lichte Schachttiefe: 2,01 bis 3,00 m
Menge: 1,000 St

**7.1.140 FT-Schacht Beton, D/H= 1,00/ 3,01 bis 4,00 m, SW / MW / RW, SU: bis 1,0 m**
Fertigteilschacht Beton  nach DIN EN 1917 und DIN V
4034-Teil 1
als Durchlauf- / Endschacht für Schmutz, Regen- oder Mischwasserkanalisation herstellen, liefern
und einbauen wie vor. Pos., jedoch
Lichte Schachtweite: 1,00 m
Lichte Schachttiefe: 3,01 bis 4,00 m
Menge: 1,000 St

**7.1.150 FT-Schacht Beton, D/H= 1,00/ 4,01 bis 5,00 m, SW / MW / RW, SU: bis 1,0 m**
Fertigteilschacht Beton  nach DIN EN 1917 und DIN V
4034-Teil 1 auch
als Durchlauf- / Endschacht für Schmutz, Regen- oder Mischwasserkanalisation herstellen, liefern
und einbauen wie vor. Pos., jedoch
Lichte Schachtweite: 1,00 m
Lichte Schachttiefe: 4,01 bis 5,00 m
Menge: 1,000 St

**7.1.160 FT-Schacht Beton, D/H= 1,20/ 1,51 bis 2,00 m, SW / MW / RW, SU: bis 1,0 m**
Fertigteilschacht Beton, D/H= 1,20/ 1,51 bis 2,00 m,
nach DIN EN 1917 und DIN V 4034-Teil 1 als Durchlauf- /
Endschacht
für Schmutz, Regen- oder Mischwasserkanalisation herstellen, liefern und einbauen.
Schachtabdeckung und Anschluss der Rohrleitungen werden gesondert vergütet.
Fertigteilschacht bestehend aus:
- Auflager aus Ortbeton C 12/15, 10 cm dick,
herstellen.
- Schachtunterteil, 550 bis 1.000 mm hoch;
SU-M 1200*550/1.000 als Betonfertigteil, Schachtkörper,
Gerinne und Auftritt monolithisch aus
Beton C 40/50 aus einem Guss in einheitlicher
Betonqualität
in der Schalung erhärtet; Schachtsohle mit Gerinne als
Durchlauf- und Zulaufgerinne bzw. gekrümmtes Gerinne;
Wassereindringtiefe nach DIN EN 12390-8: < 20 mm;
Betonprüfzeugnis ist mind. 2 Wochen vor Baubeginn
vorzulegen;
nach den Richtlinien der DWA einschl. der
Rohreinbindungen
für Muffenverbindung mit Gleitringdichtung,
- Bermenhöhe über Rohrsohle: bis 50 cm
- Zu- / Ablauf: Schachtfutter / Einbindering für
Stz-Rohr, StB-Rohr bzw.
Hochlast-PP-Rohr SN 8 - 16; DN 150 bis 600
- Schachtringe aus Beton SR-M 1200/1000, 750, 500 als
Betonfertigteil
- Schachthals, konisch ≥ 600 mm hoch,
SH-M 1200/625* ≥ 600 mm als Betonfertigteil;
- verschiebesichere Auflageringe je nach Erfordernis
AR 625/60 (80;100)
- Fugendichtung: Muffe mit Dichtmittel aus Elastomeren
nach DIN 4060.
Eine gleichmäßige, nicht federnde Lastübertragung, entsprechend DIN V 4034-1,
ist mittels Lastausgleichsring zwischen allen Schachtbauteilen herzustellen.
Lichte Schachtweite: 1,20 m
Lichte Schachttiefe: 1,51 bis 2,00 m
Menge: 1,000 St

**7.1.170 FT-Schacht Beton, D/H= 1,20/ 2,01 bis 3,00 m, SW / MW / RW, SU: bis 1,0 m**
Fertigteilschacht Beton  nach DIN EN 1917 und DIN V
4034-Teil 1
als Durchlauf- / Endschacht für Schmutz, Regen- oder Mischwasserkanalisation herstellen, liefern
und einbauen wie vor. Pos., jedoch
Lichte Schachtweite: 1,20 m
Lichte Schachttiefe: 2,01 bis 3,00 m
Menge: 1,000 St

**7.1.180 FT-Schacht Beton, D/H= 1,20/ 3,01 bis 4,00 m, SW / MW / RW, SU: bis 1,0 m**
Fertigteilschacht Beton  nach DIN EN 1917 und DIN V
4034-Teil 1
als Durchlauf- / Endschacht für Schmutz, Regen- oder Mischwasserkanalisation herstellen, liefern
und einbauen wie vor. Pos., jedoch
Lichte Schachtweite: 1,20 m
Lichte Schachttiefe: 3,01 bis 4,00 m
Menge: 1,000 St

**7.1.190 FT-Schacht Beton, D/H= 1,20/ 4,01 bis 5,00 m, SW / MW / RW, SU: bis 1,0 m**
Fertigteilschacht Beton  nach DIN EN 1917 und DIN V
4034-Teil 1
als Durchlauf- / Endschacht für Schmutz, Regen- oder Mischwasserkanalisation herstellen, liefern
und einbauen wie vor. Pos., jedoch
Lichte Schachtweite: 1,20 m
Lichte Schachttiefe: 4,01 bis 5,00 m
Menge: 1,000 St

**7.1.200 FT-Schacht Beton, D/H= 1,50/ 1,51 bis 2,00 m, SW / MW / RW, SU: bis 1,0 m**
Fertigteilschacht Beton, D/H= 1,50/ 1,51 bis 2,00 m,
nach DIN EN 1917 und DIN V 4034-Teil 1 als Durchlauf- /
Endschacht
für Schmutz, Regen- oder Mischwasserkanalisation herstellen, liefern und einbauen.
Schachtabdeckung und Anschluss der Rohrleitungen werden gesondert vergütet.
Fertigteilschacht bestehend aus:
- Auflager aus Ortbeton C 12/15, 10 cm dick,
herstellen.
- Schachtunterteil, 800 bis 1.000 mm hoch;
SU-M 1500*800/1.000 als Betonfertigteil, Schachtkörper,
Gerinne und Auftritt monolithisch aus
Beton C 40/50 aus einem Guss in einheitlicher
Betonqualität
in der Schalung erhärtet; Schachtsohle mit Gerinne als
Durchlauf- und Zulaufgerinne bzw. gekrümmtes Gerinne;
Wassereindringtiefe nach DIN EN 12390-8: < 20 mm;
Betonprüfzeugnis ist mind. 2 Wochen vor Baubeginn
vorzulegen;
nach den Richtlinien der DWA einschl. der
Rohreinbindungen
für Muffenverbindung mit Gleitringdichtung,
- Bermenhöhe über Rohrsohle: bis 50 cm
- Zu- / Ablauf: Schachtfutter / Einbindering für
Stz-Rohr, StB-Rohr bzw.
Hochlast-PP-Rohr SN 8 - 16; DN 150 bis 600
- Schachtringe aus Beton SR-M 1500/1000, 750, 500 als
Betonfertigteil
- Schachthals, konisch ≥ 600 mm hoch,
SH-M 1500/625* ≥ 600 mm als Betonfertigteil;
- verschiebesichere Auflageringe je nach Erfordernis
AR 625/60 (80;100)
- Fugendichtung: Muffe mit Dichtmittel aus Elastomeren
nach DIN 4060.
Eine gleichmäßige, nicht federnde Lastübertragung, entsprechend DIN V 4034-1,
ist mittels Lastausgleichsring zwischen allen Schachtbauteilen herzustellen.
Lieferung und Einbau einer Schachtleiter zum Einstieg in den Schacht
bestehend aus:
- Werkstoff komplett aus Edelstahl 1.4571
- Holmprofil: geschlossenes Rechteckrohrprofil 40x20 mm;
- Sprossen: U-Profil 30x30 mm, tritt- und rutschsicher durch
  Sicherheitsdurchstelllochung
- Steigmaß: max. 280 mm; lichte Breite: 300 mm
- einschließlich Wandhalter
- geprüft und zertifiziert nach DIN EN 14396,
  DIN EN ISO 14122-4, DIN 18799-1, DIN 19572n,
liefern aller erforderlichen Materialen und aller Nebenleistungen.
Befestigungsmaterial komplett aus V4A (1.4571).
Einschließlich Hülse für Einstieghilfe aus Edelstahl liefern und in den Schachthals mittig zur Leiter für eine Haltestange mit einem Außendurchmesser d = 38,5 mm einbauen
Die Leiterlänge ist nach Fertigstellung des Schachtes und genauem Aufmaß unter Beachtung anderer Einbauteile im Schacht (Schmutzfänger) durch den AN festzulegen.

Lichte Schachtweite: 1,50 m
Lichte Schachttiefe: 1,51 bis 2,00 m
Menge: 1,000 St

**7.1.210 FT-Schacht Beton, D/H= 1,50/ 2,01 bis 3,00 m, SW / MW / RW, SU: bis 1,0 m**
Fertigteilschacht Beton  nach DIN EN 1917 und DIN V
4034-Teil 1
als Durchlauf- / Endschacht für Schmutz, Regen- oder Mischwasserkanalisation herstellen, liefern
und einbauen wie vor. Pos., jedoch
Lichte Schachtweite: 1,50 m
Lichte Schachttiefe: 2,01 bis 3,00 m
Menge: 1,000 St

**7.1.220 FT-Schacht Beton, D/H= 1,50/ 3,01 bis 4,00 m, SW / MW / RW, SU: bis 1,0 m**
Fertigteilschacht Beton  nach DIN EN 1917 und DIN V
4034-Teil 1
als Durchlauf- / Endschacht für Schmutz, Regen- oder Mischwasserkanalisation herstellen, liefern
und einbauen wie vor. Pos., jedoch
Lichte Schachtweite: 1,50 m
Lichte Schachttiefe: 3,01 bis 4,00 m
Menge: 1,000 St

**7.1.230 FT-Schacht Beton, D/H= 1,50/ 4,01 bis 5,00 m, SW / MW / RW, SU: bis 1,0 m**
Fertigteilschacht Beton  nach DIN EN 1917 und DIN V
4034-Teil 1 auch
als Durchlauf- / Endschacht für Schmutz, Regen- oder Mischwasserkanalisation herstellen, liefern
und einbauen wie vor. Pos., jedoch
Lichte Schachtweite: 1,50 m
Lichte Schachttiefe: 4,01 bis 5,00 m
Menge: 1,000 St

*Hinweis: Hinweis:*
Schachtringe und Schachthälse (Konen) mit
Innenquerschnitt DN 1.000 und DN 1.200 sind ohne Steighilfen
(Steigeisen) zu liefern. Über die nachträgliche
Ausstattung von reparierten Schächten DN 1.000 und DN 1.200 mit Steigeisen wird vom EBE im Einzelfall entschieden.

**7.1.240 Schachtringe SR- M 1000/500 liefern und einbauen**
Schachtringe nach DIN EN 1917 - DIN V 4034-1
SR- M 1000/500
mit Gleitringdichtungssystem liefern und fachgerecht einbauen.
Menge: 1,000 St

**7.1.250 Schachtringe SR- M 1000/750 liefern und einbauen**
Schachtringe nach DIN EN 1917 - DIN V 4034-1 mit
SR- M 1000/750
Gleitringdichtungssystem liefern und fachgerecht einbauen.
Menge: 1,000 St

**7.1.260 Schachtringe SR- M 1000/1000 liefern und einbauen**
Schachtringe nach DIN EN 1917 - DIN V 4034-1
SR- M 1000/1000
mit Gleitringdichtungssystem liefern und fachgerecht einbauen.
Menge: 1,000 St

**7.1.270 Schachtringe SR- M 1200/500 liefern und einbauen**
Schachtringe nach DIN EN 1917 - DIN V 4034-1
SR- M 1200/500
mit Gleitringdichtungssystem liefern und fachgerecht einbauen.
Menge: 1,000 St

**7.1.280 Schachtringe SR- M 1200/750 liefern und einbauen**
Schachtringe nach DIN EN 1917 - DIN V 4034-1
SR- M 1200/750
mit Gleitringdichtungssystem liefern und fachgerecht einbauen.
Menge: 1,000 St

**7.1.290 Schachtringe SR- M 1200/ 1000 liefern und einbauen**
Schachtringe nach DIN EN 1917 - DIN V 4034-1
SR-M 1200/ 1000
mit Gleitringdichtungssystem liefern und fachgerecht einbauen.
Menge: 1,000 St

**7.1.300 Schachtkonen SH-M 1000/625/850 liefern und einbauen**
Schachtkonen nach DIN EN 1917 - DIN V 4034-1
SH-M 1000/625 x 850
liefern und fachgerecht einbauen.
Menge: 1,000 St

**7.1.310 Schachtkonen SH-M 1000/625/600 liefern und einbauen**
Schachtkonen nach DIN EN 1917 - DIN V 4034-1
SH-M 1000/625 x 600
liefern und fachgerecht einbauen.
Menge: 1,000 St

**7.1.320 Schachtkonen SH-M 1200/625/600 liefern und einbauen**
Schachtkonen nach DIN EN 1917 - DIN V 4034-1
SH-M 1200/625 x 600
liefern und fachgerecht einbauen
Menge: 1,000 St

**7.1.330 Fertigteilkonen vom Bauhof des AG laden, transportieren, abladen und einbauen**
Fertigteilkonen, 600 mm bis 850 mm hoch, auf dem Bauhof des AG laden, zur Baustelle transportieren, abladen und einbauen.
Transportentfernung: bis 20 km
Menge: 1,000 St

**7.1.340 Auflageringe AR-V 625 x 60/ 80 liefern und einbauen**
Auflageringe nach DIN EN 1917- DIN V 4034-1
AR-V 625 x 60/80
liefern und fachgerecht einbauen.
Muffenverbindung verschiebesicher, Fugen dichten mit kunststoffmodifizierten Vergussmörtel geeignet für Schachtrahmenregulierung. Es ist das gleiche Mörtelsystem zu verwenden wie für den Einbau der Schachtabdeckungen.
Menge: 1,000 St

**7.1.350 Auflageringe AR-V 625 x 100 liefern und einbauen**
Auflageringe nach DIN EN 1917- DIN V 4034-1
AR-V 625 x 100
liefern und fachgerecht einbauen.
Muffenverbindung verschiebesicher, Fugen dichten mit kunststoffmodifizierten Vergussmörtel geeignet für Schachtrahmenregulierung. Es ist das gleiche Mörtelsystem zu verwenden wie für den Einbau der Schachtabdeckungen.
Menge: 1,000 St

**7.1.360 Abdeckplatte AP-M-S 1.000 / 625 x 200 liefern und einbauen**
Abdeckplatte AP-M-S 1.000 / 625 x 200, exzentrisch,
Belastungsklasse SLW 60,
nach DIN EN 1917- DIN V 4034-1 liefern und fachgerecht in Schacht einbauen.
Menge: 1,000 St

**7.1.370 Abdeckplatte AP-M-S 1.200 / 625 x 200 liefern und einbauen**
Abdeckplatte AP-M-S 1.200 / 625 x 200, exzentrisch,
Belastungsklasse SLW 60,
nach DIN EN 1917- DIN V 4034-1 liefern und
fachgerecht in Schacht einbauen.
Menge: 1,000 St

**7.1.380 Übergangsplatte UEP-M-S 1.500 / 1.000 x 200 liefern und einbauen**
Übergangsplatte UEP-M-S 1.500 / 1.000 x 200,
exzentrisch, Belastungsklasse SLW 60,
nach DIN EN 1917- DIN V 4034-1 liefern und
fachgerecht in Schacht einbauen.
Menge: 1,000 St

**7.1.390 Stahlbetondecke aus C 30/35 als Schachtabdeckplatte herstellen**
Stahlbetondecke aus C 30/35, D= 20 - 25 cm
Abmessungen (L x B): bis ca. 2,00 m x 2,00 m auf
Schachtunterteil DN 1.500 bzw. ca. 1.50 m x 1.50 m;
mit Ober- und Untermattenbewehrung
Q 377 nach statischen und konstruktiven Erfordernis
mit Öffnung passend für Schachthals SH - M 1000-625
bzw. Fußauflagerring FAR-M 1000
herstellen, einschließlich Materiallieferung.
Menge: 1,000 m³

#### Titel 7.2 Schachtanschlüsse

**7.2.10 Mauerziegeln / Kanalklinker für Kanalverschluss liefern und einbauen**
Mauerwerk aus Mauerziegeln oder Kanalklinker zum dichten Verschluss von stillgelegten Kanälen, Abmauerung im Rohrgraben oder Schachtbauwerk herstellen,
Dicke des Mauerwerks: 2 Stein dick, ca. 25 cm
einschließlich Materiallieferung.
Menge: 1,000 m³

**7.2.20 Vorhandene Rohre bzw. Stutzen DN 400 - DN 600 abmauern**
Vorhandene Rohre bzw. Stutzen DN 400 bis DN 600
wasserdicht abmauern, einschließlich Materiallieferung.
Kleinere Rohrquerschnitte sind bevorzugt mit
Verschlussstopfen (Formteilen) dicht zu verschließen!
Menge: 1,000 St

**7.2.30 Vorhandene Rohre bzw. Stutzen DN 700 - DN 1000 abmauern**
Vorhandene Rohre bzw. Stutzen DN 700 bis DN 1000
wasserdicht abmauern, einschließlich Materiallieferung.
Kleinere Rohrquerschnitte sind bevorzugt mit
Verschlussstopfen (Formteilen) dicht zu verschließen!
Menge: 1,000 St

**7.2.40 Kernbohrung DN 150 bis DN 200 Wanddicke bis 30 cm Beton/Stahlbeton**
Kernbohrung in vorhandene Schächte herstellen,
Wanddicke bis 30 cm aus Beton / Stahlbeton
DN 150 bis DN 200
Bohrkern entnehmen und fachgerecht entsorgen.
Menge: 1,000 St

**7.2.50 Kernbohrung DN 250 bis DN 300 Wanddicke bis 30 cm Beton/Stahlbeton**
Kernbohrung in vorhandene Schächte herstellen,
Wanddicke bis 30 cm aus Beton / Stahlbeton
DN 250 bis DN 300
Bohrkern entnehmen und fachgerecht entsorgen.
Menge: 1,000 St

**7.2.60 Zusatzaufwand für Kernbohrung DN 150 bis DN 200 in Ziegelmauerwerk bis 30 cm**
Zusatzaufwand für Kernbohrung in Beton und Stahlbeton
je angefangene 10 cm Mehrdicke
für Kernbohrungen DN 150 bis DN 200 in Ziegelmauerwerk
bis 30 cm Dicke.
Menge: 1,000 St

**7.2.70 Zusatzaufwand für Kernbohrung DN 250 bis DN 300 in Ziegelmauerwerk bis 30 cm**
Zusatzaufwand für Kernbohrung in Beton und Stahlbeton
je angefangene 10 cm Mehrdicke
für Kernbohrungen DN 250 bis DN 300 in Ziegelmauerwerk
bis 30 cm Dicke.
Menge: 1,000 St

**7.2.80 Rohrdurchführungen, wasserdicht, für Kanalrohr DN 200**
Rohrdurchführungen, wasserdicht, für Kanalrohr DN 200
in Kernbohrung DN 300 liefern, einbauen und dichten;
Einbau des Futterrohres bzw. Herstellung der
Kernbohrung s. gesonderte Pos.;
Einbau in Stahlbeton bzw. dichtem Ziegelmauerwerk;
Rohrdurchführung für Medienrohr DN 200 aus PP oder
Steinzeug in Kernbohrung, beidseitig dichtend gegen drückendes Wasser, gasdicht.
bestehend aus:
- Dichtungseinsatz Metallteile aus Edelstahl
Wst-Nr.1.4571; Dichtung aus EPDM,
Temperaturbereich: -40 bis + 140° C)
- Bolzen, Schrauben, Muttern aus Edelstahl
DN Medienrohr(A-Dms) / DN Kernbohrung:
DN 200 V4A (204) / 300
Einschl. Lieferung und Einbau von Klein-, Befestigungs-
und Hilfsmaterialien und betriebsfertiger Montage.
Die Kernbohrungswand ist vor dem Einsetzen des
Dichtungseinsatzes zu konservieren einschl. Lieferung
des Konservierungsmittels.

angebotenes Fabrikat: '.........'
Menge: 1,000 St

**7.2.90 Schachtfutter DN/OD 160 PP liefern und einbauen**
Schachtfutter DN/OD 160 PP, passend zum anzuschließenden Kanalrohrsystem, liefern und nachträglich in Rohöffnung bzw. Kernbohrung von Fertigteilschacht bzw. gemauerten Schachtunterteil mit kunststoffvergüteten Mörtelsystem fachgerecht einbauen einschl. Anpass- und Reprofilierarbeiten sowie Lieferung und Verarbeiten des Mörtelsystems.
Menge: 1,000 St

**7.2.100 Schachtfutter DN/OD 200 PP liefern und einbauen**
Schachtfutter DN/OD 200 PP liefern und nachträglich
einbauen wie in vor. Pos. beschrieben.
Menge: 1,000 St

**7.2.110 Schachtfutter DN/OD 250 PP liefern und einbauen**
Schachtfutter DN/OD 250 PP liefern und nachträglich
einbauen wie in vor. Pos. beschrieben.
Menge: 1,000 St

**7.2.120 Schachtfutter DN/OD 315 PP liefern und einbauen**
Schachtfutter DN/OD 315 PP liefern und nachträglich
einbauen wie in vor. Pos. beschrieben.
Menge: 1,000 St

**7.2.130 Einbaugelenkstück (GE) DN 150 Stz liefern und einbauen**
Einbaugelenkstück (GE) DN 150 Stz, passend zum anzubindenden Steinzeugrohrsystem, liefern und nachträglich in Rohöffnung bzw. Kernbohrung von Fertigteilschacht bzw. gemauerten Schachtunterteil mit kunststoffvergüteten Mörtelsystem fachgerecht einbauen einschl. Anpass- und Reprofilierarbeiten sowie Lieferung und Verarbeiten des Mörtelsystems.
Menge: 1,000 St

**7.2.140 Einbaugelenkstück (GE) DN 200 Stz liefern und einbauen**
Einbaugelenkstück (GE) DN 200 Stz liefern und nachträglich einbauen wie in vor. Pos. 07.02.0130 beschrieben.
Menge: 1,000 St

**7.2.150 Einbaugelenkstück (GE) DN 250 Stz liefern und einbauen**
Einbaugelenkstück (GE) DN 250 Stz liefern und nachträglich einbauen wie in vor. Pos. 07.02.0130 beschrieben.
Menge: 1,000 St

**7.2.160 Einbaugelenkstück (GE) DN 300 Stz liefern und einbauen**
Einbaugelenkstück (GE) DN 300 Stz liefern und nachträglich einbauen wie in vor. Pos. 07.02.0130 beschrieben.
Menge: 1,000 St

**7.2.170 Einbaugelenkstück (GE) DN 400 Stz liefern und einbauen**
Einbaugelenkstück (GE) DN 400 Stz liefern und nachträglich einbauen wie in vor. Pos. 07.02.0130 beschrieben.
Menge: 1,000 St

**7.2.180 Einbindering DN 300 SB liefern und einbauen**
Einbindering für Stahlbetonrohr DN 300 liefern und in Rohöffnung von Fertigteilschacht bzw. gemauerten Schachtunterteil mit kunststoffvergütetem Mörtelsystem fachgerecht einbauen einschl. Anpass- und Reprofilierarbeiten sowie Lieferung und Verarbeiten des Mörtelsystems.
Stahlbeton DN 300
Menge: 1,000 St

**7.2.190 Einbindering DN 400 SB liefern und einbauen**
Einbindering für Stahlbetonrohr DN 400 liefern und in Rohöffnung von Fertigteilschacht bzw. gemauerten Schachtunterteil mit kunststoffvergütetem Mörtelsystem fachgerecht einbauen einschl. Anpass- und Reprofilierarbeiten sowie Lieferung und Verarbeiten des Mörtelsystems.
Stahlbeton DN 400
Menge: 1,000 St

**7.2.200 Einbindering DN 500 SB liefern und einbauen**
Einbindering für Stahlbetonrohr DN 500 liefern und in Rohöffnung von Fertigteilschacht bzw. gemauerten Schachtunterteil mit kunststoffvergütetem Mörtelsystem fachgerecht einbauen einschl. Anpass- und Reprofilierarbeiten sowie Lieferung und Verarbeiten des Mörtelsystems.
Stahlbeton DN 500
Menge: 1,000 St

**7.2.210 Einbindering DN 600 SB liefern und einbauen**
Einbindering für Stahlbetonrohr DN 600 liefern und in Rohöffnung von Fertigteilschacht bzw. gemauerten Schachtunterteil mit kunststoffvergütetem Mörtelsystem fachgerecht einbauen einschl. Anpass- und Reprofilierarbeiten sowie Lieferung und Verarbeiten des Mörtelsystems.
Stahlbeton DN 600
Menge: 1,000 St

**7.2.220 Schachtanschlussstück DN 250 GGG liefern und einbauen**
Schachtanschlussstück DN 250 für Kanalrohr aus duktilem
Guss (GGG) für Freispiegelkanäle nach DIN EN 598,
innen und außen mit Epoxidharz-Beschichtung und
Zinküberzug mit Standard-Steckmuffenverbindung und
Dichtung aus NBR liefernund nachträglich in Rohöffnung
bzw. Kernbohrung von Fertigteilschacht bzw.
gemauerten Schachtunterteil mit kunststoffvergüteten
Mörtelsystem fachgerecht einbauen, einschl. Anpass- und
Reprofilierarbeiten sowie Lieferung und Verarbeiten des
Mörtelsystems.
Menge: 1,000 St

**7.2.230 Schachtanschlussstück DN 300 GGG liefern und einbauen**
Schachtanschlussstück für Kanalrohr aus duktilem Guss
(GGG) für Freispiegelkanäle DN 300 liefern und
nachträglich einbauen wie in vor. Pos. beschrieben.
Menge: 1,000 St

**7.2.240 Mehraufwand für abgewinkeltes Gerinne DN 150 - DN 200, SU 1000 bis 1200**
Mehraufwand für das nachträgliches Herstellen eines abgewinkeltes Gerinne DN 150 - DN 200 in vorhandenen Fertigteil-Schachtbauwerken bzw. örtl. hergestellten
Schachtunterteilen  DN 1.000 bzw. DN 1.200 zwischen
90 bis 179°.
In den EP ist der zusätzliche Aufwand und das Material bei der
Herstellung eines Kurvengerinnes einzukalkulieren.
Menge: 1,000 St

**7.2.250 Mehraufwand für abgewinkeltes Gerinne DN 250 - DN 300, SU 1000 bis 1200**
Mehraufwand für abgewinkeltes Gerinne wie vor. Pos.,
jedoch für Anschlussnennweiten
DN 250 bis DN 300
Menge: 1,000 St

**7.2.260 Mehraufwand für abgewinkeltes Gerinne DN 400 - DN 600, SU 1000 bis 1200**
Mehraufwand für abgewinkeltes Gerinne wie vor. Pos.,
jedoch für Anschlussnennweiten
DN 400 bis DN 600
Menge: 1,000 St

**7.2.270 Mehraufwand Dimensionswechsel von DN 150 bis DN 300**
Mehraufwand Dimensionswechsel im Hauptgerinne
von DN 150 bis DN 300 - je eine Dimension höher herstellen
Menge: 1,000 St

**7.2.280 Seitlichen Zulauf DN 150 bis DN 200 in Schacht SU 1000-1200 herstellen**
Zusätzlichen seitlichen Zulauf DN 150 - DN 200 an vorhandenen Fertigteil-Schachtbauwerken DN 1.000 bzw. DN 1.200 bzw. örtl. hergestellten Schachtunterteilen herstellen.
Einbindung erfolgt im Bereich der Berme / Gerinne
(Sohlsprung zum Hauptkanal: bis max. ca. 60 cm)
In den EP ist der Mehraufwand für die Herstellung und
Anpassung der Bankette und des Gerinnes
einzukalkulieren.
Materialien für die Anbindung der Zulaufleitung (Gelenkstücke) werden gesondert vergütet.
Menge: 1,000 St

**7.2.290 Seitlichen Zulauf DN 250 bis DN 300 in Schacht SU 1000-1200 herstellen**
Zusätzlichen seitlichen Zulauf DN 250 - DN 300  an
Fertigteil-Schachtbauwerken DN 1.000 bzw. DN 1.200 bzw.
örtl. hergestellten Schachtunterteilen herstellen wie
in vor. Pos. 07.02.0280 beschrieben.
Menge: 1,000 St

**7.2.300 Seitlichen Zulauf DN 400 bis DN 600 in Schacht SU 1000-1200 herstellen**
Zusätzlichen seitlichen Zulauf DN 400 - DN 600 an
Fertigteil-Schachtbauwerken DN 1.000 bzw. DN 1.200 bzw.
örtl. hergestellten Schachtunterteilen herstellen wie
in vor. Pos. 07.02.0280 beschrieben.
Menge: 1,000 St

#### Titel 7.3 Schachtabdeckungen

**7.3.10 Schachtabdeckungen DU 600-800, Klasse A, B u. C aufnehmen, transportieren u. abladen**
Vorhandene Schachtabdeckungen,
lichte Weite: 600-800 mm,
Belastungsklassen A, B und C,
bestehend aus Deckel und Rahmen aufnehmen,
säubern, zum Bauhof des AG abfahren und abladen.
Transportentfernung ca. 20 km; Bauhof in Erfurt
Kühnhausen, Friedrich Kritz Straße.
Menge: 1,000 St

**7.3.20 Schachtabdeckungen DU 600-800, Klasse D aufnehmen, transportieren und abladen**
Vorhandene Schachtabdeckungen,
lichte Weite: 600-800 mm,
Belastungsklasse D,
bestehend aus Deckel und Rahmen aufnehmen,
säubern, zum Bauhof des AG abfahren und abladen.
Transportentfernung ca. 20 km; Bauhof in Erfurt
Kühnhausen, Friedrich Kritz Straße .
Menge: 1,000 St

**7.3.30 Schachtabdeckungen Klasse A, B u. C aufnehmen, säubern und wieder einbauen**
Vorhandene wiederverwendbare Schachtabdeckungen, Belastungsklassen A, B und C, aufnehmen, säubern und zwischenlagern und an bestehende Oberfläche angepasst
wieder einbauen.
Einbau mit Schlauchschalung und Schnellvergussmörtel.
Eigenschaften des Mörtels:
- frühhochfest, schrumpffrei, frost- und tausalzbeständig
- Druckfestigkeit nach 1 Stunde 15 N/mm²,
  nach 24 Stunden 25 N/mm², nach 28 Tagen 55 N/mm².
Menge: 1,000 St

**7.3.40 Schachtabdeckungen Klasse D aufnehmen, säubern und wieder einbauen**
Vorhandene wiederverwendbare Schachtabdeckungen, Belastungsklassen D, aufnehmen, säubern und zwischenlagern und an bestehende Oberfläche angepasst wieder einbauen.
Einbau mit Schlauchschalung und Schnellvergussmörtel.
Eigenschaften des Mörtels:
- frühhochfest, schrumpffrei, frost- und tausalzbeständig
- Druckfestigkeit nach 1 Stunde 15 N/mm²,
  nach 24 Stunden 25 N/mm², nach 28 Tagen 55 N/mm².
Menge: 1,000 St

**7.3.50 Schachtabdeckungen aufnehmen und entsorgen**
Vorhandene Schachtabdeckungen aufnehmen,
lichte Weite: 600-800 mm,
bestehend aus Deckel und Rahmen aufnehmen,
Belastungsklassen A, B, C und D
und in Eigentum des AN übernehmen und entsorgen.
Menge: 1,000 St

**7.3.60 Kanalentlüftungen aufnehmen und entsorgen**
Vorhandene Kanalentlüftungen für Großkanal bestehend aus:
Entlüftungsdeckel aus Stahl ca. 40 x 40 cm,
Rohrstutzen aus Stahlrohr bis DN 150
freilegen, am Entlüftungsrohr ca. 30 cm unter OK
Gelände abtrennen,
Aufbruchgut aufnehmen und in Eigentum des AN übernehmen, oberes Rohrende des Entlüftungsrohres dicht verschließen.
Menge: 1,000 St

**7.3.70 BEGU-Schachtabdeckung Kl. D,R: B/Guss; D: B/Guss;mit Lö, dämpfende E. und SF**
BEGU-Schachtabdeckung Klasse D Ø 610
nach DIN EN 124/ DIN 1229 und Maßnorm DIN 19 584,
Beton/ Guss Rahmen; Beton/Guss Deckel,
mit Lüftungsöffnungen und dämpfender Einlage,
mit Schmutzfänger F DIN 1221
liefern und plangleich zur Oberfläche einbauen.
Einbau mit Schlauchschalung und Schnellvergussmörtel.
Eigenschaften des Mörtels:
- frühhochfest, schrumpffrei, frost- und tausalzbeständig
- Druckfestigkeit nach 1 Stunde 15 N/mm²,
  nach 24 Stunden 25 N/mm², nach 28 Tagen 55 N/mm².

angebotenes Fabrikat: '.........'
Menge: 1,000 St

**7.3.80 BEGU-Schachtabdeckung Kl. D, R: Guss; D: B/Guss mit Lö, dämpfende E. und SF**
BEGU-Schachtabdeckung Klasse D Ø 610
nach DIN EN 124/ DIN 1229und Maßnorm DIN 19 584,
Rahmen aus Gusseisen; Beton/Guss Deckel,
mit Lüftungsöffnungen und dämpfender Einlage,
mit Schmutzfänger F DIN 1221
liefern und plangleich zur Oberfläche einbauen.
Einbau mit Schlauchschalung und Schnellvergussmörtel.
Eigenschaften des Mörtels:
- frühhochfest, schrumpffrei, frost- und tausalzbeständig
- Druckfestigkeit nach 1 Stunde 15 N/mm²,
  nach 24 Stunden 25 N/mm², nach 28 Tagen 55 N/mm².

angebotenes Fabrikat: '.........'
Menge: 1,000 St

**7.3.90 BEGU-Schachtabdeckung Kl. D, R: Guss; D: B/Guss ohne Lö**
BEGU-Schachtabdeckung Klasse D Ø 610
nach DIN EN 124/ DIN 1229 und Maßnorm DIN 19 584,
Beton/ Guss Rahmen; Beton/Guss Deckel,
ohne Lüftungsöffnungen
liefern und plangleich zur Oberfläche einbauen.
Einbau mit Schlauchschalung und Schnellvergussmörtel.
Eigenschaften des Mörtels:
- frühhochfest, schrumpffrei, frost- und tausalzbeständig
- Druckfestigkeit nach 1 Stunde 15 N/mm²,
  nach 24 Stunden 25 N/mm², nach 28 Tagen 55 N/mm².

angebotenes Fabrikat: '.........'
Menge: 1,000 St

**7.3.100 BEGU-Schachtabdeckung Kl. D, R: Guss; D: B/Guss mit Lö, SF und SV**
BEGU-Schachtabdeckung Klasse D Ø 610
nach DIN EN 124/ DIN 1229 und Maßnorm DIN 19 584,
Rahmen aus Gusseisen; Beton/Guss Deckel,
mit Lüftungsöffnungen,
mit 2 Sicherheitsschraubverriegelungen,
mit Schmutzfänger F DIN 1221
liefern und plangleich zur Oberfläche einbauen.
Einbau mit Schlauchschalung und Schnellvergussmörtel.
Eigenschaften des Mörtels:
- frühhochfest, schrumpffrei, frost- und tausalzbeständig
- Druckfestigkeit nach 1 Stunde 15 N/mm²,
  nach 24 Stunden 25 N/mm², nach 28 Tagen 55 N/mm².

angebotenes Fabrikat: '.........'
Menge: 1,000 St

**7.3.110 Schachtabdeckung Kl. D; R: Guss; D: Guss mit Lö und SF**
Schachtabdeckung Klasse D Ø 610
mit Vollgussrahmen und Vollgussdeckel mit dämpfender
Einlage nach DIN EN 124/ DIN 1229 u. Maßnorm DIN 19 584,
mit Lüftungsöffnungen,
mit Schmutzfänger F DIN 1221,
liefern und plangleich zur Oberfläche einbauen.
Einbau mit Schlauchschalung und Schnellvergussmörtel.
Eigenschaften des Mörtels:
- frühhochfest, schrumpffrei, frost- und tausalzbeständig
- Druckfestigkeit nach 1 Stunde 15 N/mm²,
  nach 24 Stunden 25 N/mm², nach 28 Tagen 55 N/mm².

angebotenes Fabrikat: '.........'
Menge: 1,000 St

**7.3.120 Schachtabdeckung Kl. D, R: Guss; D: Guss mit Lö, SF und SV**
Schachtabdeckung Klasse D Ø 610
mit Vollgussrahmen und Vollgussdeckel mit dämpfender
Einlage nach DIN EN 124/ DIN 1229 und Maßnorm DIN 19 584
mit Lüftungsöffnungen,
mit Schmutzfänger F DIN 1221,
mit Sicherheitsverriegelung,
liefern und plangleich zur Oberfläche einbauen.
Einbau mit Schlauchschalung und Schnellvergussmörtel.
Eigenschaften des Mörtels:
- frühhochfest, schrumpffrei, frost- und tausalzbeständig
- Druckfestigkeit nach 1 Stunde 15 N/mm²,
  nach 24 Stunden 25 N/mm², nach 28 Tagen 55 N/mm².

angebotenes Fabrikat: '.........'
Menge: 1,000 St

**7.3.130 BEGU-Schachtabdeckung Kl. B, R: Beton/Guss; D:Beton/Guss mit Lö und SF**
BEGU-Schachtabdeckung Klasse B Ø 610
nach DIN EN 124/ DIN 1229 und Maßnorm DIN 19 584,
Beton/ Guss Rahmen; Beton/Guss Deckel
mit Lüftungsöffnungen,
mit Schmutzfänger F DIN 1221,
liefern und plangleich zur Oberfläche einbauen.
Einbau mit Schlauchschalung und Schnellvergussmörtel.
Eigenschaften des Mörtels:
- frühhochfest, schrumpffrei, frost- und tausalzbeständig
- Druckfestigkeit nach 1 Stunde 15 N/mm²,
  nach 24 Stunden 25 N/mm², nach 28 Tagen 55 N/mm².

angebotenes Fabrikat: '.........'
Menge: 1,000 St

**7.3.140 BEGU-Schachtabdeckung Kl. B, R: B/Guss; D:Beton/Guss; mit Lö, SF und SV**
BEGU-Schachtabdeckung Klasse B Ø 610
nach DIN EN 124/ DIN 1229 und Maßnorm DIN 19 584,
Beton/ Guss Rahmen; Beton/Guss Deckel,
mit Lüftungsöffnungen,
mit Schmutzfänger F DIN 1221,
mit 2 Sicherheitsschraubverriegelungen,
liefern und plangleich zur Oberfläche einbauen.
Einbau mit Schlauchschalung und Schnellvergussmörtel.
Eigenschaften des Mörtels:
- frühhochfest, schrumpffrei, frost- und tausalzbeständig
- Druckfestigkeit nach 1 Stunde 15 N/mm²,
  nach 24 Stunden 25 N/mm², nach 28 Tagen 55 N/mm².

angebotenes Fabrikat: '.........'
Menge: 1,000 St

#### Titel 7.4 örtlich hergestellte Schächte

**7.4.10 Schachtwand aus Kanalklinkerformsteinen herstellen**
Schachtwand / Mauerwerk aus Kanalklinkerformsteinen
nach DIN 4051,
Druckfestigkeitsklasse 40, Rohdichteklasse 2,2;
Format NF: 240 x 115 x 71 mm komplett liefern und
herstellen einschl. Anpassen und Schneiden der
Steine auf Passlängen;
fertige Mauerwerksdicke: mind. 240 mm; außen gefugt mit
Mauermörtel MG III DIN V 18580,
Herstellung von erforderlichen Rohöffnungen für
Rohranschlüsse DN 200 bis DN 600 wird gesondert
vergütet.
lichte Schachtwandhöhe: bis 1,30 m;
lichte Schachtwandbreite: bis 1,20 m
Menge: 1,000 m²

**7.4.20 Mehraufwand für Herstellen von Rohöffnungen DN 150 bis DN 300**
Mehraufwand für die Herstellung von Rohöffnungen für
Rohranschlüsse DN 150 bis DN 300 mit Kanalkeilklinkern
A für Kopfgewölbe Format A: 240 x 115 x 67/56 mm
und Kanalkeilklinkern B für Sohlgewölbe
Format B: 240 x 115 x 67/46 mm einschließlich Ein- und Ausbau sowie Vorhalten der erforderlichen Lehren und Schalhölzer.
Einbaugelenkstücke bzw. Schachtfutter werden gesondert
vergütet.
Menge: 1,000 St

**7.4.30 Mehraufwand für Herstellen von Rohöffnungen DN 350 bis DN 600**
Mehraufwand für die Herstellung von Rohöffnungen für
Rohranschlüsse DN 350 bis DN 600 mit Kanalkeilklinkern
A für Kopfgewölbe Format A: 240 x 115 x 67/56 mm
und Kanalkeilklinkern B für Sohlgewölbe
Format B: 240 x 115 x 67/46 mm einschließlich Ein- und Ausbau sowie Vorhalten der erforderlichen Lehren und Schalhölzer.
Einbaugelenkstücke bzw. Schachtfutter werden gesondert
vergütet.
Menge: 1,000 St

**7.4.40 Herstellung innenliegender Absturz bis DN 200**
Herstellung eines innenliegenden Absturzes bis DN 200
nach örtlichem Aufmaß (Anbindung oberer Anschluss
im Schachtbauwerk);
Zulauftrichter aus PU für innenliegenden Absturz für
Anbau unter Zulauf an gewölbter Schachtwand
DN 1.000 bis DN 1.500 liefern;
die Leistungen umfassen außerdem sämtliche zusätzlichen
Arbeiten, wie Anbau des Zulauftrichters am Schachtbauwerk,
Lieferung und Einbau sämtlicher Form- und Passstücke aus PP-Rohr sowie Dichtungssätze (Rohrdichtungen, Rohranschlüsse usw.) sowie
Befestigungsmaterialien (Rohrschellen, Schrauben aus
Edelstahl) und einschl. aller erforderlichen Nebenarbeiten.
- Absturzhöhe von 1,00 bis 1,50 m
- Zulauf bis DN 200 Stz oder PP
- Fallrohr DN 150 PP
- Einbau im Schachtbauwerk DN 1.000 bis 1.500

angebotenes Fabrikat: '.........'
Menge: 1,000 St

**7.4.50 Herstellung innenliegender Absturz bis DN 300**
Herstellung eines innenliegenden Absturzes bis DN 300
nach örtlichem Aufmaß (Anbindung oberer Anschluss
im Schachtbauwerk);
Zulauftrichter aus PU für innenliegenden Absturz für
Anbau unter Zulauf an gewölbter Schachtwand DN 1.000 bis
DN 1.500 liefern;
die Leistungen umfassen außerdem sämtliche zusätzlichen
Arbeiten, wie Anbau des Zulauftrichters am Schachtbauwerk, Lieferung und Einbau sämtlicher Form- und
Passstücke aus PP-Rohr sowie Dichtungssätze
(Rohrdichtungen, Rohranschlüsse usw.) sowie
Befestigungsmaterialien (Rohrschellen, Schrauben aus
Edelstahl)
und einschl. aller erforderlichen Nebenarbeiten.
- Absturzhöhe von 1,00 bis 1,50 m
- Zulauf bis DN 300 Stz oder PP
- Fallrohr DN 200 PP
- Einbau im Schachtbauwerk DN 1.000 bis 1.500

angebotenes Fabrikat: '.........'
Menge: 1,000 St

**7.4.60 Sohlgerinne DN 200 bis DN 300 reprofilieren**
Sohlgerinne aus abwasserbeständigem
kunststoffmodifizierten Zementestrich angepasst auf angeschlossene Kanäle DN 200 bis DN 300
bis auf Bermenhöhe von max. 30 cm herstellen und im
vorhandenen Schachtunterteil
einprofilieren einschl. Herstellen der systemgebundenen
Haftbrücke;
Länge des Gerinnes und der Bermen: bis 1.200 mm,
gesamte Breite Bermen + Sohlgerinne: bis ca. 1.200.mm.
Das Sohlgerinne muss absatzfrei hergestellt werden.
Achtung! Schachtbauwerk ist vor Ort zu inspizieren. Die
Arbeiten sind vor der Ausführung mit dem AG detailliert
abzustimmen.

angebotenes Fabrikat: '.........'
Menge: 1,000 St

**7.4.70 Sohlgerinne DN 350 bis DN 600 reprofilieren**
Sohlgerinne aus abwasserbeständigem
kunststoffmodifizierten Zementestrich angepasst auf angeschlossene Kanäle DN 350 bis DN 600
bis auf Bermenhöhe von max. 50 cm herstellen und im
vorhandenen Schachtunterteil
einprofilieren einschl. Herstellen der systemgebundenen
Haftbrücke;
Länge des Gerinnes und der Bermen: bis 1.200 mm,
gesamte Breite Bermen + Sohlgerinne: bis ca. 1.200.mm.
Das Sohlgerinne muss absatzfrei hergestellt werden.
Achtung! Schachtbauwerk ist vor Ort zu inspizieren. Die
Arbeiten sind vor der Ausführung mit dem AG detailliert
abzustimmen.

angebotenes Fabrikat: '.........'
Menge: 1,000 St

**7.4.80 Fußauflagering FAR-M-1000 liefern und aufsetzen**
Fußauflagering nach DIN EN 1917 DIN V 4034-1
FAR-M-1000
passend für Kompressions-Gleitringdichtung liefern und auf Schachtmauerwerk setzen.
Menge: 1,000 St

**7.4.90 Fußauflagering FAR-M-1200 liefern und aufsetzen**
Fußauflagering nach DIN EN 1917 DIN V 4034-1
FAR-M-1200
passend für Kompressions-Gleitringdichtung liefern und auf Schachtmauerwerk setzen.
Menge: 1,000 St

**7.4.100 Fundamentplatte DN 1.000 Stahlbeton C35/45**
Fundamentplatte aus Stahlbeton C35/45 WU als
Normalbeton DIN EN 206-1 und DIN 1045-2
Festigkeitsklasse C 35/45 wu,
mit hohem Frostwiderstand,
Expositionsklassen XC2, XA2, XD2
Zuschlagstoffe <= 16 mm
für Schachtbauwerk herstellen;
einschl. Schalung und Absteifungen sowie Einbetonieren
von systembedingten Einbauteilen.
Sohle: ca. 1,90 m x 1,90 m x 0,25 m bewehrt.
für Schachtunterteil DN 1.000 bzw. ca.1.000 x 1.000.
Konstruktive Bewehrung: Betonstahlmatten DIN 488,
als Lagermatten liefern, schneiden, biegen und
verlegen.
Ausführung aus wasserundurchlässigem Ortbeton,
Plattenoberfläche rauh abgerieben.
Menge: 1,000 m³

**7.4.110 Fundamentplatte DN 1.200 Stahlbeton C35/45**
Fundamentplatte aus Stahlbeton C35/45 WU
wie vor. Pos., jedoch
Sohle: ca. 2,20 m x 2,20 m x 0,30 m bewehrt
für Schachtunterteil DN 1.200 bzw. ca.1.200 x 1.200.
Menge: 1,000 m³

**7.4.120 Sauberkeitsschicht für Schachtauflager aus C 12/15 liefern und einbauen**
Sauberkeitsschicht für Schachtauflager aus Beton
C 12/15 liefern, nach örtlicher Angabe einbauen und
verdichten einschließlich Ein- und Ausbau der
erforderlichen Lehren und Schalhölzer.
Menge: 1,000 m³

#### Titel 7.5 Schachtausrüstungen / Einbauten

**7.5.10 Einsteckhülse aus Edelstahl liefern und einbauen**
Einsteckhülse aus Edelstahl liefern und gemäß Vorgabe
des AG mittig zum Steigeisengang in den Schachthals
einbauen.
einschl. Befestigungsmaterial.
- Durchmesser Haltestange: 38 mm;
- Wandabstand: 40 - 60 mm;
- Edelstahl 1.4571
Menge: 1,000 St

**7.5.20 Steigeisen DIN 1212 G liefern und nachträglich einbauen**
Steigeisen DIN 1212 G aus Gusseisen mit
Bitumenbeschichtung für die nachträgliche Befestigung mit 2
Steigeisenankern oberhalb der Auftrittsfläche und seitlicher Aufkantung als Abrutschsicherung liefern und nachträglich einbauen einschl. Befestigungsarbeiten.
Hinweis: Über die nachträgliche Ausstattung von
Schächten mit Steigeisen wird vom EBE im Einzelfall entschieden.
Menge: 1,000 St

### 8 Nebenarbeiten / Stundenlohn- und Nachweise

#### Titel 8.1 Ausstattung

*Hinweis: Anmerkungen zum Einbau von Pollern im Stadtgebiet Erfurt*
Poller und zugehördende Fundamente gemäß Zusätzlichen Technischen Vertragsbedingungen für Straßenausstattungen des Tiefbau- und Verkehrsamtes der Landeshauptstadt Erfurt, Forderungen an Planung und Errichtung von Straßenausstattung in Trägerschaft der Stadt Erfurt. Diese Vorschrift kann von der Web-Seite heruntergeladen werden. Webcode: ef111225

**8.1.10 Absperrpoller vom Lager des AG holen und in Beton C12/15 versetzen**
Absperrpoller aller Arten in Beton C12/15 versetzen. Fundament ca. 0,50 x 0,50 x 0,80 m einschließlich der Erdarbeiten.
Liefern vom Bauhof auf die Baustelle ist mit einzurechnen,
(Deckenschluss der Verkehrsfläche wird gesondert verrechnet).
Transportentfernung bis 20 km
Menge: 1,000 St

**8.1.20 Poller aller Art in Beton versetzt, abbrechen, laden**
Poller aller Art in Beton versetzt, abbrechen, laden, zum Bauhof des AG abfahren und lagergerecht abladen.
Abbruchgut geht in Eigentum des AN über und ist zu entsorgen.
Transportentfernung bis 20 km.
Menge: 1,000 St

**8.1.30 Absperrpoller aller Arten liefern und einbauen**
Absperrpoller aller Arten liefern und in Beton C12/15 versetzen.
Fundament ca. 0,50 x 0,50 x 0,80 m einschließlich der Erdarbeiten.
Menge: 1,000 St

#### Titel 8.2 Stundenlohn- und Nachweisleistungen

**8.2.10 Verrechnungssatz für Baugerät LKW unter 3,5 t**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

LKW unter 3,5 t (einschließlich Fahrer)
bereitstellen
Menge: 1,000 h

**8.2.20 Verrechnungssatz für Baugerät LKW über 3,5 t**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

LKW über 3,5 t (einschließlich Fahrer)
bereitstellen
Menge: 1,000 h

**8.2.30 Verrechnungssatz für Baugerät Hydraulikbagger bis 35 kW**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

Hydraulikbagger bis 35 kW (einschließlich Fahrer)
bereitstellen
Menge: 1,000 h

**8.2.40 Verrechnungssatz für Baugerät Radlader bereitstellen**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

Radlader (einschließlich Fahrer)
bereitstellen
Menge: 1,000 h

**8.2.50 Verrechnungssatz für Baugerät Kompressor**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

Kompressor, einschließlich Hammer und Meißel,
bereitstellen
Menge: 1,000 h

**8.2.60 Verrechnungssatz für Baugerät Flächenrüttler bis 0,75 t**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

Flächenrüttler bis 0,75 t
Menge: 1,000 h

**8.2.70 Verrechnungssatz für Baugerät Bohr- und Abbauhammer bis 20 kg**
Verrechnungssatz für Baugerät
Stundenlohnarbeiten durch Baugeräte auf Anordnung des
AG ausführen.
Der Verrechnungssatz für das jeweilige Gerät umfasst
sämtliche Aufwendungen für den Einsatz, insbesondere
Gerätevorhalte- und Betriebsstoffkosten sowie
sämtliche Zuschläge einschließlich der Kosten für das
Bedienungspersonal.
Der Verrechnungssatz gilt für das zum Zeitpunkt des
Abrufes einsatzbereit auf der Baustelle befindliche
Baugerät.
Vergütet werden die tatsächlich geleisteten
Arbeitsstunden.

Bohr- und Abbauhammer bis 20 kg
Menge: 1,000 h

**8.2.80 Verrechnungssatz für Facharbeiter Werkpolier**
Verrechnungssatz für Facharbeiter
Stundenlohnarbeiten durch Facharbeiter auf Anordnung
des AG ausführen.
Vergütet werden die tatsächlich geleisteten
Arbeitsstunden

Werkpolier
Menge: 1,000 h

**8.2.90 Verrechnungssatz für Facharbeiter Bauvorarbeiter**
Verrechnungssatz für Facharbeiter
Stundenlohnarbeiten durch Facharbeiter auf Anordnung
des AG ausführen.
Vergütet werden die tatsächlich geleisteten
Arbeitsstunden

Bauvorarbeiter
Menge: 1,000 h

**8.2.100 Verrechnungssatz für Facharbeiter Spezialbaufacharbeiter**
Verrechnungssatz für Facharbeiter
Stundenlohnarbeiten durch Facharbeiter auf Anordnung
des AG ausführen.
Vergütet werden die tatsächlich geleisteten
Arbeitsstunden

Spezialbaufacharbeiter
Menge: 1,000 h

**8.2.110 Verrechnungssatz für Facharbeiter Baufacharbeiter**
Verrechnungssatz für Facharbeiter
Stundenlohnarbeiten durch Facharbeiter auf Anordnung
des AG ausführen.
Vergütet werden die tatsächlich geleisteten
Arbeitsstunden

Baufacharbeiter
Menge: 1,000 h

**8.2.120 Verrechnungssatz für Facharbeiter Baufachwerker**
Verrechnungssatz für Facharbeiter
Stundenlohnarbeiten durch Facharbeiter auf Anordnung
des AG ausführen.
Vergütet werden die tatsächlich geleisteten
Arbeitsstunden

Baufachwerker
Menge: 1,000 h

**8.2.130 Verrechnungssatz für Facharbeiter Bauwerker**
Verrechnungssatz für Facharbeiter
Stundenlohnarbeiten durch Facharbeiter auf Anordnung
des AG ausführen.
Vergütet werden die tatsächlich geleisteten
Arbeitsstunden

Bauwerker
Menge: 1,000 h

**8.2.140 Verrechnungssatz für Facharbeiter Baumaschinenführer**
Verrechnungssatz für Facharbeiter
Stundenlohnarbeiten durch Facharbeiter auf Anordnung
des AG ausführen.
Vergütet werden die tatsächlich geleisteten
Arbeitsstunden

Baumaschinenführer
Menge: 1,000 h

**8.2.150 Verrechnungssatz für Facharbeiter Baggerführer**
Verrechnungssatz für Facharbeiter
Stundenlohnarbeiten durch Facharbeiter auf Anordnung
des AG ausführen.
Vergütet werden die tatsächlich geleisteten
Arbeitsstunden

Baggerführer
Menge: 1,000 h

**8.2.160 Verrechnungssatz für Facharbeiter LKW Fahrer**
Verrechnungssatz für Facharbeiter
Stundenlohnarbeiten durch Facharbeiter auf Anordnung
des AG ausführen.
Vergütet werden die tatsächlich geleisteten
Arbeitsstunden

LKW Fahrer
Menge: 1,000 h

**8.2.170 Verrechnungssatz für Hilfskraft**
Verrechnungssatz für Hilfskräfte
Stundenlohnarbeiten durch Hilfskräfte auf Anordnung des
AG ausführen.
Vergütet werden die tatsächlich geleisteten
Arbeitsstunden
Menge: 1,000 h

#### Titel 8.3 Qualitätssicherung / Kontrollprüfungen /

*Hinweis: Vorbemerkungen Hochdruckreinigung vor Dichtheitsprüfungen*
Die Ausführung und der Umfang der Hochdruckreinigung von reparierten und erneuerten Kanalleitungsabschnitten vor Dichtheitsprüfungen sind vorher Objekt bezogen mit dem zuständigen Bauleiter des Erfurter Entwässerungsbetriebes abzustimmen. Ggf. wird die Hochdruckreinigung vom Entwässerungsbetrieb selbst durchgeführt.
Entsprechend Verschmutzungsgrad, Rohrmaterial und Zustand der Reparaturabschnitte ist der Spüldruck anzupassen (ggf. Reinigung mit Spülkorb und reduziertem Druck).
Bei den zu reinigenden Rohrleitungen kann man von einem mittleren Verschmutzungsgrad ausgehen. Es ist sicherzustellen, dass das gesamte Räumgut aus dem sanierten Kanalabschnitt entfernt wird.
Der Aufwand ist in die Einheitspreise einzurechnen.

**8.3.10 Kanalleitungen DN 150 bis DN 300 durchspülen, Hochdruck**
Kanalhaltungen und Anschlusskanäle vor Dichtheitsprüfung
mit einem Hochdruckspülgerät reinigen.
Verschmutzungsgrad bis 20 %.
Rohrdurchmesser: DN 150 bzw. DN 300
Menge: 1,000 m

**8.3.20 Kanalleitungen DN 350 bis DN 500 durchspülen, Hochdruck**
Kanalhaltungen und Anschlusskanäle vor Dichtheitsprüfung
mit einem Hochdruckspülgerät reinigen.
Verschmutzungsgrad bis 20 %.
Rohrdurchmesser: DN 350 bzw. DN 500
Menge: 1,000 m

**8.3.30 Reinigungsgut entsorgen**
Abgesaugtes Kanalreinigungsgut aufnehmen, laden, transportieren und entsorgen.
Annahmestelle: Kläranlage EF-Kühnhausen.
Transportentfernung: bis 25 km
Die jeweilige Anlieferung des Räumgutes ist vorher mit dem zuständigen Personal der Kläranlage abzustimmen.
Menge: 1,000 m³

*Hinweis: Vorbemerkungen Dichtheitsprüfung*
Die Dichtheitsprüfungen beschränken sich auf erneuerte Kanalhaltungsabschnitte bzw. Anschlusskanalabschnitte sowie auf erneuerte Schachtbauwerke. Partielle Reparaturabschnitte, bei denen eine Dichtheitsprüfung mit einem vertretbaren Aufwand nicht möglich ist, werden durch optische Inspektion des AG auf Dichtheit, Standsicherheit und Betriebssicherheit beurteilt.
Gleiches gilt für Reparaturen an Schachtbauwerken.
Die in den nachfolgenden Positionen angeführten Dichtheitsprüfungen sind grundsätzlich nach folgenden Regelwerken durchzuführen:
- DIN EN 1610 Verlegung und Prüfung von Abwasserleitungen und -kanälen
- DWA-A 139 Einbau und Prüfung von Abwasserleitungen und -kanälen.
Die Ausführung der Dichtheitsprüfungen der reparierten Kanalleitungsabschnitte und der erneuerten Schächten sowie die Prüfungsanforderungen werden objektbezogen mit dem zuständigen Bauleiter des Erfurter Entwässerungsbetriebes abgestimmt.

Vor der Ausführung festgelegter Dichtheitsprüfungen ist der zuständige Bauleiter des Erfurter Entwässerungsbetriebes mindestens 2 Tage vorher zu informieren. Wenn dem AG nicht die Möglichkeit zur Teilnahme am abgestimmten Prüftermin gegeben wird, erfolgt keine Anerkennung der Prüfergebnisse.

**8.3.40 Dichtheitsprüfung Anschlusskanal DN 150 bis DN 200 mit Wasser**
Sanierter Anschlusskanal/Freispiegelleitung
abschnittsweise nach DIN EN 1610 mit Wasser auf Dichtheit prüfen. Einzukalkulieren ist das Verschließen der Anschlussleitungen mit geeigneten Formstücken einschl. deren Sicherung während der Prüfdauer. Erforderliche Verankerungen und Rohrverschlüsse herstellen und beseitigen.
Die Kosten für die Lieferung bzw. Vorhaltung benötigter Materialien und Geräte sowie deren Ein- und Ausbau, ferner die Kosten des Prüfmediums, dessen Herbeiführung und Beseitigung, sind im Einheitspreis einzukalkulieren.
Zeigen sich Undichtigkeiten, so sind diese durch geeignete Maßnahmen, die im Einvernehmen mit der Bauleitung zu treffen sind, kostenlos zu beheben und die Dichtheitsprüfung so oft zu wiederholen, bis die beanstandeten Stellen nach Richtlinie als dicht gelten.
Zur Durchführung der Dichtheitsprüfungen sind alle erforderlichen Maßnahmen zur Sicherung der Rohrleitung, der Leitungsenden, Abgänge etc. auszuführen.
Abrechnung der zu prüfenden Leitungsabschnitte nach örtlichen Aufmaß in m.
Rohr DN 150 bis DN 200,
Prüfung von Abschnittslängen bis 20 m.
Menge: 1,000 m

**8.3.50 Dichtheitsprüfung Kanal DN 200 bis DN 300 mit Wasser**
Sanierten Kanal abschnittsweise nach DIN EN 1610 mit Wasser auf Dichtheit prüfen. Einzukalkulieren ist das Verschließen der Anschlussleitungen mit geeigneten Formstücken einschl. deren Sicherung während der Prüfdauer. Erforderliche Verankerungen und Rohrverschlüsse herstellen und beseitigen.
Die Kosten für die Lieferung bzw. Vorhaltung benötigter Materialien und Geräte sowie deren Ein- und Ausbau, ferner die Kosten des Prüfmediums, dessen Herbeiführung und Beseitigung, sind im Einheitspreis einzukalkulieren.
Zeigen sich Undichtigkeiten, so sind diese durch geeignete Maßnahmen, die im Einvernehmen mit der Bauleitung zu treffen sind, kostenlos zu beheben und die Dichtheitsprüfung so oft zu wiederholen, bis die beanstandeten Stellen nach Richtlinie als dicht gelten.
Zur Durchführung der Dichtheitsprüfungen sind alle erforderlichen Maßnahmen zur Sicherung der Rohrleitung der Leitungsenden, Abgänge etc. auszuführen.
Abrechnung der zu prüfenden Leitungsabschnitte nach örtlichen Aufmaß in m.
Rohr DN 200 bis DN 300,
Prüfung von Abschnittslängen bis 30 m.
Menge: 1,000 m

**8.3.60 Dichtheitsprüfung Kanal DN 350 bis DN 600 mit Wasser**
wie vor, jedoch:
Rohr DN 350 bis DN 600,
Prüfung von Haltungslängen bis 30 m.
Menge: 1,000 m

**8.3.70 Dichtheitsprüfung Kanal DN 200 bis DN 300, Muffendruckprüfung**
Sanierten Kanal abschnittsweise nach DIN EN 1610 und DWA-A 139 auf Dichtheit prüfen mittels Luftüberdruckprüfung für neue und sanierte Rohrverbindungen (Einzelmuffenprüfung).
Einzukalkulieren ist das temporäre Verschließen der oberen Zulaufkanäle zur Gewährleistung der Abwasserfreiheit mit geeigneten Formstücken einschl.
deren Sicherung während der Prüfdauer.
Die Kosten für die Lieferung bzw. Vorhaltung benötigter Materialien und Geräte sowie deren Ein- und Ausbau, ferner die Kosten des Prüfmediums, dessen Herbeiführung und Beseitigung, sind im Einheitspreis einzukalkulieren.
Die Positionierung des Prüfpackers ist unter Kamerakontrolle durchzuführen.
Die Auswahl des geeigneten Prüfpackers (Muffenprüfgerät) ist entsprechend Art der Rohrverbindung (differierende Innendurchmesser, Muffenspalt usw.) und des Rohmaterials einzukalkulieren.
Zeigen sich Undichtigkeiten, so sind diese durch geeignete Maßnahmen, die im Einvernehmen mit der Bauleitung zu treffen sind, kostenlos zu beheben und die Dichtheitsprüfung so oft zu wiederholen, bis die beanstandeten Stellen nach Richtlinie als dicht gelten.
Zur Durchführung der Dichtheitsprüfungen sind alle erforderlichen Maßnahmen zur Sicherung der Rohrleitung, der Leitungsenden, Abgänge etc. auszuführen.
Die Abrechnung erfolgt nach Anzahl der erfolgreich geprüften Rohrverbindungen.
Rohr DN 200 bis DN 300
Menge: 1,000 St

**8.3.80 Dichtheitsprüfung Kanal DN 350 bis DN 500, Muffendruckprüfung**
wie vor, jedoch:
Rohr DN 350 bis DN 500 mittels Einzelmuffenprüfung.
Menge: 1,000 St

**8.3.90 Dichtheitsprüfung Schächte DN 600 bis DN 1.000 (T bis 3,0 m)**
Prüfung von Schächten DN 600 bis DN 1.000 auf Dichtheit nach DIN EN 1610 und DWA A 139; lichte Schachttiefe bis 3,00 m; angeschl. Kanäle: DN 150 bis DN 500.
Schächte mit Wasser auf Dichtheit prüfen.
Einzukalkulieren ist das Verschließen der Anschlussleitungen mit geeigneten Formstücken einschl. deren Sicherung während der Prüfdauer.
Erforderliche Verankerungen und Rohrverschlüsse herstellen und beseitigen.
Die Kosten für die Lieferung bzw. Vorhaltung benötigter Materialien und Geräte sowie deren Ein- und Ausbau, ferner die Kosten des Wassers, dessen Herbeiführung und Beseitigung, sind im Einheitspreis einzukalkulieren.
Zeigen sich Undichtigkeiten, so sind diese durch geeignete Maßnahmen, die im Einvernehmen mit der Bauleitung zu treffen sind, kostenlos zu beheben und die Dichtheitsprüfung so oft zu wiederholen, bis die beanstandeten Stellen nach Richtlinie als dicht gelten.
Zur Durchführung der Dichtheitsprüfungen sind alle erforderlichen Maßnahmen zur Sicherung der Rohrleitung, der Leitungsenden, Abgänge etc. auszuführen.
Menge: 1,000 St

**8.3.100 Dichtheitsprüfung Schächte DN 1.000 (T 3,01 bis 5,0 m)**
Dichtheitsprüfung wie vor, jedoch:
Prüfung von Schächten DN 1.000 auf Dichtheit
nach DIN EN 1610
lichte Schachttiefe von 3,01 bis 5,00 m;
angeschl. Kanäle: DN 150 bis DN 500.
Menge: 1,000 St

**8.3.110 Dichtheitsprüfung Schächte DN 1.200 (T bis 3,0 m)**
Dichtheitsprüfung wie vor, jedoch:
Prüfung von Schächten DN 1200 auf Dichtheit
nach DIN EN 1610
lichte Schachttiefe bis 3,00 m;
angeschl. Kanäle: DN 150 bis DN 600.
Menge: 1,000 St

**8.3.120 Dichtheitsprüfung Schächte DN 1.200 (T 3,01 bis 5,0 m)**
Dichtheitsprüfung wie vor, jedoch:
Prüfung von Schächten DN 1.200 auf Dichtheit
nach DIN EN 1610
lichte Schachttiefe von 3,01 bis 5,00 m;
angeschl. Kanäle: DN 150 bis DN 600.
Menge: 1,000 St

**8.3.130 Dichtheitsprüfung Schächte DN 1.500 (T bis 3,0 m)**
Dichtheitsprüfung wie vor, jedoch:
Prüfung von Schächten DN 1500 auf Dichtheit
nach DIN EN 1610
lichte Schachttiefe bis 3,00 m;
angeschl. Kanäle: DN 150 bis DN 600.
Menge: 1,000 St

**8.3.140 Dichtheitsprüfung Schächte DN 1.500 (T 3,01 bis 5,0 m)**
Dichtheitsprüfung wie vor, jedoch:
Prüfung von Schächten DN 1.500 auf Dichtheit
nach DIN EN 1610
lichte Schachttiefe von 3,01 bis 5,00 m;
angeschl. Kanäle: DN 150 bis DN 600.
Menge: 1,000 St

**8.3.150 Belastungsfahrzeug bereitstellen**
StL-Nr. 18101707
Belastungsfahrzeug als Gegengewicht (z.B. ausreichend
beladener Lkw) für Plattendruckversuch bei Kontrollprüfungen bereitstellen.
Menge: 1,000 h

**8.3.160 Dynamischer Plattendruckversuch, Baugruben + Tragschichten**
Dynamischen Plattendruckversuch mit dem leichten Fallgewichtsgerät gemäß TP BF-StB Teil 8.3 auf besondere Anordnung des AG durchführen.einschl. Bereitstellung sämtl. Geräte und Hilfspersonal.
Ansatzpunkt = Baugruben und Leitungsgräben.Auswertung vornehmen und mit Prüfausdruck dem AG zweifach zeitnah übergeben.
Sondierungspunkte in einen Übersichtsplan eintragen.
Menge: 1,000 St

**8.3.170 Lastplattendruckversuch durchführen**
Lastplattendruckversuch durch ein zugelassenes Labor nach Angaben der Bauleitung im Bereich des Leitungsgrabens nach den Vorgaben der DIN 18134 auf OK Rohrgraben, Straßenplanum bzw. OK ungebundenen Tragschicht durchführen.
Die Versuche müssen mindestens ein Verformungsmodul von EV2= 45 MPa auf dem Planum bzw. bis 120 MPa auf OK Frostschutz /Schottertragschicht ergeben.
Werden diese Versuche beim ersten Versuch nicht erreicht, hat der AN die Verdichtungsarbeiten auf eigenen Kosten bis zur Erreichung der Werte weiterzuführen.
Die dann noch erforderlichen Versuche bis zur Erreichung der geforderten Werte gehen ebenfalls zu Lasten des AN.
Menge: 1,000 St

**8.3.180 Rammsondierung ausführen Sonde DPL Bereich bis 5 m Ansatz Gelände**
Rammsondierung nach DIN 4094-Teil 3 ausführen. Rammdiagramm aufstellen. Vergütet wird nach Tiefe ab Ansatzpunkt.
Gerät = leichte Rammsonde DPL.
Sondierbereich bis 5 m.
mindestens 1 Sondierpunkt pro Haltung
Bodenklasse 'BK 3-6 nach'
Ansatzpunkt = OK Gelände.
Pro Prüftermin werden mindestens 3 Rammsondierungen
durchgeführt.
Dokumentation der Rammsondierung an AG / BÜ übergeben.
Menge: 1,000 St

*Hinweis: Hinweis:*
Die Abnahme der Leistungen erfolgt erst nach Vorliegen der
vollständigen Baustellendokumentation, dem Deckenschluss und der Verkehrsfreigabe.
Schlussrechnungsdatum = Abnahmedatum

**8.3.190 Erstellen Baustellendokumentation**
Erstellen der Baustellendokumentation für die gesamte Reparaturmaßnahme(auch für mehrere Abschnitte). Anlagendokumentation in 1-facher Ausfertigung in Papierform und auf Datenträger (CD/DVD/Link) liefern.
Baustellendokumentation bestehend aus:
- Fotodokumentation mit Darstellung aller wichtigen Arbeitsschritte an Bauwerken, Schächten, Haltungen und Anschlusskanälen sowie Stutzen
- Lieferscheine, ggf. Eignungsnachweise, Materialzertifikate, Typenblätter, der Hersteller / Lieferanten
- Rezeptur, Liefer- und Lieferscheine für Verfüllstoffe (Dämmer)
- Nachweise der Eigenüberwachung
- Protokolle der Verdichtungsprüfungen
- Dokumentation Schachtsanierung
- Eigendokumentation Beweissicherung
- Protokoll zur Rückübergabe der genutzten Flächen
Menge: 1,000 St
